# LLAVANERES

- Propietat de l'arxiu: SOFT S.A.
- Format: FIEBDC-3/2002
- Programa: Presto 8.63
- Data dels preus: 22/03/2011
- Divisa: EUR
- Codi: LLAVANERES (27/05/2004)
Import: 541211.02

## 01 INFRAESTRUCTURA I PRELIMINARS (13/09/2005)
Import: 6922.25

**010001** UD vallat del solar (24/05/2010)
1 UD × 82.9 = 82.90
VALLAT DE TOT EL PERIMETRE DEL SOLAR SEGONS INSTRUCCIONS DE LA DIRECCIO FACULTATIVA, S'INCLOUEN PORTES D' ACCES PEATONAL I PORTES D' ACCES DE VEHICLES.
Claus: VALLADO, SOLAR

**010002** UD escomeses d´obra (24/05/2010)
1 UD × 663.03 = 663.03
ESCOMESA D' OBRA PER AIGUA I ELECTRICITAT INCLOENT-HI CASETA I QUADRE D' ELECTRICITAT
Claus: ACOMETIDAS, DE, OBRA

**010003** UD instal.lacions provisionals (24/05/2010)
1 UD × 509.8 = 509.80
INSTALACIONS PROVISIONALS D' AIGUA I ELECTRICITAT PER L'OBRA, S'INCLOUEN SUBQUADRES I XARXA D'AIGUA; AIXÍ COM ELS CONSUMS DELS MATEIXOS.
Claus: INSTALACIONES, PROVISIONALES

**010004** UD casetes obra (24/05/2010)
1 UD × 766.47 = 766.47
IMPLANTACIÓ EN OBRA DE CASETES PER EL PERSONAL, SANITARIS I OFICINA EN OBRA.
Claus: CASETAS, DE, OBRA

**010005** UD grues (24/05/2010)
1 UD × 1799.8 = 1799.80
TRASLLAT I MUNTATGE DE GRUES TORRE PER L'OBRA (NOMBRE D'UNITATS SEGONS NECESSITATS), S'INCLOU FONAMENTACIO, LEGALITZACIONS I TRAMITS, I POSTERIOR DESMUNTATGE.S'INCLOU TAMBE TOTS ELS MEDIS MECANICS QUE ES NECESSITI DURANT EL PROCES DE LES OBRES TAL COM NORIES, MONTACARREGUES......
Claus: GRUAS

**010006** UD replanteig (24/05/2010)
1 UD × 109.81 = 109.81
TREBALLS DE REPLANTEIG A L'OBRA , REALITZAT PER TOPOGRAF ACREDITAT, COMPRENENT LO SEGÜENT:
- AIXECAMENT TOPOGRAFIC
- MARCATGE D'EIXOS
- RASANTS I COTES DE NIVELL
Claus: REPLANTEO

**010007** UD caseta df (24/05/2010)
1 UD × 746.65 = 746.65
MUNTATGE I DESMUNTATGE DE CASETES DE OBRA -OFICINA, PER US EXCLUSIU DE LA DIRECCIÓ FACULTATIVA I PROMOTOR, CONSTANT LO SEGÜENT:
- SALA DE REUNIONS AMB TAULA I 6 CADIRES
- DESPATX AMB TAULA , 1 ARMARI ARXIVADOR I 2 CADIRES
- 1 LAVABO
SINCLOU
- AIRE CONDICIONAT
- TELÈFON / FAX EN FUNCIONAMENT
- ELECTRICITAT I AIGUA
LA NETEJA I REPOSICIÓ DEL MATERIAL DE LA CASETA ANIRÀ A CÀRREC DE LA CONSTRUCTORA, AIXÍ COM ELS CONSUMS DAIGUA, LLUM, PAPER DE FAX I TELÈFON
Claus: CASETA, DF

**010010** UD derribos pre-existencias (24/05/2010)
1 UD × 769.9 = 769.90
EXTRACCIO I ENDERROC D'EXISTENCIES AL SOLAR, PREVI RECONEIXEMENT ´´IN SITU´´, QUE ES PUGUESIN TROVAR EN EL SUBSOL FINS LA COTA DEL SOTERRANI, O AL PERIMETRE DEL SOLAR (VORERES QUE INTERFEREIXIN, ARQUETES D'INSTAL·LACIONS, SOLERES EXISTENTS,....) DEIXANT EL SOLAR LLEST PER A L'EXECUCIO DELS TREBALLS DE BUIDAT DEL SOLAR. S'INCLOU CARREGA DE RUNES SOBRE CAMIO I TRANSPORT A ABOCADOR AUTORITZAT. (INCLOS CANONS I TAXES DE L'ABOCADOR).
Claus: DERRIBOS, PRE-EXISTENCIAS

**010009** UD plan de seguridad (13/09/2005)
1 UD × 579.52 = 579.52
PLA DE SEGURETAT I SALUT REALITZAT PER EL CONTRATISTA I QUE SERA APROVAT PER EL COORDINADOR DE SEGURETAT I SALUT.
Claus: PLAN, DE, SEGURIDAD

**0100Z1** UD topògraf (30/05/2010)
1 UD × 894.37 = 894.37
GASTOS DE TOPÒGRAF A L´OBRA.

## 02 ENDERROCS I MOVIMENTS DE TERRES (27/05/2004)
Import: 26249.5

**020000** nota capítol (17/11/2007)
0
ENDERROCS I MOVIMENTS DE TERRES
Nota General al Capítol:
- No s'ha tingut en compta en cap cas de les partides d'excavació, terraplenat i transport, els coeficients d' esponjament o compactació del terreny. L'amidament correspont a la geometría dels perfils del rebaix o reblerts. Els coeficients d'Esponjament i Compactació es tindra en compte en el preu unitari i no en l'amidament.
- La cota a la que es deixará el solar per part de l'empresa de enderrocs sera corresponent al nivell baix de subbase de paviment del soterrani.
- Es deixaran talussos a tots el lindes amb els carrers actuals.
- El terreny es deixará convenientment compactat.
- S'inclouen els entibaments necessaris als moviments de terres i partides d'aquest capitol, a les zones colindants amb edificacions existents, sota criteri de la D.F.
- S'inclou:
Disposició dels mitjans de seguretat i protecció reglamentaris, habilitació de l'accés al solar, excavació per capes amb la profunditat necessària, enderroc de petites construccions i pistes, replanteig i formació de rampa provisional amb terres pròpies, excavació mecànica per capes i profunditat necessària, aplomats de parets i refinats de fons amb mitjans manuals i/o mecànics.
Col·locació de bastida i/o apuntalament necessaris, portada d'eines i mitjans auxiliars a l'obra, col·locació dels elements de contenció amb taulons, travat amb taulons cada 1.0 m.d'alçada de l'element, apuntalament amb tornapuntes de cada nus d'element de contenció i de travat, retirada d'eines i mitjans auxiliars, neteja de la zona de treball.
Portada de la maquinaria a l'obra, carrega de l'element de transport amb la maquina que excava, transport interior de terres i descarrega en el lloc indicat.
Excavació i elevació de terres a maquina i carrega mecànica sobre camió, repàs i refinat de sols i parets, retirada de la maquinaria i neteja de la zona de treball.
Estesa de tongades de terra i la seva humectació o dessecació, compactació de les terres fins al grau assenyalat en el projecte, retirada de maquinaria i neteja de la zona de treball.

**020001** M2 esbrosada del solar (27/05/2004)
1526 M2 × 0.95 = 1449.70
NETEJA I ESBROSSADA DEL SOLAR, DE 50 CM D'ALÇADA, PER DEIXAR-LO A COTA DE INICI DE EXEUCCIO, EN TERRENY SEGONS ESTUDI GEOTECNIC, AMB MITJANS MECANICS I CARREGA MECANICA SOBRE CAMIO.

| Amidament | Uts. | Llarg | Parcial |
|---|---|---|---|
| SUPERFICIE TOTAL SOLAR | 1 | 1526 | 1526.00 |
| Total |  |  | 1526 |

**020002** M3 excavaccio solar (29/05/2010)
1526 M3 × 2.15 = 3280.90
EXCAVACCIO DE TERRES PER BUIDAT GENERAL DEL SOTERRANI I BUIDAT GENERAL DE LA URBANITZACIÓ, DE PROFUNDITAT SEGONS PLANOLS D'ESTRUCTURES I TOPOGRAFIC, EN TERRENY ROCÓS, AMB MITJANS MECANICS I CARREGA MECANICA SOBRE CAMIO EN ESPERA. S'INCLOU:
- EXCAVACCIO EN DIFERENTS FASES PER REALITZAR PLATAFORMES DE TREBALL.
- FORMACIO DE RAMPES DE TREBALL EN OBRA, D'ACCES DESDE NIVELL DE CORONACIO A LA COTA MES BAIXA , AMB LES MATEIXES TERRES, I POSTERIOR RETIRADA.
- TOTS ELS MOVIMENTS DE LA RAMPA DE TREBALL QUE SIGUIN NECESSARIS.
- L'EXCAVACIO DEL SOLAR AMB TALUSSOS INTERIORS DURANT EL PROCES D'EXCAVACIO DE MURS.
- LA POSTERIOR RETIRADA DE TOTES LES TERRES DE TALUSSOS INTERIORS
S´INCLOU CARREGA MECANICA I TRANSPORT DE TERRES A ABOCADOR AUTORITZAT, DE LES TERRES PROCEDENTS DE L'EXCAVACIO. S'INCLOUEN CANNONS I TAXES MUNICIPALS.
Claus: EXCAVACION, SOTANOS

**020003** M3 carrga/ transp terres abocador (29/05/2010)
1983 M3 × 3.28 = 6504.24
CARREGA MECANICA I TRANSPORT DE TERRES A ABOCADOR AUTORITZAT, DE LES TERRES PROCEDENTS DE L'EXCAVACIO. S'INCLOUEN CANNONS I TAXES MUNICIPALS.
Claus: CARGA, Y, TRANSP, TIERRAS, A, VERTEDE

**020005** M3 excavacio de fonaments (29/05/2010)
326.02 M3 × 8.41 = 2741.83
EXCAVACIO DE FONAMENTS, DE PROFUNDITAT SEGONS PLÀNOLS D´ESTRUCTURA I TOPOGRÀFIC, EN TERRENY TIPUS SEGONS ESTUDI GEOTÈCNIC, AMB MEDIS MECÀNICS I CÀRREGA MECÀNICA SOBRE CAMIÓ EN ESPERA. ES DEIXARAN LES TERRES EL SUFICIENMENT COMPACTADES PER NO ENCOFRAR ELS FONAMENTS DE SABATES AILLADES I SABATES DE MURS DE CONTANCIÓ. INCLÓS P.P. DE TERRES I ENCOFRATS NECESARIS.

| Amidament | Uts. | Llarg | Ample | Parcial |
|---|---|---|---|---|
| SABATES MUR DE CONTECNIÓ |  |  |  |  |
| MO1 | 1 | 57.15 |  | 57.15 |
| MO1 | 1 | 13 |  | 13.00 |
| MO3 | 1 | 91.2 |  | 91.20 |
| RIOSTRES |  |  |  |  |
| RO1 | 1 | 16.64 |  | 16.64 |
| RO2 | 1 | 18.9 |  | 18.90 |
| SABATES |  |  |  |  |
| S01 | 1 | 99.4 |  | 99.40 |
| 10 % | 1 | 297.29 | 0.1 | 29.73 |
| Total |  |  |  | 326.02 |

**020006** M3 excavacio de talussos (29/05/2010)
314.72 M3 × 5.03 = 1583.04
EXCAVACIO DE TALUSSOS DE MURS DE CONTENCIO, DE PROFUNDITAT SEGONS PLÀNOLS D´ESTRUCTURA I TOPOGRÀFIC, EN TERRENY TIPUS SEGONS ESTUDI GEOTÈCNIC, AMB MEDIS MECÀNICS I CÀRREGA MECÀNICA SOBRE CAMIÓ EN ESPERA. ES DEIXARAN LES TERRES EL SUFICIENMENT COMPACTADES PER NO ENCOFRAR ELS FONAMENTS DE SABATES AILLADES I SABATES DE MURS DE CONTANCIÓ. INCLÓS P.P. DE TERRES I ENCOFRATS NECESARIS.

| Amidament | Uts. | Llarg | Ample | Parcial |
|---|---|---|---|---|
| TALUSSOS MURS CONTENCIÓ | 1 | 157.36 | 2 | 314.72 |
| Total |  |  |  | 314.72 |

**020007** M3 reblert de terres talus murs (06/10/2007)
207.72 M3 × 9.19 = 1908.95
TERRAPLENAT I COMPACTAT DE TERRES DEL TRASDOS DELS MURS DE CONTENCIO PERIMETRALS, AMB TERRES ADECUADES D´APORTACIO, EN TONGADES DE 25 CM, COM A MAXIM, AMB UNA COMPACTACIO DEL 95% PN

| Amidament | Uts. | Llarg | Ample | Parcial |
|---|---|---|---|---|
|  | 1 | 314.72 | 0.66 | 207.72 |
| Total |  |  |  | 207.72 |

**020008** M3 reblert de graves talus murs (06/10/2007)
103.86 M3 × 14.2 = 1474.81
REBLERT DEL TRASDOS DELS MURS DE CONTENCIO PERIMETRALS, AMB GRAVES PER DRENATGE, EN TONGADES DE 25 CM, COM A MÀXIM.

| Amidament | Uts. | Llarg | Ample | Parcial |
|---|---|---|---|---|
|  | 1 | 314.72 | 0.33 | 103.86 |
| Total |  |  |  | 103.86 |

**020009** M3 transport de terres interior obra (29/05/2010)
623.15 M3 × 1.19 = 741.55
TRANSPORT DE TERRES A L´INTERIOR DE LA OBRA I TEMPS D´ESPERA PER LA CÀRREGA, AMB CAMIÓ CARREGAT A MÀQUINA, DE LES TERRES DE LA EXCAVACIO I TALUSSOS. S´INCLOU ACOPI I TRANSPORT A LES ZONES INDICADES PER LA D.F.

| Amidament | Uts. | Llarg | Ample | Parcial |
|---|---|---|---|---|
|  | 1 | 944.16 | 0.66 | 623.15 |
| Total |  |  |  | 623.15 |

**020010** M3 transport a abocador (29/05/2010)
103.86 M3 × 3.28 = 340.66
TRANSPORT DE TERRES A ABOCADOR AUTORITZAT I TEMPS D´ESPERA PER LA CÀRREGA, AMB CAMIÓ A MÀQUINA, DE LES TERRES DE LA EXCAVACIO I TALUSSOS. S´INCLOU CANONS I TASES MUNICIPALS.

| Amidament | Uts. | Llarg | Ample | Parcial |
|---|---|---|---|---|
|  | 1 | 314.72 | 0.33 | 103.86 |
| Total |  |  |  | 103.86 |

**020012** M3 gestió de residus (29/05/2010)
2086.86 M3 × 1.77 = 3693.74
DISPOSICIÓ CONTROLADA A MONODEPÒSIT DE TERRES.

| Amidament | Uts. | Llarg | Ample | Parcial |
|---|---|---|---|---|
|  | 1 | 1983 |  | 1983.00 |
|  | 1 | 314.72 | 0.33 | 103.86 |
| Total |  |  |  | 2086.86 |

**020013** UD retall de pou existent (24/05/2010)
1 UD × 146.08 = 146.08
RETALL DE POU EXISTENT, DE DIMENSIONS SEGONS ESTUDI GEOTÈCNIC, REALITZAT AMB MITJANS MECÀNICS, CÀRREGA I TRANSPORT DE RESIDUS A CENTRE DE RECICLATJE, CÀNON DE GESTIÓ DE RESIDUS INCLÓS I POSTERIOR REBLERTS AMB GRAVES FINS ARRIBAR A LA NOVA COTA DE PROJECTE.

**0200XX** M2 encofrat sabates (30/05/2010)
160 M2 × 14.9 = 2384.00
ENCOFRAT AMB TAULONS DE FUSTA PER TOTES LES PARETS DE LES SABATES AILLADES, RIOSTRES I SABATA DEL MUR DE CONTENCIÓ.

## 03 FONAMENTS I CONTENCIONS (19/10/2007)
Import: 44804.37

**030000** nota capítol (17/11/2007)
0
FONAMENTS I CONTENCIONS
Nota per totes les partides del capítol:
- Es consideren inclosos en el preu unitari de cada partida , el segellat amb material elastic de les juntes de dilatacio( horitzontals i verticals), segons indicacions de la Direccio Facultativa.
- Es consideren inclosos en el preu unitari de l'acer tots els solapaments de barres.
- Realitzacio de totes les juntes estructurals tipus AVION, amb els materials adequats i seguint les indicacions de la Direcció Facultativa.
- En el preu unitari dels formigons es considera inclos el seu sistema d'abocament (cubilot, bomba...)
- S'inclou:
Disposició dels mitjans de seguretat i protecció reglamentaris, col·locació de bastides, apuntalament i travament necessaris, regatge del suport, col·locació del formigó, vigilància de l'encofrat, vibrat, junts i anivellació d'acabats, curat i protecció del formigó. Es formigonara d'un sol cop tota l'alçada del mur, en tot cas, els junts de formigonat coincidiran amb junts verticals de l'encofrat. Regs intermitent dels paraments desprès del desencofrat, pintat protector amb cotefilm incolor en les zones de formigó vist, segons criteri de la D.F.
Neteja dels empalmaments i armadures a col·locar, muntatge a l'obra de les armadures i el seu lligament, emplaçament de les armadures muntades i el seu lligament, col·locació de les armadures de muntatge i separadors, col·locació de tubs metàl·lics i soldadura de les armadures, deixar els empalmaments amb les llargades definides en el projecte.
Neteja acurada dels plafons abans de col·locar-los, aplicació del desencofrant i replanteig del límit de formigonat, encofrat de l'element, anivellat i treballs complementaris per a garantir la solidesa, col·locació dels tirants protegits amb tubs de pvc i posterior replè amb morter m 40 a, execució dels forats de pas d'instal·lacions necessaris, regularització de la base de l'encofrat, coronació de murs segons plànols de detall, realització dels junts de construcció i dilatació, realització d'escorrentius, tapament dels junts irregulars de l'encofrat amb fusta, desencofrat i neteja dels materials d'encofrar.
Portada de la maquinaria, eines i mitjans auxiliars a l'obra, regatge del suport, col·locació, vibrat i vigilància del formigó, junts i anivellació de l'acabat, curat i protecció del formigó, retirada d'eines i mitjans auxiliars, neteja de la zona de treball.
Mitjans auxiliars a l'obra, regatge del suport, col·locació i vigilància del formigó, vibrat, junts i anivellament d'acabat, curat i protecció del formigó, col·locació d'encofrat necessari, retirada de la maquinaria i mitjans auxiliars, neteja de la zona de treball..
Ajudes per descarrega de l'acer, neteja dels empalmaments i armadures a col·locar, muntatge a l'obra de les armadures i el seu lligament, emplaçament de les armadures muntades i el seu lligament, col·locació de les armadures de muntatge i separadors, deixar els empalmaments amb les llargades definides en el projecte, retirada d'eines i mitjans auxiliars, neteja de la zona de treball.
Remats de coronació segons indicacions de projecte,.
Estesa per tongades de material granular, humectació o dessecació, compactació del material fins al grau assenyalat en el projecte, retirada de la maquinaria i neteja de la zona de treball.
Formació de junt de dilatació, en peces formigonades 'in situ', amb perfil elastomèric d'ànima circular, de 200 mm d'amplària, col·locat intern, el perfil elastomèric es perllongarà 10 cm. dins de la sabata del propi mur.
MURS DE CONTENCIÓ
Nota per totes les partides del capítol:
- Es consideren inclosos en el preu unitari de cada partida , el segellat amb material elastic de les juntes de dilatacio( horitzontals i verticals), segons indicacions de la Direccio Facultativa.
- Es consideren inclosos en el preu unitari de l'acer tots els solapaments de barres.
- Realitzacio de totes les juntes estructurals tipus AVION, amb els materials adequats i seguint les indicacions de la Direcció Facultativa.
- En el preu unitari dels formigons es considera inclos el seu sistema d'abocament (cubilot, bomba...)
INCLOS REALITZACIO DE PLANOLS AS BUILD VISATS PELS CORRESPONENTS COL-LEGIS

**SS0001** M3 sabata aïllada (19/10/2007)
75.38 M3 × 87.08 = 6564.09
FORMACIÓ DE SABATA AILLADA DE DIMENSIONS SEGONS PLÀNOLS D´ESTRUCTURA. S´INCLO ARMAT AMB ACER B 500 S DE QUANTIA SEGONS CÀLCUL I FORMIGONAT AMB FORMIGÓ ABOCAT AMB BOMBA O DESDE CAMIÓ. TOT SEGONS DETALLS I CRITERI DE LA D.F.

| Amidament | Uts. | Llarg | Parcial |
|---|---|---|---|
| SABATES |  |  |  |
| S01 | 1 | 49.79 | 49.79 |
| FOSSES CAMIO I ASCENSOR | 1 | 25.59 | 25.59 |
| Total |  |  | 75.38 |

**SS0002** M3 sabata continua (30/05/2010)
111.26 M3 × 84.67 = 9420.38
FORMACIÓ DE SABATA CONTINUA DE MUR DE CONTENCIÓ DE DIMENSIONS SEGONS PLÀNOLS D´ESTRUCTURA. S´INCLO ARMAT AMB ACER B 500 S DE QUANTIA SEGONS CÀLCUL I FORMIGONAT AMB FORMIGÓ ABOCAT AMB BOMBA O DESDE CAMIÓ. TOT SEGONS DETALLS I CRITERI DE LA D.F.

| Amidament | Uts. | Llarg | Parcial |
|---|---|---|---|
| SABATES DE MURS |  |  |  |
| MO1 | 1 | 39.56 | 39.56 |
| MO2 | 1 | 9 | 9.00 |
| MO3 | 1 | 62.7 | 62.70 |
| Total |  |  | 111.26 |

**SS0003** M3 riostres (19/10/2007)
27.18 M3 × 87.08 = 2366.83
FORMACIÓ DE RIOSTRES DE DIMENSIONS SEGONS PLÀNOLS D´ESTRUCTURA. S´INCLO ARMAT AMB ACER B 500 S DE QUANTIA SEGONS CÀLCUL I FORMIGONAT AMB FORMIGÓ ABOCAT AMB BOMBA O DESDE CAMIÓ. TOT SEGONS DETALLS I CRITERI DE LA D.F.

| Amidament | Uts. | Llarg | Parcial |
|---|---|---|---|
| RIOSTRES |  |  |  |
| RO1 | 1 | 12.48 | 12.48 |
| RO2 | 1 | 14.7 | 14.70 |
| Total |  |  | 27.18 |

**SS0004** M3 formigó pobre (30/05/2010)
111.8 M3 × 38.75 = 4332.25
CAPA DE FORMIGÓ POBRE HM-B720/IIa PER TOTES LES SABATES I RIOSTRES D´ALÇADA SEGONS PLÀNOLS D´ESTRUCTURA. TOT SEGONS DETALLS I CRITERI DE LA D.F.

| Amidament | Uts. | Llarg | Parcial |
|---|---|---|---|
| SABATES |  |  |  |
| S01 | 1 | 49.7 | 49.70 |
| FOSSES CAMIO I ASCENSOR | 1 | 3.66 | 3.66 |
| SABATES DE MURS |  |  |  |
| MO1 | 1 | 17.58 | 17.58 |
| MO2 | 1 | 4 | 4.00 |
| MO3 | 1 | 28.5 | 28.50 |
| RIOSTRES |  |  |  |
| RO1 | 1 | 4.16 | 4.16 |
| RO2 | 1 | 4.2 | 4.20 |
| Total |  |  | 111.8 |

**SS0005** M3 mur de contenció (30/05/2010)
143.06 M3 × 86.46 = 12368.97
FORMACIÓ DE MURS DE CONTENCIÓ DE 30-35 CM DE GRUIX. S´INCLOU ARMAT AMB ACER B 500 S, ENCOFRAT AMB TAULELL DE FUSTA I FORMIGONAT. TOT SEGONS DETALL DE PROJECTE I CRITERI DE LA D.F.

| Amidament | Uts. | Llarg | Parcial |
|---|---|---|---|
| MUR DE CONTENCIÓ |  |  |  |
| MO1 | 1 | 49.46 | 49.46 |
| MO2 | 1 | 13.8 | 13.80 |
| MO3 | 1 | 79.8 | 79.80 |
| Total |  |  | 143.06 |

**SS0008** ML Tub de drenatge (19/10/2007)
224.9 ML × 14.14 = 3180.09
DRENATGE DELS MURS DE CONTENCIÓ AMB TUB DE D200 MM DE PVC RANURAT, COL-LOCAT AMB JUNTA SECA, INCLOSA BASE DE SOPORT DE FORMIGÓ ANCLAT AL FONAMENT I CONECTAT A XARXA DE SANEJAMENT GENERAL. S´INCLOU LA FORMACIÓ DE PENDENTS PROPIA SOBRE BASE DE MORTER.

| Amidament | Uts. | Llarg | Parcial |
|---|---|---|---|
| MUR DE CONTENCIO |  |  |  |
| MO1 | 1 | 109.9 | 109.90 |
| MO2 | 1 | 20 | 20.00 |
| MO3 | 1 | 95 | 95.00 |
| Total |  |  | 224.9 |

**SS0009** M2 repàs i piconatge (29/05/2010)
510 M2 × 0.11 = 56.10
Repàs i piconatge de caixa de paviment, amb una compactació del 95% PN.

**SS0010** M3 subbase de graves de 15 cm (29/05/2010)
77 M3 × 20.99 = 1616.23
Subbase de graves de 15cm de gruix i grandària màxima de 50 a 70mm amb estesa i piconatge del material.

**SS0011** M2 barrera de vapor (29/05/2010)
510 M2 × 0.57 = 290.70
Barrera de vapor/estanquitat amb làmina de polietilè 50mm i 48g/m2, col.locada no adherida.

**SS0012** M3 solera de formigó (29/05/2010)
77 M3 × 49.19 = 3787.63
Solera de formigó HA-25/P/20/Ila de consistència plàstica i grandària màxima del granulat 20mm, de 15cm de gruix, estesa i vibratge mecànic, remolinat mecànic i acabat estriat o llis.

**SS0013** M2 malla electrosoldada (29/05/2010)
510 M2 × 1.61 = 821.10
Malla electrosoldada de barres corrugades d'acer, elaborada a taller i manipulada a obra ME 20x20 d: 8-8 B-500-T 6x2.2 UNE 36 092:1996. Inclou part proporcional de retalls, mermes,

## 04 ESTRUCTURA (17/11/2007)
Import: 111953.39

**04000Z** nota capítol (17/11/2007)
0
ESTRUCTURA DE FORMIGÓ
Nota general al capitol:
- Es consideren inclosos al preu unitari de l'acer tots els solapaments de barres i suports d'armadures.
- Realització de totes les juntes estructurals tipus AVION, amb els materials adequats, i seguint indicacions de la Direcció Facultativa.
- Al preu unitari dels forjats queden inclosos els treballs d'encofrat, apuntalaments i desencofrat, així com la formació d'elements singulars, tal com reforços, cercols, formació de forats de pas d'instal.lacions amb contratubs, i les previsions d'anclatges amb altres elements estructurals (pilars,...).
- A les partides dels forjats queden inclosos:
cercols perimetrals: formigó, armat i encofrat.
bigues planes: formigó, armat i encofrat.
lloses de balcons amb encofrats
lloses d'escala amb formació d'esglaonat
pilars vistos o per a revestir (segons criteri de la DF)
capa de compresió
malla de repartiment
armat del forjat, negatius, crucetes, etc.. segons planols
casetons segons planols
solapaments i suports de totes les barres que ho portin
juntes de neopre
neteja de la cara inferior del forjat (extracció de filferros, ...)
- Per a les partides de forjat s'ha de tenir en compte que cada forjat s'executarà d'una sola vegada, utilitzant per això les bombes necessaries per al vertit de formigó.
- Es considera inclos al preu unitari de cada partida, el segella amb material elàstic de les juntes de dilatació (horitzontals i verticals), segons indicacions de la Direcció Facultativa
- Si per a la realització de qualsevol element estructural es necessiten arriostraments especials suplementaris, el seu montatge, estança a l'obra i retirada, quedaran inclosos al preu unitari de les partides.
- S'inclou:
* Disposició dels mitjans de seguretat i protecció reglamentaris, col·locació de bastides necessàries, manteniment del grau d'humitat idoni a les peces a col·locar, execució de l'element segons aparellatge, realització de lligades, peces especials, juntes de dilatació i constructives, acabat superior segons projecte, col·locació i ancoratge de bastiments i accessoris, formació de cantonades, col·locació de dintells i caixes de persiana, neteja de l'element, retirada d'eines i mitjans auxiliars.
INCLOS REALITZACIO DE PLANOLS AS BUILD VISATS PELS CORRESPONENTS COL-LEGIS

**040000** m2 forjat xapa col.laborant (29/05/2010)
210 m2 × 30.21 = 6344.10
FORJAT DE XAPA COL.LABORANT DE 12 CM DE GRUIX TOTAL, AMB PLANXES COL-LABORANTS DE D´ACER GALVANITZAT DE GRUIX 1 MM, ARMADA AMB MALLA ELECTROSOLDADA I UNA QUANTIA DE 0,14 M3/M2 DE FORMIGÓ PEL FORJAT I 0,26 M3/M2 PER LA ESCALA ABOCAT AMB CUBILOT.

| Amidament | Uts. | Llarg | Parcial |
|---|---|---|---|
| FORJAT | 1 | 195 | 195.00 |
| ESCALA | 1 | 15 | 15.00 |
| Total |  |  | 210 |

**040006** kg pintura intumescent (30/05/2010)
8196.83 kg × 3.2 = 26229.86
APLICACIÓ DE PINTURA INTUMESCENT DE LA ESTRUCTURA METÀL.LICA DE LA CASA PYROTEC O EQUIVALENT. PER ACONSEGUIR UNA EF 30 SEGONS DETALL DE PROJECTE.

| Amidament | Uts. | Llarg | Ample | Parcial |
|---|---|---|---|---|
| 30%ESTRUCTURA | 1 | 27322.75 | 0.3 | 8196.83 |
| Total |  |  |  | 8196.83 |

**040005** kg acer estructura metàl.lica (30/05/2010)
27322.75 kg × 1.15 = 31421.16
ACER ESTRUCTURA METÀL.LICA S275JR, FORMATS PER PERFILS LAMINATS EN CALENT, TREBALLATS A TALLER, AMB UNA CAPA D´IMPRIMACIÓ ANTIOXIDANT, COL.LOCAT A L´OBRA AMB SOLDADURA I CARGOLS. S´INCLOU PART PROPORCIONAL DE PINTURA INTUMESCENT DE LA CASA PYROTEC O EQUIVALENT.

| Amidament | Uts. | Llarg | Parcial |
|---|---|---|---|
| #100x4 (Huecos | 1 | 15.77 | 15.77 |
| #100x4 (Huecos | 1 | 24.02 | 24.02 |
| #100x4 (Huecos | 1 | 24.02 | 24.02 |
| #100x4 (Huecos | 1 | 18.12 | 18.12 |
| #100x4 (Huecos | 1 | 18.12 | 18.12 |
| #100x4 (Huecos | 1 | 27.01 | 27.01 |
| #100x4 (Huecos | 1 | 27.01 | 27.01 |
| #100x4 (Huecos | 1 | 27.01 | 27.01 |
| #100x4 (Huecos | 1 | 27.01 | 27.01 |
| #100x4 (Huecos | 1 | 18.12 | 18.12 |
| #100x4 (Huecos | 1 | 18.12 | 18.12 |
| #100x4 (Huecos | 1 | 10.81 | 10.81 |
| #100x4 (Huecos | 1 | 15.77 | 15.77 |
| #100x4 (Huecos | 1 | 10.81 | 10.81 |
| #100x4 (Huecos | 1 | 19.12 | 19.12 |
| #100x4 (Huecos | 1 | 31.28 | 31.28 |
| #100x4 (Huecos | 1 | 15.77 | 15.77 |
| #100x4 (Huecos | 1 | 31.28 | 31.28 |
| #100x4 (Huecos | 1 | 27.01 | 27.01 |
| #100x4 (Huecos | 1 | 31.28 | 31.28 |
| #100x4 (Huecos | 1 | 27.01 | 27.01 |
| #100x4 (Huecos | 1 | 15.77 | 15.77 |
| #100x4 (Huecos | 1 | 31.28 | 31.28 |
| #100x4 (Huecos | 1 | 30.2 | 30.20 |
| #100x4 (Huecos | 1 | 48.35 | 48.35 |
| #100x4 (Huecos | 1 | 48.35 | 48.35 |
| #100x4 (Huecos | 1 | 30.2 | 30.20 |
| #100x4 (Huecos | 1 | 48.39 | 48.39 |
| #100x4 (Huecos | 1 | 48.39 | 48.39 |
| #100x4 (Huecos | 1 | 30.2 | 30.20 |
| #100x4 (Huecos | 1 | 48.35 | 48.35 |
| #100x4 (Huecos | 1 | 48.35 | 48.35 |
| #100x4 (Huecos | 1 | 30.2 | 30.20 |
| #100x4 (Huecos | 1 | 48.35 | 48.35 |
| #100x4 (Huecos | 1 | 48.35 | 48.35 |
| #100x4 (Huecos | 1 | 37.81 | 37.81 |
| #100x4 (Huecos | 1 | 37.81 | 37.81 |
| #100x4 (Huecos | 1 | 37.75 | 37.75 |
| #100x4 (Huecos | 1 | 37.75 | 37.75 |
| #100x4 (Huecos | 1 | 37.75 | 37.75 |
| #100x4 (Huecos | 1 | 37.75 | 37.75 |
| #100x4 (Huecos | 1 | 37.75 | 37.75 |
| #100x4 (Huecos | 1 | 37.75 | 37.75 |
| #100x4 (Huecos | 1 | 37.75 | 37.75 |
| #100x4 (Huecos | 1 | 37.75 | 37.75 |
| #100x4 (Huecos | 1 | 37.75 | 37.75 |
| #100x4 (Huecos | 1 | 37.75 | 37.75 |
| #100x4 (Huecos | 1 | 37.75 | 37.75 |
| #100x4 (Huecos | 1 | 37.75 | 37.75 |
| #100x4 (Huecos | 1 | 37.81 | 37.81 |
| #100x4 (Huecos | 1 | 37.81 | 37.81 |
| #100x4 (Huecos | 1 | 37.75 | 37.75 |
| #100x4 (Huecos | 1 | 37.75 | 37.75 |
| #100x4 (Huecos | 1 | 37.75 | 37.75 |
| #100x4 (Huecos | 1 | 40.92 | 40.92 |
| #100x4 (Huecos | 1 | 37.75 | 37.75 |
| #100x4 (Huecos | 1 | 15.77 | 15.77 |
| #100x4 (Huecos | 1 | 15.77 | 15.77 |
| #100x4 (Huecos | 1 | 40.92 | 40.92 |
| #100x4 (Huecos | 1 | 54.02 | 54.02 |
| #100x4 (Huecos | 1 | 54.02 | 54.02 |
| #100x4 (Huecos | 1 | 54.02 | 54.02 |
| HEB-160 (HEB) | 1 | 57.15 | 57.15 |
| HEB-160 (HEB) | 1 | 277.46 | 277.46 |
| HEB-180 (HEB) | 1 | 69.61 | 69.61 |
| HEB-180 (HEB) | 1 | 243.49 | 243.49 |
| HEB-180 (HEB) | 1 | 243.49 | 243.49 |
| HEB-180 (HEB) | 1 | 243.49 | 243.49 |
| HEB-180 (HEB) | 1 | 127.74 | 127.74 |
| HEB-180 (HEB) | 1 | 440.84 | 440.84 |
| HEB-180 (HEB) | 1 | 440.84 | 440.84 |
| HEB-180 (HEB) | 1 | 440.84 | 440.84 |
| HEB-180 (HEB) | 1 | 307.56 | 307.56 |
| HEB-180 (HEB) | 1 | 133.28 | 133.28 |
| HEB-180 (HEB) | 1 | 243.49 | 243.49 |
| HEB-180 (HEB) | 1 | 162.44 | 162.44 |
| HEB-180 (HEB) | 1 | 34.91 | 34.91 |
| HEB-180 (HEB) | 1 | 162.44 | 162.44 |
| HEB-180 (HEB) | 1 | 243.49 | 243.49 |
| HEB-180 (HEB) | 1 | 243.49 | 243.49 |
| HEB-180 (HEB) | 1 | 162.44 | 162.44 |
| HEB-180 (HEB) | 1 | 34.91 | 34.91 |
| HEB-180 (HEB) | 1 | 162.44 | 162.44 |
| HEB-180 (HEB) | 1 | 243.49 | 243.49 |
| HEB-180 (HEB) | 1 | 243.49 | 243.49 |
| HEB-180 (HEB) | 1 | 162.44 | 162.44 |
| HEB-180 (HEB) | 1 | 34.91 | 34.91 |
| HEB-180 (HEB) | 1 | 162.44 | 162.44 |
| HEB-180 (HEB) | 1 | 243.49 | 243.49 |
| HEB-180 (HEB) | 1 | 243.49 | 243.49 |
| HEB-180 (HEB) | 1 | 162.44 | 162.44 |
| HEB-180 (HEB) | 1 | 34.91 | 34.91 |
| HEB-180 (HEB) | 1 | 162.44 | 162.44 |
| HEB-180 (HEB) | 1 | 243.49 | 243.49 |
| HEB-180 (HEB) | 1 | 243.49 | 243.49 |
| HEB-180 (HEB) | 1 | 162.44 | 162.44 |
| HEB-180 (HEB) | 1 | 34.91 | 34.91 |
| HEB-180 (HEB) | 1 | 34.91 | 34.91 |
| HEB-180 (HEB) | 1 | 162.44 | 162.44 |
| HEB-180 (HEB) | 1 | 162.44 | 162.44 |
| HEB-240 (HEB) | 1 | 499.26 | 499.26 |
| HEB-240 (HEB) | 1 | 216.35 | 216.35 |
| HEB-240 (HEB) | 1 | 499.26 | 499.26 |
| HEB-240 (HEB) | 1 | 216.35 | 216.35 |
| HEB-240 (HEB) | 1 | 499.26 | 499.26 |
| HEB-240 (HEB) | 1 | 216.35 | 216.35 |
| HEB-240 (HEB) | 1 | 499.26 | 499.26 |
| HEB-240 (HEB) | 1 | 216.35 | 216.35 |
| IPE-180 (IPE) | 1 | 121.95 | 121.95 |
| IPE-180 (IPE) | 1 | 121.95 | 121.95 |
| IPE-180 (IPE) | 1 | 121.95 | 121.95 |
| IPE-180 (IPE) | 1 | 122.12 | 122.12 |
| IPE-180 (IPE) | 1 | 121.95 | 121.95 |
| IPE-180 (IPE) | 1 | 121.95 | 121.95 |
| IPE-180 (IPE) | 1 | 121.95 | 121.95 |
| IPE-180 (IPE) | 1 | 122.12 | 122.12 |
| IPE-180 (IPE) | 1 | 121.95 | 121.95 |
| IPE-180 (IPE) | 1 | 121.95 | 121.95 |
| IPE-180 (IPE) | 1 | 121.95 | 121.95 |
| IPE-180 (IPE) | 1 | 122.12 | 122.12 |
| IPE-180 (IPE) | 1 | 121.95 | 121.95 |
| IPE-180 (IPE) | 1 | 121.95 | 121.95 |
| IPE-180 (IPE) | 1 | 122.12 | 122.12 |
| IPE-180 (IPE) | 1 | 121.95 | 121.95 |
| IPE-180 (IPE) | 1 | 121.95 | 121.95 |
| IPE-180 (IPE) | 1 | 121.95 | 121.95 |
| IPE-180 (IPE) | 1 | 121.95 | 121.95 |
| IPE-180 (IPE) | 1 | 121.95 | 121.95 |
| IPE-180 (IPE) | 1 | 121.95 | 121.95 |
| IPE-180 (IPE) | 1 | 121.95 | 121.95 |
| IPE-180 (IPE) | 1 | 121.95 | 121.95 |
| IPE-180 (IPE) | 1 | 122.12 | 122.12 |
| IPE-180 (IPE) | 1 | 122.12 | 122.12 |
| IPE-180 (IPE) | 1 | 121.95 | 121.95 |
| IPE-180 (IPE) | 1 | 121.95 | 121.95 |
| IPE-180 (IPE) | 1 | 121.95 | 121.95 |
| IPE-180 (IPE) | 1 | 121.95 | 121.95 |
| IPE-180 (IPE) | 1 | 121.95 | 121.95 |
| IPE-180 (IPE) | 1 | 121.95 | 121.95 |
| IPE-180 (IPE) | 1 | 121.95 | 121.95 |
| IPE-180 (IPE) | 1 | 122.12 | 122.12 |
| IPE-180 (IPE) | 1 | 121.96 | 121.96 |
| IPE-180 (IPE) | 1 | 121.97 | 121.97 |
| IPE-220 (IPE) | 1 | 243.84 | 243.84 |
| IPE-220 (IPE) | 1 | 106.19 | 106.19 |
| IPE-220 (IPE) | 1 | 106.19 | 106.19 |
| IPE-220 (IPE) | 1 | 34.08 | 34.08 |
| IPE-220 (IPE) | 1 | 106.19 | 106.19 |
| IPE-220 (IPE) | 1 | 34.08 | 34.08 |
| IPE-220 (IPE) | 1 | 106.19 | 106.19 |
| IPE-220 (IPE) | 1 | 34.08 | 34.08 |
| IPE-220 (IPE) | 1 | 106.19 | 106.19 |
| IPE-220 (IPE) | 1 | 34.08 | 34.08 |
| IPE-220 (IPE) | 1 | 34.08 | 34.08 |
| IPE-220 (IPE) | 1 | 106.19 | 106.19 |
| IPE-220 (IPE) | 1 | 106.19 | 106.19 |
| IPE-220 (IPE) | 1 | 106.19 | 106.19 |
| IPE-220 (IPE) | 1 | 106.19 | 106.19 |
| IPE-220 (IPE) | 1 | 121.92 | 121.92 |
| IPE-220 (IPE) | 1 | 106.19 | 106.19 |
| IPE-220 (IPE) | 1 | 121.92 | 121.92 |
| IPE-300 (IPE) | 1 | 131.76 | 131.76 |
| IPE-300 (IPE) | 1 | 196.38 | 196.38 |
| IPE-300 (IPE) | 1 | 196.38 | 196.38 |
| IPE-330 (IPE) | 1 | 319.42 | 319.42 |
| IPE-330 (IPE) | 1 | 319.42 | 319.42 |
| IPE-330 (IPE) | 1 | 319.42 | 319.42 |
| IPE-330 (IPE) | 1 | 319.42 | 319.42 |
| IPE-330 (IPE) | 1 | 319.42 | 319.42 |
| IPE-330 (IPE) | 1 | 319.42 | 319.42 |
| IPE-330 (IPE) | 1 | 319.42 | 319.42 |
| IPE-330 (IPE) | 1 | 319.87 | 319.87 |
| IPE-330 (IPE) | 1 | 319.42 | 319.42 |
| IPE-330 (IPE) | 1 | 319.42 | 319.42 |
| IPE-330 (IPE) | 1 | 73.44 | 73.44 |
| IPE-330 (IPE) | 1 | 319.42 | 319.42 |
| IPE-360 (IPE) | 1 | 530.75 | 530.75 |
| IPE-360 (IPE) | 1 | 530.75 | 530.75 |
| IPE-360 (IPE) | 1 | 530.75 | 530.75 |
| UPN-160 (UPN) | 1 | 122.46 | 122.46 |
| UPN-160 (UPN) | 1 | 122.46 | 122.46 |
| UPN-160 (UPN) | 1 | 122.46 | 122.46 |
| UPN-160 (UPN) | 1 | 122.64 | 122.64 |
| UPN-160 (UPN) | 1 | 25.26 | 25.26 |
| UPN-160 (UPN) | 1 | 24.49 | 24.49 |
| UPN-160 (UPN) | 1 | 27.32 | 27.32 |
| UPN-160 (UPN) | 1 | 24.51 | 24.51 |
| UPN-160 (UPN) | 1 | 51.54 | 51.54 |
| UPN-160 (UPN) | 1 | 72.67 | 72.67 |
| UPN-160 (UPN) | 1 | 76.3 | 76.30 |
| UPN-160 (UPN) | 1 | 34.85 | 34.85 |
| UPN-160 (UPN) | 1 | 34.85 | 34.85 |
| ?20 (Redondos) | 1 | 16.39 | 16.39 |
| ?20 (Redondos) | 1 | 16.39 | 16.39 |
| ?20 (Redondos) | 1 | 12.68 | 12.68 |
| ?20 (Redondos) | 1 | 15.39 | 15.39 |
| ?20 (Redondos) | 1 | 15.39 | 15.39 |
| ?20 (Redondos) | 1 | 12.68 | 12.68 |
| ?16 (Redondos) | 1 | 12.53 | 12.53 |
| ?16 (Redondos) | 1 | 12.63 | 12.63 |
| ?16 (Redondos) | 1 | 12.1 | 12.10 |
| ?16 (Redondos) | 1 | 12.09 | 12.09 |
| ?16 (Redondos) | 1 | 12.09 | 12.09 |
| ?16 (Redondos) | 1 | 12.09 | 12.09 |
| ?16 (Redondos) | 1 | 12.09 | 12.09 |
| ?16 (Redondos) | 1 | 12.61 | 12.61 |
| ?16 (Redondos) | 1 | 12.09 | 12.09 |
| ?16 (Redondos) | 1 | 12.09 | 12.09 |
| ?16 (Redondos) | 1 | 12.09 | 12.09 |
| ?16 (Redondos) | 1 | 12.09 | 12.09 |
| ?16 (Redondos) | 1 | 12.1 | 12.10 |
| ?16 (Redondos) | 1 | 12.63 | 12.63 |
| ?16 (Redondos) | 1 | 12.53 | 12.53 |
| ?16 (Redondos) | 1 | 12.61 | 12.61 |
| ?16 (Redondos) | 1 | 12.52 | 12.52 |
| ?16 (Redondos) | 1 | 7.34 | 7.34 |
| ?16 (Redondos) | 1 | 6.39 | 6.39 |
| ?20 (Redondos) | 1 | 13.88 | 13.88 |
| ?20 (Redondos) | 1 | 13.88 | 13.88 |
| Escala | 1 | 258 | 258.00 |
| Visera | 1 | 1592 | 1592.00 |
| Instal.lacions | 1 | 945 | 945.00 |
| Façana frontal | 1 | 1430 | 1430.00 |
| xapes | 1 | 787 | 787.00 |
| barres ancoratge | 1 | 290 | 290.00 |
|  | -1 | 3000 | -3000.00 |
| Total |  |  | 27322.75 |

**040007** m2 vermiculita (30/05/2010)
16257.04 m2 × 2.95 = 47958.27
PROJECTAT DE VERMICULITA DE GRUIX 2 CM PER PROTECCIÓ DE LA ESTRUCTURA METÀL.LICA AMB MORTER DE CIMENT, PERLITA I VERMICULITA PROJECTADA. SEGONS INDICACIONS DE LA DF.

| Amidament | Uts. | Llarg | Ample | Alt | Parcial |
|---|---|---|---|---|---|
| 70%ESTRUCTURA | 1 | 27322.75 | 0.7 | 0.85 | 16257.04 |
| Total |  |  |  |  | 16257.04 |

## 05 COBERTES (19/10/2007)
Import: 20800.49

**050000** nota capitol (17/11/2007)
0
COBERTES
Notes generals a totes les partides del capítol:
- A totes les capes de formació de cobertes es tindra en compte que ha cada 25 m2 de superficie es realitzaran juntes de dilatació, segons especificacions de planols, aquestes queden incloses en els preus unitaris de les partides de formació de cobertes.
- Durant l'execució de les cobertes es posará especial atenció al traçat de cumbreras, juntes, pendents, albañales, etc... ja que han de garantitzar la missió de desguas i la impermeabilizació de la coberta..
- Obligatoriament s'utilitzaran materials en possessió dels segells de qualitat INCE.
- S'inclouen tots els treballs i materials per a la formacio de juntes, juntes de dilatació, mimbells, trobades, etc.. per al seu complet acabat.
- S'inclou la formació de totes les trobades amb altres elements, com: desguasos, etc.. de tal manera que garanteixin la seva perfecta estanqueitat i compliment de la normativa vigent.
- La impermeabilització de les cobertes pujarà pels paraments i estarà embeguda dins del mimbell.
- Es seguiran les indicacions de la Direcció Facultativa Normes Vigents per lo que fa referencia a ancoratges, i carregues de peces de revestiments.
- A tots els trobaments entre materials que per dilatacio d'un d'ells pugui empenyer l'altre es col·locara una tira de poliestire expandit a tot el perimetre , quedant inclos en els preus unitaris de les partides que conformin el capitol.
- S'inclouen a totes les capes de formació de cobertes , els elements i materials necessaris per la formació dels següents trobaments: AMB PETO (MIMBELL), AMB BUNERES I JUNTES DE DILATACIÓ.
INCLOS REALITZACIO DE PLANOLS AS BUILD VISATS PELS CORRESPONENTS COL-LEGIS

**050001** M2 CB1 coberta deck acabat bituminós (29/05/2010)
510 M2 × 33.22 = 16942.20
CB1 coberta deck acabat bituminós, formada per:
- planxa grecada d´acer galvanitzat de gruix 0,8 mm fixada mecànicament a perfils metàl.lics del forjat.
- cambra d´aire de 10 cm, sense ventilació.
- barrera de vapor tipus tavek o similar.
- aillamnet de panell rigid de llana de roca de 80 mm de gruix tipus Rockcalm o equivalent.
- acabat de lamina autoprotegida bituminosa de color a definir per df, inclós lamina bituminosa de reforç a les trobades amb paraments verticals.
- part proporcional de minvell de xapa plegada de 0,8 mm galvanitzada de desenvolupament segons projecte fixada mecànicament a parament de suport.
- part proporcional de totes les perforacions per passos d´instal.lacions.
- 5 sobreeixidors de coberta.
LLANA DE ROCA FAMILIA DE PRODUCTES ECOEFICIENTS

| Amidament | Uts. | Llarg | Parcial |
|---|---|---|---|
| PLANTA COBERTA |  |  |  |
| deck acabada bituminosa | 1 | 510 | 510.00 |
| Total |  |  | 510 |

**050002** M2 CB2 coberta deck acabat xapa miniona (30/05/2010)
35.32 M2 × 53.51 = 1889.97
CB2 coberta deck acabat xapa miniona, formada per:
- barrera de vapor de làmina de polietilè de baix densitat.
- aillamnet de panell rigid de llana de roca de 80 mm de gruix tipus Rockcalm o equivalent.
- càmara d´aire vertical de 10 cm ligerament ventil.lada.
- acabat amb xapa galvanitzada tipus miniona o de gruix a definir per la df.
- juntes estanques de neopré.
- part proporcional de minvell de xapa plegada de 0,8 mm galvanitzada de desenvolupament segons projecte fixada mecànicament a parament de suport.
- part proporcional de totes les perforacions per passos d´instal.lacions.
LLANA DE ROCA FAMILIA DE PRODUCTES ECOEFICIENTS

| Amidament | Uts. | Llarg | Parcial |
|---|---|---|---|
| PLANTA COBERTA |  |  |  |
| acabada ceràmica 40X40 | 1 | 35.32 | 35.32 |
| Total |  |  | 35.32 |

**050003** M2 CB3 coberta gres antilliscant (29/05/2010)
8.06 M2 × 37.31 = 300.72
CB3 coberta gres antilliscant, formada per:
- formació de pendents de 5 cm de gruix mitjà amb formigó cel.lular.
- capa de protecció de morter de ciment 1.6, elaborat a la obra, de 3 cm de gruix, amb acabat remolinat.
- acabat de gres antilliscant de de 2 mm de gruix de dimensions a definir per la df.

| Amidament | Uts. | Llarg | Parcial |
|---|---|---|---|
| PLANTA COBERTA |  |  |  |
| acabada gres antilliscant | 1 | 8.06 | 8.06 |
| Total |  |  | 8.06 |

**050004** M2 PR relliga metàl.lica (30/05/2010)
21.93 M2 × 44.12 = 967.55
PR relliga metàl.lica formada per reixa galvanitzada d´entramat d´acer format per retícula de 40x40 cm, fixada amb platines perimetrals de dimensions a definir per la df, ancorada amb morter de ciment 1.4 elaborat a la obra.

| Amidament | Uts. | Llarg | Parcial |
|---|---|---|---|
| PLANTA COBERTA |  |  |  |
| relliga | 1 | 21.93 | 21.93 |
| Total |  |  | 21.93 |

**050005** M2 bancada plaques solars (29/05/2010)
9 M2 × 74.71 = 672.39
bancada de plaques solars formada per daus de formigó de 30x30 cm col.locats sobre el forjat de coberta i fixació de les plaques solars amb taladros. tot segons indicacions de la df.

| Amidament | Uts. | Llarg | Parcial |
|---|---|---|---|
| bancada plaques solars coberta | 3 | 3 | 9.00 |
| Total |  |  | 9 |

**050006** UD escala de gat (19/10/2007)
1 UD × 27.66 = 27.66
escala de gat d´accés a coberta d´acer galvanitzat, formada per tub de 50 mm de diametre com a muntants principals, formant esglaons i protecció. s´inclou arandela de fixació i fixació mecànica al parament.

| Amidament | Uts. | Parcial |
|---|---|---|
| escala gat coberta | 1 | 1.00 |
| Total |  | 1 |

## 06 FAÇANES (29/05/2010)
Import: 46488.93

**060X01** M2 AFV acabat formigó vist (29/05/2010)
80.84 M2 × 7.2 = 582.05
AFV acabat formigó vist dels murs exteriors de l´edifici amb pintura especial de resines acriliques, tipus sikaguard 671w o equivalent, anticarbonatació, acabat transparent, aplicada amb un gruix entre 60 i 120 micres.

| Amidament | Uts. | Llarg | Alt | Parcial |
|---|---|---|---|---|
| PLANTA BAIXA |  |  |  |  |
| façana sud-oest | 4 | 0.7 | 0.32 | 0.90 |
|  | 1 | 7.3 | 0.32 | 2.34 |
| façana sud-est | 1 | 11 | 0.45 | 4.95 |
|  | 1 | 4.63 | 2.05 | 9.49 |
|  | 1 | 2.24 | 3.38 | 7.57 |
| PLANTA BAIXA |  |  |  |  |
| façana nord-est | 1 | 43.45 |  | 43.45 |
| façana nord-oest | 1 | 15.2 | 0.45 | 6.84 |
|  | 1 | 5.3 |  | 5.30 |
| Total |  |  |  | 80.84 |

**060002** M2 PC2 policarbonat arcoplus 547 opal (30/05/2010)
73.84 M2 × 62.6 = 4622.38
PC2 policarbonat exterior arcoplus 547 opal, format per:
- revestiment de policarbonat cel.lular tipus arcoplus 547 aislux o equivalent de 40 mm de gruix amb acabat opal.
- perfils de suport i muntants tubulars d´acer galvanitzat.
- perfils especials de remats superior e inferior del policarbonat i abraçaderes inoxidables d´arcoplus o equivalent segons detall de projecte.
- remat superior d´ampit de façana de xapa plegada d´acer galvanitzat prelacat de 0.8 mm de gruix, de color a definir per la df i desenvolupament segons detall de projecte.
- reixes de ventil.lació inferiors i superiors per la façana ventil.lada.
- tots el remats aniran amb goteró.

| Amidament | Uts. | Llarg | Alt | Parcial |
|---|---|---|---|---|
| PLANTA BAIXA - PRIMERA |  |  |  |  |
| façana sud-oest | 1 | 6.35 | 6.9 | 43.82 |
| façana sud-est | 1 | 4.35 | 6.9 | 30.02 |
| Total |  |  |  | 73.84 |

**060003** M2 PC1 policarbonat arcoplus 323 cristal (30/05/2010)
144.36 M2 × 62.6 = 9036.94
PC1 policarbonat exterior arcoplus 323 cristal, format per:
- revestiment de policarbonat cel.lular tipus arcoplus 323 aislux o equivalent de 20 mm de gruix amb acabat cristal.
- perfils de suport i muntants tubulars d´acer galvanitzat.
- perfils especials de remats superior e inferior del policarbonat i abraçaderes inoxidables d´arcoplus o equivalent segons detall de projecte.
- remat superior d´ampit de façana de xapa plegada d´acer galvanitzat prelacat de 0.8 mm de gruix, de color a definir per la df i desenvolupament segons detall de projecte.
- reixes de ventil.lació inferiors i superiors per la façana ventil.lada.
- tots el remats aniran amb goteró.

| Amidament | Uts. | Llarg | Alt | Parcial |
|---|---|---|---|---|
| PLANTA BAIXA |  |  |  |  |
| façana nord-oest | 1 | 33.15 | 2.4 | 79.56 |
|  | 1 | 26.45 | 2.45 | 64.80 |
| Total |  |  |  | 144.36 |

**0600L4** ML Llindes xapa plegada galvanitzada 0,8 mm (29/05/2010)
30.7 ML × 16.96 = 520.67
Subministre i col.locació de llindes de finestres exteriors de xapa plegada galvanitzada de 0,8 mm de gruix, fixades mecànicament, de desenvolupament segons detall de projecte i segons criteri de la df.

| Amidament | Uts. | Llarg | Parcial |
|---|---|---|---|
| FAÇANA SUD OEST | 3 | 1.5 | 4.50 |
| FAÇANA SUD EST | 1 | 1.8 | 1.80 |
|  | 1 | 4.2 | 4.20 |
| FAÇANA NORD EST | 1 | 19.2 | 19.20 |
| FAÇANA NORD OEST | 1 | 1 | 1.00 |
| Total |  |  | 30.7 |

**0600V5** ML Escopidors de xapa plegada galvanitzada 0,8 mm (29/05/2010)
35.54 ML × 16.16 = 574.33
Subministre i col.locació d´escopidors de finestres exteriors de xapa plegada galvanitzada de 0,8 mm de gruix, fixades mecànicament, de desenvolupament segons detall de projecte, amb goteró i amb una pendent del 3% cap a l´exterior, segons criteri de la df.

| Amidament | Uts. | Llarg | Parcial |
|---|---|---|---|
| FAÇANA SUD OEST | 3 | 1.5 | 4.50 |
| FAÇANA SUD EST | 1 | 1.8 | 1.80 |
|  | 1 | 4.2 | 4.20 |
|  | 1 | 2.15 | 2.15 |
|  | 1 | 2.69 | 2.69 |
| FAÇANA NORD EST | 1 | 19.2 | 19.20 |
| FAÇANA NORD OEST | 1 | 1 | 1.00 |
| Total |  |  | 35.54 |

**060000** M2 AXM revestiment perfil xapa miniona (30/05/2010)
351.49 M2 × 88.63 = 31152.56
AXM revestiment de façana ventil.lada de perfil xapa miniona, format per:
- perfil de xapa d´alumini prelacat tipus miniona d´europerfil o equivalent, de gruix 0.8mm, col.locada en sentit vertical, de color a definir per la df.
- perfil de suport de façana tipus eurobac 80 d´europerfil o equivalent.
- aillament de llana de roca de 60 mm de gruix amb barrera de vapor per la cara exterior.
- remat superior d´ampit de façana de xapa plegada d´acer galvanitzat prelacat de 0.8 mm de gruix, de color a definir per la df i desenvolupament segons detall de projecte.
- remats inferiors de façana de xapa plegada d´acer galvanitzat prelacat de 0,8 mm de gruix, de color a definir per la df i desenvolupament segons detall de projecte.
- reixes de ventil.lació inferiors i superiors per la façana ventil.lada.
- tots el remats aniran amb goteró.
LLANA DE ROCA FAMILIA DE PRODUCTES ECOEFICIENTS

| Amidament | Uts. | Llarg | Alt | Parcial |
|---|---|---|---|---|
| PLANTA BAIXA - PRIMERA |  |  |  |  |
| façana sud-oest | 1 | 1.35 | 5.8 | 7.83 |
|  | 3 | 2.2 | 5.8 | 38.28 |
|  | 1 | 1.65 | 5.8 | 9.57 |
|  | 1 | 26.8 | 2.7 | 72.36 |
|  | 1 | 6.5 | 1.3 | 8.45 |
| façana sud-est | 1 | 6.35 | 6.9 | 43.82 |
|  | 1 | 13.63 | 1.3 | 17.72 |
| façana nord-est | 1 | 26.7 | 1.37 | 36.58 |
|  | 1 | 6.62 | 3.88 | 25.69 |
| façana nord-oest | 1 | 15.2 | 2.4 | 36.48 |
|  | 1 | 13.85 | 3.95 | 54.71 |
| Total |  |  |  | 351.49 |

## 07 DIVISIONS INTERIORS (19/10/2007)
Import: 19170.53

**070000** nota capitol (17/11/2007)
0
DIVISIONS INTERIORS
DIVISÒRIES CERAMIQUES
Nota general per totes les les bases del capítol:
- En totes les partides de parets s'inclou el rebut de marcs, ja que s'ha contat l'omple pel buit.
Nota particular per totes les partides del subcapítol de divisions ceràmiques:
1- Els morters seran de de la resistencia adecuada als materials a unir, amb l'adherencia suficient i impermeable i inalterable als agents atmosferics.
2- Els mahons a utiltzar, indiferentment a la seva naturalesa, complirà tot lo establert en les disposicions vigents, en quant a dimensons , forma, qualitat...
3- Els paraments es formaran amb l'aparellament que la D.F. cregui oportú.
4- La junta entre els mahons estarà totalment plena.
5- Els murs i parets que enllacin en cantonades, creuaments, o trobades s'executaran enllaçant-los simultaneament entre ells.
6- Totes les parets s'executaran perfectament aplomades, es rebutjaran les que no ho complin.
7- S'utilitzaran de forma obligatoria materials en possessió de segell de qualitat INCE.
DIVISÒRIES DE CARTRO GUIX
Notes per a totes les partides del capítol:
- A totes les partides de divisòries de sistemes de cartró-guix s´inclou la rebuda de marcs.
- Tots els elements que formen el conjunt d´una divisió han de ser els adequats i de la mateixa marca, formant aixi un sol sistema.
- Les divisòries cumpliran amb lo establert a les disposicions vigents, en quant a qualitat...
- Totes les parets s´executaran perfectament aplomades, essent objecte de rebuig les que no cumpleixin
- S´utilitzaran de forma obligatòria materials en posessió del segell de qualitat INCE.
- Darrere els armaris de cuina, radiadors i taulells de bany, l´envà de cartró-guix es reforçarà amb plafons de DM de muntant a muntant, quedant inclosos al preu unitari de la partida.
S´INCLOU PART PROPORCIONAL DE CALAIXOS PER CISTERNES AL TRASDÓS AUTOPORTANT DE BANYS
INCLOS REALITZACIO DE PLANOLS AS BUILD VISATS PELS CORRESPONENTS COL-LEGIS

**07000Z** M2 divisió 2P13+E46+2P13 (30/05/2010)
113.53 M2 × 18.47 = 2096.90
DIVISIÓ INTERIOR AMB PLAQUES DE CARTRÓ-GUIX TIPUS PLADUR N+E+N O EQUIVALENT, FORMADA PER:
- 2 PLAQUES DE CARTRÓ-GUIX "N" DE 13 mm DE GRUIX.
- MUNTANTS DE PERFIL U DE 46mm, COL·LOCATS CADA 40 CM
- CANALS DE PERFIL U DE 40 mm, EN TOT EL SEU RECORREGUT
- 2 PLAQUES DE CARTRÓ-GUIX "N" DE 13mm DE GRUIX
S'INCLOU LA PART PROPORCIONAL DE TROBAMENTS ENTRE MARCS, ENVANS, REMATS REJUNTATS AMB PASTA DE JUNTES ESPECÍFICA, CINTES DE JUNTES I JUNTES ACÚSTIQUES.
TAMBÉ QUEDEN INCLOSES LES PERFORACIONS PER PAS D'INSTAL·LACIONS, CAIXES DE REGISTRE I MECANISMES, PUNTS DE LLUM, PAS PER SUPORT DE MATERIAL SANITARI...
S´INCLOU P.P. DE PLETINES PER ANCLAR PENJADORS.

| Amidament | Uts. | Llarg | Alt | Parcial |
|---|---|---|---|---|
| PLANTA BAIXA |  |  |  |  |
| administració | 1 | 5.98 | 2.73 | 16.33 |
|  | 1 | 4.6 | 2.73 | 12.56 |
| magatzems | 2 | 4.25 | 2.47 | 21.00 |
|  | 1 | 2.4 | 4.35 | 10.44 |
| escala | 1 | 6.5 | 4.35 | 28.28 |
| PLANTA PRIMERA |  |  |  |  |
| vestuari 1 | 1 | 1.5 | 2.8 | 4.20 |
| vestuari 2 | 1 | 1.6 | 2.8 | 4.48 |
|  | 1 | 2 | 2.8 | 5.60 |
|  | 1 | 3.8 | 2.8 | 10.64 |
| Total |  |  |  | 113.53 |

**07000Y** M2 divisió 2P13+E46+2P13 aillament (30/05/2010)
13.24 M2 × 28.55 = 378.00
DIVISIÓ INTERIOR AMB PLAQUES DE CARTRÓ-GUIX TIPUS PLADUR N+E+N O EQUIVALENT, FORMADA PER:
- 2 PLAQUES DE CARTRÓ-GUIX "N" DE 13 mm DE GRUIX.
- MUNTANTS DE PERFIL U DE 46mm, COL·LOCATS CADA 40 CM
- CANALS DE PERFIL U DE 40 mm, EN TOT EL SEU RECORREGUT
- AÏLLAMENT DE LLANA DE ROCA DE 40 mm
- 2 PLAQUES DE CARTRÓ-GUIX "N" DE 13mm DE GRUIX
S'INCLOU LA PART PROPORCIONAL DE TROBAMENTS ENTRE MARCS, ENVANS, REMATS REJUNTATS AMB PASTA DE JUNTES ESPECÍFICA, CINTES DE JUNTES I JUNTES ACÚSTIQUES.
TAMBÉ QUEDEN INCLOSES LES PERFORACIONS PER PAS D'INSTAL·LACIONS, CAIXES DE REGISTRE I MECANISMES, PUNTS DE LLUM, PAS PER SUPORT DE MATERIAL SANITARI...
LLANA DE ROCA FAMILIA DE PRODUCTES ECOEFICIENTS
S´INCLOU P.P. DE PLETINES PER ANCLAR PENJADORS.

| Amidament | Uts. | Llarg | Alt | Parcial |
|---|---|---|---|---|
| PLANTA PRIMERA |  |  |  |  |
| instal.lacions | 1 | 4.3 | 3.08 | 13.24 |
| Total |  |  |  | 13.24 |

**07000Q** M2 divisió 1P13+2E46+2P13 (29/05/2010)
3.76 M2 × 26.96 = 101.37
DIVISIÓ INTERIOR AMB PLAQUES DE CARTRÓ-GUIX TIPUS PLADUR N+E+E+N O EQUIVALENT, FORMADA PER:
- 2 PLAQUES DE CARTRÓ-GUIX "N" DE 13 mm DE GRUIX.
- MUNTANTS DE PERFIL U DE 46mm, COL·LOCATS CADA 40 CM
- CANALS DE PERFIL U DE 40 mm, EN TOT EL SEU RECORREGUT
- CAMBRA D´AIRE VARIABLE.
- MUNTANTS DE PERFIL U DE 46mm, COL·LOCATS CADA 40 CM
- CANALS DE PERFIL U DE 40 mm, EN TOT EL SEU RECORREGUT
- 1 PLACA DE CARTRÓ-GUIX "N" DE 13mm DE GRUIX
S'INCLOU LA PART PROPORCIONAL DE TROBAMENTS ENTRE MARCS, ENVANS, REMATS REJUNTATS AMB PASTA DE JUNTES ESPECÍFICA, CINTES DE JUNTES I JUNTES ACÚSTIQUES.
TAMBÉ QUEDEN INCLOSES LES PERFORACIONS PER PAS D'INSTAL·LACIONS, CAIXES DE REGISTRE I MECANISMES, PUNTS DE LLUM, PAS PER SUPORT DE MATERIAL SANITARI...
S´INCLOU P.P. DE PLETINES PER ANCLAR PENJADORS.

| Amidament | Uts. | Llarg | Alt | Parcial |
|---|---|---|---|---|
| PLANTA PRIMERA |  |  |  |  |
| vestíbul ascensor | 1 | 1.32 | 2.85 | 3.76 |
| Total |  |  |  | 3.76 |

**07000L** M2 divisió 1P13+2E46+1P13 aillament (29/05/2010)
18.48 M2 × 32.5 = 600.60
DIVISIÓ INTERIOR AMB PLAQUES DE CARTRÓ-GUIX TIPUS PLADUR N+E+N O EQUIVALENT, FORMADA PER:
- 1 PLACA DE CARTRÓ-GUIX "N" DE 13mm DE GRUIX
- MUNTANTS DE PERFIL U DE 46mm, COL·LOCATS CADA 40 CM
- CANALS DE PERFIL U DE 40 mm, EN TOT EL SEU RECORREGUT
- AÏLLAMENT DE LLANA DE ROCA DE 40 mm
- 1 PLACA DE CARTRÓ-GUIX "N" DE 13mm DE GRUIX
S'INCLOU LA PART PROPORCIONAL DE TROBAMENTS ENTRE MARCS, ENVANS, REMATS REJUNTATS AMB PASTA DE JUNTES ESPECÍFICA, CINTES DE JUNTES I JUNTES ACÚSTIQUES.
TAMBÉ QUEDEN INCLOSES LES PERFORACIONS PER PAS D'INSTAL·LACIONS, CAIXES DE REGISTRE I MECANISMES, PUNTS DE LLUM, PAS PER SUPORT DE MATERIAL SANITARI...
LLANA DE ROCA FAMILIA DE PRODUCTES ECOEFICIENTS

| Amidament | Uts. | Llarg | Alt | Parcial |
|---|---|---|---|---|
| PLANTA PRIMERA |  |  |  |  |
| vestuari 2 | 1 | 2 | 3.08 | 6.16 |
|  | 1 | 2 | 3.08 | 6.16 |
|  | 1 | 2 | 3.08 | 6.16 |
| Total |  |  |  | 18.48 |

**070001** M2 divisió 2P13+E46+1P13 aillament (19/10/2007)
107.46 M2 × 21.77 = 2339.40
DIVISIÓ INTERIOR AMB PLAQUES DE CARTRÓ-GUIX TIPUS PLADUR N+E+N O EQUIVALENT, FORMADA PER:
- 2 PLAQUES DE CARTRÓ-GUIX "N" DE 13 mm DE GRUIX.
- MUNTANTS DE PERFIL U DE 46mm, COL·LOCATS CADA 40 CM
- CANALS DE PERFIL U DE 40 mm, EN TOT EL SEU RECORREGUT
- AÏLLAMENT DE LLANA DE ROCA DE 40 mm
- 1 PLACA DE CARTRÓ-GUIX "N" DE 13mm DE GRUIX
S'INCLOU LA PART PROPORCIONAL DE TROBAMENTS ENTRE MARCS, ENVANS, REMATS REJUNTATS AMB PASTA DE JUNTES ESPECÍFICA, CINTES DE JUNTES I JUNTES ACÚSTIQUES.
TAMBÉ QUEDEN INCLOSES LES PERFORACIONS PER PAS D'INSTAL·LACIONS, CAIXES DE REGISTRE I MECANISMES, PUNTS DE LLUM, PAS PER SUPORT DE MATERIAL SANITARI...
LLANA DE ROCA FAMILIA DE PRODUCTES ECOEFICIENTS

| Amidament | Uts. | Llarg | Alt | Parcial |
|---|---|---|---|---|
| PLANTA BAIXA |  |  |  |  |
| bany | 1 | 2.45 | 4.02 | 9.85 |
| PLANTA PRIMERA |  |  |  |  |
| vestuari 1 | 1 | 4.84 | 2.8 | 13.55 |
|  | 1 | 4.58 | 3.08 | 14.11 |
| vestuari 2 | 1 | 10.77 | 2.8 | 30.16 |
|  | 1 | 12.92 | 3.08 | 39.79 |
| Total |  |  |  | 107.46 |

**07000S** M2 divisió 2P13+E46+1P13 (29/05/2010)
35.23 M2 × 22.34 = 787.04

| Amidament | Uts. | Llarg | Alt | Parcial |
|---|---|---|---|---|
| PLANTA PRIMERA |  |  |  |  |
| vestuari 1 | 1 | 4.4 | 2.85 | 12.54 |
| vestuari 2 | 1 | 4.4 | 2.85 | 12.54 |
|  | 2 | 1.78 | 2.85 | 10.15 |
| Total |  |  |  | 35.23 |

**070002** M2 trasdós 2P13+E46 aillament (30/05/2010)
213.69 M2 × 19.15 = 4092.16
TRASDOSSAT INTERIOR AMB PLAQUES DE CARTRÓ-GUIX TIPUS PLADUR E+N O EQUIVALENT, FORMADA PER:
- MUNTANTS DE PERFIL U DE 46mm, COL·LOCATS CADA 40 CM
- CANALS DE PERFIL U DE 40 mm, EN TOT EL SEU RECORREGUT
- AÏLLAMENT DE LLANA DE ROCA DE 40 mm.
- 2 PLAQUES DE CARTRÓ-GUIX "N" DE 13mm DE GRUIX
S'INCLOU LA PART PROPORCIONAL DE TROBAMENTS ENTRE MARCS, ENVANS, REMATS REJUNTATS AMB PASTA DE JUNTES ESPECÍFICA, CINTES DE JUNTES I JUNTES ACÚSTIQUES.
TAMBÉ QUEDEN INCLOSES LES PERFORACIONS PER PAS D'INSTAL·LACIONS, CAIXES DE REGISTRE I MECANISMES, PUNTS DE LLUM, PAS PER SUPORT DE MATERIAL SANITARI...
LLANA DE ROCA FAMILIA DE PRODUCTES ECOEFICIENTS

| Amidament | Uts. | Llarg | Alt | Parcial |
|---|---|---|---|---|
| PLANTA BAIXA |  |  |  |  |
| admisnistració | 1 | 9.5 | 4.05 | 38.48 |
|  | 1 | 5.1 | 4.05 | 20.66 |
| vestibul ascensor | 1 | 7.16 | 4.05 | 29.00 |
| escala accés p1 | 1 | 8.45 | 4.05 | 34.22 |
| bany | 1 | 2.37 | 2.23 | 5.29 |
|  | 1 | 2.05 | 4.26 | 8.73 |
|  | 1 | 2.15 | 4.26 | 9.16 |
| magatzems | 1 | 23.9 | 2.42 | 57.84 |
|  | 1 | 2.45 | 4.21 | 10.31 |
| Total |  |  |  | 213.69 |

**07000K** M2 trasdós 2P13+E46 (29/05/2010)
28.24 M2 × 15.54 = 438.85
TRASDOSSAT INTERIOR AMB PLAQUES DE CARTRÓ-GUIX TIPUS PLADUR E+N O EQUIVALENT, FORMADA PER:
- MUNTANTS DE PERFIL U DE 46mm, COL·LOCATS CADA 40 CM
- CANALS DE PERFIL U DE 40 mm, EN TOT EL SEU RECORREGUT
- 2 PLAQUES DE CARTRÓ-GUIX "N" DE 13mm DE GRUIX
S'INCLOU LA PART PROPORCIONAL DE TROBAMENTS ENTRE MARCS, ENVANS, REMATS REJUNTATS AMB PASTA DE JUNTES ESPECÍFICA, CINTES DE JUNTES I JUNTES ACÚSTIQUES.
TAMBÉ QUEDEN INCLOSES LES PERFORACIONS PER PAS D'INSTAL·LACIONS, CAIXES DE REGISTRE I MECANISMES, PUNTS DE LLUM, PAS PER SUPORT DE MATERIAL SANITARI...

| Amidament | Uts. | Llarg | Alt | Parcial |
|---|---|---|---|---|
| PLANTA PRIMERA |  |  |  |  |
| instal.lacions | 1 | 9.17 | 3.08 | 28.24 |
| Total |  |  |  | 28.24 |

**070003** M2 trasdós 2P13 Omegues (29/05/2010)
14.34 M2 × 13.18 = 189.00
TRASDOSSAT SEMIDIRECTE DE 2 PLAQUES DE CARTRÓ GUIX DE 13 MM DE GRUIX REBUT DIRECTAMENT SOBRE PARAMENT VERTICAL MITJANÇANT OMEGUES DE 13 MM D´ACER GALVANITZAT.. INCLUIT PART PROPORCIONAL DE PASTA I CINTA PER JUNTES. TOTALMENT ACABAT I LLEST PER IMPRIMAR I DECORAR. TAMBE QUEDEN INCLOSES TOTES LES PERFORACIONS PER PAS D´INSTAL.LACIONS, CAIXES DE REGISTRE I MECANISME, PUNTS DE LLUM, PAS PER SOPORTS DE MATERIAL SANITARI...

| Amidament | Uts. | Llarg | Alt | Parcial |
|---|---|---|---|---|
| PLANTA BAIXA |  |  |  |  |
| magatzem 1 | 1 | 2 | 4.02 | 8.04 |
| vestuari | 1 | 2.21 | 2.85 | 6.30 |
| Total |  |  |  | 14.34 |

**070004** M2 trasdós 1P13+E46 (29/05/2010)
44.35 M2 × 13.69 = 607.15
TRASDOSSAT INTERIOR AMB PLAQUES DE CARTRÓ-GUIX TIPUS PLADUR E+N O EQUIVALENT, FORMADA PER:
- MUNTANTS DE PERFIL U DE 46mm, COL·LOCATS CADA 40 CM
- CANALS DE PERFIL U DE 40 mm, EN TOT EL SEU RECORREGUT
- AÏLLAMENT DE LLANA DE ROCA DE 40 mm.
- 1 PLACA DE CARTRÓ-GUIX "N" DE 13mm DE GRUIX
S'INCLOU LA PART PROPORCIONAL DE TROBAMENTS ENTRE MARCS, ENVANS, REMATS REJUNTATS AMB PASTA DE JUNTES ESPECÍFICA, CINTES DE JUNTES I JUNTES ACÚSTIQUES.
TAMBÉ QUEDEN INCLOSES LES PERFORACIONS PER PAS D'INSTAL·LACIONS, CAIXES DE REGISTRE I MECANISMES, PUNTS DE LLUM, PAS PER SUPORT DE MATERIAL SANITARI...

| Amidament | Uts. | Llarg | Alt | Parcial |
|---|---|---|---|---|
| PLANTA PRIMERA |  |  |  |  |
| A1 | 1 | 8.62 | 2.85 | 24.57 |
| vestuari 1 | 1 | 3.76 | 2.85 | 10.72 |
|  | 1 | 3.18 | 2.85 | 9.06 |
| Total |  |  |  | 44.35 |

**070008** M2 Incremento a 2xPWR13 (29/05/2010)
794.61 M2 × 2.18 = 1732.25
INCREMENT DE COST PER CANVI DE PLACA DE CARTRÓ GUIX TIPUS N DE 13 mm PER A PLACA DE CARTRÓ GUIX HIDRÒFUGA WR DE 13 mm DE GRUIX.

| Amidament | Uts. | Llarg | Alt | Parcial |
|---|---|---|---|---|
| PLANTA BAIXA |  |  |  |  |
| bany | 2 | 4.85 | 4.02 | 38.99 |
| magatzems | 2 | 26.42 | 4.02 | 212.42 |
| PLANTA PRIMERA |  |  |  |  |
| vestuari 1 | 2 | 21.18 | 3.08 | 130.47 |
|  | 2 | 1.1 | 3.08 | 6.78 |
|  | 2 | 1.1 | 3.08 | 6.78 |
| vestuari 2 | 2 | 39.73 | 3.08 | 244.74 |
| instal.lacions | 2 | 25.07 | 3.08 | 154.43 |
| Total |  |  |  | 794.61 |

**070009** M2 RBF bloc formigó vist 20 cm (29/05/2010)
221.3 M2 × 23.93 = 5295.71
RBF Divisió interior de bloc foradat de formigó vist de 20 cm de gruix, de dimensios 40x20 cm, acabat llis, col.locat amb morter de ciment segons criteri de la df. de color negre.

| Amidament | Uts. | Llarg | Alt | Parcial |
|---|---|---|---|---|
| PLANTA BAIXA |  |  |  |  |
| taller 1 i 2 | 1 | 27.46 | 4.4 | 120.82 |
|  | 1 | 2.25 | 4.4 | 9.90 |
| taller 3 | 1 | 4.15 | 4.4 | 18.26 |
| taller 4 | 1 | 14.65 | 4.4 | 64.46 |
|  | 1 | 6.65 | 4.4 | 29.26 |
| - gelosia bloc | -1 | 10.7 | 2 | -21.40 |
| Total |  |  |  | 221.3 |

**070010** M2 RBFH bloc formigó vist gelosia 20 cm (29/05/2010)
21.4 M2 × 23.93 = 512.10
RBFH Divisió interior de bloc foradat de formigó vist de 20 cm de gruix, col.locat en gelosia, de dimensios 40x20 cm, acabat llis, col.locat amb morter de ciment segons criteri de la df. de color negro.

| Amidament | Uts. | Llarg | Alt | Parcial |
|---|---|---|---|---|
| PLANTA BAIXA |  |  |  |  |
| gelosia bloc | 1 | 10.7 | 2 | 21.40 |
| Total |  |  |  | 21.4 |

## 08 PAVIMENTS (12/10/2007)
Import: 11331.8

**0800Z1** nota capitol (17/11/2007)
0
PAVIMENTS
Notes generals a totes les patides d'aquest capitol:
- Tots els paviments se realitzaràn sobre la base perfectament neta i anivellada, amb l'execucio de talls i distribucio de peces que la Dirección Faculativa cregui oportú.
- Tots els paviments una vegada acabats es protegiràn amb la fí d'evitar desperfectes. Això no suposarà cap increment dels costos.
- A tots els paviments s'inclouen tots els treballs auxiliars d'acabat ( rebaixats, pulits, abrillantats, pletines de canvi de paviment, ....) d'acord amb les instruccions de la Direcció Facultativa.
- Queden incloses totes les preparacions i bases de paviment amb la fi de que tots els paviments acabats quedin al mateix nivell
INCLOS REALITZACIO DE PLANOLS AS BUILD VISATS PELS CORRESPONENTS COL-LEGIS

**080000** m2 subbase per paviment (12/10/2007)
68.12 m2 × 3.88 = 264.31
SUBBASE GENERAL
CAPA DE NETEJA I NIVELLAMENT PER SUBBASE DE PAVIMENT DE GRES I PELFUT, REALITZADA AMB MORTER MES ADIENTI AMB UN GRUIX MINIM DE 3 CM, AMB ACABAT REMOLINAT MECANIC.TOT SEGONS ESPECIFICACIONS DE PROJECTE I D.F.

| Amidament | Uts. | Llarg | Parcial |
|---|---|---|---|
| PER GRES | 1 | 64.76 | 64.76 |
| PER PELFUT | 1 | 3.36 | 3.36 |
| Total |  |  | 68.12 |

**0800ZZ** m2 lamina antiimpacte (29/05/2010)
153.57 m2 × 2.09 = 320.96
Lamina de polietilé d´aillament acústic per amortiguació del soroll col.locada sota la subbase del paviment.

| Amidament | Uts. | Llarg | Parcial |
|---|---|---|---|
| PLANTA PRIMERA |  |  |  |
| a1 + ga | 1 | 72.42 | 72.42 |
| it | 1 | 16.39 | 16.39 |
| vestidor v1 | 1 | 10.53 | 10.53 |
|  | 1 | 2.08 | 2.08 |
|  | 1 | 1.72 | 1.72 |
| vestidor v2 | 1 | 22.22 | 22.22 |
|  | 1 | 25.35 | 25.35 |
|  | 2 | 1.43 | 2.86 |
| Total |  |  | 153.57 |

**08000A** m2 PT1 terratzo 40x40 (29/05/2010)
143.27 m2 × 21.62 = 3097.50
PT1 PAVIMENT DE TERRATZO
PAVIMENT DE TERRATZO LLIS DE GRA MITJÀ, DE DIMENSIONS 40X40 CM, COLOR A DECIDIR PER LA D.F. COLOCAT A TRUC DE MACETA AMB MORTER MES ADIENT SEGONS NORMES I CRITERI DE LA D.F. SOBRE LLIT DE SORRA DE 2 CM. S'INCLOU REBAIXAT, POLIT I ABRILLANTAT IN SITU.

| Amidament | Uts. | Llarg | Parcial |
|---|---|---|---|
| PLANTA BAIXA |  |  |  |
| despatx 1 | 1 | 16.27 | 16.27 |
| despatx 2 | 1 | 15.27 | 15.27 |
| vestibul ascensor | 1 | 16 | 16.00 |
| bany | 1 | 4.72 | 4.72 |
| replà esc accés p1 | 1 | 2.2 | 2.20 |
| PLANTA PRIMERA |  |  |  |
| a1 + ga | 1 | 72.42 | 72.42 |
| it | 1 | 16.39 | 16.39 |
| Total |  |  | 143.27 |

**080001** m2 PG gres extruit 20X20 (30/05/2010)
64.76 m2 × 21.62 = 1400.11
PG PAVIMENT DE GRES EXTRUÏT
SUBMNISTRE I COL·LOCACIO PAVIMENT INTERIOR DE GRES EXTRUIT SENSE ESMALTAR AMB ACABAT ANTILLISCANT DE DIMENSIONS 60 X 60 CM, COL.LOCAT AMB MORTER ADHESIU I BEURADA DE CIMENT.

| Amidament | Uts. | Llarg | Parcial |
|---|---|---|---|
| PLANTA PRIMERA |  |  |  |
| vestidor v1 | 1 | 10.53 | 10.53 |
|  | 1 | 2.08 | 2.08 |
|  | 1 | 1.72 | 1.72 |
| vestidor v2 | 1 | 22.22 | 22.22 |
|  | 1 | 25.35 | 25.35 |
|  | 2 | 1.43 | 2.86 |
| Total |  |  | 64.76 |

**080003** m2 PP pelfut de fibra de coco (19/10/2007)
3.36 m2 × 44.48 = 149.45
PP PELFUT DE COCO.
SUBMINISTRAMENT I COL.LOCACIO DE PELFUT DE FIBRA DE COCO AL VESTIBUL DE PLANTA BAIXA DE GRUIX 17 MM, COL.LOCAT SENSE ADHERIR A BASE DE PVC, DE COLOR A DEFINIR PER LA D.F. SUBMINISTRAT EN ROTLLO. S'INCLOU LA PART PROPORCIONAL DE MARC METALIC, EN TOT EL PERIMETRE, REALITZAT AMB PERFILS L D' ACER INOXIDABLE EMPOTRATS EN PECESS DE PAVIMENT.

| Amidament | Uts. | Llarg | Parcial |
|---|---|---|---|
| PLANTA BAIXA |  |  |  |
| accés ppal | 1 | 3.36 | 3.36 |
| Total |  |  | 3.36 |

**080004** ml sòcol terratzo (29/05/2010)
172.88 ml × 4.12 = 712.27
SÒCOL DE TERRATZO
SUBMINISTRE I COL.LOCACIÓ DE SÒCOL DE TERRATZO DE LES MATEIXES CARACTERISTIQUES QUE EL PAVIMENT, DE 7 CM D´ALÇADA, COL.LOCAT A TRUC DE MACETA AMB MORTER MÉS ADIENT. TOT SEGONS DETALL DE PROJECTE I CRITERI DE LA DF.

| Amidament | Uts. | Llarg | Parcial |
|---|---|---|---|
| PLANTA BAIXA |  |  |  |
| despatx 1 | 1 | 17.37 | 17.37 |
| despatx 2 | 1 | 17 | 17.00 |
| vestibul ascensor | 1 | 23.42 | 23.42 |
| bany | 1 | 9.7 | 9.70 |
| replà esc accés p1 | 1 | 3.82 | 3.82 |
| PLANTA PRIMERA |  |  |  |
| a1 + ga | 1 | 76.15 | 76.15 |
| it | 1 | 25.42 | 25.42 |
| Total |  |  | 172.88 |

**080005** ml esglaò de terratzo (29/05/2010)
30 ml × 30.34 = 910.20
ESGLAÒ DE TERRATZO.
ESGLAONAT DE NUCLIS ESCALES DE PECES DE TERRATZO DE GRA MITJÀ, DE PETJA I CONTRAPETJA MODEL, DE LES MATEIXES CARACTERÍSTIQUES QUE EL PAVIMENT INTERIOR, COL.LOCAT A TRUC DE MACETA AMB AMB MORTER MES ADIENT SEGONS NORMES I CRITERI DE LA D.F. SOBRE LLOSA DE FORMIGO.S´INCLOU PULIT I ABRILLANTAT DE TOTES LES SEVES CARES VISTES.

| Amidament | Uts. | Llarg | Parcial |
|---|---|---|---|
| de planta baixa a primera |  |  |  |
| escala | 12 | 1.2 | 14.40 |
|  | 13 | 1.2 | 15.60 |
| Total |  |  | 30 |

**080006** ut zanqui de terratzo (29/05/2010)
25 ut × 4.65 = 116.25
ZANQUÍ DE TERRATZO
SOCOL TIPUS ZANQUÍ D´ESCALES DE TERRATZO DE LES MATEIXES CARACTERISTIQUES QUE EL PAVIMENT, DE 7 CM D´ ALÇADA, COL.LOCAT AMB MORTER DE CIMENT.

| Amidament | Uts. | Parcial |
|---|---|---|
| de planta baixa a primera |  |  |
| escala | 12 | 12.00 |
|  | 13 | 13.00 |
| Total |  | 25 |

**080007** ml sòcol de gres (30/05/2010)
212.94 ml × 3.88 = 826.21
SÒCOL DE GRES
SUBMINISTRE I COL.LOCACIÓ DE SÒCOL DE GRES DE 7 CM D´ALÇADA, COL-LOCAT AMB CIMENT COLA. TOT SEGONS DETALL DE PROJECTE.

| Amidament | Uts. | Llarg | Parcial |
|---|---|---|---|
| PLANTA BAIXA |  |  |  |
| taller 1 | 1 | 32.8 | 32.80 |
| taller 2 | 1 | 32.9 | 32.90 |
| taller 3 | 1 | 41.37 | 41.37 |
| taller 4 | 1 | 35.92 | 35.92 |
| magatzem 1 | 1 | 17.1 | 17.10 |
| magatzem 2 | 1 | 15.4 | 15.40 |
| magatzem 3 | 1 | 14.9 | 14.90 |
| magatzem 4 | 1 | 13.3 | 13.30 |
| magatzem 5 | 1 | 9.25 | 9.25 |
| Total |  |  | 212.94 |

**080008** m2 impermeabilització dutxes (29/05/2010)
6.93 m2 × 15.39 = 106.65
IMPERMEABILITZACIÓ DE DUTXES DE 1 LAMINA DE PVC FLEXIBLE DE 1,2 MM DE GRUIX, COL.LOCADA ADHERIDA AL SUPORT, REMONTA SUPERIORMENT 1 M ALS PARAMENTS VERTICALS, S´INCLOU SEGELLAT PERIMETRAL DE TOTES LES JUNTES I PERFORACIONS PER DESAIGÜE.

| Amidament | Uts. | Llarg | Parcial |
|---|---|---|---|
| PLANTA PRIMERA |  |  |  |
| dutxes vestuari | 1 | 6.93 | 6.93 |
| Total |  |  | 6.93 |

**080009** ml canal dutxes 15 cm (29/05/2010)
11.1 ml × 51.28 = 569.21
SUBMINISTRE I COL.LOCACIÓ DE CANAL DE DESAIGÜE DE LES DUTXES DE 15 CM D´AMPLE, D´ACER INOXIDABLE, PER EVACUACIÓ D´AIGÜES DE LA DUTXA. COL.LOCAT RECOLZAT SOBRE EL PAVIMENT.

| Amidament | Uts. | Llarg | Parcial |
|---|---|---|---|
| PLANTA PRIMERA |  |  |  |
| canal dutxes | 1 | 11.1 | 11.10 |
| Total |  |  | 11.1 |

**080010** ml graonat fossa per camions (29/05/2010)
8.5 ml × 22.96 = 195.16
FORMACIÓ DE GRAONAT D´ESCALA PER ACCÉS FOSSA DE CAMIONS, REALITZAT AMB MAÓ FORADAT DE 15 CM DE GRUIX, ACABAT AMB FORMIGÓ REMOLINAT I PINTAT DE COLOR A DEFINIR PER LA DF.

| Amidament | Uts. | Llarg | Parcial |
|---|---|---|---|
| PLANTA BAIXA |  |  |  |
| graonat accés fossa | 4 | 1 | 4.00 |
|  | 3 | 1.5 | 4.50 |
| Total |  |  | 8.5 |

**08000S** M2 pintura epoxi tallers (30/05/2010)
372 M2 × 7.16 = 2663.52
SUBMINISTRE I COL.LOCACIÓ DE PINTURA EPOXI PER PAVIMENTS DEL TALLER I MAGATZEMS A BASE DE RESINA. TOT SEGONS DETALL DE PROJECTE I CRITERI DE LA DF.

## 09 ACABATS DE PARETS (17/10/2007)
Import: 24308.7

**090000** nota capitol (17/11/2007)
0
ARREBOSSATS, ENGUIXATS, ENRAJOLATS I APLACATS
Notes generals per a totes les partides:
- S'usaran materials en possessio del segell de qualitat INCE.
- En els preus unitaris de totes les partides s'inclouen tots els treballs auxiliars propis de col.locacio, materials, peces especials, preparació de paraments, talls, juntes, reple de juntes amb vorada,...
- S'inclou la neteja de l'obra
- La Direcció Facultativa decidira els colors, textures, i acabats, per el qual, es presentaran mostres, que no suposaran un increment de cost, abans de procedir al enrajolat de qualsevol element.
- Els enrajolats es fixaràn sobre els paraments verticals nets de tota classe de materials que puguin produir desprendiments de les peces. Al fer el repartiment de les peces d'enrajolat es començarà sempre desde els eixos dels paraments, junts,...
- Per tal d'evitar que a les cantonades de paraments enrajolats es vegui una peça tallada o amb el cantell no acabat, en aquets llocs es possaràn peces especials per a cantonades, peces amb els cantells acabats o es tallaràn a inglet. Això ha de estar inclos en el preu unitari de la partida.
- Les superficies seran llises, sense panxes ni deformacions i les juntes formaran linies rectes en tots els sentits, sense ruptures ni desploms.
- Els arrebossats han de tenir els components adequats per a la seva perfecta adherencia amb el parament i resistents per a la funció que els correspongui, exteriors, interiors, ...
- A totes les entregues d'un mateix material d'acabat (arrebossats, monocapes, guixos,...) sobre diferents tipologies de suport (parets ceramiques, elements de formigo,...),s'utilizara mallatex per a evitar fisures posteriors.
INCLOS REALITZACIO DE PLANOLS AS BUILD VISATS PELS CORRESPONENTS COL-LEGIS

**090060** m2 RE1 enguixat (29/05/2010)
25.73 m2 × 4.22 = 108.58
RE1 ENGUIXAT REGLEJAT SOBRE PARAMENT VERTICAL INTERIOR AMB GUIX B1, ACABAT LLISCAT AMB GUIX C6.

| Amidament | Uts. | Llarg | Alt | Parcial |
|---|---|---|---|---|
| PLANTA PRIMERA |  |  |  |  |
| sala polivalent | 1 | 9.53 | 2.7 | 25.73 |
| Total |  |  |  | 25.73 |

**090002** M2 Pintura plastica sobre cartró guix (17/10/2007)
667.92 M2 × 2.09 = 1395.95
PINTAT DE PARAMENTS VERTICALS DE GUIX, AL PLÀSTIC LLIS, DE COLOR CLAR, AMB UNA CAPA SEGELLADORA DUES D'ACABAT. DE COLOR SEGONS D.F. TOT DETALL DE PROJECTE I CRITERI DE LA D.F.

| Amidament | Uts. | Llarg | Alt | Parcial |
|---|---|---|---|---|
| PLANTA BAIXA |  |  |  |  |
| vestibul accés | 1 | 3.75 | 2.7 | 10.13 |
| despatx 1 | 1 | 12.82 | 2.7 | 34.61 |
| despatx 2 | 1 | 11.97 | 2.7 | 32.32 |
| vestibul ascensor | 1 | 8.97 | 2.7 | 24.22 |
|  | 1 | 9.42 | 4.02 | 37.87 |
| escala | 1 | 8.45 | 1.9 | 16.06 |
| bany | 1 | 4.1 | 2.7 | 11.07 |
|  | 1 | 3.06 | 4 | 12.24 |
| magat.1 | 1 | 12.41 | 4.4 | 54.60 |
| magat.2 | 1 | 11.71 | 4.4 | 51.52 |
| magat.3 | 1 | 11.71 | 4.4 | 51.52 |
| magat.4 | 1 | 6.45 | 4.4 | 28.38 |
| magat.5 | 1 | 2.45 | 4.4 | 10.78 |
|  | 1 | 2.1 | 4.4 | 9.24 |
| taller 3 | 1 | 6.25 | 4.4 | 27.50 |
| PLANTA PRIMERA |  |  |  |  |
| sala polivalent | 1 | 9.53 | 2.7 | 25.73 |
| vestuari 1 | 1 | 2.69 | 2.7 | 7.26 |
|  | 1 | 2.7 | 2.7 | 7.29 |
|  | 1 | 16.4 | 2.7 | 44.28 |
| vestuari 2 | 2 | 4.75 | 2.8 | 26.60 |
|  | 1 | 7.24 | 2.8 | 20.27 |
|  | 1 | 27.19 | 2.8 | 76.13 |
| instal.lacions | 1 | 17.25 | 2.8 | 48.30 |
| Total |  |  |  | 667.92 |

**090003** M2 RR Enrajolat 60 X 60 (17/10/2007)
75.12 M2 × 15.81 = 1187.65
RR ENRAJOLAT VERTICAL AMB PECES CERÀMIQUES ESMALTADES DE DIMENSIONS 60 X 60 CM, DE COLOR A DEFINIR PER LA D.F. TOT SEGONS PROJECTE I CRITERI DE LA D.F.

| Amidament | Uts. | Llarg | Alt | Parcial |
|---|---|---|---|---|
| PLANTA BAIXA |  |  |  |  |
| bany | 1 | 2.14 | 2.7 | 5.78 |
| PLANTA PRIMERA |  |  |  |  |
| espai polivalent | 1 | 1.83 | 1.3 | 2.38 |
|  | 2 | 0.5 | 1.3 | 1.30 |
| vestuari 1 | 1 | 2.95 | 2.7 | 7.97 |
|  | 1 | 3.24 | 2.7 | 8.75 |
| vestuari 2 | 1 | 11.38 | 2.8 | 31.86 |
|  | 1 | 4.3 | 2.8 | 12.04 |
|  | 1 | 1.8 | 2.8 | 5.04 |
| Total |  |  |  | 75.12 |

**090008** M2 AFV acabat formigó vist (29/05/2010)
44.81 M2 × 7.2 = 322.63
AFV acabat formigó vist dels murs exteriors de l´edifici amb pintura especial de resines acriliques, tipus sikaguard 671w o equivalent, anticarbonatació, acabat transparent, aplicada amb un gruix entre 60 i 120 micres.

| Amidament | Uts. | Llarg | Alt | Parcial |
|---|---|---|---|---|
| PLANTA BAIXA |  |  |  |  |
| escala | 1 | 4.7 | 6.62 | 31.11 |
| administració | 1 | 5.02 | 2.73 | 13.70 |
| Total |  |  |  | 44.81 |

**090009** M2 RE2 frontals dm pintat (29/05/2010)
7.19 M2 × 34.88 = 250.79
RE2. FRONTALS D´ARMARIS INTEIRIORS DE TAULER DE FIBRES DE FUSTA I RESINES SINTÈTIQUES DE DM DE 19 MM DE GRUIX, ACABAT PINTAT DE COLOR A DEFINIR, COL.LOCAT AMB FIXACIONS MECÀNIQUES SOBRE ENLLATAT DE FUSTA DE PI.

| Amidament | Uts. | Llarg | Alt | Parcial |
|---|---|---|---|---|
| PLANTA PRIMERA |  |  |  |  |
| espai polivalent | 1 | 2.52 | 2.2 | 5.54 |
|  | 1 | 1.83 | 0.9 | 1.65 |
| Total |  |  |  | 7.19 |

**0900SS** M2 RE2 dm pintat (29/05/2010)
8.81 M2 × 28.95 = 255.05
RE2. REVESTIMENT VERTICAL INTEIRIOR DE TAULER DE FIBRES DE FUSTA I RESINES SINTÈTIQUES DE DM DE 19 MM DE GRUIX, ACABAT PINTAT DE COLOR A DEFINIR, COL.LOCAT AMB FIXACIONS MECÀNIQUES SOBRE ENLLATAT DE FUSTA DE PI.

| Amidament | Uts. | Llarg | Alt | Parcial |
|---|---|---|---|---|
| PLANTA PRIMERA |  |  |  |  |
| espai polivalent | 1 | 0.85 | 2.7 | 2.30 |
|  | 1 | 5.5 | 0.5 | 2.75 |
|  | 1 | 1.71 | 2.2 | 3.76 |
| Total |  |  |  | 8.81 |

**090010** M2 PC3 policarbonat tipus greca (30/05/2010)
252.98 M2 × 48.89 = 12368.19
PC3. panell de policarbonat interior tipus greca click d´aislux o equivalent de color opal de gruix 40 mm, fixat mecànicament sobre subestructura d´acer galvanitzat interior. tot segons detall de projecte i criteri de la df.

| Amidament | Uts. | Llarg | Alt | Parcial |
|---|---|---|---|---|
| PLANTA BAIXA |  |  |  |  |
| taller 4 | 1 | 29.6 | 7.74 | 229.10 |
| PLANTA PRIMERA |  |  |  |  |
| instal. | 1 | 8.53 | 2.8 | 23.88 |
| Total |  |  |  | 252.98 |

**090011** M2 ROS panell OSB (30/05/2010)
110.05 M2 × 31.31 = 3445.67
ROS. REVESTIMENT VERTICAL DE PLAQUES DE FIBRES DE FUSTA TIPUS OSB, DE 12 MM DE GRUIX, COL.LOCADES SOBRE PLACA DE CARTRÓ GUIX, ACABAT ENVERNISSAT. TOT SEGONS DETALL DE PROJECTE I CRITERI DE LA DF.

| Amidament | Uts. | Llarg | Alt | Parcial |
|---|---|---|---|---|
| PLANTA PRIMERA |  |  |  |  |
| passadís accés vestuaris | 1 | 21.35 | 2.2 | 46.97 |
| doble espai tallers | 1 | 19.53 | 3.23 | 63.08 |
| Total |  |  |  | 110.05 |

**090012** M2 PC4 policarbonat tipus arcoplux 323 (30/05/2010)
117.12 M2 × 36.96 = 4328.76
PC4. panell de policarbonat interior cel.lular tipus arcoplus 323 aislux o equivalent de 20 mm de gruix amb acabat opal, fixat mecànicament sobre subestructura d´acer galvanitzat, tot segons detall de projecte i criteri de la df.

| Amidament | Uts. | Llarg | Alt | Parcial |
|---|---|---|---|---|
| PLANTA PRIMERA |  |  |  |  |
| interior tallers | 1 | 9.15 | 3.2 | 29.28 |
|  | 1 | 9.15 | 3.2 | 29.28 |
|  | 1 | 9.15 | 3.2 | 29.28 |
|  | 1 | 9.15 | 3.2 | 29.28 |
| Total |  |  |  | 117.12 |

**090013** M2 RM revestiment de mirall (29/05/2010)
3.96 M2 × 26.77 = 106.01
RM. REVESTIMENT VERTICAL DE MIRALL DE LLUNA INCOLORA DE 3 MM DE GRUIX FIXAT SOBRE PARAMENT.

| Amidament | Uts. | Llarg | Alt | Parcial |
|---|---|---|---|---|
| PLANTA BAIXA |  |  |  |  |
| bany | 1 | 0.6 | 1.2 | 0.72 |
| PLANTA PRIMERA |  |  |  |  |
| vestuari 1 | 1 | 0.6 | 1.2 | 0.72 |
| vestuari 2 | 1 | 2.1 | 1.2 | 2.52 |
| Total |  |  |  | 3.96 |

**090014** M2 RST revestiment de silestone (29/05/2010)
2.18 M2 × 247.44 = 539.42
RST. TAULELLS DE SILESTONE DE 2 CM DE GRUIX, INCLOENT PERFORACIÓ PER LAVABOS I FIXACIÓ MECÀNICA A PARAMENTS VERTICALS.

| Amidament | Uts. | Llarg | Ample | Parcial |
|---|---|---|---|---|
| PLANTA PRIMERA |  |  |  |  |
| sala polivalent | 1 | 1.8 | 0.4 | 0.72 |
| vestuaris | 1 | 3.25 | 0.45 | 1.46 |
| Total |  |  |  | 2.18 |

## 10 ACABATS DE SOSTRES (12/10/2007)
Import: 11840.69

**1000Z1** nota capitol (17/11/2007)
0
FALS SOSTRES
Notes generals per a totes les partides:
- S'usaran materials en possessio del segell de qualitat INCE.
- En els preus unitaris de totes les partides s'inclouen tots els treballs auxiliars propis de col.locacio, materials, peces especials, preparació de paraments, talls, juntes, reglades de sòcol...
- S'inclou la neteja de l'obra.
- La Direcció Facultativa decidira els colors, textures, i acabats, per el qual, es presentaran mostres, que no suposaran un increment de cost, abans de procedir a l'estucat de qualsevol element.
- Les superficies seran llises, sense panxes ni deformacions i les juntes formaran linies rectes en tots els sentits, sense ruptures ni desploms.
- Els enguixats han de tenir els components adequats per a la seva perfecta adherencia amb el parament i resistents per a la funció que els correspongui.
- En el preu unitari s'inclou un repas final de l'obra, de reparació de cops o desperfectes que es puguin ocasionar durant el trancurs de la mateixa, u ocasionats per altres oficis.
- A totes les entregues d'un mateix material d'acabat (arrebossats, monocapes, guixos,...) sobre diferents tipologies de suport (parets ceramiques, elements de formigo,...),s'utilizara mallatex per a evitar fisures posteriors.
INCLOS REALITZACIO DE PLANOLS AS BUILD VISATS PELS CORRESPONENTS COL-LEGIS

**100001** m2 fals sostre pladur + aillament tallers (30/05/2010)
97 m2 × 18.81 = 1824.57
FSR1 FALS SOSTRE PLADUR TALLERS
SUBMINISTRE I COL-LOCACIÓ DE FALS SOSTRE DE PLADUR + AILLAMENT DE LLANA DE ROCA DE 40 MM. TOT SEGONS DETALL DE PROJECTE I CRITERI DE LA DF.
LLANA DE ROCA FAMILIA DE PRODUCTES ECOEFICIENTS

| Amidament | Uts. | Llarg | Parcial |
|---|---|---|---|
| tallers | 1 | 97 | 97.00 |
| Total |  |  | 97 |

**100002** m2 FSC fals sostre cartró guix (29/05/2010)
136.45 m2 × 18.55 = 2531.15
FSC FALS SOSTRE DE PLADUR
FALS SOSTRE DE PLAQUES DE CARTRÓ GUIX DE 10 MM DE GRUIX, NO REGISTRABLE, ACABAT PER PINTAR, AMB PERFILERIA OCULTA , ALÇADA DEL FALS SOSTRE SEGONS PLÀNOLS. S'INCLOU PART PROPORCIONAL DE CANVIS DE NIVELL, CORTINERS, PERFORACIONS PER A ILUMINACIO, PAS DE TUBS DE VENTILACIO, INSTALACIONS, ETC.....S'INCLOU TOT MATERIAL AUXILIAR I NECESSARI PER LA SEVA CORRECTA EXECUCCIO, SEGONS PLANOLS I ESPECIFICACIONS DE PROJECTE.

| Amidament | Uts. | Llarg | Parcial |
|---|---|---|---|
| PLANTA BAIXA |  |  |  |
| despatx 1 | 1 | 16.27 | 16.27 |
| despatx 2 | 1 | 15.27 | 15.27 |
| vestibul ascensor | 1 | 16 | 16.00 |
| PLANTA PRIMERA |  |  |  |
| ga + sostre esc. | 1 | 46.33 | 46.33 |
| PLANTA PRIMERA |  |  |  |
| a1 | 1 | 42.58 | 42.58 |
| Total |  |  | 136.45 |

**100003** m2 FSH fals sostre cartró guix hidròfug (29/05/2010)
20.22 m2 × 20.32 = 410.87
FALS SOSTRE DE PLADUR HIDRÒFUG
FALS SOSTRE DE PLAQUES DE CARTRÓ GUIX HIDRÒFUG DE 10 MM DE GRUIX, REGISTRABLE, ACABAT PER PINTAR, AMB PERFILERIA OCULTA , S'INCLOU PART PROPORCIONAL DE CANVIS DE NIVELL, CORTINERS, PERFORACIONS PER A ILUMINACIO, PAS DE TUBS DE VENTILACIO, INSTALACIONS, ETC.....S'INCLOU TOT MATERIAL AUXILIAR I NECESSARI PER LA SEVA CORRECTA EXECUCCIO, SEGONS PLANOLS I ESPECIFICACIONS DE PROJECTE.

| Amidament | Uts. | Llarg | Parcial |
|---|---|---|---|
| PLANTA BAIXA |  |  |  |
| accés ppal | 1 | 3.36 | 3.36 |
| bany | 1 | 2.53 | 2.53 |
| PLANTA PRIMERA |  |  |  |
| vestidor v1 | 1 | 10.53 | 10.53 |
|  | 1 | 2.08 | 2.08 |
|  | 1 | 1.72 | 1.72 |
| Total |  |  | 20.22 |

**100004** m2 pintat horitzontal s/pladur (12/10/2007)
156.67 m2 × 3.4 = 532.68
PINTAT HORITZONTAL SOBRE CARTRÓ GUIX.
PINTAT DE PARAMENTS HORIZONTALS I INCLINATS DE GUIX INTERIOR , AMB PINTURA PLASTICA DE DIVERSOS COLORS SEGONS PROJECTE, AMB UNA CAPA SELLADORA I DOS D´ACABAT.

| Amidament | Uts. | Llarg | Parcial |
|---|---|---|---|
| FALS SOSTRE PLADUR | 1 | 136.45 | 136.45 |
| FALS SOSTRE PLADUR HIDRPOFUG | 1 | 20.22 | 20.22 |
| Total |  |  | 156.67 |

**100005** m2 FSX fals sostre exterior (29/05/2010)
28.93 m2 × 51.94 = 1502.62
FSX. FALS SOSTRE EXTERIOR.
SUBMINISTRE I COL.LOCACIÓ DE FALS SOSTRE EXTERIOR REGISTRABLE, DE XAPA D´ALUMINI LACADA TIPUS EUROLINE 300 D´EUROPERFIL O EQUIVALENT, DE COLOR A DEFINIR PER LA DF. INCLOENT FIXACIÓ AL SOSTRE. QUEDEN INCLOSES TOTES LES PERFORACIONS PER PAS D´INSTAL.LACIONS, CAIXES DE REGISTRE I MECANISME, PUNTS DE LLUM, PAS PER SOPORTS DE MATERIAL SANITARI...

| Amidament | Uts. | Llarg | Parcial |
|---|---|---|---|
| PLANTA PRIMERA |  |  |  |
| fals sostre exterior | 1 | 28.93 | 28.93 |
| Total |  |  | 28.93 |

**1000XX** m2 trasdós directe sota coberta (30/05/2010)
510 m2 × 9.88 = 5038.80

## 11 FUSTERIA EXTERIOR (30/05/2010)
Import: 30663.67

**110001** UD PE1 (30/05/2010)
2 UD × 647.98 = 1295.96
PE1
SUBMINISTRE I COL.LOCACIÓ DE CANCELL ACCÉS, DE DIMENSIONS TOTALS 150 X 230 CM, FORMADA PER 1 FULLA BATENT DE 60 CM D´AMPLE I UNA FULLA BATENT DE 90 CM D´AMPLE, PERFILERIA DE ALUMINI LACAT DE COLOR A DEFINIR, AMB TRENCAMENT DE PONT TERMIC, VIDRE CLIMALIT 4 / 6 / 4. S´INCLOU TOPALL AL TERRA. S´INCLOU ENMARCAT PERIMETRAL DE ALUMINI LACAT DE COLOR A DEFINIR PER LA DF.TOTALMENT COL.LOCADA SEGONS DETALL DE PROJECTE I CRITERIS DE LA DF.

| Amidament | Uts. | Parcial |
|---|---|---|
| cancell accés | 2 | 2.00 |
| Total |  | 2 |

**110002** UD PE2 (30/05/2010)
4 UD × 5803.28 = 23213.12
PE2
SUBMINISTRE I COL.LOCACIÓ DE PORTA SECCIONAL INDUSTRIAL ACCÉS TALLERS, TIPUS HORMAN ALR-40N O EQUIVALENT, DE DIMENSIONS TOTALS 580 X 580 CM, INCLOENT PORTA BATENT DE 114 X 220 CM, DE PERFILERIA D´ALUMINI LACAT DE COLOR A DEFINIR PER LA DF, FORMADA PER VIDRE DE PANELLS DOBLES SINTÈTICS AMB SISTEMA ANTIRRATLLADES DE DURATEC O EQUIVALENT. S´INCLOU MOTORITZACIÓ. S´INCLOU ENMARCAT PERIMETRAL DE ALUMINI LACAT DE COLOR A DEFINIR PER LA DF.LA UNITAT TOTALMENT COL.LOCADA I EN FUNCIONAMENT. TOT SEGONS DETALL DE PROJECTE I CRITERI DE LA DF.

| Amidament | Uts. | Parcial |
|---|---|---|
| porta tallers 4 | 4 | 4.00 |
| Total |  | 4 |

**110003** UD PE3 (30/05/2010)
1 UD × 413.2 = 413.20
PE3
SUBMINISTRE I COL.LOCACIÓ DE PORTA EMERGENCIA PORTA 1, DE DIMENSIONS TOTALS 100 X 220 CM, FORMADA PER 1 FULLA BATENT, PERFILERIA DE ALUMINI LACAT DE COLOR A DEFINIR, AMB TRENCAMENT DE PONT TERMIC, VIDRE CLIMALIT 4 / 6 / 4. S´INCLOU BARRA ANTIPÀNIC. S´INCLOU ENMARCAT PERIMETRAL DE ALUMINI LACAT DE COLOR A DEFINIR PER LA DF. TOTALMENT COL.LOCADA SEGONS DETALL DE PROJECTE I CRITERIS DE LA DF.

| Amidament | Uts. | Parcial |
|---|---|---|
| porta emergencia pl1 | 1 | 1.00 |
| Total |  | 1 |

**110004** UD F01 (30/05/2010)
1 UD × 366.25 = 366.25
F01
SUBMINISTRE I COL.LOCACIÓ DE CONJUNT FINESTRA DESPATX, DE DIMENSIONS TOTALS 150 X 130 CM, FORMADA PER 1 FULLA BATENT DE 100 CM D´AMPLE I UNA FULLA FIXA DE 50 CM D´AMPLE, PERFILERIA DE ALUMINI LACAT DE COLOR A DEFINIR, AMB TRENCAMENT DE PONT TERMIC, VIDRE CLIMALIT 4 / 6 / 4. S´INCLOUEN FERRATGES. S´INCLOU ENMARCAT PERIMETRAL DE ALUMINI LACAT DE COLOR A DEFINIR PER LA DF. TOTALMENT COL.LOCADA SEGONS DETALL DE PROJECTE I CRITERIS DE LA DF.

| Amidament | Uts. | Parcial |
|---|---|---|
| despatx 1 | 1 | 1.00 |
| Total |  | 1 |

**110005** UD FO1* (30/05/2010)
1 UD × 366.25 = 366.25
F01*
SUBMINISTRE I COL.LOCACIÓ DE CONJUNT FINESTRA SALA POLIVALENT, DE DIMENSIONS TOTALS 150 X 130 CM, FORMADA PER 1 FULLA BATENT DE 100 CM D´AMPLE I UNA FULLA FIXA DE 50 CM D´AMPLE, PERFILERIA DE ALUMINI LACAT DE COLOR A DEFINIR, AMB TRENCAMENT DE PONT TERMIC, VIDRE CLIMALIT 4 / 6 / 4. S´INCLOUEN FERRATGES. S´INCLOU ENMARCAT PERIMETRAL DE ALUMINI LACAT DE COLOR A DEFINIR PER LA DF. TOTALMENT COL.LOCADA SEGONS DETALL DE PROJECTE I CRITERIS DE LA DF.

| Amidament | Uts. | Parcial |
|---|---|---|
| sala polivalent | 1 | 1.00 |
| Total |  | 1 |

**110006** UD F02 (30/05/2010)
2 UD × 405.69 = 811.38
F02
SUBMINISTRE I COL.LOCACIÓ DE FINESTRA FAÇANA SUD, DE DIMENSIONS TOTALS 180 X 120 CM, FORMADA PER 2 FULLES CORREDISSES, PERFILERIA DE ALUMINI LACAT DE COLOR A DEFINIR, AMB TRENCAMENT DE PONT TERMIC, VIDRE CLIMALIT 4 / 6 / 4. S´INCLOU ENMARCAT PERIMETRAL DE ALUMINI LACAT DE COLOR A DEFINIR PER LA DF. S´INCLOUEN FERRATGES. TOTALMENT COL.LOCADA SEGONS DETALL DE PROJECTE I CRITERIS DE LA DF.

| Amidament | Uts. | Parcial |
|---|---|---|
| façana sud | 2 | 2.00 |
| Total |  | 2 |

**110007** UD F03 (30/05/2010)
1 UD × 1611.18 = 1611.18
F03
SUBMINISTRE I COL.LOCACIÓ DE CONJUNT FINESTRA NUCLI ESCALA, DE DIMENSIONS TOTALS 200 X 458 CM, FORMADA PER 2 FULLES FIXES, PERFILERIA DE ALUMINI LACAT DE COLOR A DEFINIR, AMB TRENCAMENT DE PONT TERMIC, VIDRE CLIMALIT 4 / 6 / 4. S´INCLOUEN FERRATGES. S´INCLOU ENMARCAT PERIMETRAL DE ALUMINI LACAT DE COLOR A DEFINIR PER LA DF. TOTALMENT COL.LOCADA SEGONS DETALL DE PROJECTE I CRITERIS DE LA DF.

| Amidament | Uts. | Parcial |
|---|---|---|
| replà escala | 1 | 1.00 |
| Total |  | 1 |

**110008** UD F04 (30/05/2010)
4 UD × 435.31 = 1741.24
F04
SUBMINISTRE I COL.LOCACIÓ DE CONJUNT FINESTRA GALERIA, DE DIMENSIONS TOTALS 312 X 120 CM, FORMADA PER 2 FULLES CORREDISSES, DE POLICARBONAT ARCOPLUS 323 AISLUX ACABAT CRISTAL O EQUIVALENT, AMB PERFILERIA D´ALUMINI ANODITZAT AMB TRENCAMENT DE PONT TÈRMIC. S´INCLOU ENMARCAT PERIMETRAL DE ALUMINI LACAT DE COLOR A DEFINIR PER LA DF. TOTALMENT COL.LOCADA SEGONS DETALL DE PROJECTE I CRITERIS DE LA DF.

| Amidament | Uts. | Parcial |
|---|---|---|
| galeria | 4 | 4.00 |
| Total |  | 4 |

**110009** UD F05 (30/05/2010)
1 UD × 288.93 = 288.93
F05
SUBMINISTRE I COL.LOCACIÓ DE CONJUNT FINESTRA VESTIDROS, DE DIMENSIONS TOTALS 426 X 35 CM, FORMADA PER 5 FULLES OSCIL-LANTS, PERFILERIA DE ALUMINI LACAT DE COLOR A DEFINIR, AMB TRENCAMENT DE PONT TERMIC, VIDRE CLIMALIT 4 / 6 / 4. S´INCLOUEN FERRATGES.S´INCLOU ENMARCAT PERIMETRAL DE ALUMINI LACAT DE COLOR A DEFINIR PER LA DF. TOTALMENT COL.LOCADA SEGONS DETALL DE PROJECTE I CRITERIS DE LA DF.

| Amidament | Uts. | Parcial |
|---|---|---|
| vestidors | 1 | 1.00 |
| Total |  | 1 |

**110010** UD F06 (30/05/2010)
2 UD × 278.08 = 556.16
F06
SUBMINISTRE I COL.LOCACIÓ DE CONJUNT FINESTRA VESTIDROS, DE DIMENSIONS TOTALS 410 X 35 CM, FORMADA PER 5 FULLES OSCIL-LANTS, PERFILERIA DE ALUMINI LACAT DE COLOR A DEFINIR, AMB TRENCAMENT DE PONT TERMIC, VIDRE CLIMALIT 4 / 6 / 4. S´INCLOUEN FERRATGES. S´INCLOU ENMARCAT PERIMETRAL DE ALUMINI LACAT DE COLOR A DEFINIR PER LA DF. TOTALMENT COL.LOCADA SEGONS DETALL DE PROJECTE I CRITERIS DE LA DF.

| Amidament | Uts. | Parcial |
|---|---|---|
| vestidors | 2 | 2.00 |
| Total |  | 2 |

## 12 FUSTERIA INTERIOR (30/05/2010)
Import: 6872.06

**120000** nota capitol (30/05/2010)
0
FUSTERIA DE FUSTA
Notes generals a totes les partides d'aquest capítol:
- Queden inclosos tots els bastiments i tapajunts tant per a portes. Els bastiments serán tipus taco i estaran acabats com les portes. Els tapajunts estaràn tallats a inglet.
- Les portes seràn prefabricades segons les seguents especificacions:
- de la marca: portes de fusta
- acabada: dm
- totes les portes interiors seran de fusta llisa, amb els cantells xapats.
- batents amb junta de goma i tapajunts d'aglomerat de 70x10 mm.
- Queden inclosos tots els accesoris CROMATS tals com topes de porta en el terre, xapes de remat i trobaments, tiradors, manetes, frontisses, retenidors encastats per a les portes de banys, etc..., estant:
TOTES LES PORTES ANIRAN AMB DOBLE MAESTREJAT.
TOTES LES FUSTERIES INTERIORS ANIRAN AMB ANTIPINSADITS.
INCLOS REALITZACIO DE PLANOLS AS BUILD VISATS PELS CORRESPONENTS COL-LEGIS

**120001** UD P01 (30/05/2010)
1 UD × 716.46 = 716.46
PO1
SUBMINISTRE I COL.LOCACIÓ DE CONJUNT ARMARI CUADRE ELÈCTRIC ACCÉS PLANTA BAIXA, DE DIMENSIONS TOTALS 215 X 230 CM, FORMAT PER 4 FULLES BATENTS DE 50 CM D´AMPLE, DE DM ACABAT PINTAT SEGONS CRITERI DE LA DF, S´INCLOU PREMARS, MANETES I PANY AMB CLAU.

| Amidament | Uts. | Parcial |
|---|---|---|
| armari entrada | 1 | 1.00 |
| Total |  | 1 |

**120002** UD P02 (30/05/2010)
1 UD × 1583.93 = 1583.93
PO2
SUBMINISTRE I COL.LOCACIÓ DE CONJUNT PORTES DESPATXOS DE PLANTA BAIXA, DE DIMENSIONS TOTALS 330 X 230 CM, FORMAT PER 2 FULLES BATENTS DE 80 CM D´AMPLE, 1 FULLA FIXA DE 140 CM I REVESTIMENT ENTRE PORTES DE 30 CM, DE VIDRE LAMINAT DE 8 MM TRANSPARENT AMB FILM TRANSLÚCID, FULLA DE 30 CM ENTRE PORTES DE DM ACABAT PINTAT DE COLOR A DEFINIR, S´INCLOU MANETES I PANY AMB CLAU DE LES PORTES.

| Amidament | Uts. | Parcial |
|---|---|---|
| conjunt portes despatxos | 1 | 1.00 |
| Total |  | 1 |

**120003** UD P03 (30/05/2010)
1 UD × 230.82 = 230.82
PO3
SUBMINISTRE I COL.LOCACIÓ DE PORTA ACCÉS BANY, DE DIMENSIONS TOTALS 80 X 217 CM, FORMADA PER 1 FULLA BATENT, DE DM HIDROFUG ACABAT PINTAT SEGONS CRITERI DE LA DF, S´INCLOU PREMARS, MANETA I BALDÓ INTERIOR.

| Amidament | Uts. | Parcial |
|---|---|---|
| porta bay | 1 | 1.00 |
| Total |  | 1 |

**120004** UD P04 (30/05/2010)
1 UD × 220.19 = 220.19
PO4
SUBMINISTRE I COL.LOCACIÓ DE PORTA ACCÉS BANY, DE DIMENSIONS TOTALS 80 X 207 CM, FORMADA PER 1 FULLA BATENT, DE DM HIDROFUG ACABAT PINTAT SEGONS CRITERI DE LA DF, S´INCLOU PREMARS, MANETA I PANY AMB CLAU.

| Amidament | Uts. | Parcial |
|---|---|---|
| porta bany | 1 | 1.00 |
| Total |  | 1 |

**120005** UD P05 (30/05/2010)
3 UD × 438.78 = 1316.34
PO5
SUBMINISTRE I COL.LOCACIÓ DE CONJUNT PORTES MAGATZEMS, DE DIMENSIONS TOTALS 150 X 220 CM, FORMADA PER 2 FULLES BATENTS, DE DM HIDROFUG ACABAT PINTAT SEGONS CRITERI DE LA DF, S´INCLOU PREMARS, MANETA I PANY AMB CLAU.

| Amidament | Uts. | Parcial |
|---|---|---|
| portes magatzems | 3 | 3.00 |
| Total |  | 3 |

**120006** UD P06 (30/05/2010)
1 UD × 230.83 = 230.83
PO6
SUBMINISTRE I COL.LOCACIÓ DE PORTA ACCÉS MAGATZEM, DE DIMENSIONS TOTALS 80 X 217 CM, FORMADA PER 1 FULLA BATENT, DE DM HIDROFUG ACABAT PINTAT SEGONS CRITERI DE LA DF, S´INCLOU PREMARS, MANETA I PANY AMB CLAU.

| Amidament | Uts. | Parcial |
|---|---|---|
| porta magatzem | 1 | 1.00 |
| Total |  | 1 |

**120007** UD P07 (30/05/2010)
1 UD × 236.12 = 236.12
PO7
SUBMINISTRE I COL.LOCACIÓ DE PORTA ACCÉS TALLER DE NETEJA, DE DIMENSIONS TOTALS 90 X 220 CM, FORMADA PER 1 FULLA BATENT, DE POLICARBONAT, S´INCLOU PREMARS, MANETA I PANY AMB CLAU.

| Amidament | Uts. | Parcial |
|---|---|---|
| porta taller neteja | 1 | 1.00 |
| Total |  | 1 |

**120008** UD P08 (30/05/2010)
1 UD × 590.29 = 590.29
PO8
SUBMINISTRE I COL.LOCACIÓ DE CONJUNT PORTA ACCÉS VESTUARI, DE DIMENSIONS TOTALS 150 X 220 CM, FORMADA PER 1 FULLA BATENT DE 80 CM DE DM HIDROFUG ACABAT PINTAT SEGONS CRITERI DE LA DF, I FULLA FIXA DE VIDRE DE 70 CM DE VIDRE LAMINAT DE 8 MM TRANSLUCID. S´INCLOU PREMARS, MANETA I PANY AMB CLAU.

| Amidament | Uts. | Parcial |
|---|---|---|
| porta vestuari | 1 | 1.00 |
| Total |  | 1 |

**120009** UD P09 (30/05/2010)
1 UD × 590.29 = 590.29
PO9
SUBMINISTRE I COL.LOCACIÓ DE CONJUNT PORTA ACCÉS VESTUARI, DE DIMENSIONS TOTALS 150 X 220 CM, FORMADA PER 1 FULLA BATENT DE 80 CM DE DM HIDROFUG ACABAT PINTAT SEGONS CRITERI DE LA DF, I FULLA FIXA DE VIDRE DE 70 CM DE VIDRE LAMINAT DE 8 MM TRANSLUCID. S´INCLOU PREMARS, MANETA I PANY AMB CLAU.

| Amidament | Uts. | Parcial |
|---|---|---|
| porta vestuari | 1 | 1.00 |
| Total |  | 1 |

**120010** UD P10 (30/05/2010)
1 UD × 263.27 = 263.27
P10
SUBMINISTRE I COL.LOCACIÓ DE PORTA ACCÉS INSTAL-LACIONSI, DE DIMENSIONS TOTALS 90 X 220 CM, FORMADA PER 1 FULLA BATENT DE DM HIDROFUG ACABAT PINTAT SEGONS CRITERI DE LA DF. S´INCLOU PREMARS, MANETA I PANY AMB CLAU.

| Amidament | Uts. | Parcial |
|---|---|---|
| porta instal.lacions | 1 | 1.00 |
| Total |  | 1 |

**120012** UD P12 (30/05/2010)
1 UD × 223.38 = 223.38
P12
SUBMINISTRE I COL.LOCACIÓ DE PORTA ACCÉS BANYSI, DE DIMENSIONS TOTALS 80 X 210 CM, FORMADA PER 1 FULLA BATENT DE DM HIDROFUG ACABAT PINTAT SEGONS CRITERI DE LA DF. S´INCLOU PREMARS, BALDÓ INTERIOR I COL.LOCACIÓ A 10 CM ELEVADA DEL TERRA.

| Amidament | Uts. | Parcial |
|---|---|---|
| porta sanitaris | 1 | 1.00 |
| Total |  | 1 |

**120013** UD P13 (30/05/2010)
1 UD × 223.38 = 223.38
P13
SUBMINISTRE I COL.LOCACIÓ DE PORTA ACCÉS BANYSI, DE DIMENSIONS TOTALS 80 X 210 CM, FORMADA PER 1 FULLA BATENT DE DM HIDROFUG ACABAT PINTAT SEGONS CRITERI DE LA DF. S´INCLOU PREMARS, BALDÓ INTERIOR I COL.LOCACIÓ A 10 CM ELEVADA DEL TERRA.

| Amidament | Uts. | Parcial |
|---|---|---|
| porta sanitaris | 1 | 1.00 |
| Total |  | 1 |

**120014** UD P14 (30/05/2010)
2 UD × 223.38 = 446.76
P14
SUBMINISTRE I COL.LOCACIÓ DE PORTA ACCÉS BANYSI, DE DIMENSIONS TOTALS 80 X 210 CM, FORMADA PER 1 FULLA BATENT DE DM HIDROFUG ACABAT PINTAT SEGONS CRITERI DE LA DF. S´INCLOU PREMARS, BALDÓ INTERIOR I COL.LOCACIÓ A 10 CM ELEVADA DEL TERRA.

| Amidament | Uts. | Parcial |
|---|---|---|
| porta | 2 | 2.00 |
| Total |  | 2 |

## 13 SERRALLERIA (30/05/2010)
Import: 2448.43

**130001** UD SE1 (30/05/2010)
1 UD × 92.77 = 92.77
SE1
SUBMINISTRE I COL.LOCACIÓ DE SHUNT D´EXTRACCIÓ DE CALDERA DE DIAMETRE A DEFINIR A OBRA, MODEL RIXAAB O SIMILAR D´ACER GALVANITZAT, FIXAT MECÀNICAMENT. TOT SEGONS DETALL DE PROJECTE I CRITERI DE LA DF.

**130002** UD SE2 (30/05/2010)
2 UD × 92.77 = 185.54
SE2
SUBMINISTRE I COL.LOCACIÓ DE SHUNT D´EXTRACCIÓ DE BANYS DE DIAMETRE A DEFINIR A OBRA, MODEL RIXAAB A30 ASPIR-EOLIC O SIMILAR D´ACER GALVANITZAT, FIXAT MECÀNICAMENT. TOT SEGONS DETALL DE PROJECTE I CRITERI DE LA DF.

**130003** ML baranes (30/05/2010)
32.11 ML × 44.78 = 1437.89
BARANA
SUBMINISTRE I COL.LOCACIÓ DE BARANA D´ACER GALVANITZAT I PINTAT DE 1,20 M D´ALÇADA, FORMADA PER PLETINES A MODE DE MUNTANT VERTICALS, PASSAMÀ A BASE DE PLETINA EN T, I TRAVESSES HORITZONTALS FORMADES PER RODONS D´ACER. TOTES LES DIMENSIONS SEGONS DETALL DE PROJECTE I CRITERI DE LA DF.

| Amidament | Uts. | Llarg | Ample | Parcial |
|---|---|---|---|---|
| accés | 1 | 6.55 | 1.1 | 7.21 |
| accés exterior a p1 | 1 | 14.64 | 1.1 | 16.10 |
| interior | 1 | 8 | 1.1 | 8.80 |
| Total |  |  |  | 32.11 |

**130004** M2 religa fossa vehicles (30/05/2010)
10.95 M2 × 66.87 = 732.23
Relliga metàl.lica formada per reixa galvanitzada d´entramat d´acer format per retícula de 40x40 cm, fixada amb platines perimetrals de dimensions a definir per la df, ancorada amb morter de ciment 1.4 elaborat a la obra.

## 14 EQUIPAMENTS (30/05/2010)
Import: 8505.5

**140001** UD senyaletica edifici (30/05/2010)
1 UD × 235.52 = 235.52
SUBMINISTRE I COL·LOCACIO DE SENYALITZACIO INTERIOR, AMB ROTULS ESTANDARS DE LLETRA CORPOREA D'ACER INOXIDABLE DE 8 CM D'ALÇADA SUBJECTATS A LA PARET O PORTA. TOT SEGONS DETALL DE PROJECTE.

**140002** UD barres minusvàlids (30/05/2010)
1 UD × 208.69 = 208.69
CONJUNT DE BARRA FIXA I BARRA ABATIBLE PER BANYS DE MINUSVÀLIDS DE PLANTA BAIXA, D´ACER GALVANITZAT.

**140003** UD mobiliari vestuaris (30/05/2010)
1 UD × 1983.72 = 1983.72
CONJUNT DE TOT EL MOBILIARI INTERIOR DELS VESTUARIS FORMAT PER:
- TAQUILLES.
- BANCS.
- PENJADORS.

**140004** UD mobiliari sala polivalent,magatzems i despatxos (30/05/2010)
1 UD × 3845.8 = 3845.80
CONJUNT DE MOBILIARI DE SALA POLIVALENT I DESPATXOS FORMAT PER:
- TAULA GRAN I 16 CADIRES.
- 4 TAULA PETITA I 2 CADIRES.
- 4 CADIRES AMB RECOLZABRAÇOS.
- ESTANTERIES ARXIUS.
- ESTANTERIES MAGATZEMS.
- ESTANTERIES DESPATXOS.

**140005** UD equipament cuina office (30/05/2010)
1 UD × 1030.32 = 1030.32
CONJUNT EQUIPAMENT CUINA OFFICE FORMADA PER:
- 1 NEVERA.
- 1 MICROONES.
- 1 PICA.
- 1 MOBLE OFFICE.

**140006** UD equipament de banys (30/05/2010)
1 UD × 946.24 = 946.24
EQUIPAMENT DE BANYS FORMAT PER:
- DISPENSADOR DE PAPER.
- DISPENSADOR DE SABÓ.
- EIXUGAMANS.
MARCA I MODEL A DEFINIR PER LA DF

**140007** UD bústies (30/05/2010)
2 UD × 45.32 = 90.64
SUBMINISTRE I COL.LOCACIÓ DE BÚSTIES EXTERIORS, A DEFINIR PER LA DF.

**140008** UD cubells de recollida selectiva (30/05/2010)
1 UD × 164.57 = 164.57
CONJUNT DE CUBELLS DE RECOLLIDA SELECTIVA A DEFINIR PER LA DF.

## 15 URBANITZACIÓ (30/05/2010)
Import: 38390

**1500Z1** M2 solera vehicles pesants (30/05/2010)
946 M2 × 22.25 = 21048.50
FORMACIÓ DE SOLERA EXTERIOR PER VEHICLES PESANTS DE 20 CM DE GRUIX, DE FORMIGÓ ARMAT AMB DOBLE MALLA ELECTROSOLDADA DE 15X55X8 CM, ACABADA AMB REMOLINAT MECÀNIC I ACABAT PINTAT AMB PINTURA DE SENYALITZACIÓ PLÀSTICA REFLACTANT, DE COLOR A DEFINIR PER LA DF.

| Amidament | Uts. | Llarg | Parcial |
|---|---|---|---|
| solera vehicles | 1 | 946 | 946.00 |
| Total |  |  | 946 |

**1500Z4** M2 acabat enjardinat (30/05/2010)
4 M2 × 15.02 = 60.08
SUBMINISTRE I COL.LOCACIÓ DE TERRA VEGETAL PER SUBSTRAT DE PLANTES CRASSES TIPUS MISERIA O UÑA DE LEON, S´INCLOU GRAVES PER DRENATGE. TOT SEGONS DETALL DE PROJECTE I CRITERI DE LA DF.

| Amidament | Uts. | Llarg | Parcial |
|---|---|---|---|
| enjardinat | 1 | 4 | 4.00 |
| Total |  |  | 4 |

**1500Z5** M2 escorça de pi (30/05/2010)
15 M2 × 13.77 = 206.55
SUBMINISTRE I COL.LOCACIÓ D´ACABAT EXTERIOR D´ESCORÇA DE PI, COL.LOCAT SOBRE SUBBASE DE GRAVES. TOT SEGONS DE TALL DE PROJECTE I CRITERI DE LA DF.

**1500Z6** ML esglaons exteriors (30/05/2010)
40.95 ML × 33.15 = 1357.49
SUBMINISTRE I COL.LOCACIÓ D´ESGLAONS EXTERIORS DE FORMIGÓ PREFABRICAT TIPUS BREINCO SUPERSTEP O EQUIVALENT DE DIMENSIONS DE 36 X 15 CM. TOT SEGONS DETALL DE PROJECTE I CRITERI DE LA DF.

| Amidament | Uts. | Llarg | Parcial |
|---|---|---|---|
| esgalons exteriors | 3 | 5.65 | 16.95 |
| escala exterior acces p1 | 12 | 2 | 24.00 |
| Total |  |  | 40.95 |

**1500Z7** ML canal de formigó prefqabricat (30/05/2010)
17.4 ML × 48.47 = 843.38
SUBMINISTRE I COL.LOCACIÓ DE CANAL EXTERIOR DE FORMIGÓ PREFABRICAT DE 30 CM D´AMPLE I AMB REIXA SUPERIOR D´ACER GALVANITZAT. TOT SEGONS DETALL DE PROJECTE I CRITERI DE LA DF.

| Amidament | Uts. | Llarg | Parcial |
|---|---|---|---|
| canal de formigó prefabricat | 1 | 12.6 | 12.60 |
|  | 8 | 0.6 | 4.80 |
| Total |  |  | 17.4 |

**1500ZF** ML canal sin reja (30/05/2010)
100 ML × 20.87 = 2087.00
SUBMINISTRE I COL.LOCACIÓ DE CANAL EXTERIOR DE FORMIGÓ PREFABRICAT DE 30 CM D´AMPLE . TOT SEGONS DETALL DE PROJECTE I CRITERI DE LA DF.

**1500Z8** ML reixa de 120 cm sobre mur de contenció (30/05/2010)
170.4 ML × 22.69 = 3866.38
SUBMINISTRE I COL.LOCACIÓ DE REIXA DE 120 CM D´ALÇADA, COL.LOCADA SOBRE MUR EXTERIOR DE FORMIGÓ ARMAT, TIPUS RIVISA MODEL RITMO D´ACER GALVANTZAT.

| Amidament | Uts. | Llarg | Parcial |
|---|---|---|---|
|  | 1 | 94 | 94.00 |
|  | 1 | 58.4 | 58.40 |
|  | 1 | 18 | 18.00 |
| Total |  |  | 170.4 |

**1500Z9** M2 acabat exterior mur de formigó (30/05/2010)
462 M2 × 7.2 = 3326.40
Acabat formigó vist dels murs exteriors de l´edifici amb pintura especial de resines acriliques, tipus sikaguard 671w o equivalent, anticarbonatació, acabat transparent, aplicada amb un gruix entre 60 i 120 micres.

**1500U1** UD mobiliari exterior urbanització (27/03/2011)
1 UD × 801.91 = 801.91
SUBMINISTRE I COL.LOCACIÓ DE MOBILIARI EXTERIOR FORMAT PER PAPERERES I BANC. A DEFINIR EN OBRA PER LA DF.

**1500U2** UD graves de colors (30/05/2010)
1 UD × 69.02 = 69.02
SUBMINISTRE I COL.LOCACIÓ DE GRAVES VOLCÀNIQUES DE COLOR DE GRUIXOS VARIABLES.

**1500S1** M2 reposició de voreres (30/05/2010)
30 M2 × 14.9 = 447.00
SUBMINISTRE I COL.LOCACIÓ DE REPOSICIÓ DE VORERES EN MAL ESTAT DE LES MATEIXES CARACTERISTIQUES A LES EXISTENTS.

**1500S2** UD tapa de pou (30/05/2010)
1 UD × 26.83 = 26.83
SUBMINISTRE I COL.LOCACIÓ DE TAPA DE POU, D´ACER GALVANITZAT. TOT SEGONS DETALL DE PROJECTE.

**1500F1** UD porta accés urbanitzacio (30/05/2010)
1 UD × 2384.99 = 2384.99
CONJUNT DE PORTA ACCÉS URBANITZACIÓ DE DIMENSIONS TOTALS DE 800 CM DE LLARG X 200 CM DE ALÇADA, D´ACER GALVANITZAT, FORMADA PER 1 FULLA BATENT DE 100 CM D´ALÇADA I UNA FULLA CORREDISSA DE 700 CM DE LLARG. TOT SEGONS DETALL DE PROJECTE I CRITERI DE LA DF.

**1500F2** UD porta registres intal.lacions (30/05/2010)
1 UD × 731.59 = 731.59
SUBMINISTRE I COL.LOCACIÓ DE CONJUNT DE PORTES BATENTS PER REGISTRE INSTAL.LACIONS EXTERIORS, DE DIMENSIONS TOTALS 330 CM X 220 CM. PORTES D´ACER ACABADES PINTADES. TOT SEGONS DETALL DE PROJECTE.

**15OOF3** UD tapa registre gasoil (30/05/2010)
1 UD × 60.82 = 60.82
SUBMINISTRE I COL.LOCACIÓ DE TAPA DE REGISTRE D´ACER ACABADA PINTADA PER DIPÒSIT DE GASOIL. TOT SEGONS DETALL DE PROJECTE I CRITERI DE LA DF.

**15OOF4** UD contenidor de debroce (30/05/2010)
2 UD × 88.24 = 176.48
FORMACIÓ DE CONTENIDOR D´ESCOMBRARIES, FORMAT PER PARET DE MAÓ CERÀMIC DE 15 CM DE GRUIX, DE DIMENSIONS 7X 2,5 M, INCLÓS EXCAVACIÓ, CÀRREGA I TRANSPORT DE TERRES A ABOCADOR, S´INCLOUEN TAXES MUNICIPALS. TOT SEGONS DETALL DE PROJECTE.

**1500F5** UD porter electric (30/05/2010)
1 UD × 566.44 = 566.44
SUBMINISTRE I COL.LOCACIÓ DE PORTER ELECTRIC PER COTXES ELECTRICS. TOT SEGONS DETALL DE PROJECTE I CRITERI DE LA DF.

**1500F6** UD comptadors de gasoil (30/05/2010)
2 UD × 164.57 = 329.14
SUBMINISTRE I COL.LOCACIÓ DE COMPTADORS PER DISPENSADOR DE GASOIL. TOT SEGPONS DETALL DE PROJECTE I CRITERI DE LA DF.

## 17 SEGURETAT I SALUT (30/05/2010)
Import: 8860.71

**170000** UD seguretat i salut (30/05/2010)
1 UD × 8860.71 = 8860.71
VALORACIÓ DEL COMPLIMENT DE LES NORMES DE L'ESTUDI BASIC I PLA DE SEGURETAT I SALUT EN L'OBRA

## 18 INSTAL.LACIONS (16/12/2005)
Import: 121600

### SUB01 OBRA CIVIL
Import: 1370.22

**OB101** UT PARTIDA DE COBRAMENT INTEGRE PER L'OBRA CIVIL PER OBERTURA I TAP
1 UT × 1134.93 = 1134.93
PARTIDA DE COBRAMENT INTEGRE PER L'OBRA CIVIL PER OBERTURA I TAPAT DE TOTS ELS FORATS EN PARETS INTERIORS, EXTERIORS I FORJATS DEL EDIFICI. INCLOS LA REPOSICIO AL SEU ESTAT ORIGINAL (ENGUIXAT, ARREBOSSAT).

**ob15dsdf** UT PARTIDA DE COBRAMENT INTEGRE PER LA GLOBALITAT D'OPERACIONS A TO
1 UT × 235.29 = 235.29
PARTIDA DE COBRAMENT INTEGRE PER LA GLOBALITAT D'OPERACIONS A TOT EL CENTRE PER A LA PREPARACIO DELS ESPAIS I SUPERFICIES A RENOVAR LES INSTAL·LACIONS QUE INCLOU RETIRADA DE MOBLES I POSTERIOR COL·LOCACIO, CARTELLS ETC.

### SUB02 ELECTRICITAT
Import: 31257.13

#### SUB021 APARAMENTA
Import: 3218.52

**ABT15** UT 2p/40/30
1 UT × 30.47 = 30.47
INTERRUPTOR DIFERENCIAL DE LA CLASSE AC, GAMMA TERCIARI, DE 40 A D’INTENSITAT NOMINAL, BIPOLAR (2P), DE 0,03A DE SENSIBILITAT, DE 6000 A DE PODER DE TALL SEGONS UNE EN 60898, DE DOS MODULS DIN DE 18 MM D’AMPLARIA, MUNTAT EN PERFIL DIN.

| Codi | Ut | Descripció | Rendiment | Preu | Import |
|---|---|---|---|---|---|
| MO5 | H | Ajudant electricista (mà d'obra; 23/03/2011) | 0.02 | 13.4 | 0.27 |
| M04 | H | Oficial 1ª Electricista (mà d'obra; 23/03/2011) | 0.02 | 14.08 | 0.28 |
| A015 | UT | Interruptor diferencial de la classe AC, gamma terciari, de 40 A d’intensitat nominal, bipolar (2P), de 0,03A de sensibilitat, de 6000 a de poder de tall segons UNE EN 60898, de dos moduls DIN de 18 mm d’amplaria, muntat en perfil DIN. (material) | 1 | 29.92 | 29.92 |
|  |  | Total |  |  | 30.47 |

**ABT16** UT SUPERIMMUNITZAT(S.I.)2p/40/30
9 UT × 58.31 = 524.79
INTERRUPTOR DIFERENCIAL DE LA CLASSE AC, SUPERIMMUNITZAT(S.I.), GAMMA TERCIARI, DE 40 A D’INTENSITAT NOMINAL, BIPOLAR (2P) DE 0,03 A DE SENSIBILITAT, DE DISPAR FIXE INSTANTANI, AMB BOTO DE TEST INCORPORAT I INDICADOR MECANIC DE DEFECTE, CONSTRUIT SEGONS LES ESPECIFICACIONS DE LA NORMA UNE EN 61008, DE DOS MODULS DIN DE 18 MM D’AMPLARIA, MUNTAT EN PERFIL DIN.

| Codi | Ut | Descripció | Rendiment | Preu | Import |
|---|---|---|---|---|---|
| A016 | UT | Interruptor diferencial de la classe AC, superimmunitzat(S.I.), gamma terciari, de 40 A d’intensitat nominal, bipolar (2P) de 0,03 A de sensibilitat, de dispar fixe instantani, amb boto de test incorporat i indicador mecanic de defecte, construit segons les especificacions de la norma UNE EN 61008, de dos moduls DIN de 18 mm d’amplaria, muntat en perfil DIN. (material) | 2 | 28.88 | 57.76 |
| MO5 | H | Ajudant electricista | 0.02 | 13.4 | 0.27 |
| M04 | H | Oficial 1ª Electricista | 0.02 | 14.08 | 0.28 |
|  |  | Total |  |  | 58.31 |

**ABT10** UT 2p-10
22 UT × 7.1 = 156.20
INTERRUPTOR AUTOMATIC MAGNETOTÈRMIC DE 10 A D'INTENSITAT NOMINAL, TIPUS PIA CORBA C, BIPOLAR (2P) DE 6000 A DE PODER DE TALL SEGONS UNE EN 60898, DE 2 MODULS DIN DE 18 MM D’AMPLADA, MUNTAT EN PERFIL DIN

| Codi | Ut | Descripció | Rendiment | Preu | Import |
|---|---|---|---|---|---|
| M04 | H | Oficial 1ª Electricista | 0.02 | 14.08 | 0.28 |
| MO5 | H | Ajudant electricista | 0.02 | 13.4 | 0.27 |
| A010 | UT | Interruptor automàtic magnetotèrmic de 10 A d'intensitat nominal, tipus pia corba c, bipolar (2p) de 6000 A de poder de tall segons UNE en 60898, de 2 mòduls dins de 18 mm d’amplada, muntat en perfil DIN. (material) | 1 | 6.55 | 6.55 |
|  |  | Total |  |  | 7.1 |

**ABT17** UT 4p/40/30
5 UT × 58.59 = 292.95
INTERRUPTOR DIFERENCIAL DE LA CLASSE AC, GAMMA TERCIARI DE 40 A D’INTENSITAT NOMINAL, TETRAPOLAR (4P) DE 0,03 A DE SENSIBILITAT, DE DISPAR FIXE INSTANTANI, AMB BOTO DE TEST INCORPORAT I INDICADOR MECANIC DE DEFECTE, CONSTRUIT SEGONS LES ESPECIFICACIONS DE LA NORMA UNE EN 61008, DE QUATRE MODULS DIN DE 18 MM D’AMPLARIA, MUNTAT EN PERFIL DIN.

| Codi | Ut | Descripció | Rendiment | Preu | Import |
|---|---|---|---|---|---|
| A017 | UT | Interruptor diferencial de la classe AC, gamma terciari, de 40 A d’intensitat nominal, tetraipolar (4P), de 0,3A de sensibilitat,de dispar fixe instantani, amb boto de test incorporat i indicador mecanic de defecte, construit segons les especificacions de la norma UNE EN 61008, de quatre moduls DIN de 18 mm d’amplaria, muntat en perfil DIN. (material) | 1 | 58.04 | 58.04 |
| M04 | H | Oficial 1ª Electricista | 0.02 | 14.08 | 0.28 |
| MO5 | H | Ajudant electricista | 0.02 | 13.4 | 0.27 |
|  |  | Total |  |  | 58.59 |

**ABT11** UT 2p/16
8 UT × 7.32 = 58.56
INTERRUPTOR AUTOMATIC MAGNETOTÈRMIC DE 16 A D'INTENSITAT NOMINAL, TIPUS PIA CORBA C, BIPOLAR (2P) DE 6000 A DE PODER DE TALL SEGONS UNE EN 60898, DE 2 MODULS DIN DE 18 MM D’AMPLADA, MUNTAT EN PERFIL DIN

| Codi | Ut | Descripció | Rendiment | Preu | Import |
|---|---|---|---|---|---|
| M04 | H | Oficial 1ª Electricista | 0.02 | 14.08 | 0.28 |
| MO5 | H | Ajudant electricista | 0.02 | 13.4 | 0.27 |
| A011 | UT | Interruptor automàtic magnetotèrmic de 16 A d'intensitat nominal, tipus pia corba c, bipolar (2p) de 6000 A de poder de tall segons UNE en 60898, de 2 mòduls dins de 18 mm d’amplada, muntat en perfil DIN. (material) | 1 | 6.77 | 6.77 |
|  |  | Total |  |  | 7.32 |

**ABT011** UT 4p/10
4 UT × 12.6 = 50.40
INTERRUPTOR AUTOMATIC MAGNETOTÈRMIC DE 10 A D'INTENSITAT NOMINAL, TETRAPOLAR (4P) DE 6000 A DE PODER DE TALL SEGONS UNE EN 60898, DE 4 MODULS DIN DE 18 MM D’AMPLADA, MUNTAT EN PERFIL DIN

| Codi | Ut | Descripció | Rendiment | Preu | Import |
|---|---|---|---|---|---|
| MO5 | H | Ajudant electricista | 0.046 | 13.4 | 0.62 |
| M04 | H | Oficial 1ª Electricista | 0.047 | 14.08 | 0.66 |
| A035 | UT | Interruptor automàtic magnetotèrmic de 10 a d'intensitat nominal, tetrapolar 6kA/10kA de poder de tall segons UNE 20-317, de 4 mòduls DIN de 18 mm d’amplada, muntat en perfil DIN MOD C60N MG (material) | 1 | 11.32 | 11.32 |
|  |  | Total |  |  | 12.6 |

**ABT08** UT 4p/16
6 UT × 13.94 = 83.64
INTERRUPTOR AUTOMATIC MAGNETOTÈRMIC DE 16 A D'INTENSITAT NOMINAL, TETRAPOLAR 6KA/10KA DE PODER DE TALL SEGONS UNE 20-317, DE 4 MODULS DIN DE 18 MM D’AMPLADA, MUNTAT EN PERFIL DIN MOD C60N MG

| Codi | Ut | Descripció | Rendiment | Preu | Import |
|---|---|---|---|---|---|
| M04 | H | Oficial 1ª Electricista | 0.047 | 14.08 | 0.66 |
| MO5 | H | Ajudant electricista | 0.047 | 13.4 | 0.63 |
| A008 | UT | Interruptor automàtic magnetotèrmic de 16 A d'intensitat nominal, tetrapolar 6kA/10kA de poder de tall segons UNE 20-317, de 4 mòduls DIN de 18 mm d’amplada, muntat en perfil DIN MOD C60N MG (material) | 1 | 12.65 | 12.65 |
|  |  | Total |  |  | 13.94 |

**ABT013** UT 4p/20
2 UT × 20.16 = 40.32
INTERRUPTOR AUTOMATIC MAGNETOTÈRMIC DE 20 A D'INTENSITAT NOMINAL, TETRAPOLAR 6KA/10KA DE PODER DE TALL SEGONS UNE 20-317, DE 4 MODULS DIN DE 18 MM D’AMPLADA, MUNTAT EN PERFIL DIN MOD C60N MG

| Codi | Ut | Descripció | Rendiment | Preu | Import |
|---|---|---|---|---|---|
| MO5 | H | Ajudant electricista | 0.047 | 13.4 | 0.63 |
| M04 | H | Oficial 1ª Electricista | 0.047 | 14.08 | 0.66 |
| A037 | UT | Interruptor automàtic magnetotèrmic de 20 A d'intensitat nominal, tetrapolar 6kA/10kA de poder de tall segons UNE 20-317, de 4 mòduls DIN de 18 mm d’amplada, muntat en perfil DIN MOD C60N MG (material) | 1 | 18.87 | 18.87 |
|  |  | Total |  |  | 20.16 |

**ABT012** UT 4p/40
4 UT × 27.72 = 110.88
INTERRUPTOR AUTOMATIC MAGNETOTÈRMIC DE 40 A D'INTENSITAT NOMINAL, TETRAPOLAR 6KA/10KA DE PODER DE TALL SEGONS UNE 20-317, DE 4 MODULS DIN DE 18 MM D’AMPLADA, MUNTAT EN PERFIL DIN MOD C60N MG

| Codi | Ut | Descripció | Rendiment | Preu | Import |
|---|---|---|---|---|---|
| MO5 | H | Ajudant electricista | 0.047 | 13.4 | 0.63 |
| M04 | H | Oficial 1ª Electricista | 0.047 | 14.08 | 0.66 |
| A036 | UT | Interruptor automàtic magnetotèrmic de 40 A d'intensitat nominal, tetrapolar 6kA/10kA de poder de tall segons UNE 20-317, de 4 mòduls DIN de 18 mm d’amplada, muntat en perfil DIN MOD C60N MG (material) | 1 | 26.43 | 26.43 |
|  |  | Total |  |  | 27.72 |

**ABT05** UT 4p/32
1 UT × 23.24 = 23.24
INTERRUPTOR AUTOMATIC MAGNETOTÈRMIC DE 32 A D'INTENSITAT NOMINAL, TETRAPOLAR 6KA/10KA DE PODER DE TALL SEGONS UNE 20-317, DE 4 MODULS DIN DE 18 MM D’AMPLADA, MUNTAT EN PERFIL DIN MOD C60N MG

| Codi | Ut | Descripció | Rendiment | Preu | Import |
|---|---|---|---|---|---|
| M04 | H | Oficial 1ª Electricista | 0.047 | 14.08 | 0.66 |
| MO5 | H | Ajudant electricista | 0.048 | 13.4 | 0.64 |
| A005 | UT | Interruptor automàtic magnetotèrmic de 32 a d'intensitat nominal, tetrapolar 6ka/10ka de poder de tall segons UNE 20-317, de 4 mòduls DIN de 18 mm d’amplada, muntat en perfil DIN MOD C60N MG (material) | 1 | 21.94 | 21.94 |
|  |  | Total |  |  | 23.24 |

**ABT01** UT 4p/63
2 UT × 68.89 = 137.78
INTERRUPTOR AUTOMATIC MAGNETOTÈRMIC DE 63 A D'INTENSITAT NOMINAL, TETRAPOLAR 6KA/10KA DE PODER DE TALL SEGONS UNE 20-317, DE 4 MODULS DIN DE 18 MM D’AMPLADA, MUNTAT EN PERFIL DIN MOD C60N MG

| Codi | Ut | Descripció | Rendiment | Preu | Import |
|---|---|---|---|---|---|
| MO5 | H | Ajudant electricista | 0.047 | 13.4 | 0.63 |
| M04 | H | Oficial 1ª Electricista | 0.047 | 14.08 | 0.66 |
| A001 | UT | Interruptor automàtic magnetotèrmic de 125 a d'intensitat nominal, tetrapolar 6ka/10ka de poder de tall segons UNE 20-317, de 4 mòduls DIN de 18 mm d’amplada, muntat en perfil DIN MOD C60N MG (material) | 1 | 67.6 | 67.60 |
|  |  | Total |  |  | 68.89 |

**ABT81** UT CAIXA PER A QUADRE DE COMANDAMENT I PROTECCIÓ, DE XAPA ELECTROCI
1 UT × 128.59 = 128.59
CAIXA PER A QUADRE DE COMANDAMENT I PROTECCIÓ, DE XAPA ELECTROCINCADA, AMB PORTA PLENA I PANY AMB CLAU, PER A QUATRE FILES DE 96 MÒDULS DE 18 MM MÒDULS, TOTALMENT EQUIPAT AMB BORNES DE 125 A + BARRA DE TERRA PER EL MUNTATGE DE MECANISMES DEL ESQUEMA UNIFILAR. INCLOU CONNEXIÓ DE TOTS ELS CIRCUITS, ROTULACIO AMB PLAQUES GRAVADES I ETIQUETATGE DE LES LÍNIES I PORTA PLÀNOLS

| Codi | Ut | Descripció | Rendiment | Preu | Import |
|---|---|---|---|---|---|
| M04 | H | Oficial 1ª Electricista | 0.473 | 14.08 | 6.66 |
| MO5 | H | Ajudant electricista | 0.473 | 13.4 | 6.34 |
| A081 | UT | Caixa per a quadre de comandament i protecció, de xapa electrocincada, amb porta plena i pany amb clau, per a quatre files de 96 mòduls de 18 mm mòduls, totalment equipat amb bornes de 125 A + barra de terra per el muntatge de mecanismes del esquema unifilar. inclou connexió de tots els circuits, rotulacio amb plaques gravades i etiquetatge de les línies i porta plànols (material) | 1 | 115.59 | 115.59 |
|  |  | Total |  |  | 128.59 |

**ABT84** UT CAIXA PER A QUADRE DE COMANDAMENT I PROTECCIÓ, DE XAPA ELECTROCI
1 UT × 151.22 = 151.22
CAIXA PER A QUADRE DE COMANDAMENT I PROTECCIÓ, DE XAPA ELECTROCINCADA, AMB PORTA PLENA I PANY AMB CLAU, PER A CINC FILES DE 220 MÒDULS DE 18 MM MÒDULS, TOTALMENT EQUIPAT AMB BORNES DE 125 A + BARRA DE TERRA PER EL MUNTATGE DE MECANISMES DEL ESQUEMA UNIFILAR. INCLOU CONNEXIÓ DE TOTS ELS CIRCUITS, ROTULACIO AMB PLAQUES GRAVADES I ETIQUETATGE DE LES LÍNIES I PORTA PLÀNOLS

| Codi | Ut | Descripció | Rendiment | Preu | Import |
|---|---|---|---|---|---|
| MO5 | H | Ajudant electricista | 0.473 | 13.4 | 6.34 |
| M04 | H | Oficial 1ª Electricista | 0.473 | 14.08 | 6.66 |
| A111 | UT | Caixa per a quadre de comandament i protecció, de xapa electrocincada, amb porta plena i pany amb clau, per a quatre files de 220 mòduls de 18 mm mòduls, totalment equipat amb bornes de 125 A + barra de terra per el muntatge de mecanismes del esquema unifilar. inclou connexió de tots els circuits, rotulacio amb plaques gravades i etiquetatge de les línies i porta plànols (material) | 1 | 138.22 | 138.22 |
|  |  | Total |  |  | 151.22 |

**ABT198** UT SUBMINISTRAMENT, INSTAL·LACIÓ I MUNTATGE D'ESCOMESA ELÈCTRICA, C
1 UT × 729.27 = 729.27
SUBMINISTRAMENT, INSTAL·LACIÓ I MUNTATGE D'ESCOMESA ELÈCTRICA, CAIXA GENERAL DE PROTECCIÓ, ARMARIS DE MESURA I CONTATGE PREPARATS PER EL MERCAT LLIBERITZAT, ICPM SEGONS NORMATIVA VIGENT DE LA CIA. SUBMINISTRADORA, TOTALMENT INSTAL·LAT I PREPARAT PER A DONAR D'ALTA AMB TARIFA NOCTURNA. PER A UNA POTENCIA A CONTRACTAR DE FINS A 80KW

**ENC002** UT ARMARI METAL·LIC AMB BASTIDOR TIPUS RACK 19", DE 900x600x800 mm,
1 UT × 468.31 = 468.31
ARMARI METAL·LIC AMB BASTIDOR TIPUS RACK 19", DE 900x600x800 mm, AMB ENTRADA DE CABLES, GUIES PASSACABLES, 128 CONNECTORS CATEGORIA 6 UTP SLIM DE INFRA+ DE 8 PINS, 6 PANELS DE 19" 24 PORTS UTP, PANELL 19" GUIA LATIGUILLOS 1U FRONTAL 128, PANELL TELEFONIC 19" 48 PORTS PLANS, LATIGUILLOS RJ45 CAT 6 L 1M, PORTA AMB VIDRE SECURITZAT, PANY AMB CLAU I ACCES PELS 4 COSTATS, EQUIPAT AMB BATERIA D'ENDOLLS, COL·LOCAT SUPERFICIALMENT VDA HIMEL 42U. TOTALMENT CONNECTAT.

**Gaiud** ut Guardamotor
6 ut × 38.65 = 231.90
Guardmotor trifasic segons esquema unifilat

#### SUB022 CONDUCTORS ELECTRICS PER A BAIXA TENSIO
Import: 4803.5

**C001** ML SUBMINISTRAMENT, INSTAL·LACIÓ I MUNTATGE DE CONDUCTOR DE COURE
200 ML × 1.08 = 216.00
SUBMINISTRAMENT, INSTAL·LACIÓ I MUNTATGE DE CONDUCTOR DE COURE NU, UNIPOLAR 1x35 MM2 MUNTAT EN FONS DE RASA

| Codi | Ut | Descripció | Rendiment | Preu | Import |
|---|---|---|---|---|---|
| M04 | H | Oficial 1ª Electricista | 0.002 | 14.08 | 0.03 |
| MO5 | H | Ajudant electricista | 0.002 | 13.4 | 0.03 |
| BT00C01 | ML | Conductor de core nu, unipolar de 1X35 mm2 (material) | 1.02 | 0.95 | 0.97 |
| BT00C002 | UT | Part proporcional d'elements especials de fixacio (material) | 1 | 0.05 | 0.05 |
|  |  | Total |  |  | 1.08 |

**C003** UT SUBMINISTRAMENT, INSTAL·LACIÓ I MUNTATGE DE PIQUETA DE CONNEXIO
9 UT × 9.35 = 84.15
SUBMINISTRAMENT, INSTAL·LACIÓ I MUNTATGE DE PIQUETA DE CONNEXIO A TERRA D'ACER I RECOBRIMENT DE COURE DE 2,- METRES DE LONGITUD, I 14,6 MM DE DIAMETRE, ESTÁNDARD I CLAVADA AL TERRA.

| Codi | Ut | Descripció | Rendiment | Preu | Import |
|---|---|---|---|---|---|
| M04 | H | Oficial 1ª Electricista | 0.051 | 14.08 | 0.72 |
| MO5 | H | Ajudant electricista | 0.051 | 13.4 | 0.68 |
| BT00C003 | UT | Piqueta de connexio a terra d'acer i recobriment de coure de 2 metres de longitud i 14,60 mm de diametre, estandard. (material) | 1 | 7.9 | 7.90 |
| BT00C002 | UT | Part proporcional d'elements especials de fixacio | 1 | 0.05 | 0.05 |
|  |  | Total |  |  | 9.35 |

**1C005** ML ES07Z1-K 3x1x1,50 MM2
425 ML × 0.51 = 216.75
CONDUCTOR DE COURE DE DESIGNACIÓ UNE ES07Z1-K,ANTIFUMEIG, UNIPOLARS DE SECCIÓ DE 3x1x1,50 MM2 AMB CARACTERÍSTIQUES EQUIVALENTS A UNE 21.123 APARTAT 4 O 5, O A LA NORMA UNE 211002.COL·LOCATS EN SAFATA, CANAL I TUB.

| Codi | Ut | Descripció | Rendiment | Preu | Import |
|---|---|---|---|---|---|
| C15 | ML | Conductor de coure de designació UNE ES07Z1-K,antifumeig, unipolars de secció de 3x1x1,50 mm2 amb característiques equivalents a UNE 21.123 apartat 4 o 5, o a la norma UNE 211002. (material) | 1 | 0.37 | 0.37 |
| M04 | H | Oficial 1ª Electricista | 0.005 | 14.08 | 0.07 |
| MO5 | H | Ajudant electricista | 0.005 | 13.4 | 0.07 |
|  |  | Total |  |  | 0.51 |

| Amidament | Uts. | Llarg | Parcial |
|---|---|---|---|
| E.A.A. | 17 | 25 | 425.00 |
| Total |  |  | 425 |

**1C006** ML ES07Z1-K 3x1x2,50 MM2
1825 ML × 0.58 = 1058.50
CONDUCTOR DE COURE DE DESIGNACIÓ UNE ES07Z1-K,ANTIFUMEIG, UNIPOLARS DE SECCIÓ DE 3x1x2,50 MM2 AMB CARACTERÍSTIQUES EQUIVALENTS A UNE 21.123 APARTAT 4 O 5, O A LA NORMA UNE 211002.COL·LOCATS EN SAFATA, CANAL I TUB.

| Codi | Ut | Descripció | Rendiment | Preu | Import |
|---|---|---|---|---|---|
| C16 | ML | Conductor de coure de designació UNE ES07Z1-K,antifumeig, unipolars de secció de 3x1x2,50 mm2 amb característiques equivalents a UNE 21.123 apartat 4 o 5, o a la norma UNE 211002. (material) | 1 | 0.44 | 0.44 |
| M04 | H | Oficial 1ª Electricista | 0.005 | 14.08 | 0.07 |
| MO5 | H | Ajudant electricista | 0.005 | 13.4 | 0.07 |
|  |  | Total |  |  | 0.58 |

| Amidament | Uts. | Llarg | Parcial |
|---|---|---|---|
| Punts de llum | 95 | 15 | 1425.00 |
| mecanicmes | 27 | 10 | 270.00 |
| Interruptors | 26 | 5 | 130.00 |
| Total |  |  | 1825 |

**1C007** ML ES07Z1-K 3x1x4,00 MM2
160 ML × 0.74 = 118.40
CONDUCTOR DE COURE DE DESIGNACIÓ UNE ES07Z1-K,ANTIFUMEIG, UNIPOLARS DE SECCIÓ DE 3x1x4,00 MM2 AMB CARACTERÍSTIQUES EQUIVALENTS A UNE 21.123 APARTAT 4 O 5, O A LA NORMA UNE 211002.COL·LOCATS EN SAFATA, CANAL I TUB.

| Codi | Ut | Descripció | Rendiment | Preu | Import |
|---|---|---|---|---|---|
| C17 | ML | Conductor de coure de designació UNE ES07Z1-K,antifumeig, unipolars de secció de 3x1x4,00 mm2 amb característiques equivalents a UNE 21.123 apartat 4 o 5, o a la norma UNE 211002. (material) | 1 | 0.58 | 0.58 |
| MO5 | H | Ajudant electricista | 0.006 | 13.4 | 0.08 |
| M04 | H | Oficial 1ª Electricista | 0.006 | 14.08 | 0.08 |
|  |  | Total |  |  | 0.74 |

**1C008** ML ES07Z1-K 3x1x6,00 MM2
100 ML × 1.12 = 112.00
CONDUCTOR DE COURE DE DESIGNACIÓ UNE ES07Z1-K,ANTIFUMEIG, UNIPOLARS DE SECCIÓ DE 3x1x6,00 MM2 AMB CARACTERÍSTIQUES EQUIVALENTS A UNE 21.123 APARTAT 4 O 5, O A LA NORMA UNE 211002.COL·LOCATS EN SAFATA, CANAL I TUB.

| Codi | Ut | Descripció | Rendiment | Preu | Import |
|---|---|---|---|---|---|
| C18 | ML | Conductor de coure de designació UNE ES07Z1-K,antifumeig, unipolars de secció de 3x1x6,00 mm2 amb característiques equivalents a UNE 21.123 apartat 4 o 5, o a la norma UNE 211002. (material) | 1 | 0.93 | 0.93 |
| M04 | H | Oficial 1ª Electricista | 0.007 | 14.08 | 0.10 |
| MO5 | H | Ajudant electricista | 0.007 | 13.4 | 0.09 |
|  |  | Total |  |  | 1.12 |

**1C010** ML ES07Z1-K 5x1x2,50 MM2
20 ML × 0.64 = 12.80
CONDUCTOR DE COURE DE DESIGNACIÓ UNE ES07Z1-K,ANTIFUMEIG, UNIPOLARS DE SECCIÓ DE 5x1x2,50 MM2 AMB CARACTERÍSTIQUES EQUIVALENTS A UNE 21.123 APARTAT 4 O 5, O A LA NORMA UNE 211002.COL·LOCATS EN SAFATA, CANAL I TUB.

| Codi | Ut | Descripció | Rendiment | Preu | Import |
|---|---|---|---|---|---|
| MO5 | H | Ajudant electricista | 0.005 | 13.4 | 0.07 |
| M04 | H | Oficial 1ª Electricista | 0.005 | 14.08 | 0.07 |
| C21 | ML | Conductor de coure de designació UNE ES07Z1-K,antifumeig, unipolars de secció de 5x1x2,50 mm2 amb característiques equivalents a UNE 21.123 apartat 4 o 5, o a la norma UNE 211002. (material) | 1 | 0.5 | 0.50 |
|  |  | Total |  |  | 0.64 |

**1C011** ML ES07Z1-K 5x1x4,00 MM2
80 ML × 0.83 = 66.40
CONDUCTOR DE COURE DE DESIGNACIÓ UNE ES07Z1-K,ANTIFUMEIG, UNIPOLARS DE SECCIÓ DE 5x1x4,00 MM2 AMB CARACTERÍSTIQUES EQUIVALENTS A UNE 21.123 APARTAT 4 O 5, O A LA NORMA UNE 211002.COL·LOCATS EN SAFATA, CANAL I TUB.

| Codi | Ut | Descripció | Rendiment | Preu | Import |
|---|---|---|---|---|---|
| M04 | H | Oficial 1ª Electricista | 0.007 | 14.08 | 0.10 |
| MO5 | H | Ajudant electricista | 0.007 | 13.4 | 0.09 |
| C22 | ML | Conductor de coure de designació UNE ES07Z1-K,antifumeig, unipolars de secció de 5x1x4,00 mm2 amb característiques equivalents a UNE 21.123 apartat 4 o 5, o a la norma UNE 211002. (material) | 1 | 0.64 | 0.64 |
|  |  | Total |  |  | 0.83 |

**1C013** ML RZ1-K 0,6/1KV 5x1x1,50 MM2
10 ML × 0.63 = 6.30
CONDUCTOR DE COURE DE DESIGNACIÓ UNE RZ1-K 0,6/1KV,ANTIFUMEIG, UNIPOLARS DE SECCIÓ DE 5x1x1,50 MM2 AMB CARACTERÍSTIQUES EQUIVALENTS A UNE 21.123 APARTAT 4 O 5, O A LA NORMA UNE 211002. COL·LOCATS EN SAFATA, CANAL I TUB.

| Codi | Ut | Descripció | Rendiment | Preu | Import |
|---|---|---|---|---|---|
| C24 | ML | Conductor de coure de designació UNE RV 0,6/1kv,antifumeig, unipolars de secció de 5x1x1,50 mm2 amb característiques equivalents a UNE 21.123 apartat 4 o 5, o a la norma UNE 211002. (material) | 1 | 0.49 | 0.49 |
| M04 | H | Oficial 1ª Electricista | 0.005 | 14.08 | 0.07 |
| MO5 | H | Ajudant electricista | 0.005 | 13.4 | 0.07 |
|  |  | Total |  |  | 0.63 |

**1C002** ML RZ1-K 0,6/1KV 3x1x2,50 MM2
10 ML × 0.53 = 5.30
CONDUCTOR DE COURE DE DESIGNACIÓ UNE RZ1-K 0,6/1KV,ANTIFUMEIG, UNIPOLARS DE SECCIÓ DE 3x1x2,50 MM2 AMB CARACTERÍSTIQUES EQUIVALENTS A UNE 21.123 APARTAT 4 O 5, O A LA NORMA UNE 211002. COL·LOCATS EN SAFATA, CANAL I TUB.

| Codi | Ut | Descripció | Rendiment | Preu | Import |
|---|---|---|---|---|---|
| C01 | ML | Conductor de coure de designació UNE RV 0,6/1kv,antifumeig, unipolars de secció de 3x1x2,50 mm2 amb característiques equivalents a UNE 21.123 apartat 4 o 5, o a la norma UNE 211002. (material) | 1 | 0.39 | 0.39 |
| M04 | H | Oficial 1ª Electricista | 0.005 | 14.08 | 0.07 |
| MO5 | H | Ajudant electricista | 0.005 | 13.4 | 0.07 |
|  |  | Total |  |  | 0.53 |

**1C014** ML RZ1-K 0,6/1KV 5x1x2,50 MM2
50 ML × 0.68 = 34.00
CONDUCTOR DE COURE DE DESIGNACIÓ UNE RZ1-K 0,6/1KV,ANTIFUMEIG, UNIPOLARS DE SECCIÓ DE 5x1x2,50 MM2 AMB CARACTERÍSTIQUES EQUIVALENTS A UNE 21.123 APARTAT 4 O 5, O A LA NORMA UNE 211002. COL·LOCATS EN SAFATA, CANAL I TUB.

| Codi | Ut | Descripció | Rendiment | Preu | Import |
|---|---|---|---|---|---|
| C25 | ML | Conductor de coure de designació UNE RV 0,6/1kv,antifumeig, unipolars de secció de 5x1x2,50 mm2 amb característiques equivalents a UNE 21.123 apartat 4 o 5, o a la norma UNE 211002. (material) | 1 | 0.54 | 0.54 |
| M04 | H | Oficial 1ª Electricista | 0.005 | 14.08 | 0.07 |
| MO5 | H | Ajudant electricista | 0.005 | 13.4 | 0.07 |
|  |  | Total |  |  | 0.68 |

**1C015** ML RZ1-K 0,6/1KV 5x1x4,00 MM2
100 ML × 0.87 = 87.00
CONDUCTOR DE COURE DE DESIGNACIÓ UNE RZ1-K 0,6/1KV,ANTIFUMEIG, UNIPOLARS DE SECCIÓ DE 5x1x4,00 MM2 AMB CARACTERÍSTIQUES EQUIVALENTS A UNE 21.123 APARTAT 4 O 5, O A LA NORMA UNE 211002. COL·LOCATS EN SAFATA, CANAL I TUB.

| Codi | Ut | Descripció | Rendiment | Preu | Import |
|---|---|---|---|---|---|
| M04 | H | Oficial 1ª Electricista | 0.007 | 14.08 | 0.10 |
| MO5 | H | Ajudant electricista | 0.007 | 13.4 | 0.09 |
| C26 | ML | Conductor de coure de designació UNE RV 0,6/1kv,antifumeig, unipolars de secció de 5x1x4,00 mm2 amb característiques equivalents a UNE 21.123 apartat 4 o 5, o a la norma UNE 211002. (material) | 1 | 0.68 | 0.68 |
|  |  | Total |  |  | 0.87 |

**1C016** ML RZ1-K 0,6/1KV 5x1x6,00 MM2
320 ML × 1.3 = 416.00
CONDUCTOR DE COURE DE DESIGNACIÓ UNE RZ1-K 0,6/1KV,ANTIFUMEIG, UNIPOLARS DE SECCIÓ DE 5x1x6,00 MM2 AMB CARACTERÍSTIQUES EQUIVALENTS A UNE 21.123 APARTAT 4 O 5, O A LA NORMA UNE 211002. COL·LOCATS EN SAFATA, CANAL I TUB.

| Codi | Ut | Descripció | Rendiment | Preu | Import |
|---|---|---|---|---|---|
| C27 | ML | Conductor de coure de designació UNE RV 0,6/1kv,antifumeig, unipolars de secció de 5x1x6,00 mm2 amb característiques equivalents a UNE 21.123 apartat 4 o 5, o a la norma UNE 211002. (material) | 1 | 1.03 | 1.03 |
| M04 | H | Oficial 1ª Electricista | 0.01 | 14.08 | 0.14 |
| MO5 | H | Ajudant electricista | 0.01 | 13.4 | 0.13 |
|  |  | Total |  |  | 1.3 |

| Amidament | Uts. | Llarg | Parcial |
|---|---|---|---|
| Bases | 16 | 20 | 320.00 |
| Total |  |  | 320 |

**1C028** ML RZ1-K 0,6/1KV,5x1x16,00 MM2
80 ML × 6.73 = 538.40
CONDUCTOR DE COURE DE DESIGNACIÓ UNE RZ1-K 0,6/1KV,ANTIFUMEIG, UNIPOLARS DE SECCIÓ DE 5x1x16,00 MM2 AMB CARACTERÍSTIQUES EQUIVALENTS A UNE 21.123 APARTAT 4 O 5, O A LA NORMA UNE 211002. COL·LOCATS EN SAFATA, CANAL I TUB.

| Codi | Ut | Descripció | Rendiment | Preu | Import |
|---|---|---|---|---|---|
| BT1C028 | ML | Conductor de coure de designació UNE RZ1-K 0,6/1KV,antifumeig, unipolars de secció de 5x1x16,00 mm2 amb característiques equivalents a UNE 21.123 apartat 4 o 5, o a la norma UNE 211002. col·locats en safata, canal i tub. (material) | 1.05 | 5.18 | 5.44 |
| M04 | H | Oficial 1ª Electricista | 0.047 | 14.08 | 0.66 |
| MO5 | H | Ajudant electricista | 0.047 | 13.4 | 0.63 |
|  |  | Total |  |  | 6.73 |

**1C031** ML RZ1-K 0,6/1KV,31/2x1x70,00 MM2
150 ML × 12.21 = 1831.50
CONDUCTOR DE COURE DE DESIGNACIÓ UNE RZ1-K 0,6/1KV,ANTIFUMEIG, UNIPOLARS DE SECCIÓ DE 31/2x1x70,00 MM2 AMB CARACTERÍSTIQUES EQUIVALENTS A UNE 21.123 APARTAT 4 O 5, O A LA NORMA UNE 211002. COL·LOCATS EN SAFATA, CANAL I TUB.

| Codi | Ut | Descripció | Rendiment | Preu | Import |
|---|---|---|---|---|---|
| BT1C031 | ML | Conductor de coure de designació UNE RZ1-K 0,6/1KV,antifumeig, unipolars de secció de 3x1/2x70,00 mm2 amb característiques equivalents a UNE 21.123 apartat 4 o 5, o a la norma UNE 211002. col·locats en safata, canal i tub. (material) | 1.05 | 10.4 | 10.92 |
| M04 | H | Oficial 1ª Electricista | 0.047 | 14.08 | 0.66 |
| MO5 | H | Ajudant electricista | 0.047 | 13.4 | 0.63 |
|  |  | Total |  |  | 12.21 |

#### SUB023 TUBS I CANALS
Import: 10348.34

**CN001** UT CAIXA DE DERIVACIO QUADRADA DE PLASTIC, DE 100x100 MM AMB GRAU D
22 UT × 4.02 = 88.44
CAIXA DE DERIVACIO QUADRADA DE PLASTIC, DE 100x100 MM AMB GRAU DE PROTECCIO NORMAL I MUNTADA SUPERFICIALMENT,NO PROPAGADOR DE LA FLAMA DACORD AMB UNE-EN 50085-1 I UNE-EN 50086-1

| Codi | Ut | Descripció | Rendiment | Preu | Import |
|---|---|---|---|---|---|
| M04 | H | Oficial 1ª Electricista | 0.047 | 14.08 | 0.66 |
| MO5 | H | Ajudant electricista | 0.02 | 13.4 | 0.27 |
| CNB001 | UT | Caixa de derivació quadrada de plàstic, de 100x100 mm amb grau de protecció normal i muntada superficialment.No propagador de la flama d’acord amb UNE-EN 50085-1 I UNE-EN 50086-1 (material) | 1 | 3.09 | 3.09 |
|  |  | Total |  |  | 4.02 |

**CN002** UT CAIXA DE DERIVACIÓ RECTANGULAR DE PLÀSTIC, DE 160X100 MM AMB GRA
25 UT × 5.01 = 125.25
CAIXA DE DERIVACIÓ RECTANGULAR DE PLÀSTIC, DE 160X100 MM AMB GRAU DE PROTECCIÓ NORMAL I MUNTADA SUPERFICIALMENT
,NO PROPAGADOR DE LA FLAMA DACORD AMB UNE-EN 50085-1 I UNE-EN 50086-1

| Codi | Ut | Descripció | Rendiment | Preu | Import |
|---|---|---|---|---|---|
| CNB002 | UT | Caixa de derivació quadrada de plàstic, de 160x100 mm amb grau de protecció normal i muntada superficialment.No propagador de la flama d’acord amb UNE-EN 50085-1 I UNE-EN 50086-1 (material) | 1 | 4.08 | 4.08 |
| M04 | H | Oficial 1ª Electricista | 0.047 | 14.08 | 0.66 |
| MO5 | H | Ajudant electricista | 0.02 | 13.4 | 0.27 |
|  |  | Total |  |  | 5.01 |

**CN004** UT CAIXA DE DERIVACIO RECTANGULAR DE PLASTIC, DE 130x200 MM AMB GRA
35 UT × 5.37 = 187.95
CAIXA DE DERIVACIO RECTANGULAR DE PLASTIC, DE 130x200 MM AMB GRAU DE PROTECCIO IP-55 I MUNTADA SUPERFICIALMENT,NO PROPAGADOR DE LA FLAMA DACORD AMB UNE-EN 50085-1 I UNE-EN 50086-1

| Codi | Ut | Descripció | Rendiment | Preu | Import |
|---|---|---|---|---|---|
| MO5 | H | Ajudant electricista | 0.047 | 13.4 | 0.63 |
| M04 | H | Oficial 1ª Electricista | 0.047 | 14.08 | 0.66 |
| CNB003 | UT | Caixa de derivació rectangular de plàstic, de 130x200 mm amb grau de protecció IP-55 i muntada superficialment.No propagador de la flama d’acord amb UNE-EN 50085-1 I UNE-EN 50086-1 (material) | 1 | 4.08 | 4.08 |
|  |  | Total |  |  | 5.37 |

**CN005** ML TUB RIGID DE PVC, DE DIAMETRE NOMINAL REFERENCIA 21, AMB GRAU DE
1825.2 ML × 0.92 = 1679.18
TUB RIGID DE PVC, DE DIAMETRE NOMINAL REFERENCIA 21, AMB GRAU DE RESISTENCIA AL XOC, ROSCAT I MUNTAT SUPERFICIALMENT, INCLOS PART PROPORCIONAL D'ACCESSORIS,NO PROPAGADOR DE LA FLAMA DACORD AMB UNE-EN 50085-1 I UNE-EN 50086-1

| Codi | Ut | Descripció | Rendiment | Preu | Import |
|---|---|---|---|---|---|
| M04 | H | Oficial 1ª Electricista | 0.01 | 14.08 | 0.14 |
| MO5 | H | Ajudant electricista | 0.013 | 13.4 | 0.17 |
| CNB004 | ML | Tub rígid de PVC, de diàmetre nominal referència 21, amb grau de resistència al xoc 5, roscat i muntat superficialment, inclòs part proporcional d'accessoris.No propagador de la flama d’acord amb UNE-EN 50085-1 I UNE-EN 50086-1 (material) | 1 | 0.61 | 0.61 |
|  |  | Total |  |  | 0.92 |

| Amidament | Uts. | Llarg | Ample | Parcial |
|---|---|---|---|---|
| Punts de llum | 95 | 15 |  | 1425.00 |
| mecanicmes | 27 | 10 |  | 270.00 |
| Interruptors | 26 | 5 |  | 130.00 |
|  | 1 |  | 0.2 | 0.20 |
| Total |  |  |  | 1825.2 |

**CN006** ML TUB RIGID DE PVC DE DIAMETRE NOMINAL REFERENCIA 29, AMB GRAU DE
1825.2 ML × 0.92 = 1679.18
TUB RIGID DE PVC DE DIAMETRE NOMINAL REFERENCIA 29, AMB GRAU DE RESISTENCIA AL XOC 5, ROSCAT I MUNTAT SUPERFICIALMENT,NO PROPAGADOR DE LA FLAMA DACORD AMB UNE-EN 50085-1 I UNE-EN 50086-1

| Codi | Ut | Descripció | Rendiment | Preu | Import |
|---|---|---|---|---|---|
| M04 | H | Oficial 1ª Electricista | 0.01 | 14.08 | 0.14 |
| MO5 | H | Ajudant electricista | 0.013 | 13.4 | 0.17 |
| CNB005 | ML | Tub rígid de PVC, de diàmetre nominal referència 29, amb grau de resistència al xoc 5, roscat i muntat superficialment, inclòs part proporcional d'accessoris.No propagador de la flama d’acord amb UNE-EN 50085-1 I UNE-EN 50086-1 (material) | 1 | 0.61 | 0.61 |
|  |  | Total |  |  | 0.92 |

| Amidament | Uts. | Llarg | Ample | Parcial |
|---|---|---|---|---|
| Punts de llum | 95 | 15 |  | 1425.00 |
| mecanicmes | 27 | 10 |  | 270.00 |
| Interruptors | 26 | 5 |  | 130.00 |
|  | 1 |  | 0.2 | 0.20 |
| Total |  |  |  | 1825.2 |

**CN042** ML 40x60 AMB DOS ENVANS
100 ML × 3.46 = 346.00
CANAL DE DISTRIBUCIO MUNTADA SUPERFICIALMENT, PLASTICA DE PVC RIGID LLIS AMB LATERAL LLIS, DE 40x60 AMB DOS ENVANS, MODEL 73061-2 DE LA MARCA UNEX O SIMILAR, COLOR BLANC RAL 9001, INCLOS ACCESSORIS DE MUNTATGE, TABICS, PART PROPORCIONAL DE COLZES.NO PROPAGADOR DE LA FLAMA DACORD AMB UNE-EN 50085-1 I UNE-EN 50086-1

| Codi | Ut | Descripció | Rendiment | Preu | Import |
|---|---|---|---|---|---|
| MO5 | H | Ajudant electricista | 0.047 | 13.4 | 0.63 |
| M04 | H | Oficial 1ª Electricista | 0.047 | 14.08 | 0.66 |
| C0115 | ML | Canal de distribució muntada superficialment, plàstica de PVC rígid llis amb lateral llis, de 40x60 amb dos envans, model 73061-2 de la marca UNEX o similar, color blanc ral 9001, inclòs accessoris de muntatge, tabics, part proporcional de colzes. No propagador de la flama d’acord amb UNE-EN 50085-1 I UNE-EN 50086-1 (material) | 1 | 2.17 | 2.17 |
|  |  | Total |  |  | 3.46 |

**CN030** ML 40x150
60 ML × 4.14 = 248.40
CANAL DE DISTRIBUCIO MUNTADA SUPERFICIALMENT, PLASTICA DE PVC RIGID LLIS AMB LATERAL LLIS, DE 40x150 AMB DOS ENVANS, MODEL 73075-2 DE LA MARCA UNEX O SIMILAR, COLOR BLANC RAL 9001, INCLOS ACCESSORIS DE MUNTATGE, TABICS, PART PROPORCIONAL DE COLZES.NO PROPAGADOR DE LA FLAMA DACORD AMB UNE-EN 50085-1 I UNE-EN 50086-1

| Codi | Ut | Descripció | Rendiment | Preu | Import |
|---|---|---|---|---|---|
| C0100 | ML | Canal de distribució muntada superficialment, plàstica de PVC rígid llis amb lateral llis, de 40x150 amb dos envans, model 73075-2 de la marca UNEX o similar, color blanc ral 9001, inclòs accessoris de muntatge, tabics, part proporcional de colzes.No propagador de la flama d’acord amb UNE-EN 50085-1 I UNE-EN 50086-1 (material) | 1 | 2.85 | 2.85 |
| MO5 | H | Ajudant electricista | 0.047 | 13.4 | 0.63 |
| M04 | H | Oficial 1ª Electricista | 0.047 | 14.08 | 0.66 |
|  |  | Total |  |  | 4.14 |

**CN031** ML 60x150
100 ML × 5.31 = 531.00
CANAL DE DISTRIBUCIO MUNTADA SUPERFICIALMENT, PLASTICA DE PVC RIGID LLIS AMB LATERAL LLIS, DE 60x150 AMB DOS ENVANS, MODEL 73085-2 DE LA MARCA UNEX O SIMILAR, COLOR BLANC RAL 9001, INCLOS ACCESSORIS DE MUNTATGE, TABICS, PART PROPORCIONAL DE COLZES.NO PROPAGADOR DE LA FLAMA DACORD AMB UNE-EN 50085-1 I UNE-EN 50086-1

| Codi | Ut | Descripció | Rendiment | Preu | Import |
|---|---|---|---|---|---|
| C0101 | ML | Canal de distribució muntada superficialment, plàstica de PVC rígid llis amb lateral llis, de 60x150 amb dos envans, model 73080-2 de la marca UNEX o similar, color blanc ral 9001, inclòs accessoris de muntatge, tabics, part proporcional de colzes.No propagador de la flama d’acord amb UNE-EN 50085-1 I UNE-EN 50086-1 (material) | 1 | 4.02 | 4.02 |
| MO5 | H | Ajudant electricista | 0.047 | 13.4 | 0.63 |
| M04 | H | Oficial 1ª Electricista | 0.047 | 14.08 | 0.66 |
|  |  | Total |  |  | 5.31 |

**CN032** ML 60x190
150 ML × 6.89 = 1033.50
CANAL DE DISTRIBUCIO MUNTADA SUPERFICIALMENT, PLASTICA DE PVC RIGID LLIS AMB LATERAL LLIS, DE 60x190 AMB DOS ENVANS, MODEL 73086-2 DE LA MARCA UNEX O SIMILAR, COLOR BLANC RAL 9001, INCLOS ACCESSORIS DE MUNTATGE, TABICS, PART PROPORCIONAL DE COLZES.NO PROPAGADOR DE LA FLAMA DACORD AMB UNE-EN 50085-1 I UNE-EN 50086-1

| Codi | Ut | Descripció | Rendiment | Preu | Import |
|---|---|---|---|---|---|
| MO5 | H | Ajudant electricista | 0.047 | 13.4 | 0.63 |
| M04 | H | Oficial 1ª Electricista | 0.047 | 14.08 | 0.66 |
| C0102 | ML | Canal de distribució muntada superficialment, plàstica de PVC rígid llis amb lateral llis, de 60x190 amb dos envans, model 73086-2 de la marca UNEX o similar, color blanc ral 9001, inclòs accessoris de muntatge, tabics, part proporcional de colzes. No propagador de la flama d’acord amb UNE-EN 50085-1 I UNE-EN 50086-1 (material) | 1 | 5.6 | 5.60 |
|  |  | Total |  |  | 6.89 |

**CN037** ML 16x16
10 ML × 0.92 = 9.20
CANAL O MOTLLURA DE DISTRIBUCIO MUNTADA SUPERFICIALMENT DE 16x16 PLASTICA DE PVC RIGID LLIS AMB LATERAL LLIS, MODEL 78031 DE LA MARCA UNEX O SIMILAR, COLOR BLANC RAL 9001, INCLOS ACCESSORIS DE MUNTATGE, TABICS, PART PROPORCIONAL DE COLZES.NO PROPAGADOR DE LA FLAMA DACORD AMB UNE-EN 50085-1 I UNE-EN 50086-1

| Codi | Ut | Descripció | Rendiment | Preu | Import |
|---|---|---|---|---|---|
| M04 | H | Oficial 1ª Electricista | 0.01 | 14.08 | 0.14 |
| MO5 | H | Ajudant electricista | 0.013 | 13.4 | 0.17 |
| C0107 | ML | Canal o motllura de distribució muntada superficialment de 16x16 plàstica de PVC rígid llis amb lateral llis, model 78031 de la marca UNEX o similar, color blanc RAL 9001, inclòs accessoris de muntatge, tabics, part proporcional de colzes. No propagador de la flama d’acord amb UNE-EN 50085-1 i UNE-EN 50086-1 (material) | 1 | 0.61 | 0.61 |
|  |  | Total |  |  | 0.92 |

**CN033** ML CANAL O MOTLLURA DE DISTRIBUCIO MUNTADA SUPERFICIALMENT DE 10x30
1825.1 ML × 0.92 = 1679.09
CANAL O MOTLLURA DE DISTRIBUCIO MUNTADA SUPERFICIALMENT DE 10x30 AMB DOS ENVANS PLASTICA DE PVC RIGID LLIS AMB LATERAL LLIS, MODEL 78073-2 DE LA MARCA UNEX O SIMILAR, COLOR BLANC RAL 9001, INCLOS ACCESSORIS DE MUNTATGE, TABICS, PART PROPORCIONAL DE COLZES.NO PROPAGADOR DE LA FLAMA DACORD AMB UNE-EN 50085-1 I UNE-EN 50086-1

| Codi | Ut | Descripció | Rendiment | Preu | Import |
|---|---|---|---|---|---|
| C0104 | ML | Canal o motllura de distribució muntada superficialment de 10x30 amb dos envans plàstica de PVC rígid llis amb lateral llis, model 78023-2 de la marca UNEX o similar, color blanc RAL 9001, inclòs accessoris de muntatge, tabics, part proporcional de colzes. No propagador de la flama d’acord amb UNE-EN 50085-1 i UNE-EN 50086-1 (material) | 1 | 0.61 | 0.61 |
| MO5 | H | Ajudant electricista | 0.013 | 13.4 | 0.17 |
| M04 | H | Oficial 1ª Electricista | 0.01 | 14.08 | 0.14 |
|  |  | Total |  |  | 0.92 |

| Amidament | Uts. | Llarg | Alt | Parcial |
|---|---|---|---|---|
| Punts de llum | 95 | 15 |  | 1425.00 |
| mecanicmes | 27 | 10 |  | 270.00 |
| Interruptors | 26 | 5 |  | 130.00 |
|  | 1 |  | 0.1 | 0.10 |
| Total |  |  |  | 1825.1 |

**CN034** ML CANAL O MOTLLURA DE DISTRIBUCIO MUNTADA SUPERFICIALMENT DE 16x30
10 ML × 0.92 = 9.20
CANAL O MOTLLURA DE DISTRIBUCIO MUNTADA SUPERFICIALMENT DE 16x30 AMB DOS ENVANS PLASTICA DE PVC RIGID LLIS AMB LATERAL LLIS, MODEL 78083-2 DE LA MARCA UNEX O SIMILAR, COLOR BLANC RAL 9001, INCLOS ACCESSORIS DE MUNTATGE, TABICS, PART PROPORCIONAL DE COLZES.NO PROPAGADOR DE LA FLAMA DACORD AMB UNE-EN 50085-1 I UNE-EN 50086-1

| Codi | Ut | Descripció | Rendiment | Preu | Import |
|---|---|---|---|---|---|
| C0103 | ML | Canal o motllura de distribució muntada superficialment de 16x30 amb dos envans plàstica de PVC rígid llis amb lateral llis, model 78083-2 de la marca UNEX o similar, color blanc RAL 9001, inclòs accessoris de muntatge, tabics, part proporcional de colzes. No propagador de la flama d’acord amb UNE-EN 50085-1 i UNE-EN 50086-1 (material) | 1 | 0.61 | 0.61 |
| MO5 | H | Ajudant electricista | 0.013 | 13.4 | 0.17 |
| M04 | H | Oficial 1ª Electricista | 0.01 | 14.08 | 0.14 |
|  |  | Total |  |  | 0.92 |

**CN036** ML CANAL O MOTLLURA DE DISTRIBUCIO MUNTADA SUPERFICIALMENT DE 20x30
10 ML × 0.92 = 9.20
CANAL O MOTLLURA DE DISTRIBUCIO MUNTADA SUPERFICIALMENT DE 20x30 AMB DOS ENVANS PLASTICA DE PVC RIGID LLIS AMB LATERAL LLIS, MODEL 78093-2 DE LA MARCA UNEX O SIMILAR, COLOR BLANC RAL 9001, INCLOS ACCESSORIS DE MUNTATGE, TABICS, PART PROPORCIONAL DE COLZES.NO PROPAGADOR DE LA FLAMA DACORD AMB UNE-EN 50085-1 I UNE-EN 50086-1

| Codi | Ut | Descripció | Rendiment | Preu | Import |
|---|---|---|---|---|---|
| M04 | H | Oficial 1ª Electricista | 0.01 | 14.08 | 0.14 |
| MO5 | H | Ajudant electricista | 0.013 | 13.4 | 0.17 |
| C0106 | ML | Canal o motllura de distribució muntada superficialment de 20x30 amb dos envans plàstica de PVC rígid llis amb lateral llis, model 78093-2 de la marca UNEX o similar, color blanc RAL 9001, inclòs accessoris de muntatge, tabics, part proporcional de colzes. No propagador de la flama d’acord amb UNE-EN 50085-1 i UNE-EN 50086-1 (material) | 1 | 0.61 | 0.61 |
|  |  | Total |  |  | 0.92 |

**CN035** ML CANAL O MOTLLURA DE DISTRIBUCIO MUNTADA SUPERFICIALMENT DE 16x50
10 ML × 1.63 = 16.30
CANAL O MOTLLURA DE DISTRIBUCIO MUNTADA SUPERFICIALMENT DE 16x50 AMB DOS ENVANS PLASTICA DE PVC RIGID LLIS AMB LATERAL LLIS, MODEL 78085-2 DE LA MARCA UNEX O SIMILAR, COLOR BLANC RAL 9001, INCLOS ACCESSORIS DE MUNTATGE, TABICS, PART PROPORCIONAL DE COLZES.NO PROPAGADOR DE LA FLAMA DACORD AMB UNE-EN 50085-1 I UNE-EN 50086-1

| Codi | Ut | Descripció | Rendiment | Preu | Import |
|---|---|---|---|---|---|
| M04 | H | Oficial 1ª Electricista | 0.01 | 14.08 | 0.14 |
| C0105 | ML | Canal o motllura de distribució muntada superficialment de 16x50 amb dos envans plàstica de PVC rígid llis amb lateral llis, model 78085-2 de la marca UNEX o similar, color blanc RAL 9001, inclòs accessoris de muntatge, tabics, part proporcional de colzes. No propagador de la flama d’acord amb UNE-EN 50085-1 i UNE-EN 50086-1 (material) | 1 | 1.42 | 1.42 |
| MO5 | H | Ajudant electricista | 0.005 | 13.4 | 0.07 |
|  |  | Total |  |  | 1.63 |

**CN009** ML TUB FLEXIBLE CORRUGAT DE PVC DE DIAMETRE NOMINAL REFERENCIA 21,
1825.1 ML × 0.36 = 657.04
TUB FLEXIBLE CORRUGAT DE PVC DE DIAMETRE NOMINAL REFERENCIA 21, AMB GRAU DE RESISTENCIA AL XOC 5, I MUNTAT AL SOSTRE MORT, NO PROPAGADOR DE LA FLAMA DACORD AMB UNE-EN 50085-1 I UNE-EN 50086-1

| Codi | Ut | Descripció | Rendiment | Preu | Import |
|---|---|---|---|---|---|
| M04 | H | Oficial 1ª Electricista | 0.005 | 14.08 | 0.07 |
| MO5 | H | Ajudant electricista | 0.005 | 13.4 | 0.07 |
| CNB008 | ML | Tub flexible corrugat de PVC de diàmetre nominal referència 21, amb grau de resistència al xoc 5, i muntat al sostre mort, inclòs part proporcional d'accessoris.No propagador de la flama d’acord amb UNE-EN 50085-1 I UNE-EN 50086-1 (material) | 1 | 0.22 | 0.22 |
|  |  | Total |  |  | 0.36 |

| Amidament | Uts. | Llarg | Ample | Parcial |
|---|---|---|---|---|
| Punts de llum | 95 | 15 |  | 1425.00 |
| mecanicmes | 27 | 10 |  | 270.00 |
| Interruptors | 26 | 5 |  | 130.00 |
|  | 1 |  | 0.1 | 0.10 |
| Total |  |  |  | 1825.1 |

**CN010** ML TUB FLEXIBLE CORRUGAT DE PVC DE DIAMETRE NOMINAL REFERENCIA 29,
1825.05 ML × 0.38 = 693.52
TUB FLEXIBLE CORRUGAT DE PVC DE DIAMETRE NOMINAL REFERENCIA 29, AMB GRAU DE RESISTENCIA AL XOC 5, I MUNTAT AL SOSTRE MORT, NO PROPAGADOR DE LA FLAMA DACORD AMB UNE-EN 50085-1 I UNE-EN 50086-1

| Codi | Ut | Descripció | Rendiment | Preu | Import |
|---|---|---|---|---|---|
| M04 | H | Oficial 1ª Electricista | 0.005 | 14.08 | 0.07 |
| MO5 | H | Ajudant electricista | 0.005 | 13.4 | 0.07 |
| CNB009 | ML | Tub flexible corrugat de PVC de diàmetre nominal referència 29, amb grau de resistència al xoc 5, i muntat al sostre mort, inclòs part proporcional d'accessoris.No propagador de la flama d’acord amb UNE-EN 50085-1 I UNE-EN 50086-1 (material) | 1 | 0.24 | 0.24 |
|  |  | Total |  |  | 0.38 |

| Amidament | Uts. | Llarg | Ample | Parcial |
|---|---|---|---|---|
| Punts de llum | 95 | 15 |  | 1425.00 |
| mecanicmes | 27 | 10 |  | 270.00 |
| Interruptors | 26 | 5 |  | 130.00 |
|  | 1 |  | 0.05 | 0.05 |
| Total |  |  |  | 1825.05 |

**CN011** ML TUB FLEXIBLE CORRUGAT DE PVC DE DIAMETRE NOMINAL REFERENCIA 32,
1825.2 ML × 0.42 = 766.58
TUB FLEXIBLE CORRUGAT DE PVC DE DIAMETRE NOMINAL REFERENCIA 32, AMB GRAU DE RESISTENCIA AL XOC 5, I MUNTAT AL SOSTRE MORT, NO PROPAGADOR DE LA FLAMA DACORD AMB UNE-EN 50085-1 I UNE-EN 50086-1

| Codi | Ut | Descripció | Rendiment | Preu | Import |
|---|---|---|---|---|---|
| M04 | H | Oficial 1ª Electricista | 0.005 | 14.08 | 0.07 |
| MO5 | H | Ajudant electricista | 0.005 | 13.4 | 0.07 |
| CNB010 | ML | Tub flexible corrugat de PVC de diàmetre nominal referència 32, amb grau de resistència al xoc 5, inclòs part proporcional d'accessoris.No propagador de la flama d’acord amb UNE-EN 50085-1 I UNE-EN 50086-1 (material) | 1 | 0.28 | 0.28 |
|  |  | Total |  |  | 0.42 |

| Amidament | Uts. | Llarg | Ample | Parcial |
|---|---|---|---|---|
| Punts de llum | 95 | 15 |  | 1425.00 |
| mecanicmes | 27 | 10 |  | 270.00 |
| Interruptors | 26 | 5 |  | 130.00 |
|  | 1 |  | 0.2 | 0.20 |
| Total |  |  |  | 1825.2 |

**CN012** ML TUB FLEXIBLE CORRUGAT DE PVC DE DIAMETRE NOMINAL REFERENCIA 36,
50 ML × 0.46 = 23.00
TUB FLEXIBLE CORRUGAT DE PVC DE DIAMETRE NOMINAL REFERENCIA 36, AMB GRAU DE RESISTENCIA AL XOC 5, I MUNTAT AL SOSTRE MORT, NO PROPAGADOR DE LA FLAMA DACORD AMB UNE-EN 50085-1 I UNE-EN 50086-1

| Codi | Ut | Descripció | Rendiment | Preu | Import |
|---|---|---|---|---|---|
| M04 | H | Oficial 1ª Electricista | 0.005 | 14.08 | 0.07 |
| MO5 | H | Ajudant electricista | 0.005 | 13.4 | 0.07 |
| CNB011 | ML | Tub flexible corrugat de PVC de diàmetre nominal referència 36, amb grau de resistència al xoc 5, i muntat al sostre mort, inclòs part proporcional d'accessoris.No propagador de la flama d’acord amb UNE-EN 50085-1 I UNE-EN 50086-1 (material) | 1 | 0.32 | 0.32 |
|  |  | Total |  |  | 0.46 |

**ENC001** ML CABLE DE COMUNICACIONS DE 4 PARELLS AWG24, ISO 11801, CATEGORIA
350 ML × 0.28 = 98.00
CABLE DE COMUNICACIONS DE 4 PARELLS AWG24, ISO 11801, CATEGORIA 6 DE INFRA+ DE 100 OHMS UTP FINS A 300 MHz, COL·LOCAT EN TUB

| Amidament | Uts. | Llarg | Parcial |
|---|---|---|---|
| Presses | 14 | 25 | 350.00 |
| Total |  |  | 350 |

| Codi | Ut | Descripció | Quantitat | Preu | Import |
|---|---|---|---|---|---|
| ENC002 | UT | ARMARI METAL·LIC AMB BASTIDOR TIPUS RACK 19", DE 900x600x800 mm, | 1 | 468.31 | 468.31 |

#### SUB024 MECANISMES
Import: 3103.66

**ENB001** UT INTERRUPTOR UNIPOLAR DE 16 A
18 UT × 11.75 = 211.50
INTERRUPTOR UNIPOLAR DE 16 A DE SUPERFICIE DE LA SERIE SIMON 27, DE LA MARCA SIMON O SIMILAR, INCLOS CAIXA DE SUPERFICIE SIMON 27 DE LA MARCA UNEX O SIMILAR, I PART PROPORCIONAL D'ACCESSORIS. COLOR A ESCOLLIR PER D.F.

| Codi | Ut | Descripció | Rendiment | Preu | Import |
|---|---|---|---|---|---|
| EN001 | UT | Interruptor unipolar de 16 a de superfície de la sèrie Simón 27, de la marca Simón o similar, inclòs caixa de superfície Simón 27 de la marca UNEX o similar, i part proporcional d’accessoris. color a escollir per D.F. (material) | 1 | 10.48 | 10.48 |
| M04 | H | Oficial 1ª Electricista | 0.046 | 14.08 | 0.65 |
| MO5 | H | Ajudant electricista | 0.046 | 13.4 | 0.62 |
|  |  | Total |  |  | 11.75 |

**ENB002** UT INTERRUPTOR COMMUTAT DE 16 A
2 UT × 11.75 = 23.50
INTERRUPTOR COMMUTAT DE 16 A DE SUPERFICIE DE LA SERIE SIMON 27, DE LA MARCA SIMON O SIMILAR, INCLOS CAIXA DE SUPERFICIE SIMON 27 DE LA MARCA UNEX O SIMILAR, I PART PROPORCIONAL D'ACCESORIS. COLOR A ESCOLLIR PER D.F.

| Codi | Ut | Descripció | Rendiment | Preu | Import |
|---|---|---|---|---|---|
| M04 | H | Oficial 1ª Electricista | 0.046 | 14.08 | 0.65 |
| MO5 | H | Ajudant electricista | 0.046 | 13.4 | 0.62 |
| EN002 | UT | Interruptor commutat de 16 a de superfície de la sèrie Simón 27, de la marca Simón o similar, inclòs caixa de superfície Simón 27 de la marca UNEX o similar, i part proporcional d’accessoris. color a escollir per D.F. (material) | 1 | 10.48 | 10.48 |
|  |  | Total |  |  | 11.75 |

**ENB003** UT ENDOLL BIPOLAR DE 16 A,
20 UT × 11.75 = 235.00
ENDOLL BIPOLAR DE 16 A, TIPUS 2 DE LA SERIE SIMON 27, DE LA MARCA SIMON O SIMILAR, INCLOS CAIXA DE SUPERFICIE DE LA MARCA UNEX O SIMILAR, I PART PROPORCIONAL D'ACCESORIS. COLOR A DEFINIR PER D.F.

| Codi | Ut | Descripció | Rendiment | Preu | Import |
|---|---|---|---|---|---|
| M04 | H | Oficial 1ª Electricista | 0.046 | 14.08 | 0.65 |
| MO5 | H | Ajudant electricista | 0.046 | 13.4 | 0.62 |
| EN003 | UT | Endoll bipolar de 16 a, tipus 2 de la sèrie Simón 27, de la marca Simón o similar, inclòs caixa de superfície de la marca UNEX o similar, i part proporcional d’accessoris. color a definir per D.F. (material) | 1 | 10.48 | 10.48 |
|  |  | Total |  |  | 11.75 |

**ENB004** UT INTERRUPTOR ESTANC IP55
6 UT × 17.32 = 103.92
INTERRUPTOR ESTANC IP55 DE 16 A, TIPUS 2 MUNTAT SUPERFICIALMENT.INCLOS PART PROPORCIONAL D'ACCESSORIS

| Codi | Ut | Descripció | Rendiment | Preu | Import |
|---|---|---|---|---|---|
| M04 | H | Oficial 1ª Electricista | 0.046 | 14.08 | 0.65 |
| MO5 | H | Ajudant electricista | 0.046 | 13.4 | 0.62 |
| LL019 | UT | Interruptor estanc IP55 de 16 A, tipus 2 muntat superficialment. Inclos part proporcional d'accessoris (material) | 1 | 16.05 | 16.05 |
|  |  | Total |  |  | 17.32 |

**ENB005** UT SUBMINISTRAMENT, INSTAL·LACIÓ I MUNTATGE DE QUADRES DE SUPERFÍCI
7 UT × 81.22 = 568.54
SUBMINISTRAMENT, INSTAL·LACIÓ I MUNTATGE DE QUADRES DE SUPERFÍCIE DE CENTRALITZACIÓ DE TRES MÒDULS, TOTALMENT EQUIPATS I EN FUNCIONAMENT, QUE INCLOU ELS SEGÜENTS ELEMENTS:
2 PRESSES 16 AMPERS, BIPOLAR MÉS CONNEXIÓ A TERRA (II+TT) PER A CORRENT DE COMPANYIA, AMB PILOT INDICADOR DE TENSIÓ ESTABILITZADA.
3 PRESSES 16 AMPERS, BIPOLAR MÉS CONNEXIÓ A TERRA (II+TT) PER A CORRENT DE COMPANYIA, AMB PILOT INDICADOR DE TENSIÓ.
2 TERMINALS RJ-45, DOTATS AMB FINESTRA DE PROTECCIÓ I ALLOTJAMENT PER ETIQUETES AUTOADHESIVES.
TREBALLS DE MUNTATGE, CONNEXIÓ, ROTULACIÓ I FIXACIÓ AMB PROVES DE FUNCIONAMENT I VERIFICACIÓ DE LA XARXA DE VEU I DADES.

| Codi | Ut | Descripció | Rendiment | Preu | Import |
|---|---|---|---|---|---|
| ENB008 | UT | Terminals RJ-45, dotats amb finestra de protecció i allotjament per etiquetes autoadhesives. (material) | 2 | 8.59 | 17.18 |
| ENBT009 | UT | Pressa doble de 16 Ampers, bipolar més connexió a terra (II+Tt) per a corrent de companyia, amb pilot indicador de tensió. (material) | 3 | 13.83 | 41.49 |
| MO5 | H | Ajudant electricista | 0.944 | 13.4 | 12.65 |
| M04 | H | Oficial 1ª Electricista | 0.472 | 14.08 | 6.65 |
| ENB009 | UT | Part proporcional d'accesoris. (material) | 1 | 3.25 | 3.25 |
|  |  | Total |  |  | 81.22 |

| Codi | Ut | Descripció | Quantitat | Preu | Import |
|---|---|---|---|---|---|
| ENB006 | UT | CERTIFICACIO ISO 11801 CAT 6 | 14 | 7.32 | 102.48 |

**BASEMA05** ut Bases endolls nau
16 ut × 116.17 = 1858.72
SUBMINISTRAMENT, INSTAL·LACIÓ I MUNTATGE DE QUADRES DE SUPERFÍCIE DE FABRICACIO ESTANCS AMB GRAU DE PROTECCIO IP-65 , TOTALMENT EQUIPATS I EN FUNCIONAMENT, QUE INCLOU ELS SEGÜENTS ELEMENTS:
Diferencial 4p/40/300 mA amb Mag 4p-16A
2 PRESSES DE 16 AMPERS TIPUS SHUCCO, BIPOLAR MÉS CONNEXIÓ A TERRA (II+TT) PER A CORRENT DE COMPANYIA AMB PROTECCIO MAGNETOTERMICA DE 16 A.
2 PRESSES DE 32 AMPERS TIPUS CETAC

#### SUB025 INSTAL·LACIONS ENLLUMENAT
Import: 9783.11

##### SUB0251 Enllumenat Pati
Import: 3381.75

**C018A** UT LLUMENERA PER A VIALS MARCA CARANDINI QSA-5-MA, O EQUIVALENT, AM
7 UT × 190.78 = 1335.46
LLUMENERA PER A VIALS MARCA CARANDINI QSA-5-MA, O EQUIVALENT, AMB LAMPADA VNA-150W, TANCADA, AMB ALLOTJAMENT PER A EQUIP I ACOPLADA AL SUPORT INCLOU COFRETS DE CONNEXIONS I CONDUCTOR DE COURE UNE RV 0,6/1KV DE 5X2,50 MM2.

| Codi | Ut | Descripció | Rendiment | Preu | Import |
|---|---|---|---|---|---|
| MO5 | H | Ajudant electricista | 0.123 | 13.4 | 1.65 |
| M04 | H | Oficial 1ª Electricista | 0.123 | 14.08 | 1.73 |
| MQ009 | H | Camio cistella H=12,-m. (maquinària) | 0.2 | 14.99 | 3.00 |
| BT00P013 | UT | Llumenera per a vials marca Carandini QSA-5-MA, o equivalent, amb lampada VNA-150w i equip , tancada, amb allotjament per a equip i acoplada al suport (material) | 1 | 184.4 | 184.40 |
|  |  | Total |  |  | 190.78 |

**LL023** UT COLUMNA TRONCOCONICA D'ACER GALVANITZAT DE 6,-METRES D'AÇADA I
7 UT × 262.91 = 1840.37
COLUMNA TRONCOCONICA D'ACER GALVANITZAT DE 6,-METRES D'AÇADA I 60 MM DE DIAMETRE SUPERIOR, HOMOLOGAT PER EL FABRICANT AMB CERTIFICACIO AENOR, TIPUS SOMETAL O EQUIVALENT. INCLOU PERNS D'ANCORATGE, COFRETS DE CONNEXIONS I CONDUCTOR DE COURE UNE RV 0,6/1KV DE 5x2,50 MM2.

| Codi | Ut | Descripció | Rendiment | Preu | Import |
|---|---|---|---|---|---|
| M04 | H | Oficial 1ª Electricista | 0.577 | 14.08 | 8.12 |
| MO5 | H | Ajudant electricista | 0.575 | 13.4 | 7.71 |
| MQ009 | H | Camio cistella H=12,-m. | 1 | 14.99 | 14.99 |
| BT00C015 | ML | Conductor de coure designacio UNE VV 0,6/1kV de 5x2,50 mm2 (material) | 16 | 0.78 | 12.48 |
| BTLL013 | UT | BACUL TRONCOCONIC D'ACER GALVANITZAT DE 9,-METRES D'AÇADA I 3,00 METRES DE BRAÇ, MODEL ARCO R1 I 60 MM DE DIAMETRE SUPERIOR, HOMOLOGAT PER EL FABRICANT AMB CERTIFICACIO AENOR, TIPUS SOMETAL O EQUIVALENT. INCLOU PERNS D'ANCORATGE, COFRETS DE CONNEXIONS I CONDUCTOR DE COURE UNE RV 0,6/1KV DE 5x2,50 MM2. (material) | 1 | 219.56 | 219.56 |
| BT00C002 | UT | Part proporcional d'elements especials de fixacio | 1 | 0.05 | 0.05 |
|  |  | Total |  |  | 262.91 |

| Codi | Ut | Descripció | Quantitat | Preu | Import |
|---|---|---|---|---|---|
| LL81 | UT | LLUMENERA TIPUS APLIC DE 1LX70 W ESTANCA | 4 | 46.38 | 185.52 |

**D21** ML CINTA DE PVC
170 ML × 0.12 = 20.40
CINTA DE PVC PER A SENYALITZACIO D'INSTAL·LACIONS SOTERRADES. INSTAL·LADA A 25 CM PER DAMUNT DEL TUB

| Codi | Ut | Descripció | Rendiment | Preu | Import |
|---|---|---|---|---|---|
| M04 | H | Oficial 1ª Electricista | 0.002 | 14.08 | 0.03 |
| MO5 | H | Ajudant electricista | 0.002 | 13.4 | 0.03 |
| P22 | ML | Cinta de PVC per a senyalitzacio d'instal·lacions soterrades (material) | 1.02 | 0.06 | 0.06 |
|  |  | Total |  |  | 0.12 |

##### SUB0250 Enllumenat
Import: 6401.36

**BTLL04** UT 2LFx58 W, MODEL LAMPTUB
12 UT × 37.43 = 449.16
LLUMINÀRIA ESTRUCTURAL PER A SUSPENDRE O ADOSSAR A SOSTRE DE 2LFx58 W, MODEL BASIC LAMP TUB Nº 5142010 DE LA MARCA LAMP O SIMILAR, FABRICADA EN EXTRUSIO AMB ALUMINI LACAT EN EPOXY POLIESTER DE COLOR BLANC, AMB REFLECTOR D’ALUMINI BRILLANT D’ELEVADA DUREZA, AMB DIFUSOR DE POLICARBONAT OBTINGUEM UN IP-42 .INCLOS TUBS TRIFOSFOR DE TONALITAT DE 840 MODEL ECO DE OSRAM, REACTANCIA ELECTRONICA I PART PROPORCIONAL ACCESSORIS. ILUMINACIO DIRECTA

| Codi | Ut | Descripció | Rendiment | Preu | Import |
|---|---|---|---|---|---|
| MO5 | H | Ajudant electricista | 0.204 | 13.4 | 2.73 |
| M04 | H | Oficial 1ª Electricista | 0.204 | 14.08 | 2.87 |
| BTLL005 | UT | Lluminària estructural per a suspendre o adossar a sostre de 1lfx58 w, model bàsic nº 5401020 de la marca Lamp o similar, fabricada en extrusio amb alumini lacat en epoxy poliester de color blanc, amb reflector d’alumini brillant d’elevada dureza, amb difusor de policarbonat obtinguem un IP-42 .Inclos tubs de trifosfor de tonalitat de 840. (material) | 1 | 31.83 | 31.83 |
|  |  | Total |  |  | 37.43 |

| Amidament | Uts. | Parcial |
|---|---|---|
| Planta Baixa | 2 | 2.00 |
| Planta Pis | 10 | 10.00 |
| Total |  | 12 |

**BTLL04RE** UT LLUMINÀRIA INDUSTRIAL PENDULAR IP65 MODEL HANGAR DE LA MARCA LAM
4 UT × 248.12 = 992.48
LLUMINÀRIA INDUSTRIAL PENDULAR IP65 MODEL HANGAR DE LA MARCA LAMP O SIMILAR, FABRICADA EN INJECCIÓ D'ALUMINI LACADA EN COLOR BLAU INDUSTRIAL, AMB TAPA SUPERIOR ENREGISTRABLE I ARMELLA INCORPORADA. SISTEMA DE CONNEXIÓ RÀPIDA, PER A UNA HIE/HST DE 250W AMB ARRENCADA DE 4,5KV. INCLOS LAMPARA I PART PROPORCIONAL ACCESSORIS. ILUMINACIO INDIRECTA

| Codi | Ut | Descripció | Rendiment | Preu | Import |
|---|---|---|---|---|---|
| MO5 | H | Ajudant electricista | 0.683 | 13.4 | 9.15 |
| M04 | H | Oficial 1ª Electricista | 1.148 | 14.08 | 16.16 |
| BTLL005 | UT | Lluminària estructural per a suspendre o adossar a sostre de 1lf | 7 | 31.83 | 222.81 |
|  |  | Total |  |  | 248.12 |

**BTLL04AD** UT LLUMINÀRIA INDUSTRIAL PER A SUSPENDRE O ADOSSAR MODEL HI-LUX
22 UT × 105.5 = 2321.00
LLUMINÀRIA INDUSTRIAL PER A SUSPENDRE O ADOSSAR MODEL HI-LUX DE LA MARCA LAMP O SIMILAR, FABRICADA EN XAPA D'ACER INOXIDABLE LACADA EN COLOR BLANC, AMB GRAU DE PROTECCIÓ IP65, DIFUSOR DE POLICARBONATO I REFLECTOR D'ALUMINI D'ELEVADA PURESA AMB FEIX DE LLUM INTENSIVA, PER A T-5 DE 2X80W AMB LLUMS COLOR 840 INCLOSES INCLOS TUBS T5 DE TONALITAT DE 840 MODEL ECO DE OSRAM, REACTANCIA ELECTRONICA I PART PROPORCIONAL ACCESSORIS. ILUMINACIO INDIRECTA

| Codi | Ut | Descripció | Rendiment | Preu | Import |
|---|---|---|---|---|---|
| MO5 | H | Ajudant electricista | 0.364 | 13.4 | 4.88 |
| M04 | H | Oficial 1ª Electricista | 0.364 | 14.08 | 5.13 |
| BTLL005 | UT | Lluminària estructural per a suspendre o adossar a sostre de 1lf | 3 | 31.83 | 95.49 |
|  |  | Total |  |  | 105.5 |

**BTLL010** UT LLUMINÀRIA ESTRUCTURAL PER A SUSPENDRE O ADOSSAR A SOSTRE ESTANC
6 UT × 26.28 = 157.68
LLUMINÀRIA ESTRUCTURAL PER A SUSPENDRE O ADOSSAR A SOSTRE ESTANCA DE 2LFx58 W, MODEL Nº 68.41.21.3 DE LA MARCA LAMP O SIMILAR, AMB REFLECTOR D’ALUMINI BRILLANT D’ELEVADA DUREZA, AMB DIFUSOR DE POLICARBONAT OBTINGUEM UN IP-55 .INCLOS TUBS TRIFOSFOR DE TONALITAT DE 840 MODEL ECO DE OSRAM, REACTANCIA ELECTRONICA I PART PROPORCIONAL ACCESSORIS.

| Codi | Ut | Descripció | Rendiment | Preu | Import |
|---|---|---|---|---|---|
| BTLL011 | UT | Lluminària estructural per a suspendre o adossar a sostre estanca de 1lfx58 w, model nº 68.41.21.3 de la marca lamp o similar, amb reflector d’alumini brillant d’elevada dureza, amb difusor de policarbonat obtinguem un IP-55 . Inclos tubs trifosfor de tonalitat de 840, reactancia electronica i part proporcional accessoris. (material) | 1 | 20.68 | 20.68 |
| M04 | H | Oficial 1ª Electricista | 0.204 | 14.08 | 2.87 |
| MO5 | H | Ajudant electricista | 0.204 | 13.4 | 2.73 |
|  |  | Total |  |  | 26.28 |

| Amidament | Uts. | Parcial |
|---|---|---|
| Planta Baixa | 6 | 6.00 |
| Total |  | 6 |

**BTLL04ADRE** UT 1LFx24 W, ASCENSOR
2 UT × 50.6 = 101.20
LLUMINÀRIA ESTRUCTURAL PER A SUSPENDRE O ADOSSAR A SOSTRE DE 1LFx24 W, MODEL FIL DE LA MARCA LAMP O SIMILAR, FABRICADA EN EXTRUSIO AMB ALUMINI LACAT EN EPOXY POLIESTER DE COLOR BLANC, AMB REFLECTOR D’ALUMINI BRILLANT D’ELEVADA DUREZA, AMB DIFUSOR DE POLICARBONAT OBTINGUEM UN IP-42 .INCLOS TUBS TRIFOSFOR DE TONALITAT DE 840 MODEL ECO DE OSRAM, REACTANCIA ELECTRONICA REGULABLE I PART PROPORCIONAL ACCESSORIS.ILUMINACIO INDIRECTA.

| Codi | Ut | Descripció | Rendiment | Preu | Import |
|---|---|---|---|---|---|
| MO5 | H | Ajudant electricista | 0.683 | 13.4 | 9.15 |
| M04 | H | Oficial 1ª Electricista | 0.683 | 14.08 | 9.62 |
| BTLL005 | UT | Lluminària estructural per a suspendre o adossar a sostre de 1lf | 1 | 31.83 | 31.83 |
|  |  | Total |  |  | 50.6 |

| Amidament | Uts. | Parcial |
|---|---|---|
| Ascensors | 2 | 2.00 |
| Total |  | 2 |

**BTL006** UT DOWNLIGHT DE 2X26W MODEL KONIC AMB DIFUSOR DARKLIGHT
6 UT × 32.89 = 197.34
LUMINÀRIA TIPUS DOWNLIGHT DE 2X26W MODEL KONIC DE LA MARCA LAMP O SIMILAR, AMB DIFUSOR DARKLIGHT .INCLOS LAMPADA DE OSRAM, REACTANCIES ELECTRONICA I PART PROPORCIONAL D'ACCESSORIS.(TUB TRIFOSFOR TONALITAT 840)

| Codi | Ut | Descripció | Rendiment | Preu | Import |
|---|---|---|---|---|---|
| MO5 | H | Ajudant electricista | 0.204 | 13.4 | 2.73 |
| M04 | H | Oficial 1ª Electricista | 0.204 | 14.08 | 2.87 |
| BT006 | UT | Lluminària estructural per a suspendre o adossar a sostre de 1lfx36 w, model bàsic nº 5441010 de la marca Lamp o similar, fabricada en extrusio amb alumini lacat en epoxy poliester de color blanc, amb reflector d’alumini brillant d’elevada dureza, amb difusor de policarbonat obtinguem un IP-42 . (material) | 1 | 27.29 | 27.29 |
|  |  | Total |  |  | 32.89 |

| Amidament | Uts. | Parcial |
|---|---|---|
| Planta Baixa | 4 | 4.00 |
| Planta Pis | 2 | 2.00 |
| Total |  | 6 |

**BTL006RE** UT DOWNLIGHT DE 2X26W MODEL KONIC AMB DIFUSOR DE VIDRE
20 UT × 46.06 = 921.20
LUMINÀRIA TIPUS DOWNLIGHT DE 2X26W MODEL KONIC DE LA MARCA LAMP O SIMILAR, AMB DIFUSOR DE VIDRE .INCLOS LAMPADA DE OSRAM, REACTANCIES ELECTRONICA REGULABLE I PART PROPORCIONAL D'ACCESSORIS.(TUB TRIFOSFOR TONALITAT 840)

| Codi | Ut | Descripció | Rendiment | Preu | Import |
|---|---|---|---|---|---|
| MO5 | H | Ajudant electricista | 0.683 | 13.4 | 9.15 |
| M04 | H | Oficial 1ª Electricista | 0.683 | 14.08 | 9.62 |
| BT006 | UT | Lluminària estructural per a suspendre o adossar a sostre de 1lf | 1 | 27.29 | 27.29 |
|  |  | Total |  |  | 46.06 |

| Amidament | Uts. | Parcial |
|---|---|---|
| Planta Baixa | 7 | 7.00 |
| Planta Pis | 13 | 13.00 |
| Total |  | 20 |

**BTL012** UT PANTALLES
8 UT × 89.33 = 714.64
LLUMINÀRIA PER A ENCASTAR A SOSTRE AMB SISTEMA POLIVALENT MODEL MODULAR T-5 DE LA MARCA LAMP, FABRICADA EN XAPA D'ACER ESMALTADA PRE LACADA EN EPOXI POLIÉSTER DE COLOR BLANC, AMB ÒPTICA EN ALUMINI BRILLANT DE 99,90% DE PURESA EN DOBLE PARÀBOLA PER A UN MOLT ALT CONFORT VISUAL, PER A T-5 DE 4X14W AMB LLUMS COLOR 840 INCLOSES.INCLOS LAMPADES DE OSRAM, REACTANCIES ELECTRONICA REGULABLE I PART PROPORCIONAL D'ACCESSORIS.(TUB TRIFOSFOR TONALITAT 840)

| Codi | Ut | Descripció | Rendiment | Preu | Import |
|---|---|---|---|---|---|
| LL044 | UT | LLUMENERA TIPUS APLIC 1LH36W SERIE BLOCK MODEL 6741300 DE LA MARCA LAMP O SIMILAR AMB BALASTRO ELECTRONIC, TUBS FLUORESCENTS. (material) | 1 | 55.14 | 55.14 |
| MO5 | H | Ajudant electricista | 0.614 | 13.4 | 8.23 |
| M04 | H | Oficial 1ª Electricista | 1.844 | 14.08 | 25.96 |
|  |  | Total |  |  | 89.33 |

| Amidament | Uts. | Parcial |
|---|---|---|
| Planta Baixa | 8 | 8.00 |
| Total |  | 8 |

**SENR01** UT CONTROL I REGULACIO DEL NIVELL LLUMINIC DE L'AULA
3 UT × 41.14 = 123.42
SUMINISTRE, INSTAL·LACIO I MUNTATJE DE CONTROL I REGULACIO DEL NIVELL LLUMINIC DE L'AULA FORMAT PER SENSOR LUMINIC REGULABLE DE 0 A 3000 LUX DE LA MARCA ABB O SIMILAR AMB ACTUACIO SOBRE LES REACTANCIES REGULABLES, INCLOS MANIOBRA, MATERIAL I TOT EL NECESSARI PEL SEU CORRECTE FUNCIONAMENT.

**SEUS04** UT SUMINISTRE, INSTAL·LACIO I MUNTATJE DE DETECTOR DE MOVIMENT I PR
12 UT × 35.27 = 423.24
SUMINISTRE, INSTAL·LACIO I MUNTATJE DE DETECTOR DE MOVIMENT I PRESENCIA MODEL CDPt DE SOSTRE REF. 16994 DE LA MARCA MERLIN GERIN O SIMILAR TEMPORITZAT A 5 MINUTS D'ATURADA I REGULAR A 200 LUX, INCLOS MANIOBRA I TOTS EL NECESSARI PEL SEU CORRECTE FUNCIONAMENT

| Amidament | Uts. | Parcial |
|---|---|---|
| Planta Baixa | 7 | 7.00 |
| Planta Pis | 5 | 5.00 |
| Total |  | 12 |

### SUB03 CALEFACCIO I VENTILACIO (16/12/2005)
Import: 20261.15

#### SU031 RADIADORS
Import: 1706.7

**ICE010d** ut Termòstat d'ambient via cable, model SD 2000 "SAUNIER DUVAL".
2 ut × 25.81 = 51.62
Subministrament i instal·lació de Termòstat d'ambient via cable, model SD 2000 "SAUNIER DUVAL" o similar.

| Codi | Ut | Descripció | Rendiment | Preu | Import |
|---|---|---|---|---|---|
| mt38srs330b | Ut | Termòstat d'ambient via cable, model SD 2000 "SAUNIER DUVAL", pe (material) | 1 | 11.2 | 11.20 |
| mo002 | h | Oficial 1ª calefactor. (mà d'obra; 23/03/2011) | 0.309 | 24.55 | 7.59 |
| mo055 | h | Ajudant calefactor. (mà d'obra; 23/03/2011) | 0.309 | 21.07 | 6.51 |
| %0200 | % | Medios auxiliares (23/03/2011) | 2 % | 25.30 | 0.51 |
|  |  | Total |  |  | 25.81 |

**ICE010e** ut Centraleta de control via cable referencia 49FS0020 inclos cable
1 ut × 69.87 = 69.87
Subministrament i instal•lació conjunt de regulació de la temperatura d'impulsió per a calefacció fins a 12 circuits, centraleta de control via cable referencia 49FS0020 inclos cablejat fins als termòstats model SD via cable i actuadors tèrmics de 24 V, "SAUNIER DUVAL" o similar.
Inclos sonda exterior model 0020012393 de la marca Saunier Duval o similar i modul multinfucio de 2 reles referencia 002008506.
Totalment muntat, connexionat i provat, inclos ajuts de ram de paleta Criteri d'amidament de projecte: Superfície útil, mesura segons documentació gràfica de Projecte.

| Codi | Ut | Descripció | Rendiment | Preu | Import |
|---|---|---|---|---|---|
| mt38srs320b | Ut | Centraleta de regulació amb control via cable, per terra radiant (material) | 1 | 54.4 | 54.40 |
| mo002 | h | Oficial 1ª calefactor. | 0.309 | 24.55 | 7.59 |
| mo055 | h | Ajudant calefactor. | 0.309 | 21.07 | 6.51 |
| %0200 | % | Medios auxiliares | 2 % | 68.50 | 1.37 |
|  |  | Total |  |  | 69.87 |

**ICE040g** Ut 14 elements
2 Ut × 139.83 = 279.66
Subministrament i instal·lació de radiador d'alumini injectat, emissió calorífica 1296,9 kcal/h, segons UNE-EN 442-1, per una diferència mitja de temperatura de 50°C entre el radiador i l'ambient, compost de 14 elements, de 681 mm d'alçada, amb frontal pla, en instal·lació de calefacció centralitzada per aigua, amb sistema bitub. Inclús clau de pas termostàtica, detentor, purgador automàtic, taps, reduccions, juntes, ancoratges, suports, raccords de connexió a la xarxa de distribució, plafons i tots aquells accessoris necessàris pel seu correcte funcionament. Totalment muntat, connexionat i provat, sense incloure ajudes de ram de paleta.
Inclou: Replanteig mitjançant plantilla. Fixació en parament mitjançant elements d'ancoratge. Situació i fixació de les unitats. Muntatge d'accessoris. Connexió a la xarxa de distribució.
Criteri d'amidament de projecte: Unitat projectada, segons documentació gràfica de Projecte.

| Codi | Ut | Descripció | Rendiment | Preu | Import |
|---|---|---|---|---|---|
| mt38emi010aae | Ut | Element per a radiador d'alumini injectat en instal·lacions d'ai (material) | 14 | 5.84 | 81.76 |
| mt38emi011a | Ut | Equip per muntatge de radiador d'alumini injectat, compost per t (material) | 1 | 7.71 | 7.71 |
| mt38emi013 | Ut | Equip per connexió de radiador d'alumini injectat a la canonada (material) | 1 | 14.45 | 14.45 |
| mo002 | h | Oficial 1ª calefactor. | 0.727 | 24.55 | 17.85 |
| mo055 | h | Ajudant calefactor. | 0.727 | 21.07 | 15.32 |
| %0200 | % | Medios auxiliares | 2 % | 137.09 | 2.74 |
|  |  | Total |  |  | 139.83 |

**ICE040h** Ut 16 elements
1 Ut × 167.14 = 167.14
Subministrament i instal·lació de radiador d'alumini injectat, emissió calorífica 1886,4 kcal/h, segons UNE-EN 442-1, per una diferència mitja de temperatura de 50°C entre el radiador i l'ambient, compost de 16 elements, de 681 mm d'alçada, amb frontal pla, en instal·lació de calefacció centralitzada per aigua, amb sistema bitub. Inclús clau de pas termostàtica, detentor, purgador automàtic, taps, reduccions, juntes, ancoratges, suports, raccords de connexió a la xarxa de distribució, plafons i tots aquells accessoris necessàris pel seu correcte funcionament. Totalment muntat, connexionat i provat, sense incloure ajudes de ram de paleta.
Inclou: Replanteig mitjançant plantilla. Fixació en parament mitjançant elements d'ancoratge. Situació i fixació de les unitats. Muntatge d'accessoris. Connexió a la xarxa de distribució.
Criteri d'amidament de projecte: Unitat projectada, segons documentació gràfica de Projecte.

| Codi | Ut | Descripció | Rendiment | Preu | Import |
|---|---|---|---|---|---|
| mt38emi010aae | Ut | Element per a radiador d'alumini injectat en instal·lacions d'ai | 16 | 5.84 | 93.44 |
| mt38emi011a | Ut | Equip per muntatge de radiador d'alumini injectat, compost per t | 1 | 7.71 | 7.71 |
| mt38emi013 | Ut | Equip per connexió de radiador d'alumini injectat a la canonada | 1 | 14.45 | 14.45 |
| mo002 | h | Oficial 1ª calefactor. | 1.058 | 24.55 | 25.97 |
| mo055 | h | Ajudant calefactor. | 1.058 | 21.07 | 22.29 |
| %0200 | % | Medios auxiliares | 2 % | 163.86 | 3.28 |
|  |  | Total |  |  | 167.14 |

**ICE040i** Ut 18 elements
3 Ut × 176.16 = 528.48
Subministrament i instal·lació de radiador d'alumini injectat, emissió calorífica 2004,3 kcal/h, segons UNE-EN 442-1, per una diferència mitja de temperatura de 50°C entre el radiador i l'ambient, compost de 18 elements, de 681 mm d'alçada, amb frontal pla, en instal·lació de calefacció centralitzada per aigua, amb sistema bitub. Inclús clau de pas termostàtica, detentor, purgador automàtic, taps, reduccions, juntes, ancoratges, suports, raccords de connexió a la xarxa de distribució, plafons i tots aquells accessoris necessàris pel seu correcte funcionament. Totalment muntat, connexionat i provat, sense incloure ajudes de ram de paleta.
Inclou: Replanteig mitjançant plantilla. Fixació en parament mitjançant elements d'ancoratge. Situació i fixació de les unitats. Muntatge d'accessoris. Connexió a la xarxa de distribució.
Criteri d'amidament de projecte: Unitat projectada, segons documentació gràfica de Projecte.

| Codi | Ut | Descripció | Rendiment | Preu | Import |
|---|---|---|---|---|---|
| mt38emi010aae | Ut | Element per a radiador d'alumini injectat en instal·lacions d'ai | 17 | 5.84 | 99.28 |
| mt38emi011a | Ut | Equip per muntatge de radiador d'alumini injectat, compost per t | 1 | 7.71 | 7.71 |
| mt38emi013 | Ut | Equip per connexió de radiador d'alumini injectat a la canonada | 1 | 14.45 | 14.45 |
| mo002 | h | Oficial 1ª calefactor. | 1.124 | 24.55 | 27.59 |
| mo055 | h | Ajudant calefactor. | 1.124 | 21.07 | 23.68 |
| %0200 | % | Medios auxiliares | 2 % | 172.71 | 3.45 |
|  |  | Total |  |  | 176.16 |

**ICE040k** Ut 20 elements
3 Ut × 203.31 = 609.93
Subministrament i instal·lació de radiador d'alumini injectat, emissió calorífica 2358 kcal/h, segons UNE-EN 442-1, per una diferència mitja de temperatura de 50°C entre el radiador i l'ambient, compost de 20 elements, de 681 mm d'alçada, amb frontal pla, en instal·lació de calefacció centralitzada per aigua, amb sistema bitub. Inclús clau de pas termostàtica, detentor, purgador automàtic, taps, reduccions, juntes, ancoratges, suports, raccords de connexió a la xarxa de distribució, plafons i tots aquells accessoris necessàris pel seu correcte funcionament. Totalment muntat, connexionat i provat, sense incloure ajudes de ram de paleta.
Inclou: Replanteig mitjançant plantilla. Fixació en parament mitjançant elements d'ancoratge. Situació i fixació de les unitats. Muntatge d'accessoris. Connexió a la xarxa de distribució.
Criteri d'amidament de projecte: Unitat projectada, segons documentació gràfica de Projecte.

| Codi | Ut | Descripció | Rendiment | Preu | Import |
|---|---|---|---|---|---|
| mt38emi010aae | Ut | Element per a radiador d'alumini injectat en instal·lacions d'ai | 20 | 5.84 | 116.80 |
| mt38emi011a | Ut | Equip per muntatge de radiador d'alumini injectat, compost per t | 1 | 7.71 | 7.71 |
| mt38emi013 | Ut | Equip per connexió de radiador d'alumini injectat a la canonada | 1 | 14.45 | 14.45 |
| mo002 | h | Oficial 1ª calefactor. | 1.323 | 24.55 | 32.48 |
| mo055 | h | Ajudant calefactor. | 1.323 | 21.07 | 27.88 |
| %0200 | % | Medios auxiliares | 2 % | 199.32 | 3.99 |
|  |  | Total |  |  | 203.31 |

#### SUB032 CALDERES A GAS (16/12/2005)
Import: 6236.84

**ICC030** Ut Caldera
1 Ut × 2025.39 = 2025.39
Subministrament i instal·lació caldera mural de calefacció de condensació de gasoil amb grans prestacions (fins al 110% de rendiment en calefacció) i consum moderat de 65 kW. Inclou Comfort safe o funcionament d'emergència que supervisa contínuament els elements de control i seguretat, fent que en cas de mal funcionament la caldera no es bloqueja sinó que reduïx la potència de la mateixa. Amb intercambiador de condensació d'alta tecnologia fabricat en alumini,silici i magnesi de gran resistència i amb el nou sistema intel•ligent de càrrega d'un acumulador per a acs (AKS)amb el que aconsegueix arribar al 104% de rendiment en l'escalfament de l'aigua sanitària). Model Saunier Duval o similar.amb programador digital via ràdio amb comendament telefònic per a programació setmanal, ús interior, inclús reixetes de ventilació. Totalment instal·lada, connexionada, provada i posada en marxa, sense incloure ajudes de paleta.
Inclou: Replanteig mitjançant plantilla. Col·lació i fixació de la caldera i els seus components. Connexionat dels elements a la xarxa. Replanteig, col·locació, fixació i connexionat a la xarxa dels elements de regulació i control.
Criteri d'amidament de projecte: Unitat projectada, segons documentació gràfica de Projecte.

| Codi | Ut | Descripció | Rendiment | Preu | Import |
|---|---|---|---|---|---|
| mt38cpj010bae | Ut | caldera de peus de calefacció de condensació amb grans prestacio (material) | 1 | 1622.61 | 1622.61 |
| mt38scj030bc | Ut | Termòstat d'ambient amb programador digital via ràdio amb comend (material) | 1 | 175.67 | 175.67 |
| mt35aia010aaa | m | Tub corbable de PVC, corrugat, de color negre, de 16 mm de diàme (material) | 0.2 | 0.11 | 0.02 |
| mt35cun020a | m | Cable unipolar ES07Z1-K (AS), no propagador de la flama, amb con (material) | 0.61 | 0.03 | 0.02 |
| mt20cva050a | Ut | Reixeta plana d'alumini, amb recobriment, color blanc, de 150x15 (material) | 4 | 0.35 | 1.40 |
| mt38www010 | Ut | Material auxiliar per instal·lacions de calefacció. (material) | 1 | 0.47 | 0.47 |
| mo002 | h | Oficial 1ª calefactor. | 4.057 | 24.55 | 99.60 |
| mo055 | h | Ajudant calefactor. | 4.057 | 21.07 | 85.48 |
| mo001 | h | Oficial 1ª electricista. (mà d'obra; 23/03/2011) | 0.009 | 24.55 | 0.22 |
| mo054 | h | Ajudant electricista. (mà d'obra; 23/03/2011) | 0.009 | 21.07 | 0.19 |
| %0200 | % | Medios auxiliares | 2 % | 1985.68 | 39.71 |
|  |  | Total |  |  | 2025.39 |

**ICS020d** Ut Electrobomba centrífuga de tres velocitats, amb una potència de
3 Ut × 165.69 = 497.07
Subministrament i instal·lació d'electrobomba centrífuga de tres velocitats, amb una potència de 0,071 kW, boques roscades mascle de 1", altura de la bomba 130 mm, amb cos d'impulsió de ferro colat, impulsor de tecnopolímer, eix motor d'acer cromat, aïllament classe H, per a alimentació monofàsica a 230 V i 50 Hz de freqüència. Inclòs pont de manòmetres format per manòmetre, vàlvules d'esfera i canonada d'acer inoxidable;p/p d'elements de muntatge; caixa de connexions elèctriques amb condensador i demés accessoris necessaris per el seu correcte funcionament. Totalment muntada, connexionada i provada, sense incloure ajuts de ram de taujana.
Inclou: Replanteig. Col·locació de la bomba de circulació. Connexió a la xarxa de distribució.
Criteri d'amidament de projecte: Unitat projectada, segons documentació gràfica de Projecte.

| Codi | Ut | Descripció | Rendiment | Preu | Import |
|---|---|---|---|---|---|
| mt37bce005aaa | Ut | Electrobomba centrífuga de tres velocitats, amb una potència de (material) | 1 | 58.92 | 58.92 |
| mt37sve010d | Ut | Vàlvula d'esfera de llautó niquelat per roscar de 1". (material) | 2 | 4.47 | 8.94 |
| mt37www060d | Ut | Filtre retenidor de residus de llautó, amb tamis d'acer inoxidab (material) | 1 | 5.85 | 5.85 |
| mt37svr010c | Ut | Vàlvula de retenció de llautó per roscar de 1". (material) | 1 | 2.34 | 2.34 |
| mt37www050ca | Ut | Maneguet antivibració, de goma, amb rosca de 1", per a una press (material) | 2 | 7.59 | 15.18 |
| mt42www040 | Ut | Manòmetre amb bany de glicerina i diàmetre d'esfera de 100 mm, a (material) | 1 | 5.54 | 5.54 |
| mt37sve010b | Ut | Vàlvula d'esfera de llautó niquelat per roscar de 1/2". (material) | 2 | 1.87 | 3.74 |
| mt37tca010b | m | Tub de coure rígid amb paret de 1 mm de gruix i 13/15 mm de diàm (material) | 0.35 | 2.23 | 0.78 |
| mt35aia090aba | m | Tub rígid de PVC, endollable, corbable en calent, de color negre (material) | 3 | 0.29 | 0.87 |
| mt35cun040ab | m | Cable unipolar H07V-K amb conductor multifilar de coure classe 5 (material) | 9 | 0.19 | 1.71 |
| mo003 | h | Oficial 1ª instal·lador de climatització. (mà d'obra; 23/03/2011) | 1.284 | 24.55 | 31.52 |
| mo056 | h | Ajudant instal·lador de climatització. (mà d'obra; 23/03/2011) | 1.284 | 21.07 | 27.05 |
| %0200 | % | Medios auxiliares | 2 % | 162.44 | 3.25 |
|  |  | Total |  |  | 165.69 |

**ICS020** Ut Electrobomba centrífuga de tres velocitats, amb una potència de
1 Ut × 167.69 = 167.69
Subministrament i instal·lació d'electrobomba centrífuga de tres velocitats, amb una potència de 0,104 kW, boques roscades mascle de 1", altura de la bomba 130 mm, amb cos d'impulsió de ferro colat, impulsor de tecnopolímer, eix motor d'acer cromat, aïllament classe H, per a alimentació monofàsica a 230 V i 50 Hz de freqüència. Inclòs pont de manòmetres format per manòmetre, vàlvules d'esfera i canonada d'acer inoxidable;p/p d'elements de muntatge; caixa de connexions elèctriques amb condensador i demés accessoris necessaris per el seu correcte funcionament. Totalment muntada, connexionada i provada, sense incloure ajuts de ram de taujana.
Inclou: Replanteig. Col·locació de la bomba de circulació. Connexió a la xarxa de distribució.
Criteri d'amidament de projecte: Unitat projectada, segons documentació gràfica de Projecte.

| Codi | Ut | Descripció | Rendiment | Preu | Import |
|---|---|---|---|---|---|
| mt37bce005aba | Ut | Electrobomba centrífuga de tres velocitats, amb una potència de (material) | 1 | 60.88 | 60.88 |
| mt37sve010d | Ut | Vàlvula d'esfera de llautó niquelat per roscar de 1". | 2 | 4.47 | 8.94 |
| mt37www060d | Ut | Filtre retenidor de residus de llautó, amb tamis d'acer inoxidab | 1 | 5.85 | 5.85 |
| mt37svr010c | Ut | Vàlvula de retenció de llautó per roscar de 1". | 1 | 2.34 | 2.34 |
| mt37www050ca | Ut | Maneguet antivibració, de goma, amb rosca de 1", per a una press | 2 | 7.59 | 15.18 |
| mt42www040 | Ut | Manòmetre amb bany de glicerina i diàmetre d'esfera de 100 mm, a | 1 | 5.54 | 5.54 |
| mt37sve010b | Ut | Vàlvula d'esfera de llautó niquelat per roscar de 1/2". | 2 | 1.87 | 3.74 |
| mt37tca010b | m | Tub de coure rígid amb paret de 1 mm de gruix i 13/15 mm de diàm | 0.35 | 2.23 | 0.78 |
| mt35aia090aba | m | Tub rígid de PVC, endollable, corbable en calent, de color negre | 3 | 0.29 | 0.87 |
| mt35cun040ab | m | Cable unipolar H07V-K amb conductor multifilar de coure classe 5 | 9 | 0.19 | 1.71 |
| mo003 | h | Oficial 1ª instal·lador de climatització. | 1.284 | 24.55 | 31.52 |
| mo056 | h | Ajudant instal·lador de climatització. | 1.284 | 21.07 | 27.05 |
| %0200 | % | Medios auxiliares | 2 % | 164.40 | 3.29 |
|  |  | Total |  |  | 167.69 |

**EE400B10** UT SUBMINISTRAMENT, INSTAL·LACIÓ, I MUNTATGE DE COL·LECTOR tub de C
2 UT × 52.51 = 105.02
SUBMINISTRAMENT, INSTAL·LACIÓ, I MUNTATGE DE COL·LECTOR tub de Coure DE 3" DE DIÀMETRE NOMINAL, D'2 MM DE GRUIX, AMB PICATGES PELS DIFERENTS CIRCUIT, INCLOS CONNEXIO I SOPORTACIO.

**ICS005** Ut Punt d'omplert format per 2 m de tub 15 mm de diàmetre.
2 Ut × 53.9 = 107.80
Subministrament i instal·lació de punt d'omplert de xarxa de distribució d'aigua, per a sistema de climatització, format per 2 m de tub de coure, acabat brillant, fabricat segons norma UNE 19049-1, soldat per capilaritat, amb grau de dificultat mitja i, col·locada superficialment, amb aïllament mitjançant camisa aïllant flexible d'escuma elastomèrica, vàlvules de tall, filtre retenidor de residus, comptador d'aigua i vàlvula de retenció. Fins i tot p/p d'elements de muntatge, colzes, tes, maneguets i altres accessoris necessaris per al seu correcte funcionament. Totalment muntat, connexionat i provat, sense incloure ajudes de ram de paleta.
Inclou: Replanteig de la canonada. Marcat dels suports. Col·locació de boteres. Ancoratge dels suports. Col·locació i fixació de canonades. Col·locació de l'aïllament.
Criteri d'amidament de projecte: Longitud mesurada segons documentació gràfica de Projecte.

| Codi | Ut | Descripció | Rendiment | Preu | Import |
|---|---|---|---|---|---|
| mt37sve010b | Ut | Vàlvula d'esfera de llautó niquelat per roscar de 1/2". | 2 | 1.87 | 3.74 |
| mt37www060b | Ut | Filtre retenidor de residus de llautó, amb tamis d'acer inoxidab (material) | 1 | 2.38 | 2.38 |
| mt37cic020aa | Ut | Comptador d'aigua freda, per roscar, de 1/2" de diàmetre. (material) | 1 | 20.28 | 20.28 |
| mt37svr010a | Ut | Vàlvula de retenció de llautó per roscar de 1/2". (material) | 1 | 1.38 | 1.38 |
| mt37tca010b | m | Tub de coure rígid amb paret de 1 mm de gruix i 13/15 mm de diàm | 2 | 2.23 | 4.46 |
| mt37tca011b | Ut | Accessoris per unió amb soldadura de tub de coure rígid, de 13/1 (material) | 0.8 | 2.32 | 1.86 |
| mt17coe055ci | m | Camisa aïllant d'escuma elastomèrica, a força de cautxú sintètic (material) | 2 | 2.18 | 4.36 |
| mt17coe110 | l | Adhesiu per camisa aïllant elastomèrica. (material) | 0.36 | 5.21 | 1.88 |
| mo002 | h | Oficial 1ª calefactor. | 0.274 | 24.55 | 6.73 |
| mo055 | h | Ajudant calefactor. | 0.274 | 21.07 | 5.77 |
| %0200 | % | Medios auxiliares | 2 % | 52.84 | 1.06 |
|  |  | Total |  |  | 53.9 |

**EE400B41** Ut. VALVULA D'ESFERA MANUAL 3/4" (16/12/2005)
1 Ut. × 9.76 = 9.76
SUBMINISTRAMENT, MUNTATGE I INSTAL·LACIO DE VALVULA D'ESFERA MANUAL AMB ROSCA DE DIAMETRE NOMINAL 3/4", DE 10 BAR DE PN, DE BRONZE, PREU ALT, MUNTADA SUPERFICIALEMT INCLOS SUPORTACIO.

| Codi | Ut | Descripció | Rendiment | Preu | Import |
|---|---|---|---|---|---|
| M11 | H | Oficial 1ª de calefactor (mà d'obra; 16/12/2005) | 0.051 | 14.08 | 0.72 |
| M12 | H | Ajudant de calefactor (mà d'obra; 16/12/2005) | 0.051 | 13.4 | 0.68 |
| CU61 | Ut. | Vàlvula d'esfera manual amb rosca de diàmetre nominal 3/4", de 10 bar de PN, de bronze, preu alt, muntada superficialment inclòs suportacio. (material) | 1 | 8.36 | 8.36 |
|  |  | Total |  |  | 9.76 |

**EE400B40** Ut. VALVULA D'ESFERA MANUAL 1", (16/12/2005)
1 Ut. × 12.56 = 12.56
SUBMINISTRAMENT, MUNTATGE I INSTAL·LACIO DE VALVULA D'ESFERA MANUAL AMB ROSCA DE DIAMETRE NOMINAL 1", DE 10 BAR DE PN, DE BRONZE, PREU ALT, MUNTADA SUPERFICIALEMT INCLOS SUPORTACIO.

| Codi | Ut | Descripció | Rendiment | Preu | Import |
|---|---|---|---|---|---|
| M11 | H | Oficial 1ª de calefactor | 0.051 | 14.08 | 0.72 |
| M12 | H | Ajudant de calefactor | 0.051 | 13.4 | 0.68 |
| CU60 | Ut. | Vàlvula d'esfera manual amb rosca de diàmetre nominal 1", de 10 bar de PN, de bronze, preu alt, muntada superficialment inclòs suportacio. (material) | 1 | 11.16 | 11.16 |
|  |  | Total |  |  | 12.56 |

**EE400B42** Ut. VALVULA D'ESFERA MANUAL 11/4" (16/12/2005)
10 Ut. × 13.07 = 130.70
SUBMINISTRAMENT, MUNTATGE I INSTAL·LACIO DE VALVULA D'ESFERA MANUAL AMB ROSCA DE DIAMETRE NOMINAL 11/4", DE 10 BAR DE PN, DE BRONZE, PREU ALT, MUNTADA SUPERFICIALEMT INCLOS SUPORTACIO.

| Codi | Ut | Descripció | Rendiment | Preu | Import |
|---|---|---|---|---|---|
| M11 | H | Oficial 1ª de calefactor | 0.051 | 14.08 | 0.72 |
| M12 | H | Ajudant de calefactor | 0.051 | 13.4 | 0.68 |
| CU62 | Ut. | Vàlvula d'esfera manual amb rosca de diàmetre nominal 11/4", de 10 bar de PN, de bronze, preu alt, muntada superficialment inclòs suportacio. (material) | 1 | 11.67 | 11.67 |
|  |  | Total |  |  | 13.07 |

**EE400B43** Ut. VALVULA D'ESFERA MANUAL 12/4" (16/12/2005)
6 Ut. × 15.7 = 94.20
SUBMINISTRAMENT, MUNTATGE I INSTAL·LACIO DE VALVULA D'ESFERA MANUAL AMB ROSCA DE DIAMETRE NOMINAL 12/4", DE 10 BAR DE PN, DE BRONZE, PREU ALT, MUNTADA SUPERFICIALEMT INCLOS SUPORTACIO.

| Codi | Ut | Descripció | Rendiment | Preu | Import |
|---|---|---|---|---|---|
| M11 | H | Oficial 1ª de calefactor | 0.051 | 14.08 | 0.72 |
| M12 | H | Ajudant de calefactor | 0.051 | 13.4 | 0.68 |
| CU63 | Ut. | Vàlvula d'esfera manual amb rosca de diàmetre nominal 11/2", de 10 bar de PN, de bronze, preu alt, muntada superficialment inclòs suportacio. (material) | 1 | 14.3 | 14.30 |
|  |  | Total |  |  | 15.7 |

**fdsfds887** ut VALVULA D'ESFERA MANUAL 2"
3 ut × 17.72 = 53.16
SUBMINISTRAMENT, MUNTATGE I INSTAL·LACIO DE VALVULA D'ESFERA MANUAL AMB ROSCA DE DIAMETRE NOMINAL 2", DE 10 BAR DE PN, DE BRONZE, PREU ALT, MUNTADA SUPERFICIALEMT INCLOS SUPORTACIO.

**EE400B50** Ut. FILTRE COLADOR DE 3/4" (16/12/2005)
1 Ut. × 9.01 = 9.01
SUBMINISTRAMENT INSTAL·LACIÓ I MUNTATGE DE FILTRE COLADOR DE 3/4" DE DIAMETRE NOMINAL, DE 10 BARS DE PRESSIO NOMINAL, DE BRONZE I MUNTAT ROSCAT.

| Codi | Ut | Descripció | Rendiment | Preu | Import |
|---|---|---|---|---|---|
| M11 | H | Oficial 1ª de calefactor | 0.051 | 14.08 | 0.72 |
| M12 | H | Ajudant de calefactor | 0.051 | 13.4 | 0.68 |
| CU70 | Ut. | Filtre colador de 3/4" de diàmetre nominal, de 10 bars de pressió nominal, de bronze i muntat roscat. (material) | 1 | 7.61 | 7.61 |
|  |  | Total |  |  | 9.01 |

**EE400B53nlj** Ut. FILTRE COLADOR DE 1" (16/12/2005)
1 Ut. × 17.23 = 17.23
SUBMINISTRAMENT INSTAL·LACIÓ I MUNTATGE DE FILTRE COLADOR DE 1" DE DIAMETRE NOMINAL, DE 10 BARS DE PRESSIO NOMINAL, DE BRONZE I MUNTAT ROSCAT.

| Codi | Ut | Descripció | Rendiment | Preu | Import |
|---|---|---|---|---|---|
| M11 | H | Oficial 1ª de calefactor | 0.051 | 14.08 | 0.72 |
| M12 | H | Ajudant de calefactor | 0.051 | 13.4 | 0.68 |
| CU73 | Ut. | Filtre colador de 12/4" de diàmetre nominal, de 10 bars de pressió nominal, de bronze i muntat roscat. (material) | 1 | 15.83 | 15.83 |
|  |  | Total |  |  | 17.23 |

**EE400B52** Ut. FILTRE COLADOR DE 11/4" (16/12/2005)
3 Ut. × 16.26 = 48.78
SUBMINISTRAMENT INSTAL·LACIÓ I MUNTATGE DE FILTRE COLADOR DE 11/4" DE DIAMETRE NOMINAL, DE 10 BARS DE PRESSIO NOMINAL, DE BRONZE I MUNTAT ROSCAT.

| Codi | Ut | Descripció | Rendiment | Preu | Import |
|---|---|---|---|---|---|
| M11 | H | Oficial 1ª de calefactor | 0.051 | 14.08 | 0.72 |
| M12 | H | Ajudant de calefactor | 0.051 | 13.4 | 0.68 |
| CU72 | Ut. | Filtre colador de 11/4" de diàmetre nominal, de 10 bars de pressió nominal, de bronze i muntat roscat. (material) | 1 | 14.86 | 14.86 |
|  |  | Total |  |  | 16.26 |

**EE400B53** Ut. FILTRE COLADOR DE 12/4" (16/12/2005)
2 Ut. × 17.23 = 34.46
SUBMINISTRAMENT INSTAL·LACIÓ I MUNTATGE DE FILTRE COLADOR DE 13/4" DE DIAMETRE NOMINAL, DE 10 BARS DE PRESSIO NOMINAL, DE BRONZE I MUNTAT ROSCAT.

| Codi | Ut | Descripció | Rendiment | Preu | Import |
|---|---|---|---|---|---|
| M11 | H | Oficial 1ª de calefactor | 0.051 | 14.08 | 0.72 |
| M12 | H | Ajudant de calefactor | 0.051 | 13.4 | 0.68 |
| CU73 | Ut. | Filtre colador de 12/4" de diàmetre nominal, de 10 bars de press | 1 | 15.83 | 15.83 |
|  |  | Total |  |  | 17.23 |

**EE400B53fdfds** Ut. FILTRE COLADOR DE 2" (16/12/2005)
1 Ut. × 17.23 = 17.23
SUBMINISTRAMENT INSTAL·LACIÓ I MUNTATGE DE FILTRE COLADOR DE 2" DE DIAMETRE NOMINAL, DE 10 BARS DE PRESSIO NOMINAL, DE BRONZE I MUNTAT ROSCAT.

| Codi | Ut | Descripció | Rendiment | Preu | Import |
|---|---|---|---|---|---|
| M11 | H | Oficial 1ª de calefactor | 0.051 | 14.08 | 0.72 |
| M12 | H | Ajudant de calefactor | 0.051 | 13.4 | 0.68 |
| CU73 | Ut. | Filtre colador de 12/4" de diàmetre nominal, de 10 bars de press | 1 | 15.83 | 15.83 |
|  |  | Total |  |  | 17.23 |

**EE400B60** Ut. VÀLVULA DE TRES VIES MOTORITZADA MODELVXG44.33.10 AMB RACORD ALG (16/12/2005)
2 Ut. × 90.03 = 180.06
VÀLVULA DE TRES VIES MOTORITZADA MODELVXG44.33.10 AMB RACORD ALG 323 I ACTUADOR IP-54 400/N DE LA CASA SIEMENS O SIMILAR. INCLÒS JOC DE RACORS I TOT EL NECESSARI PEL SEU CORRECTE FUNCIONAMENT.

| Codi | Ut | Descripció | Rendiment | Preu | Import |
|---|---|---|---|---|---|
| M11 | H | Oficial 1ª de calefactor | 0.102 | 14.08 | 1.44 |
| M12 | H | Ajudant de calefactor | 0.102 | 13.4 | 1.37 |
| CU80 | Ut. | Vàlvula de tres vies motoritzada model VXG 44.25.10 amb racord ALG 25 i actuador SQS 35.00 de la casa Siemens o similar. Inclòs joc de racors i tot el necessari pel seu correcte funcionament. (material) | 1 | 87.22 | 87.22 |
|  |  | Total |  |  | 90.03 |

**EE400B61** Ut. VÀLVULA DE TRES VIES MOTORITZADA MODEL VXG 44.20.6.3 AMB RACORD (16/12/2005)
1 Ut. × 84.97 = 84.97
SUBMINISTRAMENT, INSTAL·LACIÓ I MUNTATGE DE VÀLVULA DE TRES VIES MOTORITZADA MODELVXG44.20.6.3 AMB RACORD ALG 20 I ACTUADOR SQS 35.00 DE LA CASA SIEMENS O SIMILAR. INCLÒS JOC DE RACORS I TOT EL NECESSARI PEL SEU CORRECTE FUNCIONAMENT.

| Codi | Ut | Descripció | Rendiment | Preu | Import |
|---|---|---|---|---|---|
| M11 | H | Oficial 1ª de calefactor | 0.102 | 14.08 | 1.44 |
| M12 | H | Ajudant de calefactor | 0.102 | 13.4 | 1.37 |
| CU81 | Ut. | Vàlvula de tres vies motoritzada model VXG 44.20.6.3 amb racord ALG 20 i actuador SQS 35.00 de la casa Siemens o similar. Inclòs joc de racors i tot el necessari pel seu correcte funcionament. (material) | 1 | 82.16 | 82.16 |
|  |  | Total |  |  | 84.97 |

**EE400B81dsafd** Ut. VALVULA DE RETENCIO 3/4" (16/12/2005)
1 Ut. × 13.97 = 13.97
SUBMINISTRAMENT, INSTAL·LACIÓ I MUNTATGE DE VALVULA DE RETENCIO DE DISC MANUAL I MUNTADA ENTRE BRIDES, DE 3/4" DE DIAMETRE NOMINAL, DE BRONZE I MUNTADA SUPERFIALMENT.

| Codi | Ut | Descripció | Rendiment | Preu | Import |
|---|---|---|---|---|---|
| M11 | H | Oficial 1ª de calefactor | 0.102 | 14.08 | 1.44 |
| M12 | H | Ajudant de calefactor | 0.102 | 13.4 | 1.37 |
| CU91 | Ut. | Vàlvula de retenció de disc manual i muntada entre brides, de 11/2" de diàmetre nominal, de bronze i muntada superficialment. (material) | 1 | 11.16 | 11.16 |
|  |  | Total |  |  | 13.97 |

**EE400B81dsdsa** Ut. VALVULA DE RETENCIO 1" (16/12/2005)
1 Ut. × 13.97 = 13.97
SUBMINISTRAMENT, INSTAL·LACIÓ I MUNTATGE DE VALVULA DE RETENCIO DE DISC MANUAL I MUNTADA ENTRE BRIDES, DE 1" DE DIAMETRE NOMINAL, DE BRONZE I MUNTADA SUPERFIALMENT.

| Codi | Ut | Descripció | Rendiment | Preu | Import |
|---|---|---|---|---|---|
| M11 | H | Oficial 1ª de calefactor | 0.102 | 14.08 | 1.44 |
| M12 | H | Ajudant de calefactor | 0.102 | 13.4 | 1.37 |
| CU91 | Ut. | Vàlvula de retenció de disc manual i muntada entre brides, de 11 | 1 | 11.16 | 11.16 |
|  |  | Total |  |  | 13.97 |

**EE400B80** Ut. VALVULA DE RETENCIO 11/4" (16/12/2005)
4 Ut. × 13.97 = 55.88
SUBMINISTRAMENT, INSTAL·LACIÓ I MUNTATGE DE VALVULA DE RETENCIO DE DISC MANUAL I MUNTADA ENTRE BRIDES, DE 11/4" DE DIAMETRE NOMINAL, DE BRONZE I MUNTADA SUPERFIALMENT.

| Codi | Ut | Descripció | Rendiment | Preu | Import |
|---|---|---|---|---|---|
| M11 | H | Oficial 1ª de calefactor | 0.102 | 14.08 | 1.44 |
| M12 | H | Ajudant de calefactor | 0.102 | 13.4 | 1.37 |
| CU90 | Ut. | Vàlvula de retenció de disc manual i muntada entre brides, de 1" de diàmetre nominal, de bronze i muntada superficialment. (material) | 1 | 11.16 | 11.16 |
|  |  | Total |  |  | 13.97 |

**EE400B81** Ut. VALVULA DE RETENCIO 11/2" (16/12/2005)
2 Ut. × 13.97 = 27.94
SUBMINISTRAMENT, INSTAL·LACIÓ I MUNTATGE DE VALVULA DE RETENCIO DE DISC MANUAL I MUNTADA ENTRE BRIDES, DE 11/2" DE DIAMETRE NOMINAL, DE BRONZE I MUNTADA SUPERFIALMENT.

| Codi | Ut | Descripció | Rendiment | Preu | Import |
|---|---|---|---|---|---|
| M11 | H | Oficial 1ª de calefactor | 0.102 | 14.08 | 1.44 |
| M12 | H | Ajudant de calefactor | 0.102 | 13.4 | 1.37 |
| CU91 | Ut. | Vàlvula de retenció de disc manual i muntada entre brides, de 11 | 1 | 11.16 | 11.16 |
|  |  | Total |  |  | 13.97 |

**EE400B81dsfds** Ut. VALVULA DE RETENCIO 2" (16/12/2005)
1 Ut. × 13.97 = 13.97
SUBMINISTRAMENT, INSTAL·LACIÓ I MUNTATGE DE VALVULA DE RETENCIO DE DISC MANUAL I MUNTADA ENTRE BRIDES, DE 11/2" DE DIAMETRE NOMINAL, DE BRONZE I MUNTADA SUPERFIALMENT.

| Codi | Ut | Descripció | Rendiment | Preu | Import |
|---|---|---|---|---|---|
| M11 | H | Oficial 1ª de calefactor | 0.102 | 14.08 | 1.44 |
| M12 | H | Ajudant de calefactor | 0.102 | 13.4 | 1.37 |
| CU91 | Ut. | Vàlvula de retenció de disc manual i muntada entre brides, de 11 | 1 | 11.16 | 11.16 |
|  |  | Total |  |  | 13.97 |

**EE400B90** Ut VALVULA DE SEGURETAT 1"1/4, (16/12/2005)
1 Ut × 72.5 = 72.50
SUBMINISTRAMENT, INSTAL·LACIÓ I MUNTATGE DE VALVULA DE SEGURETAT AMB ROSCA, DE RECORREGUT CURT DE DIAMETRE NOMINAL 1"1/4, DE 16 BARS DE P.N. , DE BRONZE, PREU ALT I MUNTADA SUPERFICIALMENT.

| Codi | Ut | Descripció | Rendiment | Preu | Import |
|---|---|---|---|---|---|
| M11 | H | Oficial 1ª de calefactor | 0.608 | 14.08 | 8.56 |
| M12 | H | Ajudant de calefactor | 0.608 | 13.4 | 8.15 |
| CU100 | Ut. | Vàlvula de seguretat amb rosca, de recorregut curt de diàmetre nominal 1"1/4, de 16 bars de PN. , de bronze, preu alt i muntada superficialment. (material) | 1 | 55.79 | 55.79 |
|  |  | Total |  |  | 72.5 |

**EE400B100** Ut DIPÒSIT D’EXPANSIÓ TANCAT DE 100 LITRES (16/12/2005)
1 Ut × 152.37 = 152.37
SUBMINISTRAMENT, INSTAL·LACIÓ I MUNTATGE DE DIPÒSIT D’EXPANSIÓ TANCAT DE 100 LITRES DE CAPACITAT, DE PLANXA D’ACER I MEMBRANA ELÀSTICA, AMB CONNEXIÓ DE 1” DE DIÀMETRE NOMINAL, COL·LOCAT ROSCAT.

| Codi | Ut | Descripció | Rendiment | Preu | Import |
|---|---|---|---|---|---|
| M11 | H | Oficial 1ª de calefactor | 0.507 | 14.08 | 7.14 |
| M12 | H | Ajudant de calefactor | 0.507 | 13.4 | 6.79 |
| CU110 | Ut. | Dipòsit d’expansió tancat de 100 litres de capacitat, de planxa d’acer i membrana elàstica, amb connexió de 1” de diàmetre nominal, col·locat roscat. (material) | 1 | 138.44 | 138.44 |
|  |  | Total |  |  | 152.37 |

**EE400B110** Ut TERMOMETRE BIMETÀL·LIC (16/12/2005)
9 Ut × 5.46 = 49.14
SUBMINISTRAMENT, INSTAL·LACIÓ I MUNTATGE DE TERMOMETRE BIMETÀL·LIC AMB BEINA ROSCADA DE 1/2" DE DIAMETRE NOMINAL, D'ESFERA DE 65 MM COL·LOCAT ROSCAT.

| Codi | Ut | Descripció | Rendiment | Preu | Import |
|---|---|---|---|---|---|
| M11 | H | Oficial 1ª de calefactor | 0.051 | 14.08 | 0.72 |
| M12 | H | Ajudant de calefactor | 0.051 | 13.4 | 0.68 |
| CU120 | Ut. | Termòmetre bimetàl·lic amb beina roscada de 1/2" de diàmetre nominal, d'esfera de 65 mm col·locat roscat. (material) | 1 | 4.06 | 4.06 |
|  |  | Total |  |  | 5.46 |

**EE400B111** Ut MANÒMETRE DE GLICERINA (16/12/2005)
2 Ut × 5.05 = 10.10
SUBMINISTRAMENT, INSTAL·LACIÓ I MUNTATGE DE MANÒMETRE DE GLICERINA PER A UNA PRESSIÓ DE 0 A 10 BARS, D’ESFERA DE 63 MM D’1/4”, COL·LOCAT ROSCAT.

| Codi | Ut | Descripció | Rendiment | Preu | Import |
|---|---|---|---|---|---|
| M11 | H | Oficial 1ª de calefactor | 0.051 | 14.08 | 0.72 |
| M12 | H | Ajudant de calefactor | 0.051 | 13.4 | 0.68 |
| CU121 | Ut. | Manòmetre de glicerina per a una pressió de 0 a 10 bars, d’esfera de 63 mm d’1/4”, col·locat roscat. (material) | 1 | 3.65 | 3.65 |
|  |  | Total |  |  | 5.05 |

**EE400B112** Ut PURGADOR AUTOMATIC D'AIRE (16/12/2005)
15 Ut × 5.59 = 83.85
SUBMINISTRAMENT, INSTAL·LACIÓ I MUNTATGE DE PURGADOR AUTOMATIC D'AIRE, DE LLAUTO PER FLOTADOR, DE POSICIO VERTICAL I VALVULA D'OBTURACIO INCORPORAD, AMB ROSCA DE 3/82 DE DIAMETRE ROSCAT.

| Codi | Ut | Descripció | Rendiment | Preu | Import |
|---|---|---|---|---|---|
| M11 | H | Oficial 1ª de calefactor | 0.051 | 14.08 | 0.72 |
| M12 | H | Ajudant de calefactor | 0.051 | 13.4 | 0.68 |
| CU122 | Ut. | Purgador automàtic d'aire, de llauto per flotador, de posició vertical i vàlvula d’obturació incorporada, amb rosca de 3/82 de diàmetre roscat. (material) | 1 | 4.19 | 4.19 |
|  |  | Total |  |  | 5.59 |

**EE360B12** Ut SUBMINISTRAMENT INSTAL·LACIÓ I MUNTATGE DE XEMENEIA CIRCULAR D'A (16/12/2005)
15 Ut × 78.06 = 1170.90
SUBMINISTRAMENT INSTAL·LACIÓ I MUNTATGE DE XEMENEIA CIRCULAR D'ACER INOXIDABLE + FIBRA + ACER INOXIDABLE, DE 250 MM DE DIÀMETRE (S/UNE 100-101-84), SENSE GRUIXOS DEFINITS, TUB RÍGID, MUNTADA SUPERFICIALMENT, SUPORTS A PARETS I TERMINACIÓ FINAL. INCLOU TOT EL NECESSARI PEL SEU CORRECTE MUNTATGE FINS A COBERTA DEL EDIFICI D’ALÇADA INFERIOR A 12 METRES.

| Codi | Ut | Descripció | Rendiment | Preu | Import |
|---|---|---|---|---|---|
| MQ009 | H | Camio cistella H=12,-m. | 2 | 14.99 | 29.98 |
| M11 | H | Oficial 1ª de calefactor | 1.014 | 14.08 | 14.28 |
| M12 | H | Ajudant de calefactor | 1.014 | 13.4 | 13.59 |
| CC02 | M.l. | Subministrament instal·lació i muntatge de xemeneia circular d'acer inoxidable + fibra + acer inoxidable, de 250 mm de diàmetre (S/UNE 100-101-84), sense gruixos definits, tub rígid, muntada superficialment, suports a parets i terminació final. Inclou tot el necessari pel seu correcte muntatge fins a coberta del edifici d’alçada inferior a 12 metres. (material) | 1.1 | 18.37 | 20.21 |
|  |  | Total |  |  | 78.06 |

**CAS04** UT SUBMINISTRAMENT, MUNTATGE I INSTAL•LACIO D’EQUIP DE NEUTRALITZAC
1 UT × 144.89 = 144.89
SUBMINISTRAMENT, MUNTATGE I INSTAL•LACIO D’EQUIP DE NEUTRALITZACIÓ DE CONDENSATS QUE INCLOU BOMBA PER A POTÈNCIES FINS A 200 KW (INCLÒS GRANULAT NEUTRALITZADOR).MESURES : 450 X 360 X 180 MM. MODEL EN VAILLANT O SIMILAR

**CAS05** UT SUBMINISTRAMENT, MUNTATGE I INSTAL•LACIO DE DIPÒSIT D'INÈRCIA O
1 UT × 169.04 = 169.04
SUBMINISTRAMENT, MUNTATGE I INSTAL•LACIO DE DIPÒSIT D'INÈRCIA O EQUILIBRI HIDRÀULIC PER A GARANTIR UN MININ DE CABAL A LA BOMBA DEL CIRCUIT PRIMARI. MODEL WH 160 - 12000 L/H VAILLANT O SIMILAR

**xecs2** ml Subministre i col•locació de xemeneia de polipropileno PP de dia
10 ml × 60.85 = 608.50
Subministre i col•locació de xemeneia de polipropileno PP de diametre interior 80 mm i 125 mm exterior, per evacuació dels productes de la combustió de la caldera condensacio. Inclús p/p de trams rectes, tes, colces, adaptadors, abraçadores, suports murals, móduls finals i demés accessoris necessàris. Totalment muntada, connexionada i provada.
Inclou: Replantejament i traçat de la xemeneia. Presentació de tubs i accesoris. Muntatge de la xemeneia. Fixació de la xemeneia al parament.
Criteri d'amidament de projecte: Longitud mesurada desde l'arrencada del conducte fins la part superior del deflector, segons DF.

**PAR987** ut SUMINISTRE, INSTAL·LACIO I MUNTATJE DE BOTONERA I PARO D'EMERGEN
1 ut × 54.73 = 54.73
SUMINISTRE, INSTAL·LACIO I MUNTATJE DE BOTONERA I PARO D'EMERGENCIA DEL ACCIONAMENT DE LA CALDERA.

#### SUB033 VENTILACIO
Import: 7136.2
VFDSFDS

##### SUB0331 EQUIPS
Import: 3180.31

**ICR110a** Ut Recuperador de calor aire-aire, amb intercambiador de flux creua
1 Ut × 1370.43 = 1370.43
Subministrament i instal•lació de recuperador de calor aire-aire, amb bateria d'aigua calenta incorporat per una potencia termica de 10 kW, amb intercambiador de flux creuat, cabal màxim de 1900 m³/h, eficiència sensible 52,5%, per a muntage horitzontal dimensions 1600x2500x575 mm i nivell de pressió sonora de 52 dBA en camp lliure a 1,5 m, model VA-17/REC G4F8B4 o similar, amb caixa d'acer galvanitzat i plastificat, color ivori, amb aïllament, classe B segons UNE-EN 13501-1, suports antivibratoris, embocadures de 400 mm de diàmetre amb junt estanc i filtres G4 i F8 amb eficàcia del 86%, classe D segons UNE-EN 13501-1, 2 ventiladors centrífugs de doble oïda d'accionament directe amb motors elèctrics monofàsics de 3 velocitats de 550 W cadascun, aïllament F, protecció IP 20, capsa de borns externa amb protecció IP 55. Totalment muntat. Inclou: Muntatge de les unitats en els conductes. Col•locació d'accessoris. Neteja de les unitats.Criteri d'amidament de projecte: Unitat projectada, segons documentació gràfica de Projecte.

| Codi | Ut | Descripció | Rendiment | Preu | Import |
|---|---|---|---|---|---|
| mt42rsp020bda | Ut | Subministrament i instal•lació de recuperador de calor aire-aire (material) | 1 | 1318.2 | 1318.20 |
| mo003 | h | Oficial 1ª instal·lador de climatització. | 0.556 | 24.55 | 13.65 |
| mo056 | h | Ajudant instal·lador de climatització. | 0.556 | 21.07 | 11.71 |
| %0200 | % | Medios auxiliares | 2 % | 1343.56 | 26.87 |
|  |  | Total |  |  | 1370.43 |

**ICR110** Ut Atenuador acustic SIL-355
2 Ut × 146.36 = 292.72
Subministrament i instal·lació de atenuador acustic per montar en la descarrega del conducte d'impulsio a coberta model SIL-355 de la casa Soler i Palua o similar.
Totalment muntat.Inclou: Muntatge de les unitats en els conductes. Col·locació d'accessoris. Neteja de les unitats.
Criteri d'amidament de projecte: Unitat projectada, segons documentació gràfica de Projecte.

| Codi | Ut | Descripció | Rendiment | Preu | Import |
|---|---|---|---|---|---|
| mt42rsp040aea | Ut | Subministrament i instal·lació de atenuador acustic per montar e (material) | 1 | 113.98 | 113.98 |
| mo003 | h | Oficial 1ª instal·lador de climatització. | 0.647 | 24.55 | 15.88 |
| mo056 | h | Ajudant instal·lador de climatització. | 0.647 | 21.07 | 13.63 |
| %0200 | % | Medios auxiliares | 2 % | 143.49 | 2.87 |
|  |  | Total |  |  | 146.36 |

| Amidament | Uts. | Parcial |
|---|---|---|
| Impulsio i extraccio | 2 | 2.00 |
| Total |  | 2 |

**recop34** ut Recuperador de calor 900
1 ut × 1136.82 = 1136.82
Subministrament i instal•lació de recuperador de calor aire-aire,amb intercambiador de flux creuat, cabal màxim de 900 m³/h, eficiència sensible 52,5%, model CADB-D/DI-DC-08 per a muntage horitzontal dimensions 1000x1000x350 mm i nivell de pressió sonora de 52 dBA en camp lliure a 1,5 m, amb caixa d'acer galvanitzat i plastificat, color ivori, amb aïllament, classe B segons UNE-EN 13501-1, suports antivibratoris, embocadures de 355 mm de diàmetre amb junt estanc i filtres G6 i F7 amb eficàcia del 86%, classe D segons UNE-EN 13501-1, 2 ventiladors centrífugs de doble oïda d'accionament directe amb motors elèctrics monofàsics de 3 velocitats de 550 W cadascun, aïllament F, protecció IP 20, capsa de borns externa amb protecció IP 55. Totalment muntat. Inclou: Muntatge de les unitats en els conductes. Col•locació d'accessoris. Neteja de les unitats.Criteri d'amidament de projecte: Unitat projectada, segons documentació gràfica de Projecte.

**at400** ut Atenuador 400
2 ut × 190.17 = 380.34
Subministrament i instal·lació de atenuador acustic per montar en la descarrega del conducte d'impulsio model SIL-400 de la casa Soler i Palua o similar.
Totalment muntat.Inclou: Muntatge de les unitats en els conductes. Col·locació d'accessoris. Neteja de les unitats.
Criteri d'amidament de projecte: Unitat projectada, segons documentació gràfica de Projecte.

| Amidament | Uts. | Parcial |
|---|---|---|
| Impulsio i extraccio | 2 | 2.00 |
| Total |  | 2 |

##### SUB0332 SISTEMES DE CONDUCCIO D'AIRE
Import: 2581.39

**NAC010** m² Aïllament termoacústic exterior per a conducte metàl·lic circula
10 m² × 4.59 = 45.90
Subministrament i col·locació d'aïllament termoacústic exterior per a conducte metàl·lic circular, realitzat amb manta de llana de vidre Isoair 30 "ISOVER", segons UNE-EN 13162, recobert per una de les seves cares amb un complex kraft-alumini reforçat que actua com a barrera de vapor, incorporant solapa de 5 cm pel segellat entre trams, de 30 mm d'espessor, per a l'aïllament de conductes d'aire en climatització, resistència tèrmica 0,8 (m²K)/W, conductivitat tèrmica 0,036 W/(mK), sellejat i fixació amb cinta d'alumini. Fins i tot p/p de talls.
Inclou: Preparació de la superfície. Tall i col·locació de l'aïllament. Segellat de juntes i unions.
Criteri d'amidament de projecte: Superfície mesurada segons documentació gràfica de Projecte.

| Codi | Ut | Descripció | Rendiment | Preu | Import |
|---|---|---|---|---|---|
| mt42coi100ab | m² | Manta de llana de vidre Isoair 30 "ISOVER", segons UNE-EN 13162, (material) | 1.1 | 2.03 | 2.23 |
| mt42con020 | m | Cinta d'alumini de 50 microns d'espessor i 65 mm d'ample a base (material) | 1.5 | 0.1 | 0.15 |
| mo003 | h | Oficial 1ª instal·lador de climatització. | 0.047 | 24.55 | 1.15 |
| mo056 | h | Ajudant instal·lador de climatització. | 0.046 | 21.07 | 0.97 |
| %0200 | % | Medios auxiliares | 2 % | 4.50 | 0.09 |
|  |  | Total |  |  | 4.59 |

**ICR015d** m Conducte circular de 200 mm de diàmetre aillat
8 m × 23.37 = 186.96
Subministrament i instal•lació de conducte circular de paret simple helicoïdal d'acer galvanitzat, aïllat interiorment amb espuma elastomerica de 30 mm de gruix de la marca Brinner o similar, de 200 mm de diàmetre i 0,5 mm d'espessor, subministrat en trams de 3 o 5 m, per instal•lacions de ventilació i climatització. Inclòs colzes a 90º, 45ª o qualsevol grau, Tes a qualsevol grau, reduccións concèntrica o excèntrica, tremujes i accessoris de muntatge i elements de fixació. Totalment muntat, connexionat i provat, sense incloure ajudes de paleta.
Inclou: Replanteig del recorregut dels conductes. Coordinació amb la resta d'instal•lacions. Marcat i posterior ancoratge dels suports dels conductes. Col•locació i fixació de conductes.
Criteri d'amidament de projecte: Superfície projectada, segons documentació gràfica de Projecte.

| Codi | Ut | Descripció | Rendiment | Preu | Import |
|---|---|---|---|---|---|
| mt42con200fa | m | Subministrament i instal•lació de conducte circular de paret sim (material) | 1.05 | 11.67 | 12.25 |
| mt42con500h | Ut | Brida de 200 mm de diàmetre i suport de sostre amb barnilla per (material) | 0.1 | 2.12 | 0.21 |
| mo003 | h | Oficial 1ª instal·lador de climatització. | 0.406 | 24.55 | 9.97 |
| mo056 | h | Ajudant instal·lador de climatització. | 0.023 | 21.07 | 0.48 |
| %0200 | % | Medios auxiliares | 2 % | 22.91 | 0.46 |
|  |  | Total |  |  | 23.37 |

**ICR015e** m Conducte circular de 225 mm de diàmetre aillat
15 m × 24.53 = 367.95
Subministrament i instal•lació de conducte circular de paret simple helicoïdal d'acer galvanitzat, aïllat interiorment amb espuma elastomerica de 30 mm de gruix de la marca Brinner o similar, de 225 mm de diàmetre i 0,5 mm d'espessor, subministrat en trams de 3 o 5 m, per instal•lacions de ventilació i climatització. Inclòs colzes a 90º, 45ª o qualsevol grau, Tes a qualsevol grau, reduccións concèntrica o excèntrica, tremujes i accessoris de muntatge i elements de fixació. Totalment muntat, connexionat i provat, sense incloure ajudes de paleta.
Inclou: Replanteig del recorregut dels conductes. Coordinació amb la resta d'instal•lacions. Marcat i posterior ancoratge dels suports dels conductes. Col•locació i fixació de conductes.
Criteri d'amidament de projecte: Superfície projectada, segons documentació gràfica de Projecte.

| Codi | Ut | Descripció | Rendiment | Preu | Import |
|---|---|---|---|---|---|
| mt42con200ga | m | Subministrament i instal•lació de conducte circular de paret sim (material) | 1.05 | 12.68 | 13.31 |
| mt42con500i | Ut | Brida de 225 mm de diàmetre i suport de sostre amb barnilla per (material) | 0.113 | 2.6 | 0.29 |
| mo003 | h | Oficial 1ª instal·lador de climatització. | 0.406 | 24.55 | 9.97 |
| mo056 | h | Ajudant instal·lador de climatització. | 0.023 | 21.07 | 0.48 |
| %0200 | % | Medios auxiliares | 2 % | 24.05 | 0.48 |
|  |  | Total |  |  | 24.53 |

**ICR015f** m Conducte circular de 315 mm de diàmetre aillat
12 m × 27.12 = 325.44
Subministrament i instal•lació de conducte circular de paret simple helicoïdal d'acer galvanitzat, aïllat interiorment amb espuma elastomerica de 30 mm de gruix de la marca Brinner o similar, de 315 mm de diàmetre i 1,00 mm d'espessor, subministrat en trams de 3 o 5 m, per instal•lacions de ventilació i climatització. Inclòs colzes a 90º, 45ª o qualsevol grau, Tes a qualsevol grau, reduccións concèntrica o excèntrica, tremujes i accessoris de muntatge i elements de fixació. Totalment muntat, connexionat i provat, sense incloure ajudes de paleta.
Inclou: Replanteig del recorregut dels conductes. Coordinació amb la resta d'instal•lacions. Marcat i posterior ancoratge dels suports dels conductes. Col•locació i fixació de conductes.
Criteri d'amidament de projecte: Superfície projectada, segons documentació gràfica de Projecte.

| Codi | Ut | Descripció | Rendiment | Preu | Import |
|---|---|---|---|---|---|
| mt42con200ha | m | Subministrament i instal•lació de conducte circular de paret sim (material) | 1.05 | 12.67 | 13.30 |
| mt42con500j | Ut | Brida de 315 mm de diàmetre i suport de sostre amb barnilla per (material) | 1 | 2.84 | 2.84 |
| mo003 | h | Oficial 1ª instal·lador de climatització. | 0.406 | 24.55 | 9.97 |
| mo056 | h | Ajudant instal·lador de climatització. | 0.023 | 21.07 | 0.48 |
| %0200 | % | Medios auxiliares | 2 % | 26.59 | 0.53 |
|  |  | Total |  |  | 27.12 |

**ICR015i** m Conducte circular de 355 mm de diàmetre aillat
33 m × 27.94 = 922.02
Subministrament i instal•lació de conducte circular de paret simple helicoïdal d'acer galvanitzat, aïllat interiorment amb espuma elastomerica de 30 mm de gruix de la marca Brinner o similar, de 355 mm de diàmetre i 1,00 mm d'espessor, subministrat en trams de 3 o 5 m, per instal•lacions de ventilació i climatització. Inclòs colzes a 90º, 45ª o qualsevol grau, Tes a qualsevol grau, reduccións concèntrica o excèntrica, tremujes i accessoris de muntatge i elements de fixació. Totalment muntat, connexionat i provat, sense incloure ajudes de paleta.
Inclou: Replanteig del recorregut dels conductes. Coordinació amb la resta d'instal•lacions. Marcat i posterior ancoratge dels suports dels conductes. Col•locació i fixació de conductes.
Criteri d'amidament de projecte: Superfície projectada, segons documentació gràfica de Projecte.

| Codi | Ut | Descripció | Rendiment | Preu | Import |
|---|---|---|---|---|---|
| mt42con200ka | m | Subministrament i instal•lació de conducte circular de paret sim (material) | 1.05 | 13.17 | 13.83 |
| mt42con500n | Ut | Brida de 355 mm de diàmetre i suport de sostre amb barnilla per (material) | 0.178 | 3.55 | 0.63 |
| mo003 | h | Oficial 1ª instal·lador de climatització. | 0.507 | 24.55 | 12.45 |
| mo056 | h | Ajudant instal·lador de climatització. | 0.023 | 21.07 | 0.48 |
| %0200 | % | Medios auxiliares | 2 % | 27.39 | 0.55 |
|  |  | Total |  |  | 27.94 |

**ICR015j** m Conducte circular de 400 mm de diàmetre aillat
45 m × 15.94 = 717.30
Subministrament i instal•lació de conducte circular de paret simple helicoïdal d'acer galvanitzat, aïllat interiorment amb espuma elastomerica de 30 mm de gruix de la marca Brinner o similar, de 400 mm de diàmetre i 1,00 mm d'espessor, subministrat en trams de 3 o 5 m, per instal•lacions de ventilació i climatització. Inclòs colzes a 90º, 45ª o qualsevol grau, Tes a qualsevol grau, reduccións concèntrica o excèntrica, tremujes i accessoris de muntatge i elements de fixació. Totalment muntat, connexionat i provat, sense incloure ajudes de paleta.
Inclou: Replanteig del recorregut dels conductes. Coordinació amb la resta d'instal•lacions. Marcat i posterior ancoratge dels suports dels conductes. Col•locació i fixació de conductes.
Criteri d'amidament de projecte: Superfície projectada, segons documentació gràfica de Projecte.

| Codi | Ut | Descripció | Rendiment | Preu | Import |
|---|---|---|---|---|---|
| mt42con200la | m | Conducte circular de paret simple helicoïdal d'acer galvanitzat, (material) | 1.05 | 13.17 | 13.83 |
| mt42con500o | Ut | Brida de 400 mm de diàmetre i suport de sostre amb barnilla per (material) | 0.2 | 3.8 | 0.76 |
| mo003 | h | Oficial 1ª instal·lador de climatització. | 0.023 | 24.55 | 0.56 |
| mo056 | h | Ajudant instal·lador de climatització. | 0.023 | 21.07 | 0.48 |
| %0200 | % | Medios auxiliares | 2 % | 15.63 | 0.31 |
|  |  | Total |  |  | 15.94 |

**ICR015** m Conducte circular de 450 mm de diàmetre aillat
1 m × 15.82 = 15.82
Subministrament i instal•lació de conducte circular de paret simple helicoïdal d'acer galvanitzat, aïllat interiorment amb espuma elastomerica de 30 mm de gruix de la marca Brinner o similar, de 450 mm de diàmetre i 1,00 mm d'espessor, subministrat en trams de 3 o 5 m, per instal•lacions de ventilació i climatització. Inclòs colzes a 90º, 45ª o qualsevol grau, Tes a qualsevol grau, reduccións concèntrica o excèntrica, tremujes i accessoris de muntatge i elements de fixació. Totalment muntat, connexionat i provat, sense incloure ajudes de paleta.
Inclou: Replanteig del recorregut dels conductes. Coordinació amb la resta d'instal•lacions. Marcat i posterior ancoratge dels suports dels conductes. Col•locació i fixació de conductes.
Criteri d'amidament de projecte: Superfície projectada, segons documentació gràfica de Projecte.

| Codi | Ut | Descripció | Rendiment | Preu | Import |
|---|---|---|---|---|---|
| mt42con200mc | m | Conducte circular de paret simple helicoïdal d'acer galvanitzat, (material) | 1.05 | 12.91 | 13.56 |
| mt42con500p | Ut | Brida de 450 mm de diàmetre i suport de sostre amb barnilla per (material) | 0.225 | 4.04 | 0.91 |
| mo003 | h | Oficial 1ª instal·lador de climatització. | 0.023 | 24.55 | 0.56 |
| mo056 | h | Ajudant instal·lador de climatització. | 0.023 | 21.07 | 0.48 |
| %0200 | % | Medios auxiliares | 2 % | 15.51 | 0.31 |
|  |  | Total |  |  | 15.82 |

##### SUB0333 REIXES
Import: 1374.5

**ICR070** Ut Reixa d'intempèrie per a instal.lacions de ventilació, marc fron
4 Ut × 69.25 = 277.00
Subministrament i muntatge de reixa d'intempèrie per a instal.lacions de ventilació, marc frontal i lamel.les de xapa perfilada d'acer galvanitzat, de 500x495 mm, tela metàl.lica d'acer galvanitzat amb malla de 20x20 mm. Fins i tot accessoris de muntatge i elements de fixació. Totalment muntada, sense incloure ajudes d'ofici de paleta.
Inclou: Col·locació i fixació de la reixa.
Criteri d'amidament de projecte: Unitat projectada, segons documentació gràfica de Projecte.

| Codi | Ut | Descripció | Rendiment | Preu | Import |
|---|---|---|---|---|---|
| mt42trx370aaa | Ut | Reixa d'intempèrie per a instal.lacions de ventilació, marc fron (material) | 1 | 64.17 | 64.17 |
| mo003 | h | Oficial 1ª instal·lador de climatització. | 0.081 | 24.55 | 1.99 |
| mo056 | h | Ajudant instal·lador de climatització. | 0.082 | 21.07 | 1.73 |
| %0200 | % | Medios auxiliares | 2 % | 67.89 | 1.36 |
|  |  | Total |  |  | 69.25 |

**ICR050f** Ut R01---(225x125) mm RETORN
1 Ut × 45.34 = 45.34
Subministrament i muntatge de reixeta de retorn, per conducte circular, de xapa d'acer galvanitzat, superfície estàndard galvanitzada, amb lamel.les verticals regulables individualment, de 225x125 mm, fixació mitjançant cargols vistos, muntada en conducte metàl·lic circular. Inclús accessoris de muntatge i elements de fixació. Totalment muntada, sense incloure ajudes de paleta.
Inclou: Col·locació i fixació de la reixeta.
Criteri d'amidament de projecte: Unitat projectada, segons documentació gràfica de Projecte.

| Codi | Ut | Descripció | Rendiment | Preu | Import |
|---|---|---|---|---|---|
| mt42trx071aaa | Ut | Reixeta de retorn, per conducte circular, de xapa d'acer galvani (material) | 1 | 40.66 | 40.66 |
| mo003 | h | Oficial 1ª instal·lador de climatització. | 0.083 | 24.55 | 2.04 |
| mo056 | h | Ajudant instal·lador de climatització. | 0.083 | 21.07 | 1.75 |
| %0200 | % | Medios auxiliares | 2 % | 44.45 | 0.89 |
|  |  | Total |  |  | 45.34 |

**ICR050d** Ut R02---(225x75) mm RETORN
2 Ut × 45.01 = 90.02
Subministrament i muntatge de reixeta de retorn, per conducte circular, de xapa d'acer galvanitzat, superfície estàndard galvanitzada, amb lamel.les verticals regulables individualment, de 225x75 mm, fixació mitjançant cargols vistos, muntada en conducte metàl·lic circular. Inclús accessoris de muntatge i elements de fixació. Totalment muntada, sense incloure ajudes de paleta.
Inclou: Col·locació i fixació de la reixeta.
Criteri d'amidament de projecte: Unitat projectada, segons documentació gràfica de Projecte.

| Codi | Ut | Descripció | Rendiment | Preu | Import |
|---|---|---|---|---|---|
| mt42trx071aaa | Ut | Reixeta de retorn, per conducte circular, de xapa d'acer galvani | 1 | 40.66 | 40.66 |
| mo003 | h | Oficial 1ª instal·lador de climatització. | 0.076 | 24.55 | 1.87 |
| mo056 | h | Ajudant instal·lador de climatització. | 0.076 | 21.07 | 1.60 |
| %0200 | % | Medios auxiliares | 2 % | 44.13 | 0.88 |
|  |  | Total |  |  | 45.01 |

**ICR050h** Ut R03---(400x200) mm RETORN
7 Ut × 45.89 = 321.23
Subministrament i muntatge de reixeta de retorn, per conducte circular, de xapa d'acer galvanitzat, superfície estàndard galvanitzada, amb lamel.les verticals regulables individualment, de 400x200 mm, fixació mitjançant cargols vistos, muntada en conducte metàl·lic circular. Inclús accessoris de muntatge i elements de fixació. Totalment muntada, sense incloure ajudes de paleta.
Inclou: Col·locació i fixació de la reixeta.
Criteri d'amidament de projecte: Unitat projectada, segons documentació gràfica de Projecte.

| Codi | Ut | Descripció | Rendiment | Preu | Import |
|---|---|---|---|---|---|
| mt42trx071aaa | Ut | Reixeta de retorn, per conducte circular, de xapa d'acer galvani | 1 | 40.66 | 40.66 |
| mo003 | h | Oficial 1ª instal·lador de climatització. | 0.095 | 24.55 | 2.33 |
| mo056 | h | Ajudant instal·lador de climatització. | 0.095 | 21.07 | 2.00 |
| %0200 | % | Medios auxiliares | 2 % | 44.99 | 0.90 |
|  |  | Total |  |  | 45.89 |

**ICR030f** Ut R01---(225x125) mm IMPULSIO
2 Ut × 51.44 = 102.88
Subministrament i muntatge de reixeta d'impulsió, per conducte circular, de xapa d'acer galvanitzat, superfície estàndard galvanitzada, amb lamel.les verticals i horitzontals regulables individualment, de 225x125 mm, fixació mitjançant cargols vistos, muntada en conducte metàl·lic circular. Inclús accessoris de muntatge i elements de fixació. Totalment muntada, sense incloure ajudes de paleta.
Inclou: Col·locació i fixació de la reixeta.
Criteri d'amidament de projecte: Unitat projectada, segons documentació gràfica de Projecte.

| Codi | Ut | Descripció | Rendiment | Preu | Import |
|---|---|---|---|---|---|
| mt42trx081aaa | Ut | Reixeta d'impulsió, per conducte circular, de xapa d'acer galvan (material) | 1 | 46.64 | 46.64 |
| mo003 | h | Oficial 1ª instal·lador de climatització. | 0.083 | 24.55 | 2.04 |
| mo056 | h | Ajudant instal·lador de climatització. | 0.083 | 21.07 | 1.75 |
| %0200 | % | Medios auxiliares | 2 % | 50.43 | 1.01 |
|  |  | Total |  |  | 51.44 |

**ICR030h** Ut R03---(400x200) mm IMPULSIO
6 Ut × 51.99 = 311.94
Subministrament i muntatge de reixeta d'impulsió, per conducte circular, de xapa d'acer galvanitzat, superfície estàndard galvanitzada, amb lamel.les verticals i horitzontals regulables individualment, de 400x200 mm, fixació mitjançant cargols vistos, muntada en conducte metàl·lic circular. Inclús accessoris de muntatge i elements de fixació. Totalment muntada, sense incloure ajudes de paleta.
Inclou: Col·locació i fixació de la reixeta.
Criteri d'amidament de projecte: Unitat projectada, segons documentació gràfica de Projecte.

| Codi | Ut | Descripció | Rendiment | Preu | Import |
|---|---|---|---|---|---|
| mt42trx081aaa | Ut | Reixeta d'impulsió, per conducte circular, de xapa d'acer galvan | 1 | 46.64 | 46.64 |
| mo003 | h | Oficial 1ª instal·lador de climatització. | 0.095 | 24.55 | 2.33 |
| mo056 | h | Ajudant instal·lador de climatització. | 0.095 | 21.07 | 2.00 |
| %0200 | % | Medios auxiliares | 2 % | 50.97 | 1.02 |
|  |  | Total |  |  | 51.99 |

**AC04** UT SUBMINISTRAMENT, INSTAL·LACIÓ I MUNTATGE DE INTAL·LACIO DE VENTI
1 UT × 204.29 = 204.29
SUBMINISTRAMENT, INSTAL·LACIÓ I MUNTATGE DE INTAL·LACIO DE VENTILACIO PER A BANY DE SUPERFICIE MAXIMA 5 M2 QUE INCLOU CONDUCTE FINS A LA FAÇANA EXTERIOR, EXTRACTOR PER GARANTIR 6 RENOVACIONS /HORA , MANIOBRA, RELLOTGE I DETECTOR DE PRESENCIA.TOT INCLOS

**AC1515** UT Visera de descarrega
1 UT × 21.8 = 21.80
Subministrament i muntatge de visera de descarrega per a instal.lacions de ventilació, model APC-355 de Soler i Palau o equivalent. Fins i tot accessoris de muntatge i elements de fixació. Totalment muntada, sense incloure ajudes d'ofici de paleta.
Inclou: Col·locació i fixació de la reixa.
Criteri d'amidament de projecte: Unitat projectada, segons documentació gràfica de Projecte.

#### SUB034 SISTEMES DE CONDUCCIO D'AIGUA
Import: 3346.17

**ICS010bea** m Coure rígid, de 13/15 mm de diàmetre
71 m × 10.02 = 711.42
Subministrament i instal·lació de canonada de distribució d'aigua calenta de climatització, formada per tub de coure rígid amb paret de 1 mm de gruix i 13/15 mm de diàmetre, col·locat superficialment en el interior de l'edifici, amb aïllament mitjançant camisa aïllant flexible d'escuma elastomèrica. Inclús p/p d'elements de muntatge, colzes, tes, maniguets i demés accessoris necessaris pel seu correcte funcionament. Totalment muntada, connexionada i provada, sense incloure ajudes de paleta.
Inclou: Replanteig de la canonada. Marcat dels suports. Col·locació de la botera. Ancoratge dels suports. Col·locació i fixació de canonades. Col·locació de l'aïllament.
Criteri d'amidament de projecte: Longitud mesurada segons documentació gràfica de Projecte.

| Codi | Ut | Descripció | Rendiment | Preu | Import |
|---|---|---|---|---|---|
| mt37tca400d | Ut | Material auxiliar per a muntatge i subjecció a l'obra de les can (material) | 1 | 0.18 | 0.18 |
| mt37tca010db | m | Tub de coure rígid amb paret de 1 mm de gruix i 20/22 mm de diàm (material) | 1 | 4.05 | 4.05 |
| mt17coe055di | m | Camisa aïllant d'escuma elastomèrica, a força de cautxú sintètic (material) | 1 | 2.77 | 2.77 |
| mt17coe110 | l | Adhesiu per camisa aïllant elastomèrica. | 0.27 | 5.21 | 1.41 |
| mo002 | h | Oficial 1ª calefactor. | 0.031 | 24.55 | 0.76 |
| mo055 | h | Ajudant calefactor. | 0.031 | 21.07 | 0.65 |
| %0200 | % | Medios auxiliares | 2 % | 9.82 | 0.20 |
|  |  | Total |  |  | 10.02 |

| Amidament | Uts. | Llarg | Ample | Parcial |
|---|---|---|---|---|
| Radiadors | 9 | 2 | 3 | 54.00 |
| Muntants | 7 |  |  | 7.00 |
|  | 2.5 |  |  | 2.50 |
|  | 5.5 |  |  | 5.50 |
|  | 2 |  |  | 2.00 |
| Total |  |  |  | 71 |

**ICS010be** m Coure rígid, de 16/18 mm de diàmetre
42 m × 11.42 = 479.64
Subministrament i instal·lació de canonada de distribució d'aigua calenta de climatització, formada per tub de coure rígid amb paret de 1 mm de gruix i 16/18 mm de diàmetre, col·locat superficialment en el interior de l'edifici, amb aïllament mitjançant camisa aïllant flexible d'escuma elastomèrica. Inclús p/p d'elements de muntatge, colzes, tes, maniguets i demés accessoris necessaris pel seu correcte funcionament. Totalment muntada, connexionada i provada, sense incloure ajudes de paleta.
Inclou: Replanteig de la canonada. Marcat dels suports. Col·locació de la botera. Ancoratge dels suports. Col·locació i fixació de canonades. Col·locació de l'aïllament.
Criteri d'amidament de projecte: Longitud mesurada segons documentació gràfica de Projecte.

| Codi | Ut | Descripció | Rendiment | Preu | Import |
|---|---|---|---|---|---|
| mt37tca400d | Ut | Material auxiliar per a muntatge i subjecció a l'obra de les can | 1 | 0.18 | 0.18 |
| mt37tca010db | m | Tub de coure rígid amb paret de 1 mm de gruix i 20/22 mm de diàm | 1 | 4.05 | 4.05 |
| mt17coe055di | m | Camisa aïllant d'escuma elastomèrica, a força de cautxú sintètic | 1 | 2.77 | 2.77 |
| mt17coe110 | l | Adhesiu per camisa aïllant elastomèrica. | 0.27 | 5.21 | 1.41 |
| mo002 | h | Oficial 1ª calefactor. | 0.061 | 24.55 | 1.50 |
| mo055 | h | Ajudant calefactor. | 0.061 | 21.07 | 1.29 |
| %0200 | % | Medios auxiliares | 2 % | 11.20 | 0.22 |
|  |  | Total |  |  | 11.42 |

**ICS010a** m Coure rígid, de 20/22 mm de diàmetre
48 m × 13.97 = 670.56
Subministrament i instal·lació de canonada de distribució d'aigua calenta de climatització, formada per tub de coure rígid amb paret de 1 mm de gruix i 20/22 mm de diàmetre, col·locat superficialment en el interior de l'edifici, amb aïllament mitjançant camisa aïllant flexible d'escuma elastomèrica. Inclús p/p d'elements de muntatge, colzes, tes, maniguets i demés accessoris necessaris pel seu correcte funcionament. Totalment muntada, connexionada i provada, sense incloure ajudes de paleta.
Inclou: Replanteig de la canonada. Marcat dels suports. Col·locació de la botera. Ancoratge dels suports. Col·locació i fixació de canonades. Col·locació de l'aïllament.
Criteri d'amidament de projecte: Longitud mesurada segons documentació gràfica de Projecte.

| Codi | Ut | Descripció | Rendiment | Preu | Import |
|---|---|---|---|---|---|
| mt37tca400d | Ut | Material auxiliar per a muntatge i subjecció a l'obra de les can | 1 | 0.18 | 0.18 |
| mt37tca010db | m | Tub de coure rígid amb paret de 1 mm de gruix i 20/22 mm de diàm | 1 | 4.05 | 4.05 |
| mt17coe055di | m | Camisa aïllant d'escuma elastomèrica, a força de cautxú sintètic | 1 | 2.77 | 2.77 |
| mt17coe110 | l | Adhesiu per camisa aïllant elastomèrica. | 0.27 | 5.21 | 1.41 |
| mo002 | h | Oficial 1ª calefactor. | 0.116 | 24.55 | 2.85 |
| mo055 | h | Ajudant calefactor. | 0.116 | 21.07 | 2.44 |
| %0200 | % | Medios auxiliares | 2 % | 13.70 | 0.27 |
|  |  | Total |  |  | 13.97 |

**ICS010** m Coure rígid, de 26/28 mm de diàmetre
66 m × 16.08 = 1061.28
Subministrament i instal·lació de canonada de distribució d'aigua calenta de climatització, formada per tub de coure rígid amb paret de 1 mm de gruix i 26/28 mm de diàmetre, col·locat superficialment en el interior de l'edifici, amb aïllament mitjançant camisa aïllant flexible d'escuma elastomèrica. Inclús p/p d'elements de muntatge, colzes, tes, maniguets i demés accessoris necessaris pel seu correcte funcionament. Totalment muntada, connexionada i provada, sense incloure ajudes de paleta.
Inclou: Replanteig de la canonada. Marcat dels suports. Col·locació de la botera. Ancoratge dels suports. Col·locació i fixació de canonades. Col·locació de l'aïllament.
Criteri d'amidament de projecte: Longitud mesurada segons documentació gràfica de Projecte.

| Codi | Ut | Descripció | Rendiment | Preu | Import |
|---|---|---|---|---|---|
| mt37tca400e | Ut | Material auxiliar per a muntatge i subjecció a l'obra de les can (material) | 1 | 0.23 | 0.23 |
| mt37tca010eb | m | Tub de coure rígid amb paret de 1 mm de gruix i 26/28 mm de diàm (material) | 1 | 5.4 | 5.40 |
| mt17coe055ei | m | Camisa aïllant d'escuma elastomèrica, a força de cautxú sintètic (material) | 1 | 3.12 | 3.12 |
| mt17coe110 | l | Adhesiu per camisa aïllant elastomèrica. | 0.33 | 5.21 | 1.72 |
| mo002 | h | Oficial 1ª calefactor. | 0.116 | 24.55 | 2.85 |
| mo055 | h | Ajudant calefactor. | 0.116 | 21.07 | 2.44 |
| %0200 | % | Medios auxiliares | 2 % | 15.76 | 0.32 |
|  |  | Total |  |  | 16.08 |

**ICS010c** m Coure rígid, de 33/35 mm de diàmetre
2 m × 19.47 = 38.94
Subministrament i instal·lació de canonada de distribució d'aigua calenta de climatització, formada per tub de coure rígid amb paret de 1 mm de gruix i 33/35 mm de diàmetre, col·locat superficialment en el interior de l'edifici, amb aïllament mitjançant camisa aïllant flexible d'escuma elastomèrica. Inclús p/p d'elements de muntatge, colzes, tes, maniguets i demés accessoris necessaris pel seu correcte funcionament. Totalment muntada, connexionada i provada, sense incloure ajudes de paleta.
Inclou: Replanteig de la canonada. Marcat dels suports. Col·locació de la botera. Ancoratge dels suports. Col·locació i fixació de canonades. Col·locació de l'aïllament.
Criteri d'amidament de projecte: Longitud mesurada segons documentació gràfica de Projecte.

| Codi | Ut | Descripció | Rendiment | Preu | Import |
|---|---|---|---|---|---|
| mt37tca400f | Ut | Material auxiliar per a muntatge i subjecció a l'obra de les can (material) | 1 | 0.32 | 0.32 |
| mt37tca010fb | m | Tub de coure rígid amb paret de 1 mm de gruix i 33/35 mm de diàm (material) | 1 | 7.04 | 7.04 |
| mt17coe055fj | m | Camisa aïllant d'escuma elastomèrica, a força de cautxú sintètic (material) | 1 | 3.64 | 3.64 |
| mt17coe110 | l | Adhesiu per camisa aïllant elastomèrica. | 0.414 | 5.21 | 2.16 |
| mo002 | h | Oficial 1ª calefactor. | 0.13 | 24.55 | 3.19 |
| mo055 | h | Ajudant calefactor. | 0.13 | 21.07 | 2.74 |
| %0200 | % | Medios auxiliares | 2 % | 19.09 | 0.38 |
|  |  | Total |  |  | 19.47 |

**ICS010d** m Coure rígid, de 40/42 mm de diàmetre
5 m × 23.33 = 116.65
Subministrament i instal·lació de canonada de distribució d'aigua calenta de climatització, formada per tub de coure rígid amb paret de 1 mm de gruix i 40/42 mm de diàmetre, col·locat superficialment en el interior de l'edifici, amb aïllament mitjançant camisa aïllant flexible d'escuma elastomèrica. Inclús p/p d'elements de muntatge, colzes, tes, maniguets i demés accessoris necessaris pel seu correcte funcionament. Totalment muntada, connexionada i provada, sense incloure ajudes de paleta.
Inclou: Replanteig de la canonada. Marcat dels suports. Col·locació de la botera. Ancoratge dels suports. Col·locació i fixació de canonades. Col·locació de l'aïllament.
Criteri d'amidament de projecte: Longitud mesurada segons documentació gràfica de Projecte.

| Codi | Ut | Descripció | Rendiment | Preu | Import |
|---|---|---|---|---|---|
| mt37tca400g | Ut | Material auxiliar per a muntatge i subjecció a l'obra de les can (material) | 1 | 0.36 | 0.36 |
| mt37tca010gb | m | Tub de coure rígid amb paret de 1 mm de gruix i 40/42 mm de diàm (material) | 1 | 8.72 | 8.72 |
| mt17coe055gj | m | Camisa aïllant d'escuma elastomèrica, a força de cautxú sintètic (material) | 1 | 4.97 | 4.97 |
| mt17coe110 | l | Adhesiu per camisa aïllant elastomèrica. | 0.555 | 5.21 | 2.89 |
| mo002 | h | Oficial 1ª calefactor. | 0.13 | 24.55 | 3.19 |
| mo055 | h | Ajudant calefactor. | 0.13 | 21.07 | 2.74 |
| %0200 | % | Medios auxiliares | 2 % | 22.87 | 0.46 |
|  |  | Total |  |  | 23.33 |

**ICS010e** m Coure rígid, de 51/54 mm de diàmetre
5 m × 30.88 = 154.40
Subministrament i instal·lació de canonada de distribució d'aigua calenta de climatització, formada per tub de coure rígid amb paret de 1,5 mm de gruix i 51/54 mm de diàmetre, col·locat superficialment en el interior de l'edifici, amb aïllament mitjançant camisa aïllant flexible d'escuma elastomèrica. Inclús p/p d'elements de muntatge, colzes, tes, maniguets i demés accessoris necessaris pel seu correcte funcionament. Totalment muntada, connexionada i provada, sense incloure ajudes de paleta.
Inclou: Replanteig de la canonada. Marcat dels suports. Col·locació de la botera. Ancoratge dels suports. Col·locació i fixació de canonades. Col·locació de l'aïllament.
Criteri d'amidament de projecte: Longitud mesurada segons documentació gràfica de Projecte.

| Codi | Ut | Descripció | Rendiment | Preu | Import |
|---|---|---|---|---|---|
| mt37tca400h | Ut | Material auxiliar per a muntatge i subjecció a l'obra de les can (material) | 1 | 0.58 | 0.58 |
| mt37tca010hb | m | Tub de coure rígid amb paret de 1,5 mm de gruix i 51/54 mm de di (material) | 1 | 13.26 | 13.26 |
| mt17coe055il | m | Camisa aïllant d'escuma elastomèrica, a força de cautxú sintètic (material) | 1 | 5.75 | 5.75 |
| mt17coe110 | l | Adhesiu per camisa aïllant elastomèrica. | 0.87 | 5.21 | 4.53 |
| mo002 | h | Oficial 1ª calefactor. | 0.135 | 24.55 | 3.31 |
| mo055 | h | Ajudant calefactor. | 0.135 | 21.07 | 2.84 |
| %0200 | % | Medios auxiliares | 2 % | 30.27 | 0.61 |
|  |  | Total |  |  | 30.88 |

**ICS080** Ut Purgador automàtic d'aire amb boia i rosca de 1/2" de diàmetre,
6 Ut × 18.88 = 113.28
Subministrament i instal·lació de purgador automàtic d'aire amb boia i rosca de 1/2" de diàmetre, cos i tapa de llautó, per a una pressió màxima de treball de 6 bar i una temperatura màxima de 110°C; inclòs elements de muntatge i demés accessoris necessaris per el seu correcte funcionament. Totalment muntat, connexionat i provat.
Inclou: Replanteig. Connexionat.
Criteri d'amidament de projecte: Unitat projectada, segons documentació gràfica de Projecte.

| Codi | Ut | Descripció | Rendiment | Preu | Import |
|---|---|---|---|---|---|
| mt37sgl020d | Ut | Purgador automàtic d'aire amb boia i rosca de 1/2" de diàmetre, (material) | 1 | 3.63 | 3.63 |
| mt38www012 | Ut | Material auxiliar per a instal·lacions de calefacció i A.C.S. (material) | 0.05 | 1.06 | 0.05 |
| mo002 | h | Oficial 1ª calefactor. | 0.325 | 24.55 | 7.98 |
| mo055 | h | Ajudant calefactor. | 0.325 | 21.07 | 6.85 |
| %0200 | % | Medios auxiliares | 2 % | 18.51 | 0.37 |
|  |  | Total |  |  | 18.88 |

#### SUB035 REGULACIO
Import: 1835.24

**CENTRSIEM** UT CENTRAL
1 UT × 1835.24 = 1835.24
Sistema de regulació programable SEDICAL tipus MCRWEB o equivalent format per els següents elements:
-Regulador MCRWEB 52punts (possibilitat de veure desde internet explorer o Pc)
-Transformador 230V/24V CRT6.
-Mòdul SXFL821A amb 8 entrades analògiques.
-Bloc de terminals SXS821-22 per mòdul SXFL821A
-Mòdul SXFL822A amb 8 sortides analògiques
-Bloc de terminals SXS821-22 per mòdul SXFL822A
-Mòdul SXFL823A amb 12 entrades digitals
-Bloc de terminals SXS823 per mòdul SXFL823A
-Mòdul SXFL824A amb 6 sortides digitals
-Bloc de terminals SXS824-25 per mòdul SXFL824A
Instal•lació mural en paret de la pròpia caldera. Tot connectat i en funcionament.Inclos quadre electric de regulacio, cablejat i programaci pantalles grafiques i posada en marcha.

### SUB04 CONTRA INCENDIS (13/11/2009)
Import: 1282.1

**IOX010** Ut Extintor portàtil de pols químic ABC polivalent antibrasa, amb p (13/11/2009)
6 Ut × 24.14 = 144.84
Subministrament i col·locació d'extintor portàtil de pols químic ABC polivalent antibrasa, amb pressió incorporada, d'eficàcia 21A-113B-C, amb 6 kg d'agent extintor, amb manòmetre i mànega amb filtre difusor. Inclús suport i accessoris de muntatge. Totalment instal·lat.
Inclou: Replanteig de la situació de l'extintor. Col·locació i fixació del suport. Col·locació de l'extintor.
Criteri d'amidament de projecte: Unitat projectada, segons documentació gràfica de Projecte.

| Codi | Ut | Descripció | Rendiment | Preu | Import |
|---|---|---|---|---|---|
| mt41ixi010a | Ut | Extintor portàtil de pols químic ABC polivalent antibrasa, amb p (material) | 1 | 22.78 | 22.78 |
| mo062 | h | Peó ordinari construcció. (mà d'obra; 13/11/2009) | 0.045 | 19.87 | 0.89 |
| %0200 | % | Medios auxiliares | 2 % | 23.67 | 0.47 |
|  |  | Total |  |  | 24.14 |

**IOX010b** Ut Extintor portàtil de neu carbònica CO2, d'eficàcia 34B, amb 2 kg (13/11/2009)
4 Ut × 43.88 = 175.52
Subministrament i col·locació d'extintor portàtil de neu carbònica CO2, d'eficàcia 34B, amb 2 kg d'agent extintor, amb vas difusor. Inclús suport i accessoris de muntatge. Totalment instal·lat.
Inclou: Replanteig de la situació de l'extintor. Col·locació i fixació del suport. Col·locació de l'extintor.
Criteri d'amidament de projecte: Unitat projectada, segons documentació gràfica de Projecte.

| Codi | Ut | Descripció | Rendiment | Preu | Import |
|---|---|---|---|---|---|
| mt41ixo010a | Ut | Extintor portàtil de neu carbònica CO2, d'eficàcia 34B, amb 2 kg (material) | 1 | 41.97 | 41.97 |
| mo062 | h | Peó ordinari construcció. | 0.053 | 19.87 | 1.05 |
| %0200 | % | Medios auxiliares | 2 % | 43.02 | 0.86 |
|  |  | Total |  |  | 43.88 |

**ins03** ut Placa de senyalització interior per a indicació de mesures de sa
10 ut × 2.45 = 24.50
Placa de senyalització interior per a indicació de mesures de salvament i vies d'evacuació, de 210 x 297 mm, amb pintura fotoluminiscent segons normes UNE i DIN, fixada mecànicament

**BTLL09** UT E.A.A.
31 UT × 30.08 = 932.48
LLUMENERA D'EMERGENCIA I SENYALITZACIO AMB LAMPADA DE FLUORESCENCIA DE 175 FINS A 300 LUMENES, DE 2H D'AUTONOMIA, COM A MAXIM MUNTADA SUPERFICIALMENT A LA PARET O SOSTRE. INCLOS LAMPARA I PART PROPORCIONAL D'ACCESSSORIS

| Codi | Ut | Descripció | Rendiment | Preu | Import |
|---|---|---|---|---|---|
| MO5 | H | Ajudant electricista | 0.095 | 13.4 | 1.27 |
| M04 | H | Oficial 1ª Electricista | 0.095 | 14.08 | 1.34 |
| LL017 | UT | Llumenera d’emergència i senyalització amb lampada de fluorescència de 175 fins a 300 lúmens, de 2h d'autonomia, com a màxim muntada superficialment a la paret o sostre. inclòs lampara i part proporcional d’accessoris (material) | 1 | 27.47 | 27.47 |
|  |  | Total |  |  | 30.08 |

**ins04** ut Placa de senyalització interior per a indicació de mesures de sa
2 ut × 2.38 = 4.76
Placa de senyalització interior per a indicació de mesures de salvament i vies d'evacuació, de 420 x 297 mm, amb pintura fotoluminiscent segons normes UNE i DIN, fixada mecànicament

### SUB05 FONTANERIA I ACS (16/12/2005)
Import: 12198.31

#### SUB051 Xarxa de distribució d'aigua (13/11/2009)
Import: 6130.16

**ICS010b** m Canonada de distribució d'A.C.S. formada per tub de coure rígid,
40 m × 14.51 = 580.40
Subministrament i instal·lació de canonada de distribució d'A.C.S., formada per tub de coure rígid amb paret de 1 mm de gruix i 13/15 mm de diàmetre, col·locat superficialment en el interior de l'edifici, amb aïllament mitjançant camisa aïllant flexible d'escuma elastomèrica. Inclús p/p d'elements de muntatge, colzes, tes, maniguets i demés accessoris necessaris pel seu correcte funcionament. Totalment muntada, connexionada i provada, sense incloure ajudes de paleta.
Inclou: Replanteig de la canonada. Marcat dels suports. Col·locació de la botera. Ancoratge dels suports. Col·locació i fixació de canonades. Col·locació de l'aïllament.
Criteri d'amidament de projecte: Longitud mesurada segons documentació gràfica de Projecte.

| Codi | Ut | Descripció | Rendiment | Preu | Import |
|---|---|---|---|---|---|
| mt37tca400b | Ut | Material auxiliar per a muntatge i subjecció a l'obra de les can (material) | 1 | 0.13 | 0.13 |
| mt37tca010bi | m | Tub de coure rígid amb paret de 1 mm de gruix i 13/15 mm de diàm (material) | 1 | 3.73 | 3.73 |
| mt17coe055cq | m | Camisa aïllant d'escuma elastomèrica, a força de cautxú sintètic (material) | 1 | 4.6 | 4.60 |
| mt17coe110 | l | Adhesiu per camisa aïllant elastomèrica. | 0.18 | 5.21 | 0.94 |
| mo002 | h | Oficial 1ª calefactor. | 0.106 | 24.55 | 2.60 |
| mo055 | h | Ajudant calefactor. | 0.106 | 21.07 | 2.23 |
| %0200 | % | Medios auxiliares | 2 % | 14.23 | 0.28 |
|  |  | Total |  |  | 14.51 |

**ICS010f** m Canonada de distribució d'A.C.S. formada per tub de coure rígid,
84 m × 15.69 = 1317.96
Subministrament i instal·lació de canonada de distribució d'A.C.S., formada per tub de coure rígid amb paret de 1 mm de gruix i 16/18 mm de diàmetre, col·locat superficialment en el interior de l'edifici, amb aïllament mitjançant camisa aïllant flexible d'escuma elastomèrica. Inclús p/p d'elements de muntatge, colzes, tes, maniguets i demés accessoris necessaris pel seu correcte funcionament. Totalment muntada, connexionada i provada, sense incloure ajudes de paleta.
Inclou: Replanteig de la canonada. Marcat dels suports. Col·locació de la botera. Ancoratge dels suports. Col·locació i fixació de canonades. Col·locació de l'aïllament.
Criteri d'amidament de projecte: Longitud mesurada segons documentació gràfica de Projecte.

| Codi | Ut | Descripció | Rendiment | Preu | Import |
|---|---|---|---|---|---|
| mt37tca400c | Ut | Material auxiliar per a muntatge i subjecció a l'obra de les can (material) | 1 | 0.16 | 0.16 |
| mt37tca010ci | m | Tub de coure rígid amb paret de 1 mm de gruix i 16/18 mm de diàm (material) | 1 | 4.7 | 4.70 |
| mt17coe055cq | m | Camisa aïllant d'escuma elastomèrica, a força de cautxú sintètic | 1 | 4.6 | 4.60 |
| mt17coe110 | l | Adhesiu per camisa aïllant elastomèrica. | 0.21 | 5.21 | 1.09 |
| mo002 | h | Oficial 1ª calefactor. | 0.106 | 24.55 | 2.60 |
| mo055 | h | Ajudant calefactor. | 0.106 | 21.07 | 2.23 |
| %0200 | % | Medios auxiliares | 2 % | 15.38 | 0.31 |
|  |  | Total |  |  | 15.69 |

**ICS010g** m Canonada de distribució d'A.C.S. formada per tub de coure rígid,
30 m × 18.03 = 540.90
Subministrament i instal·lació de canonada de distribució d'A.C.S., formada per tub de coure rígid amb paret de 1 mm de gruix i 20/22 mm de diàmetre, col·locat superficialment en el interior de l'edifici, amb aïllament mitjançant camisa aïllant flexible d'escuma elastomèrica. Inclús p/p d'elements de muntatge, colzes, tes, maniguets i demés accessoris necessaris pel seu correcte funcionament. Totalment muntada, connexionada i provada, sense incloure ajudes de paleta.
Inclou: Replanteig de la canonada. Marcat dels suports. Col·locació de la botera. Ancoratge dels suports. Col·locació i fixació de canonades. Col·locació de l'aïllament.
Criteri d'amidament de projecte: Longitud mesurada segons documentació gràfica de Projecte.

| Codi | Ut | Descripció | Rendiment | Preu | Import |
|---|---|---|---|---|---|
| mt37tca400d | Ut | Material auxiliar per a muntatge i subjecció a l'obra de les can | 1 | 0.18 | 0.18 |
| mt37tca010di | m | Tub de coure rígid amb paret de 1 mm de gruix i 20/22 mm de diàm (material) | 1 | 5.65 | 5.65 |
| mt17coe055dq | m | Camisa aïllant d'escuma elastomèrica, a força de cautxú sintètic (material) | 1 | 4.92 | 4.92 |
| mt17coe110 | l | Adhesiu per camisa aïllant elastomèrica. | 0.27 | 5.21 | 1.41 |
| mo002 | h | Oficial 1ª calefactor. | 0.121 | 24.55 | 2.97 |
| mo055 | h | Ajudant calefactor. | 0.121 | 21.07 | 2.55 |
| %0200 | % | Medios auxiliares | 2 % | 17.68 | 0.35 |
|  |  | Total |  |  | 18.03 |

**ICS010h** m Canonada de distribució d'A.C.S. formada per tub de coure rígid,
20 m × 21.23 = 424.60
Subministrament i instal·lació de canonada de distribució d'A.C.S., formada per tub de coure rígid amb paret de 1 mm de gruix i 26/28 mm de diàmetre, col·locat superficialment en el interior de l'edifici, amb aïllament mitjançant camisa aïllant flexible d'escuma elastomèrica. Inclús p/p d'elements de muntatge, colzes, tes, maniguets i demés accessoris necessaris pel seu correcte funcionament. Totalment muntada, connexionada i provada, sense incloure ajudes de paleta.
Inclou: Replanteig de la canonada. Marcat dels suports. Col·locació de la botera. Ancoratge dels suports. Col·locació i fixació de canonades. Col·locació de l'aïllament.
Criteri d'amidament de projecte: Longitud mesurada segons documentació gràfica de Projecte.

| Codi | Ut | Descripció | Rendiment | Preu | Import |
|---|---|---|---|---|---|
| mt37tca400e | Ut | Material auxiliar per a muntatge i subjecció a l'obra de les can | 1 | 0.23 | 0.23 |
| mt37tca010ei | m | Tub de coure rígid amb paret de 1 mm de gruix i 26/28 mm de diàm (material) | 1 | 7.52 | 7.52 |
| mt17coe055er | m | Camisa aïllant d'escuma elastomèrica, a força de cautxú sintètic (material) | 1 | 5.86 | 5.86 |
| mt17coe110 | l | Adhesiu per camisa aïllant elastomèrica. | 0.33 | 5.21 | 1.72 |
| mo002 | h | Oficial 1ª calefactor. | 0.12 | 24.55 | 2.95 |
| mo055 | h | Ajudant calefactor. | 0.12 | 21.07 | 2.53 |
| %0200 | % | Medios auxiliares | 2 % | 20.81 | 0.42 |
|  |  | Total |  |  | 21.23 |

**ICS010i** m Canonada de distribució d'A.C.S. formada per tub de coure rígid,
30 m × 25.54 = 766.20
Subministrament i instal·lació de canonada de distribució d'A.C.S., formada per tub de coure rígid amb paret de 1 mm de gruix i 33/35 mm de diàmetre, col·locat superficialment en el interior de l'edifici, amb aïllament mitjançant camisa aïllant flexible d'escuma elastomèrica. Inclús p/p d'elements de muntatge, colzes, tes, maniguets i demés accessoris necessaris pel seu correcte funcionament. Totalment muntada, connexionada i provada, sense incloure ajudes de paleta.
Inclou: Replanteig de la canonada. Marcat dels suports. Col·locació de la botera. Ancoratge dels suports. Col·locació i fixació de canonades. Col·locació de l'aïllament.
Criteri d'amidament de projecte: Longitud mesurada segons documentació gràfica de Projecte.

| Codi | Ut | Descripció | Rendiment | Preu | Import |
|---|---|---|---|---|---|
| mt37tca400f | Ut | Material auxiliar per a muntatge i subjecció a l'obra de les can | 1 | 0.32 | 0.32 |
| mt37tca010fi | m | Tub de coure rígid amb paret de 1 mm de gruix i 33/35 mm de diàm (material) | 1 | 9.95 | 9.95 |
| mt17coe055fs | m | Camisa aïllant d'escuma elastomèrica, a força de cautxú sintètic (material) | 1 | 6.46 | 6.46 |
| mt17coe110 | l | Adhesiu per camisa aïllant elastomèrica. | 0.414 | 5.21 | 2.16 |
| mo002 | h | Oficial 1ª calefactor. | 0.135 | 24.55 | 3.31 |
| mo055 | h | Ajudant calefactor. | 0.135 | 21.07 | 2.84 |
| %0200 | % | Medios auxiliares | 2 % | 25.04 | 0.50 |
|  |  | Total |  |  | 25.54 |

**au43232** m.l. 40/42 mm
75 m.l. × 25.74 = 1930.50
Subministrament i instal·lació de canonada de distribució d'A.C.S., formada per tub de coure rígid amb paret de 1 mm de gruix i 40/42 mm de diàmetre, col·locat superficialment en el interior de l'edifici, amb aïllament mitjançant camisa aïllant flexible d'escuma elastomèrica. Inclús p/p d'elements de muntatge, colzes, tes, maniguets i demés accessoris necessaris pel seu correcte funcionament. Totalment muntada, connexionada i provada, sense incloure ajudes de paleta.
Inclou: Replanteig de la canonada. Marcat dels suports. Col·locació de la botera. Ancoratge dels suports. Col·locació i fixació de canonades. Col·locació de l'aïllament.
Criteri d'amidament de projecte: Longitud mesurada segons documentació gràfica de Projecte.

**URD010** m Canonada de distribució d'aigua potable de polietilè (PE100), de (13/11/2009)
80 m × 7.12 = 569.60
Subministrament i instal·lació de Canonada de distribució d'aigua potable de polietilè , formada per tub de polietilè d'alta densitat (PE100) per ús alimentari, de 63 mm de diàmetre exterior, PN=10 atm, enterrada, col·locada sobre llit de sorra de 10 cm de gruix, degudament compactada i anivellada mitjançant equip manual amb picó vibrant, reblert lateral compactant fins als ronyons i posterior reblert amb la mateixa sorra fins a 10 cm per sobre de la generatriu superior de la canonada, sense incloure l'excavació ni el posterior reblert principal de les rases. Inclús p/p d'accessoris de connexió. Totalment muntada, connexionada i provada.
Inclou: Replanteig i traçat. Eliminació de les terres soltes del fons de l'excavació. Abocat de la sorra en el fons de la rasa. Col·locació de la canonada. Execució del reblert envoltant. Realització de proves de servei.
Criteri d'amidament de projecte: Longitud mesurada segons documentació gràfica de Projecte.

| Codi | Ut | Descripció | Rendiment | Preu | Import |
|---|---|---|---|---|---|
| mt01ara010 | m³ | Sorra de 0 a 5 mm de diàmetre. (material) | 0.102 | 6.24 | 0.64 |
| mt48tpg010bbf | m | Tub de polietilè d'alta densitat (PE100) per ús alimentari, de 6 (material) | 1 | 2.5 | 2.50 |
| mo011 | h | Oficial 1ª construcció. (mà d'obra; 19/02/2010) | 0.035 | 23.76 | 0.83 |
| mo062 | h | Peó ordinari construcció. | 0.035 | 19.87 | 0.70 |
| mo027 | h | Oficial 1ª jardiner. (mà d'obra; 25/05/2010) | 0.053 | 23.76 | 1.26 |
| mo063 | h | Peó jardiner. (mà d'obra; 25/05/2010) | 0.053 | 19.87 | 1.05 |
| %0200 | % | Medios auxiliares | 2 % | 6.98 | 0.14 |
|  |  | Total |  |  | 7.12 |

#### SUB052 Sanitaris i aixetes
Import: 3061.97

**SA1** UT Lavabo de porcellana vitrificada, senzill, d'amplària de 56 cm,
1 UT × 22.21 = 22.21
Lavabo de porcellana vitrificada, senzill, d'amplària de 56 cm, model Victoria amb suport murals, i connectat a la xarxa d’evacuació.

**SA3** UT Lavabo de gres esmaltat brillant, col•lectiu, d'amplària 60x40cm
4 UT × 97.56 = 390.24
Lavabo de gres esmaltat brillant, col•lectiu, d'amplària 60x40cm, de color blanc, model Gorbea de la Casa Valadares, col•locat amb suports murals murals inclòs la seva soportacio i connectat a la xarxa d’evacuació.

**sai07** ut Abocador de porcellana vitrificada amb alimentació integrada, de
1 ut × 88.54 = 88.54
Abocador de porcellana vitrificada amb alimentació integrada, de color blanc, preu alt, col•locat sobre el paviment i connectat a la xarxa d'evacuació. Reixa d'acer inoxidable i protecció de goma, muntada a abocador de porcellana vitrificada, preu alt.

**SAI08** UT Plat de dutxa quadrat de porcellana vitrificada, de 800x800 mm,
1 UT × 53.17 = 53.17
Plat de dutxa quadrat de porcellana vitrificada, de 800x800 mm, de color blanc, model Ontario de Roca, col•locat sobre el paviment

**BAN01** UT Inodor de porcellana vitrificada, de sortida vertical, amb seien
4 UT × 90.8 = 363.20
Inodor de porcellana vitrificada, de sortida vertical, amb seient i tapa, cisterna i mecanismes de descàrrega i alimentació incorporats, de color blanc, model Victoria , col•locat sobre el paviment i connectat a la xarxa d'evacuació.

**SAOIHI** UT Ruixador fix, d'aspersió fixa, mural, muntat superficialment, d'
7 UT × 25.71 = 179.97
Ruixador fix, d'aspersió fixa, mural, muntat superficialment, 'alumini anoditzat, preu alt, amb entrada de 1/2´´

**SAI11** UT Aixeta senzilla temporitzada per a lavabo, muntada superficialme
4 UT × 29.78 = 119.12
Aixeta senzilla temporitzada per a lavabo, muntada superficialment sobre taulell o aparell sanitari, de llautó cromat, preu alt, amb entrada de 1/2´´ Prolongació d'aixeta per a lavabo, muntada superficialment, de llautó cromat, amb entrada de 1/2''

**SAI12** UT Aixeta monocomandament per a lavabo, muntada superficialment sob
5 UT × 32.8 = 164.00
Aixeta monocomandament per a lavabo, muntada superficialment sobre taulell o aparell sanitari, de llautó cromat, model Victoria Plus de Roca, amb dues entrades de maniguets

**SAI014** UT Aixeta monocomandament temporitzada, mural, muntada superficialm
7 UT × 208.47 = 1459.29
Aixeta monocomandament temporitzada, mural, muntada superficialment, per a dutxa, de llautó cromat,preu alt, amb dues entrades de 1/2´´ i sortida de ½”

**SAI15** ut Aixeta tipus senzill, muntada superficialment, de llautó cromat,
3 ut × 10.7 = 32.10
Aixeta tipus senzill, muntada superficialment, de llautó cromat, preu alt, amb sortida roscada de diàmetre 3/4´´ i entrada roscada de 1/2´´

**SASI56** UT Aixeta de regulació, muntada superficialment, de llautó cromat,
1 UT × 7.61 = 7.61
Aixeta de regulació, muntada superficialment, de llautó cromat, preu alt, amb sortida per a maniguets roscada de diàmetre 1/2´´ i entrada roscada de 1/2´ Maniguet flexible, de malla metàl.lica amb ànima interior sintètica, preu alt, amb dues unions roscades de 1/2´´

**ED11_01** UT DESGUAS D'APARELL SANITARI DE TUB DE PVC, DE PARET MASSISSA AREA
18 UT × 6.32 = 113.76
DESGUAS D'APARELL SANITARI DE TUB DE PVC, DE PARET MASSISSA AREA D'APLICACIO B, DE DIAMETRE VARIABLES, FINS A BAIXANT, CAIXA O CLAVEGUERO.

**sa88** ut Boca de reg de 1''1/2 tipus Barcelona amb entrada lateral inclòs
1 ut × 68.76 = 68.76
Boca de reg de 1''1/2 tipus Barcelona amb entrada lateral inclòs, caixa i bastiment de fosa

#### SUB053 ACS
Import: 2587.27
FDFDS

**CP04** UT Suministrament instal·lacio i muntatge de Vas d'expansió solar 2
1 UT × 54.77 = 54.77
Suministrament instal·lacio i muntatge de Vas d'expansió solar 25 litros referencia 302098 de la marca Vaillant o similar. Totalment muntat, connexionat i provat. Inclou: Realització de les connexions hidràuliques.

**CP09** UT Subministrament instal•lació i muntatge d'Interacumulador d'Acer
1 UT × 659.24 = 659.24
Subministrament instal•lació i muntatge d'Interacumulador d'Acer model uniSTOR VIH R 300 vaillant o similar . Capacitat: 295 L. Pes en buit: 145 Kg. de la marca Vaillant o similar. Potencia d’intercamvi de 39560 kcal/h. Totalment muntat, connexionat i provat. Inclou: Realització de les connexions hidràuliques.

**AI15** UT BOMBA DE PRESSIÓ EN DIPOSIT ENTERRAT PER IMPULSIÓ D’AIGUA PER PR
1 UT × 1873.26 = 1873.26
BOMBA DE PRESSIÓ EN DIPOSIT ENTERRAT PER IMPULSIÓ D’AIGUA PER PROVES DE DIPÒSIT I KARCHERS. TOTALMENT MUNTAT, INCLÒS EL CONNEXIONAT ELÈCTRIC DES DE LA NAU, ACCESSÒRIES, VÀLVULES DE TALL, RETENCIO I SONDES DE PROTECCIÓ. AQUESTA PARTIDA ES PRESSUPOSTARÀ DE FORMA INDEPENDENT, ESPECIFICANT EL DIMENSIONAT (CABDAL 75 L./MIN, PRESSIÓ 15 M.C.A), ELS COMPONENTS I PREUS QUE LI CORRESPONDRÀ A CADA UN.

#### SUB054 Sistema de condicionaments i serveis (16/12/2005)
Import: 418.91

**IFW060** Ut Vàlvula limitadora de pressió de llautó, de 1 1/4" DN 32 mm de d (19/02/2010)
1 Ut × 63.7 = 63.70
Subministrament i instal·lació de vàlvula limitadora de pressió de llautó, de 1 1/4" DN 32 mm de diàmetre, pressió màxima d'entrada de 15 bar i pressió de sortida regulable entre 0,5 i 4 bar. Fins i tot manòmetre, elements de muntatge i altres accessoris necessaris per al seu correcte funcionament. Totalment muntada, connexionada i provada.
Inclou: Replanteig. Col·locació i connexionat de la vàlvula limitadora. Realització de proves de servei.
Criteri d'amidament de projecte: Unitat projectada, segons documentació gràfica de Projecte.

| Codi | Ut | Descripció | Rendiment | Preu | Import |
|---|---|---|---|---|---|
| mt37svl010d | Ut | Vàlvula limitadora de pressió de llautó, de 1 1/4" DN 32 mm de d (material) | 1 | 52.43 | 52.43 |
| mt42www041 | Ut | Manòmetre amb bany de glicerina i diàmetre d'esfera de 100 mm, a (material) | 1 | 5.38 | 5.38 |
| mt37www010 | Ut | Material auxiliar per instal·lacions de lampisteria.. (material) | 1 | 0.72 | 0.72 |
| mo004 | h | Oficial 1ª lampista. (mà d'obra; 19/02/2010) | 0.086 | 24.55 | 2.11 |
| mo057 | h | Ajudant lampista. (mà d'obra; 19/02/2010) | 0.086 | 21.07 | 1.81 |
| %0200 | % | Medios auxiliares | 2 % | 62.45 | 1.25 |
|  |  | Total |  |  | 63.7 |

**IFC010** Ut Preinstal·lació de comptador general d'aigua de 1 1/2" DN 40 mm, (19/02/2010)
1 Ut × 119.97 = 119.97
Preinstal·lació de comptador general d'aigua 1 1/2" DN 40 mm, col·locat en armari prefabricat, connectat a la branca d'escomès i al tub d'alimentació, formada per clau de tall general d'esfera de llautó niquelat; aixeta de comprovació; filtre retenidor de residus; vàlvula de retenció de llautó i clau de sortida d'esfera de llautó niquelat. Inclús pany especial de quadrat i demés material auxiliar. Totalment muntada, connexionada i provada. Sense incloure ajudes de paleta ni el preu del comptador.
Inclou: Replanteig. Col·locació i fixació d'accessoris i peces especials. Realització de proves de servei.
Criteri d'amidament de projecte: Unitat projectada, segons documentació gràfica de Projecte.

| Codi | Ut | Descripció | Rendiment | Preu | Import |
|---|---|---|---|---|---|
| mt37sve010f | Ut | Vàlvula d'esfera de llautó niquelat per roscar de 1 1/2". (material) | 2 | 11.89 | 23.78 |
| mt37www060g | Ut | Filtre retenidor de residus de llautó, amb tamis d'acer inoxidab (material) | 1 | 14.06 | 14.06 |
| mt37sgl012c | Ut | Aixeta de comprovació de llautó, per roscar, de 1". (material) | 1 | 5 | 5.00 |
| mt37svr010e | Ut | Vàlvula de retenció de llautó per roscar de 1 1/2". (material) | 1 | 4.22 | 4.22 |
| mt37cir010b | Ut | Armari de fibra de vidre de 65x50x20 cm per allotjar comptador i (material) | 1 | 48.95 | 48.95 |
| mt37www010 | Ut | Material auxiliar per instal·lacions de lampisteria.. | 1 | 0.72 | 0.72 |
| mo004 | h | Oficial 1ª lampista. | 0.531 | 24.55 | 13.04 |
| mo057 | h | Ajudant lampista. | 0.265 | 21.07 | 5.58 |
| %0400 | % | Medios auxiliares (23/03/2011) | 4 % | 115.35 | 4.61 |
|  |  | Total |  |  | 119.97 |

**COAI** ut Subministrament instal•lació i muntatge de comptador d’aigua equ
1 ut × 126.78 = 126.78
Subministrament instal•lació i muntatge de comptador d’aigua equipat amb lectura per impulsos de 13/4".Totalment muntada, connexionada i provada. Sense incloure ajudes de paleta ni el preu del comptador.
Inclou: Replanteig. Col·locació i fixació d'accessoris i peces especials. Realització de proves de servei.
Criteri d'amidament de projecte: Unitat projectada, segons documentació gràfica de Projecte.

| Codi | Ut | Descripció | Quantitat | Preu | Import |
|---|---|---|---|---|---|
| EE400B41 | Ut. | VALVULA D'ESFERA MANUAL 3/4" | 2 | 9.76 | 19.52 |
| EE400B42 | Ut. | VALVULA D'ESFERA MANUAL 11/4" | 2 | 13.07 | 26.14 |
| EE400B43 | Ut. | VALVULA D'ESFERA MANUAL 12/4" | 4 | 15.7 | 62.80 |

### SUB06 SOLAR (25/09/2009)
Import: 5487.03

**cp02** ut Aereoescalfador per a aigua calenta, de 11,6 kW de potència calo
1 ut × 165.23 = 165.23
Aereoescalfador per a aigua calenta, de 11,6 kW de potència calorífica per a una temperatura de l'aigua de 80°C, 10°C de salt tèrmic i -5°C de temperatura d'entrada de l'aire, de 1350 m3/h de cabal d'aire, com a màxim, col.locat amb suports murals i connectat

| Codi | Ut | Descripció | Quantitat | Preu | Import |
|---|---|---|---|---|---|
| EE400B10 | UT | SUBMINISTRAMENT, INSTAL·LACIÓ, I MUNTATGE DE COL·LECTOR tub de C | 2 | 52.51 | 105.02 |

**ICB005** Ut Captador solar pla. (25/09/2009)
4 Ut × 396.78 = 1587.12
Subministrament i instal·lació de captador solar tèrmic pla complet , per a col·locació sobre teulada, format per:
Captador solar pla. Dimensions 2033/1233/80 mm.
Àrea útil d'obertura: 2,352 m2. Rendiment: k0 = 0,753 K1 = 3,94 w/(m2·K) K2 = 0,017 w/(m2·K2). Absorbedor d'alta selectivitat (serpentín de Cu sobre làmina absorbedora d'alumini amb recobriment high selective blue ? = 10 % ? = 90 %). 4 connexions 3/4". Instal·lació en posició vertical. Marco i del darrere totalment en alumini, aïllament tèrmic de llana de roca (40 mm, ? = 0,035 w/(m2·K), ? = 55 kg / m3).
kit de muntatge per sobre teulada; doble te sonda-purgador i purgador automàtic d'aire; inclús líquid de reblert per a captador solar tèrmic. Totalment muntat, connexionat i provat.
Inclou: Col·locació i fixació del captador. Realització de les connexions hidràuliques.
Criteri d'amidament de projecte: Unitat projectada, segons documentació gràfica de Projecte.

| Codi | Ut | Descripció | Rendiment | Preu | Import |
|---|---|---|---|---|---|
| mt38csg011aba | Ut | Fixacions per captador solar tèrmic sobre teula. (material) | 1 | 14.35 | 14.35 |
| mt38csg010abb | Ut | Captador solar pla. Dimensions 2033/1233/80 mm. Àrea útil d'obe (material) | 1 | 288.81 | 288.81 |
| mt38csg100 | l | Líquid per a farciment de captador solar tèrmic, per a una tempe (material) | 2.72 | 2.47 | 6.72 |
| mo006 | h | Oficial 1ª muntador. (mà d'obra; 25/09/2009) | 1.733 | 24.55 | 42.55 |
| mo050 | h | Ajudant muntador. (mà d'obra; 25/09/2009) | 1.733 | 21.1 | 36.57 |
| %0200 | % | Medios auxiliares | 2 % | 389.00 | 7.78 |
|  |  | Total |  |  | 396.78 |

**CP02** UT Centraleta de control auroMATIC 560 per a instal•lacions d'Energ
1 UT × 172.18 = 172.18
Suministrament instal·lacio i muntatge de Centraleta de control auroMATIC 560 per a instal•lacions d'Energia Solar. Control sobre dos circuits independents. Control sobre dos camps de col•lectors independents referència 306764 de la marca Vaillant o similar.

**CP03** UT Bomba de recirculacio d'Estació solar instal•lacions individuals
2 UT × 323.56 = 647.12
Suministrament instal·lacio i muntatge de Bomba de recirculacio d'Estació solar instal•lacions individuals referència 302406 de la marca Vaillant o similar. Totalment muntat, connexionat i provat. Inclou: Realització de les connexions hidràuliques.

**ICS005b** Ut Punt d'omplert format per 2 m de tub 15 mm de diàmetre.
2 Ut × 55.62 = 111.24
Subministrament i instal·lació de punt d'omplert de xarxa de distribució d'aigua, per a sistema de climatització, format per 2 m de tub de d’acer inoxidable AISI 304 amb soldadora longitudinal de 15 mm de diàmetre nominal i de gruix 0,60 mm, acabat brillant, fabricat segons norma UNE 19049-1, soldat per capilaritat, amb grau de dificultat mitja i, col·locada superficialment, amb aïllament mitjançant camisa aïllant flexible d'escuma elastomèrica, vàlvules de tall, filtre retenidor de residus, comptador d'aigua i vàlvula de retenció. Fins i tot p/p d'elements de muntatge, colzes, tes, maneguets i altres accessoris necessaris per al seu correcte funcionament. Totalment muntat, connexionat i provat, sense incloure ajudes de ram de paleta.
Inclou: Replanteig de la canonada. Marcat dels suports. Col·locació de boteres. Ancoratge dels suports. Col·locació i fixació de canonades. Col·locació de l'aïllament.
Criteri d'amidament de projecte: Longitud mesurada segons documentació gràfica de Projecte.

| Codi | Ut | Descripció | Rendiment | Preu | Import |
|---|---|---|---|---|---|
| mt37sve010b | Ut | Vàlvula d'esfera de llautó niquelat per roscar de 1/2". | 2 | 1.87 | 3.74 |
| mt37www060b | Ut | Filtre retenidor de residus de llautó, amb tamis d'acer inoxidab | 1 | 2.38 | 2.38 |
| mt37cic020aa | Ut | Comptador d'aigua freda, per roscar, de 1/2" de diàmetre. | 1 | 20.28 | 20.28 |
| mt37svr010a | Ut | Vàlvula de retenció de llautó per roscar de 1/2". | 1 | 1.38 | 1.38 |
| mt37tca010b | m | Tub de coure rígid amb paret de 1 mm de gruix i 13/15 mm de diàm | 2 | 2.23 | 4.46 |
| mt37tca011b | Ut | Accessoris per unió amb soldadura de tub de coure rígid, de 13/1 | 0.8 | 2.32 | 1.86 |
| mt17coe055ci | m | Camisa aïllant d'escuma elastomèrica, a força de cautxú sintètic | 2 | 2.18 | 4.36 |
| mt17coe110 | l | Adhesiu per camisa aïllant elastomèrica. | 0.36 | 5.21 | 1.88 |
| mo002 | h | Oficial 1ª calefactor. | 0.311 | 24.55 | 7.64 |
| mo055 | h | Ajudant calefactor. | 0.311 | 21.07 | 6.55 |
| %0200 | % | Medios auxiliares | 2 % | 54.53 | 1.09 |
|  |  | Total |  |  | 55.62 |

**ICS015** Ut Punt de buidatge format per 2 m de tub 28 mm de diàmetre, per a
2 Ut × 29.11 = 58.22
Subministrament i instal·lació de punt de buidatge de xarxa de distribució d'aigua, per a sistema de climatització, format per 2 m de tub de d’acer inoxidable AISI 304 amb soldadora longitudinal de 28 mm de diàmetre nominal i de gruix 0,80 mm, acabat brillant, fabricat segons norma UNE 19049-1, col·locada superficialment i vàlvula de tall. Fins i tot p/p d'elements de muntatge, colzes, tes, maneguets i altres accessoris necessaris pel seu correcte funcionament. Totalment muntat, connexionat i provat, sense incloure ajudes de ram de paleta.
Inclou: Replanteig de la canonada. Marcat dels suports. Col·locació de boteres. Ancoratge dels suports. Col·locació i fixació de canonades.
Criteri d'amidament de projecte: Longitud mesurada segons documentació gràfica de Projecte.

| Codi | Ut | Descripció | Rendiment | Preu | Import |
|---|---|---|---|---|---|
| mt37sve010d | Ut | Vàlvula d'esfera de llautó niquelat per roscar de 1". | 1 | 4.47 | 4.47 |
| mt37tca010e | m | tub de d’acer inoxidable AISI 304 amb soldadora longitudinal de (material) | 2 | 5.06 | 10.12 |
| mt37tca011e | Ut | Accessoris per unió amb soldadura de tub de d’acer inoxidable AI (material) | 0.8 | 5.06 | 4.05 |
| mo002 | h | Oficial 1ª calefactor. | 0.217 | 24.55 | 5.33 |
| mo055 | h | Ajudant calefactor. | 0.217 | 21.07 | 4.57 |
| %0200 | % | Medios auxiliares | 2 % | 28.54 | 0.57 |
|  |  | Total |  |  | 29.11 |

**CP05** UT Suministrament instal·lacio i muntatge d'Interacumulador d'Acer
1 UT × 1675.58 = 1675.58
Suministrament instal·lacio i muntatge d'Interacumulador d'Acer Vitrificat. 1 serpentí (Sintercamvi = 2,7 m2). Capacitat: 750 L. Pes en buit: 195 Kg. Diámetro exterior/alçada: 950/1840 mm referencia 302098 de la marca Vaillant o similar. Grupo de seguritat per 10 atm i acumuladors fins a 1000 L de capacitat nominal Totalment muntat, connexionat i provat. Inclou: Realització de les connexions hidràuliques.

**ICS010ja** m 28 mm de diàmetre col·locat exterior
20 m × 22.23 = 444.60
Subministrament i instal•lació de canonada de distribució d'aigua calenta de climatització, formada per tub de d’acer inoxidable AISI 304 amb soldadora longitudinal de 28 mm de diàmetre nominal i de gruix 0,80 mm, acabat brillant, fabricat segons norma UNE 19049-1, soldat per capilaritat, amb grau de dificultat alt i col•locat superficialment en el exterior de l'edifici, amb aïllament mitjançant camisa aïllant flexible d'escuma elastomèrica. Inclús p/p d'elements de muntatge, colzes, tes, maniguets i demés accessoris necessaris pel seu correcte funcionament. Totalment muntada, connexionada i provada, sense incloure ajudes de paleta.
Inclou: Replanteig de la canonada. Marcat dels suports. Col·locació de la botera. Ancoratge dels suports. Col·locació i fixació de canonades. Col·locació de l'aïllament.
Criteri d'amidament de projecte: Longitud mesurada segons documentació gràfica de Projecte.

| Codi | Ut | Descripció | Rendiment | Preu | Import |
|---|---|---|---|---|---|
| mt37tca010e | m | tub de d’acer inoxidable AISI 304 amb soldadora longitudinal de | 1.05 | 5.06 | 5.31 |
| mt37tca011e | Ut | Accessoris per unió amb soldadura de tub de d’acer inoxidable AI | 0.4 | 5.06 | 2.02 |
| mt17coe055ei | m | Camisa aïllant d'escuma elastomèrica, a força de cautxú sintètic | 1 | 3.12 | 3.12 |
| mt17coe110 | l | Adhesiu per camisa aïllant elastomèrica. | 0.33 | 5.21 | 1.72 |
| mo002 | h | Oficial 1ª calefactor. | 0.288 | 24.55 | 7.07 |
| mo055 | h | Ajudant calefactor. | 0.121 | 21.07 | 2.55 |
| %0200 | % | Medios auxiliares | 2 % | 21.79 | 0.44 |
|  |  | Total |  |  | 22.23 |

**dfdsfdfds** UT Suport per a coberta inclinada 4 captadors verticals (VFK 145 V)
1 UT × 520.72 = 520.72
Suport per a coberta inclinada 4 captadors verticals (VFK 145 V) en fila referència 20072206 de la marca Vaillant o similar format per : Estructura per a coberta plana d'Alumini amb alta resistència a la corrosió i reduït pes.Disseny per a muntatge "plug and play". Regulable (30º - 45 º - 60 º) i amb totes les connexions hidràuliques incloses per a la connexió de 4 captadors verticals en fila.

### SUB07 ASCENSOR (25/09/2009)
Import: 8869.59
-.,-.

**ITA010** Ut Ascensor hidràulic d'impulsió oleodinàmica de 0,63 m/s de veloci (25/09/2009)
1 Ut × 8869.59 = 8869.59
Subministrament i instal·lació completa d'ascensor hidràulic d'impulsió oleodinàmica de 0,63 m/s de velocitat, 2 parades, 450 kg (6 persones) de càrrega útil, nivell mig d'acabat en cabina, maniobra col·lectiva de baixada, portes interiors automàtiques d'acer inoxidable i portes exteriors automàtiques en acer inoxidable. Inclús ganxos de fixació, làmpades d'enllumenat del buit, passafils, grup tractor, amortidors de vall, limitador de velocitat i paracaigudes, quadre i cable de maniobra, recorregut de guies i pistó, selector de parades, botoneres de pis i de cabina, xassís de cabina i contrapès, línia telefònica i sistemes de seguretat. Totalment muntat, connexionat i provat, sense incloure ajudes de paleta.
Inclou: Replanteig i ancoratge del cilindre. Col·locació de tacs antivibratoris. Fixació del grup. Replanteig del grup. Muntatge del quadre de maniobres. Estesa de cables. Muntatge del bastidor. Muntatge del contrapès. Muntatge de la cabina i complements. Muntatge de les portes.
Criteri d'amidament de projecte: Unitat projectada, segons documentació gràfica de Projecte.

| Codi | Ut | Descripció | Rendiment | Preu | Import |
|---|---|---|---|---|---|
| mt39ahc010cb | Ut | Cabina amb acabats de qualitat mitja per ascensor hidràulic de p (material) | 1 | 1442.6 | 1442.60 |
| mt39aha010c | Ut | Amortidors de vall per ascensor hidràulic de passatgers de 450 k (material) | 1 | 130.82 | 130.82 |
| mt39aab010bb | Ut | Botonera de pis amb acabats de qualitat mitja, per ascensor de p (material) | 2 | 9.75 | 19.50 |
| mt39aab020bb | Ut | Botonera de cabina per ascensor de passatgers amb acabats de qua (material) | 1 | 45.01 | 45.01 |
| mt39ahg010c | Ut | Grup oleodinàmic per ascensor hidràulic de passatgers de 450 kg (material) | 1 | 3279.05 | 3279.05 |
| mt39ahl010c | Ut | Limitador de velocitat i paracaigudes per ascensor hidràulic de (material) | 1 | 327.66 | 327.66 |
| mt39ahm010c | Ut | Quadre i cable de maniobra per ascensor hidràulic de passatgers (material) | 1 | 1272.52 | 1272.52 |
| mt39aap010c | Ut | Porta d'ascensor de passatgers d'accés a pis, obertura automàtic (material) | 2 | 187.05 | 374.10 |
| mt39ahr010c | Ut | Recorregut de guies i pistó per ascensor hidràulic de passatgers (material) | 1 | 256.09 | 256.09 |
| mt39ahs010b | Ut | Selector de parades per ascensor hidràulic de passatgers, 0,63 m (material) | 2 | 22.37 | 44.74 |
| mt39www020 | Ut | Material auxiliar per instal·lacions de transport.. (material) | 2 | 4.11 | 8.22 |
| mt39www010 | Ut | Làmpada de 40 W, inclús mecanismes de fixació i portalàmpades. (material) | 2 | 1.59 | 3.18 |
| mt39www011 | Ut | Ganxo adossat al sostre, capaç de suportar suspès el mecanisme t (material) | 1 | 17.17 | 17.17 |
| mt39www030 | Ut | Instal·lació de línia telefònica en cabina d'ascensor. (material) | 1 | 52.29 | 52.29 |
| mo006 | h | Oficial 1ª muntador. | 31.166 | 24.55 | 765.13 |
| mo050 | h | Ajudant muntador. | 31.166 | 21.1 | 657.60 |
| %0200 | % | Medios auxiliares | 2 % | 8695.68 | 173.91 |
|  |  | Total |  |  | 8869.59 |

### SUB08 SANEJAMENT (13/11/2009)
Import: 12378.36

**ISB010** m 40 mm de diàmetre, unió enganxada amb adhesiu. (19/02/2010)
8 m × 3.04 = 24.32
Subministrament i muntatge de canonada per a baixant o col·lector suspes de la xarxa d'evacuació d'aigües residuals o d'aigües pluvials, formada por tub de PVC, sèrie B, de 40 mm de diàmetre i 3 mm d'espessor de la llosa (cm). Fins i tot p/p de material auxiliar per a muntatge i subjecció a l'obra, accessoris i peces especials col·locats mitjançant unió enganxada amb adhesiu. Totalment muntada, connexionada i probada.
Inclou: Replanteig i traçat de les canonades. Presentació en sec de tubs, accessoris i peces especials. Col·locació i fixació de tubs, accessoris i peces especials. Neteja de la zona a unir amb el líquid netejador, aplicació de l'adhesiu i encaix de peces. Realització de proves de servei.
Criteri d'amidament de projecte: Longitud mesurada segons documentació gràfica de Projecte.

| Codi | Ut | Descripció | Rendiment | Preu | Import |
|---|---|---|---|---|---|
| mt36tie400b | Ut | Material auxiliar per a muntatge i subjecció a l'obra de les can (material) | 1 | 0.13 | 0.13 |
| mt36tie010aab | m | Tub de PVC, sèrie B, de 40 mm de diàmetre i 3 mm de gruix de la (material) | 1 | 1.3 | 1.30 |
| mt11var009 | l | Líquit netejador per enganxat mitjançant adhesiu de tubs i acces (material) | 0.016 | 5.18 | 0.08 |
| mt11var010 | l | Adhesiu per tubs i accessoris de PVC. (material) | 0.008 | 10.93 | 0.09 |
| mo004 | h | Oficial 1ª lampista. | 0.039 | 24.55 | 0.96 |
| mo057 | h | Ajudant lampista. | 0.02 | 21.07 | 0.42 |
| %0200 | % | Medios auxiliares | 2 % | 2.98 | 0.06 |
|  |  | Total |  |  | 3.04 |

**ISB010b** m 75 mm de diàmetre, unió enganxada amb adhesiu. (19/02/2010)
15 m × 4.89 = 73.35
Subministrament i muntatge de canonada per a baixant o col·lector suspes de la xarxa d'evacuació d'aigües residuals o d'aigües pluvials, formada por tub de PVC, sèrie B, de 75 mm de diàmetre i 3 mm d'espessor de la llosa (cm). Fins i tot p/p de material auxiliar per a muntatge i subjecció a l'obra, accessoris i peces especials col·locats mitjançant unió enganxada amb adhesiu. Totalment muntada, connexionada i probada.
Inclou: Replanteig i traçat de les canonades. Presentació en sec de tubs, accessoris i peces especials. Col·locació i fixació de tubs, accessoris i peces especials. Neteja de la zona a unir amb el líquid netejador, aplicació de l'adhesiu i encaix de peces. Realització de proves de servei.
Criteri d'amidament de projecte: Longitud mesurada segons documentació gràfica de Projecte.

| Codi | Ut | Descripció | Rendiment | Preu | Import |
|---|---|---|---|---|---|
| mt36tie400d | Ut | Material auxiliar per a muntatge i subjecció a l'obra de les can (material) | 1 | 0.26 | 0.26 |
| mt36tie010aad | m | Tub de PVC, sèrie B, de 75 mm de diàmetre i 3 mm de gruix de la (material) | 1 | 2.58 | 2.58 |
| mt11var009 | l | Líquit netejador per enganxat mitjançant adhesiu de tubs i acces | 0.02 | 5.18 | 0.10 |
| mt11var010 | l | Adhesiu per tubs i accessoris de PVC. | 0.01 | 10.93 | 0.11 |
| mo004 | h | Oficial 1ª lampista. | 0.05 | 24.55 | 1.23 |
| mo057 | h | Ajudant lampista. | 0.024 | 21.07 | 0.51 |
| %0200 | % | Medios auxiliares | 2 % | 4.79 | 0.10 |
|  |  | Total |  |  | 4.89 |

**ISB010c** m 110 mm de diàmetre, unió enganxada amb adhesiu. (19/02/2010)
28 m × 7.58 = 212.24
Subministrament i muntatge de canonada per a baixant o col·lector suspes de la xarxa d'evacuació d'aigües residuals o d'aigües pluvials, formada por tub de PVC, sèrie B, de 110 mm de diàmetre i 3,2 mm d'espessor de la llosa (cm). Fins i tot p/p de material auxiliar per a muntatge i subjecció a l'obra, accessoris i peces especials col·locats mitjançant unió enganxada amb adhesiu. Totalment muntada, connexionada i probada.
Inclou: Replanteig i traçat de les canonades. Presentació en sec de tubs, accessoris i peces especials. Col·locació i fixació de tubs, accessoris i peces especials. Neteja de la zona a unir amb el líquid netejador, aplicació de l'adhesiu i encaix de peces. Realització de proves de servei.
Criteri d'amidament de projecte: Longitud mesurada segons documentació gràfica de Projecte.

| Codi | Ut | Descripció | Rendiment | Preu | Import |
|---|---|---|---|---|---|
| mt36tie400f | Ut | Material auxiliar per a muntatge i subjecció a l'obra de les can (material) | 1 | 0.42 | 0.42 |
| mt36tie010aaf | m | Tub de PVC, sèrie B, de 110 mm de diàmetre i 3,2 mm de gruix de (material) | 1 | 4.14 | 4.14 |
| mt11var009 | l | Líquit netejador per enganxat mitjançant adhesiu de tubs i acces | 0.032 | 5.18 | 0.17 |
| mt11var010 | l | Adhesiu per tubs i accessoris de PVC. | 0.016 | 10.93 | 0.17 |
| mo004 | h | Oficial 1ª lampista. | 0.072 | 24.55 | 1.77 |
| mo057 | h | Ajudant lampista. | 0.036 | 21.07 | 0.76 |
| %0200 | % | Medios auxiliares | 2 % | 7.43 | 0.15 |
|  |  | Total |  |  | 7.58 |

**ISB010d** m 125 mm de diàmetre, unió enganxada amb adhesiu. (19/02/2010)
56 m × 8.74 = 489.44
Subministrament i muntatge de canonada per a baixant o col·lector suspes de la xarxa d'evacuació d'aigües residuals o d'aigües pluvials, formada por tub de PVC, sèrie B, de 125 mm de diàmetre i 3,2 mm d'espessor de la llosa (cm). Fins i tot p/p de material auxiliar per a muntatge i subjecció a l'obra, accessoris i peces especials col·locats mitjançant unió enganxada amb adhesiu. Totalment muntada, connexionada i probada.
Inclou: Replanteig i traçat de les canonades. Presentació en sec de tubs, accessoris i peces especials. Col·locació i fixació de tubs, accessoris i peces especials. Neteja de la zona a unir amb el líquid netejador, aplicació de l'adhesiu i encaix de peces. Realització de proves de servei.
Criteri d'amidament de projecte: Longitud mesurada segons documentació gràfica de Projecte.

| Codi | Ut | Descripció | Rendiment | Preu | Import |
|---|---|---|---|---|---|
| mt36tie400g | Ut | Material auxiliar per a muntatge i subjecció a l'obra de les can (material) | 1 | 0.49 | 0.49 |
| mt36tie010aag | m | Tub de PVC, sèrie B, de 125 mm de diàmetre i 3,2 mm de gruix de (material) | 1 | 4.72 | 4.72 |
| mt11var009 | l | Líquit netejador per enganxat mitjançant adhesiu de tubs i acces | 0.046 | 5.18 | 0.24 |
| mt11var010 | l | Adhesiu per tubs i accessoris de PVC. | 0.023 | 10.93 | 0.25 |
| mo004 | h | Oficial 1ª lampista. | 0.082 | 24.55 | 2.01 |
| mo057 | h | Ajudant lampista. | 0.041 | 21.07 | 0.86 |
| %0200 | % | Medios auxiliares | 2 % | 8.57 | 0.17 |
|  |  | Total |  |  | 8.74 |

| Amidament | Uts. | Llarg | Parcial |
|---|---|---|---|
| Aigues residuals | 1 | 11 | 11.00 |
| Baixants | 5 | 9 | 45.00 |
| Total |  |  | 56 |

**ISB010das** m 160 mm de diàmetre, unió enganxada amb adhesiu. (19/02/2010)
17 m × 8.95 = 152.15
Subministrament i muntatge de canonada per a baixant o col·lector suspes de la xarxa d'evacuació d'aigües residuals o d'aigües pluvials, formada por tub de PVC, sèrie B, de 160 mm de diàmetre i 3,2 mm d'espessor de la llosa (cm). Fins i tot p/p de material auxiliar per a muntatge i subjecció a l'obra, accessoris i peces especials col·locats mitjançant unió enganxada amb adhesiu. Totalment muntada, connexionada i probada.
Inclou: Replanteig i traçat de les canonades. Presentació en sec de tubs, accessoris i peces especials. Col·locació i fixació de tubs, accessoris i peces especials. Neteja de la zona a unir amb el líquid netejador, aplicació de l'adhesiu i encaix de peces. Realització de proves de servei.
Criteri d'amidament de projecte: Longitud mesurada segons documentació gràfica de Projecte.

| Codi | Ut | Descripció | Rendiment | Preu | Import |
|---|---|---|---|---|---|
| mt36tie400g | Ut | Material auxiliar per a muntatge i subjecció a l'obra de les can | 1 | 0.49 | 0.49 |
| mt36tie010aag | m | Tub de PVC, sèrie B, de 125 mm de diàmetre i 3,2 mm de gruix de | 1 | 4.72 | 4.72 |
| mt11var009 | l | Líquit netejador per enganxat mitjançant adhesiu de tubs i acces | 0.046 | 5.18 | 0.24 |
| mt11var010 | l | Adhesiu per tubs i accessoris de PVC. | 0.023 | 10.93 | 0.25 |
| mo004 | h | Oficial 1ª lampista. | 0.091 | 24.55 | 2.23 |
| mo057 | h | Ajudant lampista. | 0.04 | 21.07 | 0.84 |
| %0200 | % | Medios auxiliares | 2 % | 8.77 | 0.18 |
|  |  | Total |  |  | 8.95 |

| Amidament | Uts. | Llarg | Parcial |
|---|---|---|---|
| Baixant | 1 | 17 | 17.00 |
| Total |  |  | 17 |

**UAC010d** m Col·lector soterrat de 125 mm de diàmetre exterior. (13/11/2009)
5.5 m × 12.76 = 70.18
Subministrament i muntatge de col·lector soterrat en terreny no agressiu, format per tub de PVC llis, sèrie SN-4, rigidesa anular nominal 4 kN/m², de 125 mm de diàmetre exterior i secció circular, amb una pendent mínima del 0,50%, per a conducció de sanejament sense pressió, col·locat sobre llit de sorra de 10 cm d'espessor, degudament compactada i anivellada mitjançant equip manual amb picó vibrant, reblert lateral compactant fins als ronyons i posterior reblert amb la mateixa sorra fins a 30 cm per sobre de la generatriu superior. Fins i tot p/p de accessoris, peces especials, juntes i lubricant per a muntatge, sense incloure l'excavació ni el posterior reblert principal de les rases. Totalment col·locat, connexionat i provat.
Inclou: Replanteig i traçat del conducte en planta i pendents. Eliminació de les terres soltes del fons de l'excavació. Presentació en sec de tubs i peces especials. Abocada de la sorra en el fons de la rasa. Descens i col·locació dels col·lectors en el fons de la rasa. Muntatge de la instal·lació començant per l'extrem de capçalera. Neteja de la zona a unir amb el líquid netejador, aplicació de l'adhesiu i encaix de peces. Execució del reblert envoltant. Realització de proves de servei.
Criteri d'amidament de projecte: Longitud mesurada en projecció horitzontal, entre cares interiors de pericons o altres elements d'unió, segons documentació gràfica de Projecte.

| Codi | Ut | Descripció | Rendiment | Preu | Import |
|---|---|---|---|---|---|
| mt11tpb030ab | m | Tub de PVC llis, per sanejament soterrat sense pressió, sèrie SN (material) | 1.05 | 5.8 | 6.09 |
| mt01ara010 | m³ | Sorra de 0 a 5 mm de diàmetre. | 0.263 | 6.24 | 1.64 |
| mq01ret020 | h | Retrocarregadora s/pneumàtics 75 CV. (maquinària) | 0.03 | 19.16 | 0.57 |
| mq02rop020 | h | Picó vibrant de 80 kg, amb placa de 30x30 cm, tipus piconadora d (maquinària) | 0.21 | 4.36 | 0.92 |
| mo011 | h | Oficial 1ª construcció. | 0.074 | 23.76 | 1.76 |
| mo062 | h | Peó ordinari construcció. | 0.077 | 19.87 | 1.53 |
| %0200 | % | Medios auxiliares | 2 % | 12.51 | 0.25 |
|  |  | Total |  |  | 12.76 |

**UAC010** m Col·lector soterrat de 160 mm de diàmetre exterior. (13/11/2009)
2 m × 17.22 = 34.44
Subministrament i muntatge de col·lector soterrat en terreny no agressiu, format per tub de PVC llis, sèrie SN-4, rigidesa anular nominal 4 kN/m², de 160 mm de diàmetre exterior i secció circular, amb una pendent mínima del 0,50%, per a conducció de sanejament sense pressió, col·locat sobre llit de sorra de 10 cm d'espessor, degudament compactada i anivellada mitjançant equip manual amb picó vibrant, reblert lateral compactant fins als ronyons i posterior reblert amb la mateixa sorra fins a 30 cm per sobre de la generatriu superior. Fins i tot p/p de accessoris, peces especials, juntes i lubricant per a muntatge, sense incloure l'excavació ni el posterior reblert principal de les rases. Totalment col·locat, connexionat i provat.
Inclou: Replanteig i traçat del conducte en planta i pendents. Eliminació de les terres soltes del fons de l'excavació. Presentació en sec de tubs i peces especials. Abocada de la sorra en el fons de la rasa. Descens i col·locació dels col·lectors en el fons de la rasa. Muntatge de la instal·lació començant per l'extrem de capçalera. Neteja de la zona a unir amb el líquid netejador, aplicació de l'adhesiu i encaix de peces. Execució del reblert envoltant. Realització de proves de servei.
Criteri d'amidament de projecte: Longitud mesurada en projecció horitzontal, entre cares interiors de pericons o altres elements d'unió, segons documentació gràfica de Projecte.

| Codi | Ut | Descripció | Rendiment | Preu | Import |
|---|---|---|---|---|---|
| mt11tpb030ac | m | Tub de PVC llis, per sanejament soterrat sense pressió, sèrie SN (material) | 1.05 | 9.37 | 9.84 |
| mt01ara010 | m³ | Sorra de 0 a 5 mm de diàmetre. | 0.294 | 6.24 | 1.83 |
| mq01ret020 | h | Retrocarregadora s/pneumàtics 75 CV. | 0.034 | 19.16 | 0.65 |
| mq02rop020 | h | Picó vibrant de 80 kg, amb placa de 30x30 cm, tipus piconadora d | 0.234 | 4.36 | 1.02 |
| mo011 | h | Oficial 1ª construcció. | 0.076 | 23.76 | 1.81 |
| mo062 | h | Peó ordinari construcció. | 0.087 | 19.87 | 1.73 |
| %0200 | % | Medios auxiliares | 2 % | 16.88 | 0.34 |
|  |  | Total |  |  | 17.22 |

**UAC010b** m Col·lector soterrat de 200 mm de diàmetre exterior. (13/11/2009)
10 m × 23.49 = 234.90
Subministrament i muntatge de col·lector soterrat en terreny no agressiu, format per tub de PVC llis, sèrie SN-4, rigidesa anular nominal 4 kN/m², de 200 mm de diàmetre exterior i secció circular, amb una pendent mínima del 0,50%, per a conducció de sanejament sense pressió, col·locat sobre llit de sorra de 10 cm d'espessor, degudament compactada i anivellada mitjançant equip manual amb picó vibrant, reblert lateral compactant fins als ronyons i posterior reblert amb la mateixa sorra fins a 30 cm per sobre de la generatriu superior. Fins i tot p/p de accessoris, peces especials, juntes i lubricant per a muntatge, sense incloure l'excavació ni el posterior reblert principal de les rases. Totalment col·locat, connexionat i provat.
Inclou: Replanteig i traçat del conducte en planta i pendents. Eliminació de les terres soltes del fons de l'excavació. Presentació en sec de tubs i peces especials. Abocada de la sorra en el fons de la rasa. Descens i col·locació dels col·lectors en el fons de la rasa. Muntatge de la instal·lació començant per l'extrem de capçalera. Neteja de la zona a unir amb el líquid netejador, aplicació de l'adhesiu i encaix de peces. Execució del reblert envoltant. Realització de proves de servei.
Criteri d'amidament de projecte: Longitud mesurada en projecció horitzontal, entre cares interiors de pericons o altres elements d'unió, segons documentació gràfica de Projecte.

| Codi | Ut | Descripció | Rendiment | Preu | Import |
|---|---|---|---|---|---|
| mt11tpb030ad | m | Tub de PVC llis, per sanejament soterrat sense pressió, sèrie SN (material) | 1.05 | 14.49 | 15.21 |
| mt01ara010 | m³ | Sorra de 0 a 5 mm de diàmetre. | 0.329 | 6.24 | 2.05 |
| mq01ret020 | h | Retrocarregadora s/pneumàtics 75 CV. | 0.039 | 19.16 | 0.75 |
| mq02rop020 | h | Picó vibrant de 80 kg, amb placa de 30x30 cm, tipus piconadora d | 0.262 | 4.36 | 1.14 |
| mo011 | h | Oficial 1ª construcció. | 0.082 | 23.76 | 1.95 |
| mo062 | h | Peó ordinari construcció. | 0.097 | 19.87 | 1.93 |
| %0200 | % | Medios auxiliares | 2 % | 23.03 | 0.46 |
|  |  | Total |  |  | 23.49 |

**UAC010c** m Col·lector soterrat de 250 mm de diàmetre exterior. (13/11/2009)
80 m × 33.54 = 2683.20
Subministrament i muntatge de col·lector soterrat en terreny no agressiu, format per tub de PVC llis, sèrie SN-4, rigidesa anular nominal 4 kN/m², de 250 mm de diàmetre exterior i secció circular, amb una pendent mínima del 0,50%, per a conducció de sanejament sense pressió, col·locat sobre llit de sorra de 10 cm d'espessor, degudament compactada i anivellada mitjançant equip manual amb picó vibrant, reblert lateral compactant fins als ronyons i posterior reblert amb la mateixa sorra fins a 30 cm per sobre de la generatriu superior. Fins i tot p/p de accessoris, peces especials, juntes i lubricant per a muntatge, sense incloure l'excavació ni el posterior reblert principal de les rases. Totalment col·locat, connexionat i provat.
Inclou: Replanteig i traçat del conducte en planta i pendents. Eliminació de les terres soltes del fons de l'excavació. Presentació en sec de tubs i peces especials. Abocada de la sorra en el fons de la rasa. Descens i col·locació dels col·lectors en el fons de la rasa. Muntatge de la instal·lació començant per l'extrem de capçalera. Neteja de la zona a unir amb el líquid netejador, aplicació de l'adhesiu i encaix de peces. Execució del reblert envoltant. Realització de proves de servei.
Criteri d'amidament de projecte: Longitud mesurada en projecció horitzontal, entre cares interiors de pericons o altres elements d'unió, segons documentació gràfica de Projecte.

| Codi | Ut | Descripció | Rendiment | Preu | Import |
|---|---|---|---|---|---|
| mt11tpb030ae | m | Tub de PVC llis, per sanejament soterrat sense pressió, sèrie SN (material) | 1.05 | 22.8 | 23.94 |
| mt01ara010 | m³ | Sorra de 0 a 5 mm de diàmetre. | 0.373 | 6.24 | 2.33 |
| mq01ret020 | h | Retrocarregadora s/pneumàtics 75 CV. | 0.045 | 19.16 | 0.86 |
| mq02rop020 | h | Picó vibrant de 80 kg, amb placa de 30x30 cm, tipus piconadora d | 0.298 | 4.36 | 1.30 |
| mo011 | h | Oficial 1ª construcció. | 0.095 | 23.76 | 2.26 |
| mo062 | h | Peó ordinari construcció. | 0.11 | 19.87 | 2.19 |
| %0200 | % | Medios auxiliares | 2 % | 32.88 | 0.66 |
|  |  | Total |  |  | 33.54 |

**UAC010cfds** m Col·lector soterrat de 315 mm de diàmetre exterior. (13/11/2009)
85 m × 33.54 = 2850.90
Subministrament i muntatge de col·lector soterrat en terreny no agressiu, format per tub de PVC llis, sèrie SN-4, rigidesa anular nominal 4 kN/m², de 315 mm de diàmetre exterior i secció circular, amb una pendent mínima del 0,50%, per a conducció de sanejament sense pressió, col·locat sobre llit de sorra de 10 cm d'espessor, degudament compactada i anivellada mitjançant equip manual amb picó vibrant, reblert lateral compactant fins als ronyons i posterior reblert amb la mateixa sorra fins a 30 cm per sobre de la generatriu superior. Fins i tot p/p de accessoris, peces especials, juntes i lubricant per a muntatge, sense incloure l'excavació ni el posterior reblert principal de les rases. Totalment col·locat, connexionat i provat.
Inclou: Replanteig i traçat del conducte en planta i pendents. Eliminació de les terres soltes del fons de l'excavació. Presentació en sec de tubs i peces especials. Abocada de la sorra en el fons de la rasa. Descens i col·locació dels col·lectors en el fons de la rasa. Muntatge de la instal·lació començant per l'extrem de capçalera. Neteja de la zona a unir amb el líquid netejador, aplicació de l'adhesiu i encaix de peces. Execució del reblert envoltant. Realització de proves de servei.
Criteri d'amidament de projecte: Longitud mesurada en projecció horitzontal, entre cares interiors de pericons o altres elements d'unió, segons documentació gràfica de Projecte.

| Codi | Ut | Descripció | Rendiment | Preu | Import |
|---|---|---|---|---|---|
| mt11tpb030ae | m | Tub de PVC llis, per sanejament soterrat sense pressió, sèrie SN | 1.05 | 22.8 | 23.94 |
| mt01ara010 | m³ | Sorra de 0 a 5 mm de diàmetre. | 0.373 | 6.24 | 2.33 |
| mq01ret020 | h | Retrocarregadora s/pneumàtics 75 CV. | 0.045 | 19.16 | 0.86 |
| mq02rop020 | h | Picó vibrant de 80 kg, amb placa de 30x30 cm, tipus piconadora d | 0.298 | 4.36 | 1.30 |
| mo011 | h | Oficial 1ª construcció. | 0.095 | 23.76 | 2.26 |
| mo062 | h | Peó ordinari construcció. | 0.11 | 19.87 | 2.19 |
| %0200 | % | Medios auxiliares | 2 % | 32.88 | 0.66 |
|  |  | Total |  |  | 33.54 |

**UAI020** Ut Embornal prefabricat de formigó, de 60x30x75 cm. (13/11/2009)
8 Ut × 57.78 = 462.24
Subministrament i muntatge d'embornal prefabricat de formigó fck=25 MPa, de 60x30x75 cm de mides interiors, per a recollida d'aigües pluvials, col·locat sobre sola de formigó en massa HM-20/P/20/I de 10 cm d'espessor i reixeta de fosa dúctil normalitzada, classe C-250 segons UNE-EN 124, compatible amb superfícies de llamborda, formigó o asfalt en calent, abatible i antirobatori, amb marc de ferro colat del mateix tipus, enrasada al paviment. Totalment instal·lat i connexionat a la xarxa general de desguàs. Completament acabat, incloent l'excavació manual i el reblert de l'extradós amb material granular.
Inclou: Replanteig i traçat de l'embornal en planta i alçat. Excavació. Eliminació de les terres soltes del fons de l'excavació. Abocat i compactació del formigó en formació de solera. Col·locació del embornal prefabricat. Acoblament i rejuntat del embornal al col·lector. Reblert de l'extradós. Col·locació del marc i la reixeta.
Criteri d'amidament de projecte: Unitat projectada, segons documentació gràfica de Projecte.

| Codi | Ut | Descripció | Rendiment | Preu | Import |
|---|---|---|---|---|---|
| mt11arh011b | Ut | Embornal amb fons i sortida frontal, registrable, prefabricada d (material) | 1 | 19.36 | 19.36 |
| mt11rej010b | Ut | Marc i reixeta de foneria dúctil, classe C-250 segons UNE-EN 124 (material) | 1 | 22.56 | 22.56 |
| mt10hmf010agc | m³ | Formigó HM-20/P/20/I, fabricat en central, abocada amb cubilot. (material) | 0.054 | 24.97 | 1.35 |
| mt01arr010a | t | Grava de pedrera, de 19 a 25 mm de diàmetre. (material) | 0.697 | 3.77 | 2.63 |
| mo011 | h | Oficial 1ª construcció. | 0.246 | 23.76 | 5.84 |
| mo062 | h | Peó ordinari construcció. | 0.247 | 19.87 | 4.91 |
| %0200 | % | Medios auxiliares | 2 % | 56.65 | 1.13 |
|  |  | Total |  |  | 57.78 |

**UAP010** Ut Pou de registre de formigó en massa "in situ", de 1,00 m de diàm (13/11/2009)
8 Ut × 252.25 = 2018.00
Pou de registre de formigó en massa "in situ", de 1,00 m de diàmetre, alçada 2 m, amb dispositius de cobrició i tancament, instal·lat en voreres, zones per als vianants o aparcaments comunitaris.Bastiment i tapa per a pou de registre de fosa ductil,per a 40 tones de diamentre nomial 80 cm, inclos Grao per a pou de registre amb acer galvanitzat, recobert de polipropile, de 300x400x300 mm, amb rodo de d 25 mm, col·locat amb morter mixt 1:05:04, elaborat a l'obra amb formigonera.

| Codi | Ut | Descripció | Rendiment | Preu | Import |
|---|---|---|---|---|---|
| mt10haf010cbb | m³ | Formigó HA-30/B/20/IIb+Qb, fabricat en central amb ciment SR, ab (material) | 0.45 | 52.72 | 23.72 |
| mt07ame010cd | m² | Malla electrosoldada ME 20x20 Ø 8-8 B 500 T 6x2,20 UNE 36092. (material) | 1.75 | 2.04 | 3.57 |
| mt10hmf010agc | m³ | Formigó HM-20/P/20/I, fabricat en central, abocada amb cubilot. | 0.2 | 24.97 | 4.99 |
| mt08epr010b | m | Muntatge i desmuntatge d'encofrat per a formació de cos de pou d (material) | 0.077 | 310.66 | 23.92 |
| mt08epr020b | Ut | Muntatge i desmuntatge d'encofrat per a formació de con asimètri (material) | 0.05 | 193.14 | 9.66 |
| mt46phm030aa | Ut | Tapa de registre i marc de ferro colat dúctil de 60 cm de diàmet (material) | 1 | 29.47 | 29.47 |
| mt46phm050 | Ut | Pate de polipropilè conformat en U, per pou de registre, de 330x (material) | 6 | 2.86 | 17.16 |
| mt46phm060 | m | Junt expansiu d'estructura massissa, segons UNE-EN 681-1. (material) | 1 | 1.97 | 1.97 |
| mo011 | h | Oficial 1ª construcció. | 3.942 | 23.76 | 93.66 |
| mo062 | h | Peó ordinari construcció. | 1.972 | 19.87 | 39.18 |
| %0200 | % | Medios auxiliares | 2 % | 247.30 | 4.95 |
|  |  | Total |  |  | 252.25 |

**sge3232** ut Separador de hidrocarburs clase I amb Q=3,00 l/s
1 ut × 1298.1 = 1298.10
Subministrament instal•lació i muntatge de separador de hidrocarburs de polièster reforçat amb fibra de vidre segons UNE-EN 858-1, model SHCOS 3 de la casa Solumed o similar, per a un cabal de 3,00 l/s, de 1.800 l de volum i amb tuberies d'entrada i sortida de 110 mm de diàmetre, col•locat muntat i provat.

**HI01** ut Separador hidrocarburs clase I Q=1,50 L/S
1 ut × 1197.12 = 1197.12
Subministrament instal•lació i muntatge de separador de hidrocarburs de polièster reforçat amb fibra de vidre segons UNE-EN 858-1, model SHCOS 1.5 de la casa Solumed o similar, per a un cabal de 1,50 l/s, de 600 l de volum i amb tuberies d'entrada i sortida de 110 mm de diàmetre, col•locat muntat i provat.

**HI02** ut Desarenador de 1000 litres de volum
1 ut × 577.78 = 577.78
Subministrament instal•lació i muntatge de desarenador separado de polièster reforçat amb fibra de vidre segons UNE-EN 858-1, model DESS 3 de la casa Solumed o similar, per a un 1000 l de volum i amb tuberies d'entrada i sortida de 110 mm de diàmetre, col•locat muntat i provat.

### SUB09 TELECOMUNICACIONS
Import: 2258.51

#### SUB091 PORTER ELECTRONIC
Import: 1572.79

**AU01** UT Aparell d'usuari de comunicació només telefònica, sense secret d
2 UT × 17.98 = 35.96
Aparell d'usuari de comunicació només telefònica, sense secret de conversació.

**AU02** ut Unitat exterior (placa de carrer) d'intercomunicador només telef
1 ut × 26.22 = 26.22
Unitat exterior (placa de carrer) d'intercomunicador només telefònic, d'1 polsador i encastada per cuina.

**AU03** UT Obreportes elèctric d'accionament automàtic, amb palanca de desb
2 UT × 57.08 = 114.16
Obreportes elèctric d'accionament automàtic, amb palanca de desbloqueig, encastat a la porta amb funda

**AU04** UT Subministre i col.locacio d'equip de intercomunicador incloent p
1 UT × 852.45 = 852.45
Subministre i col.locacio d'equip de intercomunicador incloent p.p. material auxiliar

**AU05** UT Cable, paral.lel bicolor (12x1), col.locat en tub afumex
200 UT × 1.48 = 296.00
Cable, paral.lel bicolor (12x1), col.locat en tub AFUMEX

**AU07** m.l. Tub rígid de PVC sense halògens, de 20 mm de diàmetre nominal, a
200 m.l. × 1.24 = 248.00
Tub rígid de PVC sense halògens, de 20 mm de diàmetre nominal, aïllant i no propagador de la flama, amb una resistència a l'impacte de 2 J, resistència a compressió de 1250 N i una rigidesa dielèctrica de 2000 V, amb unió endollada i muntat superficialment

#### SUB092 SISTEMA ANTIINTRUSSIO
Import: 685.72

**ala051** ut Central alarma
1 ut × 685.72 = 685.72
Subministrament instal•lació i muntatge de la instal•lació intrusisme o equivalent format per:
-La central bidireccional de 6-11 zones ampliable a 22 cablejades, amb 3 particions (1 d’àrea comuna), 16 codis d’usuari, 5 nivells d’autorització, registre de 250 esdeveniments, sortida d’impressora (opcional), informes "per excepció" a CRA, temporitzadors i calendaris programables, format de transmissió per CONTACT ID.Tindrà fins a 4 sortides de relé, 2 de trigger en placa i fins a 8 calendaris. Certificada EN50131 grau 2.
-Bateria de gel de plom de 12 V. 7 Amp de càrrega nominal i hermètica (sense manteniment).
-Dos teclats d’accés a les entrades principal i la de taller. El teclat serà alfanumèric LCD en espanyol amb disseny atractiu acabat en blanc amb porta extraïble. Compte, noves tecles de plàstic blanc de tacte suau i retroiluminadas per a facilitar la seva visibilitat, display gran de 2 línies de 16 caràcters, retroiluminado, tres tecles auxiliars, tecles retroiluminadas per a facilitar l’operació en condicions de baixa il•luminació i sirena incorporat - emet "avisos" audibles de retards d’entrada / sortida, estat del sistema i altres condicions d’alarma.
-10 detectors volumètrics de presencia de doble tecnologia d’alta immunitat a les falses alarmes. Consisteix en la combinació de dos detectors que disparen l’alarma al detectar els DOS simultàniament, un d’infraroig passiu i altre de microones (radar). Abast: 15 metres. Amplitud: 140º. (veure planols)
-Tota la distribució interior per alimentar els diversos aparells electrònics (detectors, teclats, central, etc.) es realitzarà mitjançant cablejat apantallat multiconductor per evitar interferències de 2x0,7 + 8x0,22 mm lliure d’halògens, flexible apte per a la instal•lació d’alarma.
-La sirena exterior es col•locarà en la façana exterior de l’edifici en lloc de fàcil localització. Disposarà de tres circuits antisabotaje: contra arrencada de paret, contra obertura vandàlica de tapa i contra l’extracció del cargol que subjecta la tapa. El cargol de seguretat que no permetrà ser extret amb eines convencionals. Permetrà la seva programació per a diferents modalitats de volum i qualitat de so.Complirà amb les ordenances municipals de contaminació acústica. Tindrà la possibilitat de funcionament com sirena autònoma.
-Les dues sirenes interiors es col•locaràn a la entrada principal de l’edifici i es situarà a l’accés . De potència sonora 100 dB, amb tonalitat de gran estridència acústica, especialment recomanada per a aconseguir un efecte psico-intimidatorio fisiològic sobre el mateix intrús en cas d’alarma, produint un intens estrès, o com avisador acústic d’emergències.

### SUB10 GAS-OIL
Import: 10817.13

**GAS01** ut Subministrament instal•lació i muntatge de diposit modulable de
2 ut × 470.66 = 941.32
Subministrament instal•lació i muntatge de diposit modulable de doble paret metal•lic de 1000 litres de volum model GASMET 1 de la casa Solumed o similar, equipat amb indicador de nivell mes detector de fugues i suport de transpalet col•locat en bateria, muntat i provat.

**GAS02** ut Equip i accesoris per alimentacio de caldera de calefaccio
1 ut × 404.44 = 404.44
Equip i accesoris per alimentacio de caldera de calefaccio i de ACS amb dos diposits en paral·lel, situats a 4 metres per sota la caldera, format per:
Bomba d'aspiracio, mangueres i conduccions fins a caldera (8 metres), comptador de litres.

**GAS03** ut Subministrament instal•lació i muntatge de dipòsit cilíndric de
1 ut × 5777.25 = 5777.25
Subministrament instal•lació i muntatge de dipòsit cilíndric de doble paret metàl•lic construït segons la norma UNE 53.432-92 de 5000 litres de volum model DPA05000 1 de la casa Solumed o similar, equipat amb arqueta de boca d’home per al tanc, tapes de fibra, kit de muntatge de sobreomplert, vàlvula de sobre omplert, canonada de carrega desplaçada, arqueta anti vesament de 4”, indicador de nivell mes detector de fugues muntat i provat, inclos la instal·lacio mecanica del diposit i canodes fins als sortidor.

**GAS04** ut SHK-70C-130
1 ut × 3694.12 = 3694.12
Subministrament instal•lació i muntatge equips de subministrament model SHK-70C-130 usuaris amb components ATEX, especials per a instal•lacions de subministrament de gas-oil, format per:
Grup hidràulic de gran precisió equipat amb bomba auto aspirant, excèntrica de paletes auto ajustables amb separador de gasos. Cabal: 70-80 l/min. Vàlvula de by-pass de recirculació, vàlvula antir-retorn, filtre Medidor: d'alumini de 4 pistons amb desplaçament positiu. Precisió: 0,2 %. Emissor d'impulsos de 2 canals de 200 pulssos per litre.
Motor: 1 kW 230/400 VCA • motor EExd con certificat ATEX • trifásic • proteccio IP-55; ó 0,90 kW 230 VCA • motor EExd con certificado ATEX • monofásico • protecció IP-55
Controlador de consum GK-7-130 usuaris es un controlador de consum propi destinat al control de subministrament, permetent l'ús solament a persones autoritzades. Depenent del nivell de seguretat que vulguem implantar, podrem realitzar la identificació d'usuaris i/o vehicles mitjançant codis i/o amb clau d'identificació. Subministrament amb pre selecció de litres. Alimentació: 230 VCA 50 Hz Filtre entrada corrent incorporat Frontal: Display LCD alfanumèric de 4 línies i 20 caràcters Teclat 14 tecles Consum: 30 W Temperatura en servei: de 0 ºC a 40 ºC Humitat relativa aire: entre 20 i 80 % Lector/gravador de claus Impressora tèrmica i tallador de paper automàtic
Inclòs muntatge d’equips, tubs i canonades de connexió fins a diposita i kits de comunicació dins al centre i cablejat.

### SUB11 PARALLAMPS
Import: 1369

**PE01** ut Instal·lació i col·locació de parallamps Nimbus CPT-1 amb sistem
1 ut × 874.64 = 874.64
Instal·lació i col·locació de parallamps Nimbus CPT-1 amb sistema de
cebat electrònic. Fabricat amb materials d'acer inoxidable AISI 316
(Doble Capa). Format per un bloc energètic encapsulat amb una
protecció exterior metàl·lica, un controlador de càrrega, un
amplificador que emeti impulsos d'alta freqüència i punta captadora.
Inclòs el certificat del temps de cebat expedit en el laboratori LCOE.
Incloent el següent:
Peu d'adaptació Nimbus a màstil
1 joc d'anclatges placa de cargols metàl·lics 15cm (2 peces)
1 Màstil 6m Fe Galvanitzat (2 trams de 3 m)
27 suports M-8 bronze
Comptador d'impacte de llamps segons norma UNE 21186

**PE02** ml Conductor de coure nu, unipolar de secció 1x50 mm2, muntat en ma
38 ml × 6.27 = 238.26
Conductor de coure nu, unipolar de secció 1x50 mm2, muntat en malla
de connexió a terra

**PE03** UT Piqueta de connexió a terra d'acer, amb recobriment de coure de
3 UT × 17.97 = 53.91
Piqueta de connexió a terra d'acer, amb recobriment de coure de 300 µm de gruix, de 2500 mm de llargària i de 17,3 mm de diàmetre, clavada a terra

**PE04** UT Via de xispes de separació protegida contra explosions, classe t
1 UT × 81.12 = 81.12
Via de xispes de separació protegida contra explosions, classe tèrmica G4, tensió alterna de resposta 1 kV/50 Hz i corrent nominal de descàrrega (8/20) 100 kA, separació entre terminals de 220 a 320 mm, per a connectar amb cargols.

**PE05** UT Subministrament i col·locació d'arqueta de registre cuadrada de
1 UT × 121.07 = 121.07
Subministrament i col·locació d'arqueta de registre cuadrada de
polipropilé, amb reblert de compost químic adient. Totalment muntat i en funcionament.
Arqueta marca INGESCO. REFERÈNCIA: 253031 o similar
Compost marca INGESCO. Referència: 254041 o simila

### SUB12 VARIS
Import: 14051.47

**PBT03** UT DRETS D'ESCOMESA DE LA CIA SUBMINISTRADORA DE FLUI ELECTRIC PER
1 UT × 2250.52 = 2250.52
DRETS D'ESCOMESA DE LA CIA SUBMINISTRADORA DE FLUI ELECTRIC PER A UNA POTENCIA INSTAL·LADA DE 80,00 KW

| Codi | Ut | Descripció | Quantitat | Preu | Import |
|---|---|---|---|---|---|
| poa01 | ut | Partida a justificar per l'escomessa d'aigua potable. | 1 | 661.56 | 661.56 |

**PBT01** UT PROJECTE DE LEGALITZACIÓ, TRAMITACIÓ I GESTIÓ, INCLOSES LES TAXE
4 UT × 596.95 = 2387.80
PROJECTE DE LEGALITZACIÓ, TRAMITACIÓ I GESTIÓ, INCLOSES LES TAXES DE L'ENTITAT D'INSPECCIÓ I CONTROL, I DE VISAT. S'ENTREGARA UNA COPIA EN FORMAT PAPER A D.F. I UNA ALTRE EN FORMAT PAPER I DIGITAL A LA PROPIETAT.

| Amidament | Uts. | Parcial |
|---|---|---|
| Baixa tensio | 1 | 1.00 |
| Calefaccio | 1 | 1.00 |
| Gasoil 5000 litres | 1 | 1.00 |
| Permis d'abocament | 1 | 1.00 |
| Total |  | 4 |

**AS01** UT Plano As Built de la instal·lacions
8 UT × 65.13 = 521.04
Plano As Built de la instal·lacions que consisteix en un aixecament fotografic durant l'execucio de les obres amb una frequencia mensual, entrega de tres copies en suport paper i una en suport digital dels planols As Build de la instal·lacio.

| Amidament | Uts. | Parcial |
|---|---|---|
| Electric | 1 | 1.00 |
| Aigua | 1 | 1.00 |
| Gasoil | 1 | 1.00 |
| Sanejament | 1 | 1.00 |
| Veu i dades | 1 | 1.00 |
| Intrusisme | 1 | 1.00 |
| Calefaccio i solar | 1 | 1.00 |
|  | 1 | 1.00 |
| Total |  | 8 |

| Codi | Ut | Descripció | Quantitat | Preu | Import |
|---|---|---|---|---|---|
| pa | ut | Partida alçada a justificar per la connexio del clavegueram | 1 | 1875.31 | 1875.31 |
| Imprevistos | ut | Imprevistos a justificar. (27/03/2011) | 1 | 4939.08 | 4939.08 |

**OB15** UT Subministra, instal•lació i muntatge de provisional d’obra per u
1 UT × 434.16 = 434.16
Subministra, instal•lació i muntatge de provisional d’obra per una potencia a contractar de 20 kVA. Inclòs quadre elèctric equipat amb dos cetacs de 32 A i quatre bases d’encolls de 16A. Legalització de la instal•lació,gestio amb la CIA, tramitació inclos contractacio.

**SEUS03** UT SISTEMA D'ESTALVI D'US PER EL CONTROL ELECTRIC INTEGRAL, CONSIST
1 UT × 811.04 = 811.04
SISTEMA D'ESTALVI D'US PER EL CONTROL ELECTRIC INTEGRAL, CONSISTENT EN SEPARACIO DE CIRCUITS DE REFRIGERACIO, VIGILANCIA, ENLLUMENAT EXTERIOR, I EMERGENCIES I PASSAR TOTA LA RESTA PER CONTACTORS AUXILIAR DE 100KVA INSTAL·LAT DESPRES DEL I.G.A. I REALITZACIO DE LA RETROALIMENTACIO PEL SISTEMA D'ALARMA GENERAL DE L'EDIFICI. INCLOU EL CONJUNT DE CONTACTORS, RELES I RESTA DE MATERIAL DE MANIOBRA.

| Codi | Ut | Descripció | Quantitat | Preu | Import |
|---|---|---|---|---|---|
| OB18 | UT | Subiminstrament instal·lacio i muntatge de provisional d'aigua. | 1 | 170.96 | 170.96 |

## Recursos

**mt38csg010abb** Ut Captador solar pla. Dimensions 2033/1233/80 mm. Àrea útil d'obe
Captador solar pla. Dimensions 2033/1233/80 mm.
Àrea útil d'obertura: 2,352 m2. Rendiment: k0 = 0,753 K1 = 3,94 w/(m2·K) K2 = 0,017 w/(m2·K2). Absorbedor d'alta selectivitat (serpentín de Cu sobre làmina absorbedora d'alumini amb recobriment high selective blue ? = 10 % ? = 90 %). 4 connexions 3/4". Instal·lació en posició vertical. Marco i del darrere totalment en alumini, aïllament tèrmic de llana de roca (40 mm, ? = 0,035 w/(m2·K), ? = 55 kg / m3).
